# Erlebnisbad - Los 13: Estrich/Abdichtung/Fliesen
Angebotsaufforderung (GAEB DA XML 3.2, DA83)
Projekt: 2026GM08
Währung: EUR
Vergabeart: Offenes Verfahren
Eröffnung: 03.03.2026 08:00:00
Ende der Zuschlagsfrist: 02.04.2026
Abgabeort: elektronisch über Vergabemarktplatz Brandenburg; Stadt Senft
Ausführungsbeginn: 27.04.2026
Ausführungsende: 26.02.2027
Erstellt mit: GXML Toolbox V3.3 R20220330, ORCA AVA 25.0.5 - Professional Edition 25.00.05, 29.01.2026

## 13 Estrich- / Abdichtungs- / Fliesenarbeiten

### Titel 01 Vorbemerkungen

*Hinweis: KURZBESCHREIBUNG DER BAUMASSNAHME*
Die Stadt Senftenberg plant die Sanierung und
Modernisierung des Erlebnisbades einschließlich der
technischen Anlagen mit dem Neubau eines
Erschließungs- und Funktionstraktes sowie der
Außenanlagen.
Die Baumaßnahmen sollen zeitgleich ausgeführt werden.

Das Erlebnisbad in seiner jetzigen Form besteht aus
mehreren Gebäudeabschnitten und im Norden grenzt das
Fitnessstudio Sakura, in Teilbereichen direkt mit einer
baulichen Verbindung, an das Bad an.
Den Kern des Gebäudekomplexes bildet die Schwimmhalle
mit einer Stahlskelettkonstruktion, welche als
Typenbau "Typ Anklam" 1971 errichtet wurde.
In den Jahren 1994- 1996 wurde die Halle grundhaft
saniert, um den Erlebnisbereich und das Eingangsgebäude
erweitert und die Freiflächen erhielten ihr heutiges
Aussehen.

Sanierungsziel:
Mit der geplanten Sanierung und Modernisierung sollen
die vorhandenen funktionalen, baulichen und technischen
Defizite und Mängeln beseitigt bzw. deutlich reduziert
werden.

Neubau Erschließung- und Funktionstrakt (neue Halle: NH, Gebäudeteil III):
- Errichtung eines 2- geschossigen Neubaus in
Massiverbauweise mit Flachgründung und geneigtem
Flachdach. Das UG wurde als Rohbau bereits in einem vorangegangenen Bauabschnitt realisiert.
Das Erdgeschoss muss im Zuge dieser Ausschreibung noch errichtet werden. Schnittstelle: OK Decke KG
- Einbau eines Lastenaufzuges

Sanierung und Modernisierung im Bestand (alte Halle: AH, Gebäudeteil I und Erlebnisbereich: EB, Gebäudeteil II):
- Erneuerung Schwimmerbecken
Fassade
- Rückbau und Erneuerung der WDVS- Fassade
- Rückbau und Erneuerung der Pfosten- Riegel- Fassade,
Fenster, Türen
- Rückbau und Erneuerung der Dacheindeckung,
Dachklempner Schwimmhallendach
- Instandsetzung Metalldach Erlebnisbereich
- Sanierung und Erweiterung der Sanitärspange
- Sanierung und Umbau Wartebereich
- Sanierung Kinder- und Erlebnisbecken
- Rückbau und Erneuerung der Boden- und Wandfliesen
- Rückbau und Erneuerung von Unterhangdecken
- Sanierung von Metall- und Holzoberflächen
- Rückbau und Erneuerung aller haustechnischen Anlagen
HLS
- Rückbau und Erneuerung Elt/- TK/- IT Anlagen
- Einbau einer Gebäudeautomation
Baulicher Brandschutz/ Energetische Verbesserung
- Brandschutztechnische Ertüchtigung nach Vorgabe des
BSK
- Energetische Ertüchtigung nach Vorgabe Bauphysik/
GEG- Nachweis

Gebäudedaten:
Neubau Funktionstrakt (Neuer Anbau (NA) Gebäudeteil III): 2 Vollgeschosse
Gebäudeabmessungen:
  Länge:  ca.  30 m
  Breite:  ca.  16 m
  Höhe:  ca.  6  m (ab OKF EG- Hochpunkt)
Grundflächen/- Rauminhalte:
  BGF UG:  ca.  450 m²
  BGF EG:  ca.  470 m²
  BRI UG:  ca. 1.700 m³
  BRI EG:  ca. 2.100 m³

Sanierung Bestandsgebäude (teilunterkellert) Alte Halle (AH) - Gebäudeteil I und Erlebnisbereich (EB) Gebäudeteil II): 2 Vollgeschosse
Gebäudeabmessungen:
  Länge:  ca.  45 m
  Breite:  ca.  54 m
  Höhe:  ca.  bis 8  m (ab OKF EG- Hochpunkt)
Grundflächen/- Rauminhalte:
  BGF UG:  ca. 1.500 m²
  BGF EG:  ca. 1.900 m²
  BRI UG:  ca. 3.200 m³
  BRI EG:  ca. 10.100 m³

*Hinweis: ALLGEMEINE VORBEMERKUNGEN*
1.1 Allgemeine Angaben
Der Wortlaut des vom Auftraggeber übergebenen Leistungsverzeichnisses ist verbindlich.

Ist im LV vorgegeben, auf welche Art und Weise die Leistung zu erbringen ist, so ist der AN daran gebunden. Anderenfalls hat der AN die technologische Ausführung seiner Arbeiten selbst zu wählen und grundsätzlich mit der Bauleitung abzustimmen. Dabei ist Rücksicht auf andere gleichzeitig oder anschließend tätige Gewerke sowie die Vorleistungen zu nehmen.

1.2 Arbeitsabschnitte
Bei der Ausführung des vertraglichen Leistungsumfanges ist gesamtablauftechnisch und auf Grund der engen Fristsetzung zwingend eine kontinuierliche und durchgängige Baudurchführung zu sichern.
Für einzelne, in sich geschlossene Leistungsbereiche ist jedoch von einer abschnittsweisen Bauausführung auszugehen.
Auf Grund der technologischen und zeitlichen Abhängigkeiten der gleichzeitig durchgeführten
Arbeiten sowie material-technologisch bedingter Austrocknungs-oder Erhärtungszeiten, müssen
zeitliche Unterbrechnungen für einzelne
Leistungsbereiche und Arbeiten berücksichtigt werden. Aufwendungen für ein diesbezüglich mehrfaches Besetzen und Einrichten der Baustellen je nach Erfordernis sind in der Preisbildung zu berücksichtigen. Eine gesonderte Vergütung erfolgt hierfür nicht!

Genauere und konkrete Festlegungen zur zeitlichen Regelung der Arbeiten sowie zum Bauablauf und Terminen sind in den ZTV's - Bauablauf / Termine / Regelungen zur Arbeitszeit festgeschrieben.

- Die Arbeiten sind termingemäß auszuführen. Es sind die bei der Auftragserteilung oder in der Folgezeit schriftlich festgesetzten Termine maßgebend und gemäß aktuellem Bauzeitenplan einzuhalten. In dem der Ausführung zugrundeliegenden Terminplan sind die üblicherweise zu erwartenden Ausfalltage zu berücksichtigen.

- Spätestens 14 Kalendertage nach Auftragserteilung hat der Auftragnehmer einen auf der Grundlage des Projektablaufplanes bzw. der vereinbarten Vertragstermine abgestimmten Terminplan für die ausgeschriebenen und beauftragten Leistungen aufzustellen und mit dem Auftraggeber bzw. der Projektleitung noch einmal abzustimmen. Dieser detailierte Terminplan, der auch den Personaleinsatz enthalten muß, wird nach Bestätigung durch den Auftraggeber Vertragsbestandteil.

- Auf der Grundlage des abgestimmten Bauablaufplanes hat der Auftragnehmer die täglichen Arbeitsabläufe rechtzeitig und ständig mit der örtlichen Bauleitung abzustimmen, um Überschneidung mit Leistungen anderer Unternehmen und Störungen im Gesamtablauf zu vermeiden. Insoweit sind hinsichtlich der Reihenfolge der Arbeiten die Anweisungen der Bauleitung zu beachten.

- Regelmäßige Terminabstimmungen und erforderliche Anpassungen im Bauablauf erfolgen in der turnusmäßigen wöchentlichen Bauberatung. Der Auftragnehmer ist zur Teilnahme an diesen Beratungen vertraglich verpflichtet. Die hier getroffenen gemeinsamen Vereinbarungen gelten als vertragsrechtlich verbindliche Festlegung.

- Glaubt der Auftragnehmer, durch bauherrnseitig verursachte Umstände, durch das langsame Fortschreiten anderer Arbeiten oder aus einem anderen Grunde in der termingerechten Fertigstellung seiner Leistungen behindert zu sein, so hat er dem Auftraggeber sofort hier von schriftlich zu unterrichten. Die Behinderungen müssen von der Bauleitung täglich bestätigt werden. Ohne dieser vertragsgerecht klar geregelten Vorgehensweise bestehen keine Anrechte auf Verlängerungen von Ausführungsfristen oder Schadensersatzforderungen für etwaig entstandene bzw. entstehende Wartezeiten, zusätzliche An- und Abreisekosten, Umlagerung von Materialien oder sonstigen Folgekosten.

2. Baustelleneinrichtung

Grundlage für die Einordnung der Baustelleneinrichtung sowie die Organisation des Baustellenverkehrs ist der Baustelleneinrichtungsplan des Planungsbüros.

Standorte für Großgeräte, Maschinen, Krananlagen sowie Fördereinrichtungen, Hebezeuge und weitere Hilfsmittel sind zwingend und immer mit der verantwortlichen Bauleitung abzustimmen.

Als sanitäre Einrichtung stehen Sanitärcontainer zur Verfügung. Es ist durch den AN sicherzustellen, dass die Nutzung dieser Einrichtungen sorgsam und sauber erfolgt. Ist festzustellen, dass die Räumlichkeiten und Einrichtungen stark verschmutzt, werden und eine unsachgemäße Nutzung seitens des AN dieses Loses erfolgt, werden diesbezügliche Folgekosten (zusätzliche Reinigungen, Instandsetzungskosten) zu seinen Lasten berechnet (Verursacherprinzip).

3. Abfall- und Schuttbeseitigung, Entsorgung und Recycling

Anfallendes Restmaterial, Verpackungsmaterialien, Müll und anderweitiger Bauschutt sind täglich vom Auftragnehmer von der Baustellen zu beräumen. Diese Stoffe sind in Container oder anderweitige Behälter des AN zu laden anschließend abzutransportieren.
Die Aufwendungen hierfür sind in die Einheitspreise einzurechnen.

Die Kosten für die Entsorgung der beschriebenen Materialien (Container, Transportkosten und Kippgebühren) trägt der AN selbst und werden nicht gesondert vergütet.

4. Eignungs- und Gütenachweise

Für die in den Bietereintragungen angebebenen Produkte, ist der Auftragnehmer verpflichtet, den Nachweis der Eignung und der Gleichwertigkeit der eingesetzten Produkte und Baustoffe mit der Angebotsabgabe
an Hand von bauaufsichtlichen Zulassungen, Prüfzeugnissen, Mustern usw. ohne gesonderte Vergütung nachzuweisen.

5. Schlechtwetterbau

Der Auftragnehmer hat bei der Kalkulation die geplante Ausführungszeit zu berücksichtigen und die ggf. für
seine Bauleistung erforderlichen Maßnahmen zum Schlechtwetterbau in die Einheitspreise
einzukalkulieren. Es ist dabei insbesondere in dieser sommerlichen Witterungsperiode mit typischen Ereignissen wie Starkregen, Gewitter und Starkwinden bis Stürmen zu rechnen. Gleichzeit mit üblichen und durchaus auch länger anhaltenden Regenereignissen. Entsprechende Schutzmaßnahmen sind einzuplanen und vorzusehen.

6. Ausführungsunterlagen

6.1. Vom Auftraggeber zur Verfügung gestellte Unterlagen

Nach Auftragserteilung erhält der Auftragnehmer vom Bauherren Planungsunterlagen der im LV beschriebenen Bauleistungen zur Verfügung gestellt. Ausführungszeichnungen werden durch das Planungsbüro in digital als ausdruckbare pdf Dateien (falls erforderlich dwg Dateien) übergeben.
Aufwendungen für Ausgaben in Papierform und Vervielfältigungen hat der Auftragnehmer zu berücksichtigen / zu kalkulieren. Die Art und Anzahl der Vervielfältigung sämtlicher Zeichnungen obliegt dem AN selbst.

6.2 Informationspflicht des Auftragnehmers
Der Bieter hat alle, ihm für die Erarbeitung des Angebotes zur Verfügung gestellten Unterlagen zu prüfen, die Plausibilitätskontrolle durchzuführen und Unklarheiten sowie Differenzen vor Angebotsabgabe mit dem Auftraggeber bzw. dem Planungsbüro zu klären.

Der Bieter ist aufgefordert, sich mit der Situation und den örtlichen Baubedingungen vertraut zu machen, um Irrtümer und Auslassungen im Angebot zu vermeiden.

Es wird dem Bieter empfohlen, sich vor Angebotsabgabe über:
Art und Umfang der Baumaßnahme, Zu- und Abfahrtsmöglichkeiten zum Baugelände
sowie Ver- und Entsorgungsmöglichkeiten, den örtlichen Gegebenheiten des Baugeländes,
behördlich angeordnete Ruhezeiten, die Lage und Dimension der im Baubereich befindlichen Ver- und Entsorgungsleitungen, öffentlicher und privater Versorgungsträger und die mit der Ausführung seiner Leistungen zwangsläufig erforderlichen Nebenleistungen vertraut zu machen.

Der Auftragnehmer kann sich nach Angebotsabgabe und nach Zuschlagserteilung nicht darauf berufen, er hätte die Beurteilung aller mit der Ausführung seiner Leistungen erforderlichen Maßnahmen nicht ausreichend erkennen können.

Der Auftragnehmer hat stets dafür zu sorgen, dass gültige bzw. genehmigte Zeichnungen für die Ausführung auf der Baustelle zur Verfügung stehen. Gültig bzw. genehmigt sind Zeichnungen, wenn sie vom Entwurfverfasser bestätigt sind.

Der Auftragnehmer hat eventuelle Unstimmigkeiten und Unklarheiten vor der Ausführung der Arbeiten rechtzeitig und schriftlich vorzutragen. Für die konstruktiv und sachgemäß richtige Ausführung der Arbeiten ist der Unternehmer allein verantwortlich.

Vor Beginn der Leistungen sind sämtliche Planmaße vom Auftragnehmer zu prüfen und Fehler oder Mängel richtigzustellen.

6.3 Vom Auftragnehmer zu erstellende Unterlagen
Die nach VOB Teil C bzw. entsprechend den Leistungsverzeichnissen oder Zusätzlichen Technischen Vertragsbedingungen zu erstellenden Nachweise, hat der Auftragnehmer unmittelbar nach Auftragserteilung zu fertigen und rechtzeitig, jedoch spätestens 3 Wochen nach Auftragserteilung zu liefern.

*Hinweis: EIGNUNGSKRITERIEN nach § 6a EU VOB/A als Zulassung zur Angebotsabgabe*
Bitte den Fragebogen zur Eignungsprüfung beachten, hier sind die nachstehend geforderten Angaben einzutragen

1 - Referenzanlagen als Nachweis zur Eignung:
Der Bewerber hat als Nachweis seiner fachlichen, wirtschaftlichen und technischen Leistungsfähigkeit drei Referenzanlagen von kommunalen/öffentlichen Schwimmbädern anzugeben:
- Mindest-Fliesenfläche (Bodenfliesen) von 800 m²
- Mindest-Fliesenfläche (Beckenbodenfliesen) von 200 m²

Diese Referenzen kommunaler Schwimmbäder müssen im Zeitraum zwischen 2020 und 2025, im EU-Raum, möglichst in Deutschland durch den Bewerber selbst, ausgeführt worden sein, ähnlicher Bauart und die geforderte Mindestgröße aufweisen. Es muss eine auftraggeberseitige Referenzbescheinigung mit dem Angebot eingereicht werden, aus welchem die im Fragebogen abgefragten Parameter erkenntlich sind. Angegebene Referenzen ohne diese Unterlagen werden nicht gewertet.

2 - Qualifikation des Schlüsselpersonals als Nachweis zur Eignung und Angabe Personalschlüssel:

Der Bewerber hat als Nachweis seiner fachlichen Leistungsfähigkeit den Bauleiter und den Polier, der auf der Baustelle während der Ausführung der Estrich-, Abdichtungs- und Fliesenarbeiten ständig vor Ort sein wird, namentlich bekannt zu geben.

Nachzuweisen ist für das Schlüsselpersonal eine Berufsausbildung zum / zur Fliesen-, Platten- und Mosaikleger*in mit einem anerkannten Facharbeiterabschluss. Dieser ist mit den Vergabeunterlagen einzureichen.

Die Schlüsselpersonen müssen über fortgeschrittene Deutschkenntnisse und die Fähigkeit zur selbstständigen Sprachverwendung in Wort und Schrift verfügen (entspricht Sprachniveau B2, Zertifikat/ Erklärung auf Anforderung nachzuweisen).

Bei Nichteinhaltung dieser Anforderung während der Baudurchführung hat der AG das Recht einen Dolmetscher im erforderlichen Umfang auf Kosten des AN zu beschäftigen

Es sind mindestens 3 Personen anzugeben, wovon mindestens eine Fachkraft ständig auf der Baustelle zur Verfügung steht!
Dieses Nachweise sind mit den Vergabeunterlagen vorzulegen.

Angaben zum Personalschlüssel zu den für den Auftrag geplant einzusetzenden Mitarbeitern.

3 - Qualifikation des Bewerbers hinsichtlich Jahresumsatz:

Der Bewerber hat als Nachweis der wirtschaftlichen und finanziellen Leistungsfähigkeit den Jahresumsatz, der im Tätigkeitsbereich der ausgeschriebenen Leistung liegt, für die letzten 4 Geschäftsjahre anzugeben.

Mindestjahresumsatz  1.500.000€

*Hinweis: BIETEREINTRAGUNGEN UND SYSTEMANGABEN*
KERAMIK

Für die Umsetzung des Gestaltungszieles und damit des  geplanten Material- und Farbkonzeptes (der Ausschreibung beiliegend) erfolgte mit dem Bauherrn für alle Fliesenbeläge im Vorfeld dieser Ausschreibung eine Bemusterung und konkrete Festlegung der einzelnen Boden- und Wandfliesen.

Darüber hinaus erfolgte die Festlegung sämtlicher Bodenfliesen vor dem Hintergrund der zwingend sicherzustellenden Trittsicherheiten / Rutschfestigkeiten im naßbelasteten Barfußbereich - d.h. der geprüften Bewertungsgruppen (BWG) gem. den den Vorschriften der Deutschen gesetzlichen Unfallversicherung (DGUV) - Information 207-006.

Weiterhin weisen die gewählten Fliesenbeläge eine endvergütete, schmutzunempfindliche und sehr leicht reinigbare keramischer Oberflächenversieglung auf, welche optimale hygienische und betriebswirtschaftliche Reinigungsergebnisse sichert.

Insofern sind für alle gestaltungsmaßgebenden Fliesenbeläge die Produkte im Positionstext vorgegeben.

Beabsichtigt der Bieter zu den vorgegebenen Fliesenbelägen Alternativen (alternative Fabrikate, Serien) anzubieten, ist die Gleichwertigkeit der alternativen Fliesenbeläge hinsichtlich:
- Optik (Oberfläche, Farbgebung)
- Format
- Eignung naßbelasteter Barfußbereich
- vergütete Oberfläche
an Hand von prüffähigen Unterlagen zum Produkt, für die Rutschsicherheit zwingend durch gültige Prüfberichte / Zertifikate nachzuweisen.

Qualitätsanforderungen der baukeramischen Produkte:

Die in dieser Leistungsbeschreibung aufgeführten keramischen Belagsmaterialien müssen folgende Qualitätseigenschaften und Merkmale bieten:

- pflegeleicht durch besondere Oberflächenversiegelung zur Schmutzabweisung / Fleck- und Schmutzbeständigkeit (in geplanten keramischen System - Hytect-Veredlung)
- frostsicher und wetterbeständig für alle Steinzeugprodukte
- farb- und lichtecht
- säurebeständig / laugenbeständig gemäß Produktnorm
- ritzfest
- bakteriologisch / baubiologisch unbedenklich

Es wird darauf hingewiesen, dass wegen evtl. Qualitäts-, Farb- und Dimensionsunterschiede bzw. Unverträglichkeit der Einzelkomponenten untereinander keine gemischten Fabrikate angeboten werden dürfen. Alle angebotenen Fabrikate und Produkte müssen in Materialgüte, in Farbe und Oberfläche absolut gleichwertig sein. Die Gleichwertigkeit ist mit dem Angebot nachzuweisen.

BAUCHEMIE:

Zur Gewährleistung einer umfassenden Kompatibilität und der Zulassungsgerechtigkeit ist sicherzustellen, dass alle bauchemischen Produkte von einem Systemhersteller stammen.
Um hinsichtlich der Abdichtungskonstruktion sowie der Fliesenverlegung und - verfugung alle konstruktiven, funktionellen und technischen Anforderungen, insbesondere die Materialverträglichkeiten zu gewährleisten, wurde planungsseitig ein durchgängiges bauchemisches System geplant.
Für die Ausgleichsschichten (Estrich / Putz) im Verbund und die Verlegung und Verfugung der Fliesen sowie für den Einbau spezielle Einbauteile u. Installationen wurden Produkte eines Herstellers geplant.

Dem Bieter wird über diese Ausschreibung freigestellt, gleichwertige Produkte, jedoch zwingend eines Systemherstellers anzubieten.

Sollte der Bieter anderes Produkte anbieten, so ist die Gleichwertigkeit durch entsprechende Materialzertifikationen, Prüfbescheide und bauaufsichtliche Zulassungen mit dem Angebot nachzuweisen.

Systemwechsel innerhalb der Materialien sind nicht zugelassen!

Das System, einschl. der dazugehörigen Aufbaustoffe, muß in der Addition seiner einzelnen Komponeneten eine Einheit bilden.

*Hinweis: ZTV - Bauablauf / Termine / Regelung zur Arbeitszeit*
1. Bauablauf / Ausführungstermin

Folgende Ausführungstermine sind geplant:
Ausführungsbeginn: 27.04.2026
Neuer Anbau:
Estricharbeiten 20.07. - 31.07.26
Abdichtung- und Fliesenarbeiten 03.08. - 18.12.26
Erlebnishalle:
Estricharbeiten 12.05. - 22.05.26
Abdichtungs- und Fliesenarbeiten 25.05. - 29.01.27
Alte Halle:
Abdichtung gegen Bodenfeuchte Umkleide/Sanitär-
bereich 27.04. - 15.05.2026
Estricharbeiten 26.05. - 05.06.26
Abdichtungs- und Fliesenarbeiten 08.06. - 15.01.27
Fertigstellung / Restarbeiten: bis 26.02.2027
Ausführungsende: 26.02.2027

Lärmintensive Arbeiten wie Bohren, Hämmern, Sägen oder ähnliche Arbeiten sind auf den Zeitraum werktags von 7:00 Uhr bis 20:00 Uhr zu beschränken.
Darüber hinausgehende Arbeitszeiten sind mit dem AG/der örtlichen Objektüberwachung des AG schriftlich zu vereinbaren. Die etwa zusätzlich erforderlichen Genehmigungen für Nacht-, Feier- und Sonntagsarbeit holt der AN bei zuständigen Ordnungsamt ein.

Unter Berücksichtigung der geplanten Ausführungstermine und der täglichen Arbeitszeitregelungen ist der Bieter gehalten, eine dem Leistungsumfang und den Baufristen entsprechende Baustellenbesetzung zu gewährleisten.

Alle Aufwendungen für die Sicherstellung der Ausführungsfristen, der dafür notwendigen
Arbeitszeitregelungen sowie des entsprechenden Personaleinsatzes sind in die Einheitspreise einzukalkulieren.
Mehraufwendungen für zeitliche Anpassungen der täglichen Arbeitszeit, z.B. für Nacht-, Feier- und Sonntagsarbeit oder die flexible Arbeitszeitanpassung nach Anforderung des Bauherrn sind in die zutreffenden Einheitspreise einzukalkulieren. Eine zusätzliche Vergütung erfolgt hierfür nicht.

Der Auftragnehmer hat auf der Grundlage der im Bauvertrag vereinbarten Ausführungsfristen spätestens 2 Wochen nach Auftragserteilung einen Detailterminplan bzgl. seiner auszuführenden Leistungen zu erstellen, in dem die jeweils bautäglich vorgesehene Mannstärke nebst Geräteeinsatz nachvollziehbar ist und mit Blick auf einen zeitgerechten Bauablauf kontrolliert werden kann.

*Hinweis: PLANUNTERLAGEN*
Folgende Zeichnungsunterlagen liegen dem Leistungsverzeichnis bei:

- LA_5010_GO_BE_Baustelleneinrichtungsplan

- ARC_3200_GO_SN_Schnitte A, B, B1, C, D, D1, D2
- ARC_3201_GO_SN_Schnitte E, F, G, G1, H, I, J, K
- ARC_3204_GO_SN_Schnitt C - C

- ARC_3376_GO_UE_Übersichtsplan Fußbodenaufbauten Erdgeschoss
- ARC_3377_GO_UE_Fußboden-, Wand- und Dachaufbauten
- ARC_3400_AH_WA_ Wandabwicklungen Alte Halle Wandbild Schwimmmeister
- ARC_3402_NA_WA_Wandabwicklungen Foyer - Neuer Anbau
- ARC_3550_GO_TB_TB Übersichtsplan Wassereinwirkklassen EG
- ARC_3600_NA_FS_Wandabwicklungen - Neuer Anbau
- ARC_3601_AH_FS_Wandabwicklungen Alte Halle Sanitärbereich
- ARC_3602_AH_FS_Detailschnitte Wärmesitzbank - Alte Halle
- ARC_3603_AH_FS_Detailschnitte Pflanzbecken + Sitzbank Achse D
- ARC_3604_AH_FS_Detailschnitt Sitzbank Stiefelgang - Alte Halle
- ARC_3605_EB_FS_ Detailschnitt Aufkantung Achse G - Erlebnisbereich
- ARC_3606_EB_FS_Detailschnitt Wärmesitzbank Achse 7 - Erlebnisbereich
- ARC_3607_AH_FS_Detail Aufkantungen Innenverglasungen - Alte Halle
- ARC_3608_GO_FS_Detailschnitte Treppen Achse D
- ARC_3609_GO_FS_Übersichtsplan Sockel-_Wandfliesen GO
- ARC_3610_AH_FS_Detailschnitte Umkleideschränke - Alte Halle
- ARC_3611_NA_FS_Detailschnitte Umkleideschränke - Neuer Anbau
- ARC_3612_EB-FS_Detailschnitte Fliesen - Erlebnisbereich
- ARC_3613_AH_FS_Detailschnitte Fliesen - Alte Halle
- ARC_3650_GO_BO_Fliesenverlegeplan Grundriss EG - GO
- ARC_3651_AH_BO_Fliesenverlegeplan Grundriss EG - Alte Halle
- ARC_3652_EB_BO_Fliesenverlegeplan Grundriss EG - Erlebnisbereich
- ARC_3653_NA_BO_Fliesenverlegeplan Grundriss EG  Neuer Anbau
- ARC_3654_GO_BO_Fugen- und Gefälleplan Grundriss EG
- ARC_3655_EB_BO_Fliesenverlegeplan + Detaile Erlebnisbecken
- ARC_3656_EB_BO_Fliesenverlegeplan + Details Kinderplanschbecken
- ARC_3755_EB-ST_Detailschnitte Rampe und Treppe - Geländer
- ARC_7000_GO_FM_Grundriss Erdgeschoss Farb- und Materialkonzept Fußboden
- ARC_7001_GO_FM_Grundriss Erdgeschoss Farb- und Materialkonzept Wände

### Titel 02 Alte Halle (AH - Gebäudeteil I)

#### Bereich 02.01 Estricharbeiten

##### Abschnitt 02.01.01 Untergrundvorbereitung

**02.01.01.1 Höhennivellement Betondecke alte Halle**
vor Ausführung der Verbundestricharbeiten in der Schwimmhalle ist bereichsweise (alle Seiten Beckenumgang) jeweils ein Aufmaß der Rohdecke zu erstellen
- das Aufmaß ist von der örtlichen Bauleitung bestätigen zu lassen
- auf Grundlage des Aufmaßes werden mit der örtlichen Bauleitung die Festlegungen zur tatsächlichen Dicke des Verbundestrichs getroffen
- diese Festlegungen sind Grundlage für die Abrechnung des Verbundestrichs oder von Mehr-, Mindermengen.

Das Höhennivellement ist in Papierform und in digitaler Form der BL und dem AG zu übergeben:
- Rastermaß Höhenpunkte: ca. 3,0 m
- Ausführung durch Nivellement

nachträgliche Forderungen und Vergütungsansprüche aus Mehrleistungen und Zusatzmaßnahmen ohne vorheriges Aufmaß/Höhennivellement werden vom AG nicht anerkannt und gehen zu Lasten des Auftragnehmers.
Menge: 2,000 St

**02.01.01.2 Besondere Schutzmaßnahmen - Überlaufrinne Edelstahlbecken**
Besondere Maßnhamen zum Schutz der Edelstahl-Überlaufrinne entlang der Beckenköpfe

Schutzmaßnahmen für Vorbereitungsarbeiten wie Kugelstrahlen/Fräsen usw. sowie für den Einbau der Verbundestrichkonstruktion.

Die Ausführung der Schutzmaßnahmen muss so erfolgen dass keine mechanischen und reaktiven Beschädigungen sowie keine oberflächigen Verschmutzungen an den Edelstahloberflächen erfolgen.

Ausführung der Schutzmaßnahmen nach Wahl des AN, jedoch vorzugsweise durch sicheres Abdecken/Abklebenmittels ausreichend starkem Vlies, während des Fräsen/Strahlen und des Etsrichseinbaues auch das Vorstellen von Holzfaserplatten, jeweils im Arbeitsbreich.

- Höhe der Edelstahlrinnen ab OK Deckenplatte: bis 180 mm
- horizontale Breite der Rinne: ca. 50 cm

Leistungen als besondere Schutzmaßnahme als besondere Leistung nach VOB/C DIN 18353-Pkt.4.2.13.

Die Ausführung dieser Leistung erfolgt nur nach Erfordernis, auf Anweisung und nach Abstimmung mit der BL.

Abrechnung erfolgt nach lfdm Bauteilschutz

betrifft:
* Edelstahl-Überlaufrinne Schwimmerbecken AH401
Menge: 90,000 m

**02.01.01.3 Untergrundvorbereitung, Fräsen im Kreuzgang**
Mechanisches Abtragen der Oberflächenzone der
Stahlbetondecke im Beckenumgang
als Untergrund für nachfolgend beschriebene
Verbundestriche durch Fräsen im Kreuzgang mit einer
geeigneten und entsprechend auf die Baustellenbedingungen
ausgelegten Fräse - z.B. Lamellenfräse

Einschließlich Abtransport und sachgerechte Entsorgung
des gesamten Fräsgutes und Bauschutts.

eingesetztes Fräsgerät: '.........'
(Bietereintragung)

betrifft:
* gesamter Beckenumgang Halle AH401
Menge: 320,000 m2

**02.01.01.4 Zulage für das Fräsen von Kleinflächen (bis 5 m²)**
Zulage zu Pos. vor für das Fräsen von Kleinflächen bis 5 m² und per Hand
Menge: 10,000 m2

**02.01.01.5 Untergrundvorbereitung, einmaliges, intensives Kugelstrahlen**
Abtragen der durch den Fräsvorgang entstandenen
Gefügelockerungen, der mürben und/oder verunreinigten
Oberflächenzone durch einmaliges intensives Kugelstrahlen
der Stahlbeton-Deckenoberfläche.

- Kugelstrahlen in mittlerer Geschwindigkeit
- 1-maliger Arbeitsgang
- Druckluftstrahlen mit festen Strahlmitteln

Anschließende Feinreinigung zur Entstaubung
des Untergrunds mit leistungsfähigem
Industriestaubsauger.
Einschließlich Abtransport und sachgerechte Entsorgung
des gesamten Strahlgutes und Bauschutts.

Die nach Fräsen und Kugelstrahlen vorbereitete Fläche muss
den Anforderungen für das nachfolgende Aufbringen der
Verbundestrichkonstruktion entsprechen -
Mindestanforderungen:
- Oberfläche muss ausreichend sauber, rau, griffig und saugfähig (offenporig) sein
- keine mürben, weichen Bestandteile dürfen mehr vorhanden sein
- frei von Verschmutzungen
- keine wasserabweisenden Stoffe dürfen mehr vorhanden sein (Nachbehandlungsmittel!)
- keine Risse
- Geforderte Oberflächenzugfestigkeit: 1,5 N/mm²

Die Prüfung und Freigabe der vorbereiteten Untergründe
(Stahlbetonbodenplatten) zur weiteren Ausführung
erfolgt durch den Anwendungstechniker des Systemherstellers
Verbundestrich und die örtliche Bauleitung

Die gestrahlten Flächen sind nochmals auf
Schadstellen zu überprüfen. Ggf. festgestellte Risse sind
gem. gesond. Position zu verpressen

Die Betonoberfläche ist bis zum Estricheinbau vor
erneuter Verschmutzung zu schützen.

betrifft:
* gesamter Beckenumgang Halle AH401
Menge: 320,000 m2

**02.01.01.6 Zusätzlicher Arbeitsgang Kugelstrahlen - zweiter Strahlgang**
Durchführung eines zusätzlichen Arbeitsganges
Kugelstrahlen - zweiter Arbeitsgang nach Erfordernis bei
nicht ausreichender Untergrundbeschaffenheit nach
Fräsen und einmaligem Kugelstrahlen.
Ausführung der Kugelstrahlarbeiten gem. Vorposition.

Die Notwendigkeit eines zweiten Arbeitsganges kann für
die gesamte Grundfläche der Schwimmhalle oder nur für
einzelne Teilflächen zutreffen.

In jedem Fall wird die Ausführung durch die Prüfung und
Bewertung des bereits gestrahlten Untergrundes im Ergebnis
der Haftzugsprüfungen und in Abstimmung mit dem
Anwendungstechniker des Systemherstellers festgelegt.
Menge: 320,000 m2

**02.01.01.7 Entsorgung Strahlmittelrückstände, einschl. Deponiegebühren**
Abtransport und Entsorgung von Strahlmittelrückständen, einschl. Abtrag aus Strahl- und Fräsverfahren als potentieller Betonbauschutt, Bauschutt aus zementären, teiw. kalkhaltigen Putzen und Estrichen; div. Betonbauschutt
LAGA: Z1.1 (MKW),

Abfallschlüsselnummer AVV 170101, 170107

Fundort:
- Strahlmittelrückstände und Betonabtrag Beckenwände u. Beckenboden

Bezeichnung:
- Gemische aus Beton, Kalk-Zementputzen, zementäre Estriche

Handlungsbedarf:
- Separation
- Verwertung
Menge: 1,000 t

**02.01.01.8 Feststellung der Oberflächenhaftzugfestigkeit**
Feststellung der Oberflächenhaftzugfestigkeit durch
Aufkleben von Stahlstempeln mit einem Durchmesser von
50 mm auf dem vorbereiteten, vorgebohrten
Betonuntergrund und Abziehen mit geeignetem Prüfgerät,
(z.B. Sattec, Schenk-Trebel oder Herion)
Das Ergebnis ist zu protokollieren. Es ist in jedem Fall mit dem Kronenbohrer zuvor vorzubohren.
Die Anzahl und Lage der Messungen wird durch die örtliche Bauleitung und in Abstimmung mit dem begleitenden Sachverständigen festgelegt.

Eine Messung besteht aus 3 Einzelprüfungen.
Oberflächezugfestigkeit mind. 1,5 N/mm²
Menge: 6,000 St

**02.01.01.9 Untergrundprüfung nach Vorbereitungsarbeiten / Dokumentation Schadstellen**
*** Pauschalposition
Aufwendungen zur Prüfung der anforderungsgerechten
Untergrundbeschaffenheit in Zusammenarbeit / Begleitung
durch Anwendungstechniker Systemhersteller
Dokumentation festgestellter Risse (Bestandsunterlage
in Papierform). Erfassung/Zonierung erforderlicher
Nacharbeiten

betrifft:
* gesamter Beckenumgang Halle AH401
Menge: 1,000 psch

**02.01.01.10 Verschließen von Rissen im Untergrund**
Kraftschlüssiges Schließen von Rissen in der
Stahlbetondeckenplatte im Tränkverfahren nach Wahl des AN.
Schließen/Tränken der Risse vorzugsweise mittels
2-komponentigem lösungsmittelfreien Injektionsharz auf
Epoxidharzbasis (EP-I).
Risse im Untergrund/Stahlbetondecke (i.d.R. Schwindrisse -
ohne Bewegung) durch Einschneiden mittels Trennscheibe
erweitern. Lose Teile entfernen.
Risse und Rissflanken durch Staubsauger und/oder Druckluft
entstauben. Kraftbündiger Rissverschluss mittels
Reaktionsharz.

Rissoberfläche anschließend mit Quarzsand abstreuen.

Reaktionsharz für Tränkverfahren geeignet:
- niedrigviskos
- haftungsaktiv
- sicher aushärtend
- hoch belastbar

Rissbreiten w ab = 0,2 bis ca. 1,5 mm

angeb. System / Produkt Verpressmaterial: '.........'
(Bietereintragung)

Die betreffende Anzahl und zu schließenden Risse ist nach
abgeschl. Vorbereitungsarbeiten im Rahmen der
Untergrundbewertung zu erfassen und der Bauleitung zur
Bestätigung vorzulegen.
Menge: 150,000 m

**02.01.01.11 Haftbrücke auftragen - Epoxidharz**
Vorbereitete, gefräste, kugelgestrahlte
Stahlbetondecke Beckenumgang anfeuchten und
vornässen. Anschließend aufbringen und einbürsten einer
mineralischen, werksgemischten Systemhaftbrücke.

Auftrag auf den mattfeuchten Untergrund (Pfützenbildung
vermeiden!). Herstellung der Haftbrücke entsprechend
Verarbeitungsrichtlinie des Herstellers.

Verbrauch: ca. 1,8 kg/m² (je nach Rauheit und
Saugfähigkeit des Untergrundes)

angeb. System / Produkt Haftbrücke: '.........'
(Bietereintragung)

betrifft:
* gesamter Beckenumgang Halle AH401
Menge: 320,000 m2

**02.01.01.12 Höhennivellement Estrichflächen Umkleise- und Sanitärbereich**
vor Ausführung der Estricharbeiten im GT I Umkleide- u. Sanitärräume ist bereichs- bzw. raumweise (bis 15 Räume) jeweils ein Aufmaß des Rohfußbodens zu erstellen
- das Aufmaß ist von der örtlichen Bauleitung bestätigen zu lassen
- auf Grundlage des Aufmaßes werden mit der örtlichen Bauleitung Festlegungen zu ggf. erforderlichen Ausgleichschichten getroffen
- diese Festlegungen sind Grundlage für die Abrechnung von Ausgleichschichten und Mehr-, Mindermengen des Estrichs.

Das Höhennivellement ist in Papierform und in digitaler Form der BL und dem AG zu übergeben:
- Rastermaß Höhenpunkte: ca. 3,0 m bzw. nach Raumgeometrie

nachträgliche Forderungen und Vergütungsansprüche aus Mehrleistungen und Zusatzmaßnahmen ohne vorheriges Aufmaß/Höhennivellement werden vom AG nicht anerkannt und gehen zu Lasten des Auftragnehmers.
Menge: 2,000 St

##### Abschnitt 02.01.02 Verbund-Gefällestrich Halle

**02.01.02.1 Verbund-Zementestrich als Gefälleestrich**
Gefälleestrich / Ausgleichsestrich als Zementestrich nach DIN 18560 CT, einschichtig, als Verbundestrich, Einbau auf Rohbetondecke mit Haftbrücke,
Einbau im Gefälle;
Erstellung Gefälle, 2- bis 4-seitig, Neigung ca. 2 bis 4,5 %
- Druckfestigkeitsklasse C30 DIN EN 13813,
- Biegezugfestigkeitsklasse F5 DIN EN 13813,
Geeignet für lotrechte Nutzlasten (Flächenlasten bis 3 kN/m²),
- Estrichnenndicke von 55 - 130 mm, i.M. 92,5 mm.
Oberfläche abgezogen und verrieben zum nachfolgenden Aufbau mit Fliesen.
Anforderungen an Ebenheitstoleranzen nach DIN 18 202, Tabelle 3, Zeile 3

Die Gefälleanordnung kann dem Plan ARC_3650_GO_BO: "Fliesenverlegeplan Grundriss EG" und Fugen- und Gefälleplan ARC_3654_GO_BO entnommen werden.
Menge: 320,000 m2

**02.01.02.2 Zulage Nachmischen Estrich am Einbauort**
Nachmischen des mit der Estrichpumpe geförderten
Estrichmörtels zur Sicherstellung eines
homogenen Estrichquerschnitts und Vermeidung
entmischungsbedingter Fehlstellen
(Rieselnester).
Zulage zur Vorposition für das Nachmischen des
Estrichmörtels mit Zwangsmischer (z. B.
UEZ, Beba, o. ä.) und Transport des Mörtels mittels
Schubkarre zum Verlegeort (bis 100 m Horizontaltransport).

betrifft:
* gesamter Beckenumgang Halle AH401
Menge: 320,000 m2

**02.01.02.3 Materialmehrverbrauch aufgrund größerer Einbaudicken des**
Mehrdicke des vorbeschriebenen Verbundestrichs/
Schnellzement als Gefälleestrich, je 5 mm Dicke.
Der Umfang ist vor der Ausführung zu ermitteln, der örtlichen
Bauleitung des AG anzuzeigen und durch diese freizugeben.

Abrechnung pro 5 mm Estrichmehrstärken auf Nachweis nach gemeinsamen Aufmaß.
Menge: 100,000 m2

**02.01.02.4 Nachbehandlung Verbundestrich**
Abdecken der fertig gestellten Estrichflächen sofort
nach ausreichender Anfangserhärtung (Begehbarkeit) mit
PE-Folie zum Schutz vor frühzeitiger und rascher
Austrocknung.
Dauer der Nachbehandlung: bis 5 Tage
inkl. Rückbau und fachgerechter Entsorgung des Abdeckmaterials
Menge: 320,000 m2

**02.01.02.5 Zulage Anarbeiten Verbundestrichsystem an Durchdringungen, rund**
Zulage zu vorbeschriebenen Verbundestrichen, einschl. Haftbrücke und Oberflächenbearbeitung für die höhengleiche und ebene Anarbeitung des Estrichsystems an runde Einbauteile - hier Leinendurchführungen

- Größe / Durchm ca. DN 200 - DN 250

Zulage für die Mehraufwendungen zur Anarbeitung sämtlicher vorbeschr. Systemkomponenten:
- Haftbrücke
- Verbundestrich
- Oberflächenbearbeitung

Abrechnung erfolgt nach Stück Einbauelemente

betrifft:
* Leinendurchführungen Achse C-D/6-7
Menge: 5,000 St

**02.01.02.6 Deckungsgleiches Übernehmen von Fugen aus dem Untergrund**
Deckungsgleiches Übernehmen von Bauteilfugen
an feste Einbauten und aufgehende Bauteile sowie in der
Fläche vorhandener Bauteil- bzw. Bauwerksfugen in das
Verbundsystem. Fugenbreite entsprechend der Breite der
Untergrundfuge - bis 25 mm
Fugenkanten anfasen

betrifft: Übergang Alte Halle/Erlebnisbereich Achse D/1-7
Menge: 60,000 m

**02.01.02.7 Randstreifen Anschluss Becken, aus formstabilen Styrodur, D 10 mm h 60-100 mm**
Randstreifen aus geschlossenzelligem, formstabilen Dämmstreifen aus Styrodur, für Abstellung des vorbeschriebenen Verbundestrichs entlang der Beckenüberlaufrinne
- Dicke 8-10 mm,
- Höhe bis 60-100 mm
liefern und verlegen.

Beachte: An allen aufgehenden Edelstahl-Beckenkanten sind diese Ranstreifen auszubilden. Eine Befestigung der Randstreifen mit Nagel, Klammer, Dübel ist nicht möglich - ankleben

Ausführung gem. Regeldetail Beckenkopf - Anschluss Fb-Aufbau Beckenumgang Plan ARC_3616 Detail 6

betrifft:
* Anschlüsse Verbundestrich entlang Überlaufrinne Schwimmerbecken AH401
Menge: 90,000 m

**02.01.02.8 Randstreifen PE-Schaum D 8-10 mm; h 120-150 mm**
Randstreifen aus geschlossenzelligem PE-Schaum, für Abstellung des vorbeschriebenen Verbundestrichs entlang der Anschlüsse an aufgehende Bauteile
- Dicke 8 - 10 mm,
- Höhe bis 120-150 mm
liefern und verlegen.

Beachte: An allen aufgehenden Bauteile wie Fassadensockel, Wärmebänke, Treppen, Wände usw. sind diese Ranstreifen auszubilden. Eine Befestigung der Randstreifen mit Nagel, Klammer, Dübel ist nicht möglich (kleben).

Ausführung gem. Regeldetail Wärmebank / Fassadensockel

betrifft:
* Anschlüsse Verbundestrich entlang aller aufgehenden Bauteile AH401
Menge: 120,000 m

**02.01.02.9 Scheinfugen herstellen**
Herstellen von Scheinfugen durch nachträgliches
maschinelles Schneiden des Estriches nach Erreichen der
Anfangsfestigkeit,
- Einschnittiefe: max. 1/3 der Estrichdicke
In den Preis einzukalkulieren ist das Entfernen der
Abdeckfolien sowie das Wiederabdecken sofort nach
Ausführung der Schneidarbeiten.
Menge: 60,000 m

**02.01.02.10 Schließen Schein- und Arbeitsfuge**
Kraftschlüssiges Schließen von Schein- und Arbeitsfugen in vorbeschr. Estrichflächen mittels Kunstharz.
Menge: 60,000 m

**02.01.02.11 Dehnungsfuge (Feldbegrenzung) herstellen**
Dehnungsfuge als Feldbegrenzungsfuge
(nicht bauteildurchdringend) herstellen.
Herstellen der Dehnungsfuge im Estrich,
durch Einlegen von geschlossenzelligem
PE-Schaumstreifen,
- Fugenbreite 10 mm
- Fugentiefe von 50 bis 85 mm
einschl. dem erforderlichen Abschalen der Estrichfelder
gem. Fugen- und Gefälleplanung.
Menge: 60,000 m

**02.01.02.12 Stahlwinkel als Estrichwinkel 130 x 50 x 5 mm, feuerverzinkt**
Lieferung und Einbau von Estrichrandwinkeln als Stahl-Winkelprofil ca. 130 x 50 x 5 mm mit
Estrichrandwinkel zur Einfassung der Fußbodenkonstruktion im Bereich von Lüftungsauslässen oder sonstigen freien Anschlüssen:
- zu verwendendes Material: S 235 JR (St 37-2)

Oberflächenbehandlung / Korrosionsschutz für  Stahlbauteile - Schwimmhallenathmosphäre:
- Korrosivitätskategorie C4, Schutzdauer lang bzw. VH
- Feuerverzinkung (Stückverzinkung) nach DIN EN ISO 1461 bzw. DIN EN ISO 14713

Ist die Feuerverzinkung beschädigt, ist Sie mit entsprechender Zinkstaubfarbe äuqivalent wieder herzustellen

Montage der Estrichwinkel mittels Dübelanschluss auf bestehende/neue Stahlbetonbodenplatten, einschließlich aller erforderlichen Befestigungsmittel und Hilfskonstruktionen

Ausführung:
* bei konstruktivem Erfordernis
* in mehreren Teilabschnitten
Menge: 20,000 m

**02.01.02.13 Einbau Edelstahl-Bodendurchführung für Schwimmleinen**
Bauseitig übergebene Deckendurchführung als Edelstahl-Einbauteil montieren.

Einbau in bauseits hergestellte Kernbohrung in Stahlbetondecke (Kernbohrung ca. DN 250 mm)
Edelstahl-Bodendurchführung ø 219 mm, mit
herausklappbarer Führungsrolle;
Bodendurchführung höhengenau, an Gefälle angepasst, in Deckenquerschnitt fixieren und mittels elastifiziertem Reaktionsharz ausfüttern und frisch in frisch mit ofengetrocknetem Quarzsand (Körnung 0,7-1,2) deckend abstreuen. Nach Aushärtung loses und überschüssiges Material restlos entfernen (absaugen); einschl. unterseitige Abschalung der Ringraumfuge.
Einbau in Höhe zu nachfolgender Anarbeitung des Fliesenbelage

Die Bodendurchführungen werden durch AN Edelstahlbecken zur Verfügung gestellt / übergeben.

Achtung: Einbau erfolgt vor Einbau Verbundestrich!
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Menge: 5,000 St

##### Abschnitt 02.01.03 Gefälle-, Heiz-, Zementestrich

**02.01.03.1 Abschalen Decken- und Türöffnungen, Niveauunterschiede**
Abschalen von Treppenauge, Türschwellen und
Niveauunterschieden, wie Bodenrinnen in Duschen u.ä.
als Vorleistung für Einbau Randdämmstreifen
für Estricheinbringung,
incl. Materiallieferung, -vorhaltung und Rückbau,
Höhe des FB-Aufbau bis 15 cm
Menge: 100,000 m

**02.01.03.2 Zementestrich als Gefälleestrich**
Gefälleestrich / Ausgleichsestrich als Zementestrich nach DIN 18560 CT,  einschichtig, als Estrich auf Trennschicht, Einbau auf Trennlage bzw. Wärmedämmung,
Einbau im Gefälle;
Erstellung Gefälle, 2- bis 4-seitig, Neigung ca. 2 bis 4 % (Regelgefälle 2-2,5%)
- Druckfestigkeitsklasse C30 DIN EN 13813,
- Biegezugfestigkeitsklasse F5 DIN EN 13813,
Geeignet für lotrechte Nutzlasten (Flächenlasten bis 3 kN/m²),
- Estrichnenndicke von 40 - 100 mm, i.M. 65  bis 70 mm.
Oberfläche abgezogen und verrieben zum nachfolgenden Aufbau des Heizestrichs.
Anforderungen an Ebenheitstoleranzen nach DIN 18 202, Tabelle 3, Zeile 3
Menge: 260,000 m2

**02.01.03.3 Mehrdicke Zementestrich als Gefälleestrich, für 10 mm Mehrstärke**
Mehrdicke des vorbeschriebenen Zementestrich als Gefälleestrich, je 10 mm Dicke. Der Umfang ist vor der Ausführung zu ermitteln, der örtlichen Bauleitung des AG anzuzeigen und durch diese freizugeben.
Menge: 130,000 m2

**02.01.03.4 Reinigen des Untergrundes von grober Verschmutzung als besondere Leistung**
Reinigen des Untergrundes aus Beton (vorhandene, neue Stahlbeton-Bodenplatten / Stahlbeton-Deckenplatte) für zukünftige Estricharbeiten, von grober Verschmutzung, z. B.  Mörtelreste, Fabreste, Öl, soweit diese nicht durch den Auftragnehmer verursacht wurden.
Anfallende Stoffe im Behälter des AN sammeln, abtransportieren und entsorgen, Untergrund waagerecht bzw. leicht geneigt) bis 4,0%;
Untergrund reinigen als besondere Leistung nach ATV, DIN 18353-Pkt.4.2.4.

Gesamtmenge summiert sich aus mehreren Teilmengen

betrifft: Stahlbeton-Bodenplatten / Deckenplatte / vorhandene Estriche innerhalb Bereich Umkleide-/Sanitärräume

Achtung:
Da es sich um eine "Besondere Leistung nach ATV, DIN 18353-Pkt.4.2.4" handelt, deren Notwendigkeit und Umfang sich ggf. erst aus der jeweils aktuellen Situation auf der Baustelle ergeben wird, ist der vermeintlich notwendige Umfang vor der Ausführung zu ermitteln, der örtlichen Bauleitung des AG anzuzeigen und durch diese freizugeben!
Menge: 360,000 m2

**02.01.03.5 Reinigen des Untergrundes mittels Hochdruckreiniger als besondere Leistung**
Besonderes Reinigen des Untergrundes aus Beton (vorhandene, neue Stahlbeton-Bodenplatten) für zukünftige Estricharbeiten, soweit diese nicht durch den Auftragnehmer verursacht wurden, mittels Staubsaugen, Hochdruckreiniger und dergleichen.
Anfallende Stoffe im Behälter des AN sammeln, abtransportieren und entsorgen, Untergrund waagerecht bzw. leicht geneigt) bis 4,5%;
Untergrund reinigen als besondere Leistung nach ATV, DIN 18353-Pkt.4.2.5.

Gesamtmenge summiert sich aus mehreren Teilmengen

betrifft: Stahlbeton-Bodenplatten / Deckenplatte / vorhandene Estriche innerhalb Bereich Umkleide-/Sanitärräume

Achtung:
Da es sich um eine "besondere Leistung nach ATV" handelt, deren Notwendigkeit und Umfang sich ggf. erst aus der jeweils aktuellen Situation auf der Baustelle ergeben wird, ist der vermeintlich notwendige Umfang vor der Ausführung zu ermitteln, der örtlichen Bauleitung des AG anzuzeigen und durch diese freizugeben!
Menge: 360,000 m2

**02.01.03.6 Untergrund ausgleichen, Zementmörtel D bis 5 mm**
Ausgleichen des Untergrundes aus Beton, bei größeren Unebenheiten, mit Mörtel, Bindemittel Zement,
mittlere Dicke bis 5 mm, zur Aufnahme von Wärmedämmung.

Der Umfang der erforderlichen Ausgleichstärken ist vor der Ausführung zu ermitteln,  der örtlichen Bauleitung des AG anzuzeigen und durch diese freizugeben.
Menge: 130,000 m2

**02.01.03.7 Untergrund ausgleichen, Zementmörtel D bis 10 mm**
Ausgleichen des Untergrundes aus Beton, bei größeren Unebenheiten, mit Mörtel, Bindemittel Zement,
mittlere Dicke bis 10 mm, zur Aufnahme von Wärmedämmung.

Der Umfang der erforderlichen Ausgleichstärken ist vor der Ausführung zu ermitteln,  der örtlichen Bauleitung des AG anzuzeigen und durch diese freizugeben.
Menge: 100,000 m2

**02.01.03.8 Untergrund ausgleichen, Zementmörtel D bis 25 mm**
Ausgleichen des Untergrundes aus Beton, bei größeren Unebenheiten, mit Mörtel, Bindemittel Zement,
mittlere Dicke bis 25 mm, zur Aufnahme von Fliesenbelag.

Der Umfang der erforderlichen Ausgleichstärken ist vor der Ausführung zu ermitteln,  der örtlichen Bauleitung des AG anzuzeigen und durch diese freizugeben.
Menge: 20,000 m2

**02.01.03.9 Wärmedämmschicht, EPS D=110 mm 0,035W/mK**
Wärmedämmschicht für Fußboden, aus Polystyrol-Hartschaum EPS DIN EN 13163, als Platte,
- Dicke 110 mm,
- Bemessungswert der Wärmeleitfähigkeit max. 0,035 W/(mK) DIN V 4108-4,
- mit bauaufsichtlicher Zulassung, einlagig,
- Anwendungsgebiet DIN 4108-10 DEO (150 kPa)
als Unterlage für nachfolgend beschr. Zementestriche.
Verlegung auf Abdichtung/Rohfußboden als Betonbodenplatte mit Rohren, Kabelkanälen und dergleichen, das Anarbeiten an Rohre, Kabelkanäle und dergleichen mit Wärmedämmstoffen wird gesondert vergütet.

WD d 110mm angeb. Fabrikat / Produkt: '.........'
(Bietereintragung)

Verlegung nach Fliesenverlegeplan Grundriss Erdgeschoss  Zeichn-Nr. ARC_3650-GO_BO
Menge: 100,000 m2

**02.01.03.10 Wärmedämmschicht, EPS D=30 mm 0,035W/mK**
Wärmedämmschicht für Fußboden, aus Polystyrol-Hartschaum EPS DIN EN 13163, als Platte,
- Dicke 30 mm,
- Bemessungswert der Wärmeleitfähigkeit max. 0,035 W/(mK) DIN V 4108-4,
- mit bauaufsichtlicher Zulassung, einlagig,
- Anwendungsgebiet DIN 4108-10 DEO (150 kPA),
als Unterlage für nachfolgend beschr. Zementestriche.
Verlegung auf Rohfußboden als Betonbodenplatte mit Rohren, Kabelkanälen und dergleichen, das Anarbeiten an Rohre, Kabelkanäle und dergleichen mit Wärmedämmstoffen wird gesondert vergütet.

WD d 30mm angeb. Fabrikat / Produkt: '.........'
(Bietereintragung)

Verlegung nach Fliesenverlegeplan Grundriss Erdgeschoss  Zeichn-Nr. ARC_3650-GO_BO
Menge: 260,000 m2

**02.01.03.11 Trennschicht PE-Folie, einlagig, 0,2 mm**
Trennschicht aus PE-Folie, einlagig, Dicke 0,2 mm, Stöße überlappen in der Mindest- Breite 15 cm, auf ebenem oder leicht geneigtem Untergrund, als Unterlage für mineralisch gebundenen Estrich.

Ausführungsort: AH201, AH301-AH308
Menge: 230,000 m2

**02.01.03.12 Trennschicht PE-Folie, 2-lagig, 0,2 mm**
Trennschicht aus PE-Folie, 2-lagig, Dicke 0,2 mm, Stöße überlappen in der Mindest- Breite 20 cm, auf ebenem oder leicht gneigtem Untergrund, als Unterlage für mineralisch gebundenen Estrich.

Ausführungsort: AH203-AH206
Menge: 100,000 m2

**02.01.03.13 Randstreifen PE-Schaum D 8 mm h 40-190 mm**
Randstreifen aus geschlossenzelligem PE-Schaum, für Zementestrich, als Estrich auf Dämmschicht
- Dicke 8 mm,
- Höhe bis 40-190 mm
liefern und verlegen.

Beachte: An allen aufgehenden, anschließenden und
durchdringenden Bauteilen sind diese Randstreifen
auszubilden. Eine Befestigung der Randstreifen mit
Nagel, Klammer, Dübel oder ähnlichen Befestigungsmitteln ist nicht zulässig.

Für Herstellung der Verbundabdichtungen und damit verbundenen Fugenausbildungen (Leistung dieses Loses) sind die Randdämmstreifen höhengerecht zurückzuschneiden.
Das rückgeschnittene Restmaterial ist fachgerecht zu entsorgen. Diese Leistungen sind in den EP dieser Position einzurechnen.

betrifft:
* gesamter Umkleide- und Sanitärbereich
Menge: 460,000 m

**02.01.03.14 Zement-Heizestrich CT -C30 -F5, D 65 mm, Einbau ebenflächig**
Zementestrich CT nach DIN 18560 faserbewehrt,
einschichtig, als Estrich auf Trennschicht, Einbau auf Wärmedämmung, Trennlage, Ausführung ebenflächig,
Verrohrung und Tackerplatte bauseits durch Heizungsbauer.
- Estrichnenndicke i.M. 65 mm einheitlich
- Druckfestigkeitsklasse C30 DIN EN 13813,
- Biegezugfestigkeitsklasse F5 DIN EN 13813,
Geeignet für lotrechte Nutzlasten (Flächenlasten bis 3 kN/m²),
Oberfläche eben abgezogen und anschließend geglättet, für nachfolgend aufzubringenden Fliesenbelag,
Anforderungen an die Ebenheit nach DIN 18 202, Tab. 3, Zeile 3,
in den Preis einzukalkulieren ist das höhen- und ebenflächige Anarbeiten an die Bestandsfußböden (Altestriche und Betonböden)

betrifft : Umkleidebereich

Achtung die Gesamtmenge summiert sich auch mehreren Teilflächen
Menge: 130,000 m2

**02.01.03.15 Zementestrich CT -C30 -F5, D 65 mm, Einbau ebenflächig**
Zementestrich CT nach DIN 18560 faserbewehrt,
einschichtig, als Estrich auf Trennschicht, Einbau auf PE-Folie, Ausführung ebenflächig
- Estrichnenndicke i.M. 65 mm einheitlich
- Druckfestigkeitsklasse C30 DIN EN 13813,
- Biegezugfestigkeitsklasse F5 DIN EN 13813,
Geeignet für lotrechte Nutzlasten (Flächenlasten bis 3 kN/m²),
Oberfläche eben abgezogen und anschließend geglättet, für nachfolgend aufzubringenden keramischen Fliesenbeleg,
Anforderungen an die Ebenheit nach DIN 18 202, Tab. 3, Zeile 3,
in den Preis einzukalkulieren ist das höhen- und ebenflächige Anarbeiten an die Bestandsfußböden (Altestriche und Btonböden)

betrifft : Umkleide- und Sanitärbereich

Achtung die Gesamtmenge summiert sich auch mehreren Teilflächen
Menge: 230,000 m2

**02.01.03.16 Estrichbeschleuniger als Zulage, Zementestriche, 40 bis 100 mm**
Zulage zu vorbeschriebenen Zementestrichen nach DIN 18560 CT für die Zugabe von Erhärtungs- und Austrocknungsbeschleuniger für Zementestriche,
Eigenschaften:
- frühe Begehbarkeit und Belegreife
- Austrocknung unter 2 CM-% nach 10-14 Tagen
- Dosierung: ca. 3% z.Zg.

beispielhaftes Fabrikat / Produkt : RAPID d. Fa. K. Glass AG oder gleichwertig

Estrichbeschleuniger angeb. Fabrikat / Produkt: '.........'
(Bietereintragung)

Achtung: Die Ausführung der Leistung erfolgt erst nach ausdrücklicher Festlegung und Freigabe durch die Bauleitung!
Menge: 360,000 m2

**02.01.03.17 Füllung / Schüttung Perlite gebunden, D ca. 30 - 60 mm**
Füllung als gebundenen Schüttung, aus Perlite, zwischen Dämmlagen bzw. Ausgleichsestrichen im Bereich von Installationsleitungen, lichter Abstand bis 15 cm, einbauen,
- Bindemittel für Schüttung: zementär / mineralisch
- Einbaudicke bis 60 mm,

Abrechnung nach m³ eingebauter Schüttung
Menge: 1,000 m3

**02.01.03.18 Verguss Bodeneinlaufrinnen mittels Schnellestrich, schwind- und spannungsarm, mind. CT-C30-F5**
Verguss der Bodeneinlaufrinnen mittels Schnellestrich als Zementschnellestrich CT nach 18560-3 und DIN EN 13813 als Estrich auf Trennlage Stahlbeton-Deckenkonstruktion Bereich Duschen / Umkleiden und Barfußgang Funktionsbereich
Verguss / Unterstopfung der bereits montierten Edelstahl-Einlaufrinnen bis UK Flansche und Rinnenquerschnitt.
Verfüllung hohlraumfrei, Einbau händisch

- Estrich- bzw. Mörteldicke: i.M.65 mm
- Einbaubreite: ca.150 mm
- Druckfestigkeitsklasse mind. C 30 DIN EN 13813,

Unterstopfung / Verguss als schnell erhärtender
Estrich / Mörtel mind. CT-C30-F5 mit
schwind- und spannungsarm erhärtendem, hochfestem
Vollbindemittel als Schnell-Estrichbinder

Herstellung Schnellestrichmörtel aus kunststoffvergütetem Spezialbindemittel und Estrichsand 0/8 im Mischungsverhältnis 1:4 - 1:5 in Gewichtsteilen.

Schnellestrich als Verguß angebotenes Fabrikat: '.........'
Schnellestrich als Verguss angebotenes Produkt: '.........'
(vom Bieter einzutragen)

Estrich entsprechend Verarbeitungsrichtlinie des
Herstellers einbauen und verdichten.
Ausführung & Verlegung gem. Ausführungsplanung:

betriff: Umkleide- und Sanitärbereich
Menge: 100,000 m

**02.01.03.19 Zulage Anarbeiten Estrich an Entwässerungsrinnen, lineare Einbauten**
Zulage zu vorbeschriebene Zementestrichen für das Anarbeiten an lineare Durchdringungen im Zuge des Einbaues. Gilt für alle Estriche in verschiedenen Dicken, vorwiegend an Entwässerungsrinnen. Zulage für das höhengenaue und fachgerechte Anarbeiten bzw. maßgenaue Abstellen/Abschalen.

betrifft:
* Anarbeitung an Einlaufrinnen
Menge: 110,000 m

**02.01.03.20 Zulage Anarbeiten Estrich an Durchdringung**
Zulage zu vorbeschriebene Zementestrichen / Schnellestrichen für das Anarbeiten oder das Abstellen an vorwiegend rund Durchdringungen im Zuge des Einbaues. Gilt für alle Estriche in verschiedenen Dicken, vorwiegend an Bodeneinläufen, Grundleitungsanschlüssen. Zulage für das höhengenaue und fachgerechte Anarbeiten bzw. maßgenaue Abstellen/Abschalen.

betrifft:
* Anarbeitung an FB-Einläufe
Menge: 35,000 St

**02.01.03.21 Dehnungsfuge (Feldbegrenzung und Türbereich) herstellen**
Dehnungsfuge als Feldbegrenzungsfuge
(nicht bauteildurchdringend)herstellen.
Herstellen der Dehnungsfuge im Estrich,
durch Einlegen von geschlossenzelligem
PE-Schaumstreifen,
- Fugenbreite 10 mm
- Fugentiefe von 50 bis 85 mm
einschl. dem erforderlichen Abschalen der Estrichfelder
gem. Fugen- und Gefälleplanung.
Menge: 140,000 m

**02.01.03.22 Dehnungsfuge wie vor, jedoch Bewegungsfuge (Gebäudetrennfuge) herstellen**
Bewegungsfuge als Gebäudetrennfuge
(bauteildurchdringend) herstellen.
Herstellen der Bewegungsfuge im Estrich,
durch Einlegen von geschlossenzelligem
PE-Schaumstreifen,
- Fugenbreite 20-40 mm
- Fugentiefe von 40 bis 155 mm
einschl. dem erforderlichen Abschalen der Estrichfelder
gem. Fugen- und Gefälleplanung.
Menge: 40,000 m

**02.01.03.23 Verdunstungsschutz für Estriche, PE-Folie 0,2 mm**
Verdunstungsschutz aus PE-Folie auf den
frisch verlegten abgeriebenen Schnellestrichen/Zementestrichen der Vorpositionen; Verdunstungsschutz vollflächig und überlappt auflegen. Ausführung bei ungünstigen und ungeeigneten klimatischen Umgebungsbedingungen wie Zugluft, Temperatur etc.
Foliendicke: 0,2 mm,
einschl. Umsetzungen bei Wiederverwendung je nach Estrichtechnologie, Wiederentfernen und Entsorgung.

Achtung: Die Ausführung der Leistung erfolgt erst nach Abstimmung und  ausdrücklicher und Freigabe durch die Bauleitung!
Menge: 620,000 m2

**02.01.03.24 Abbindeüberwachung Estriche**
*** Pauschalposition
Aufwendungen für alle in den Vorpositionen beschriebenen Estriche und Ausgleichsestriche für die Absperrung und Kennzeichnung der einzelnen, über einen gesonderten Zugang erreichbaren Einbaubereiche, gegen Begehen und/oder Vermeidung von Zugluft, über einen Zeitraum von 3 Kalendertagen und Freigabe bis zur Belastbarkeit nach ca. einer Woche.
Öffnungen ohne Türen sind ggf. mit PE-Folie zu verschließen.
Aufwendungen ab Fertigstellung der Bereiche.
Absperrung nach Wahl des Bieters.
Menge: 1,000 psch

**02.01.03.25 Estrich schneiden, Dicke 4 bis 15 cm**
Nachträgliches maschinelles Schneiden des Estriches nach Erreichen der Anfangsfestigkeit,
Einschnittiefe: 40 bis 150 mm
Das Abbruchgut transportieren, laden und fachgerecht entsorgen.
Menge: 100,000 m

**02.01.03.26 Aussparungen im Estrich herstellen/stemmen bis 30 x 30 cm, Dicke bis 15 cm**
Nachträgliches maschinelles Schneiden des Estriches nach Erreichen der Anfangsfestigkeit,
Einschnittiefe: 40 bis 150 mm
Größe der Öffnung bis 30 x 30cm
Das Abbruchgut transportieren, laden und fachgerecht entsorgen.
Menge: 20,000 St

**02.01.03.27 Aussparung in Estrich wie vor, jedoch bis 50 x 50 cm**
Nachträgliches maschinelles Schneiden des Estriches nach Erreichen der Anfangsfestigkeit,
Einschnittiefe: 40 bis 150 mm
Größe der Öffnung 30 x 30cm bis 50 x 50  cm
Das Abbruchgut transportieren, laden und fachgerecht entsorgen.
Menge: 10,000 St

**02.01.03.28 Kanal im Estrich herstellen/stemmen bis 30 cm Breite, Dicke bis 15 cm**
Nachträgliches maschinelles Schneiden des Estriches nach Erreichen der Anfangsfestigkeit,
Einschnittiefe: 40 bis 150 mm
Breite des Kanals bis 30 cm
Das Abbruchgut transportieren, laden und fachgerecht entsorgen.
Menge: 25,000 m

##### Abschnitt 02.01.04 Estricharbeiten Edelstahlbecken

**02.01.04.1 Unterbeton / Zementestrich SB - CT-C30 -F4, D i.M. 50 mm, Einbau ebenflächig**
Unterbeton / Estrich Schwimmerbecken als Zementestrich CT nach DIN 18560, einschichtig, als Estrich auf Trennlage (einschl. PE-Folie)
Herstellung eines Unterbeton / Zementestrichs für die Edelstahlbodenbleche des Schwimmerbeckens auf der gerade bzw. leicht abfallenden Bodenfläche der Becken.
Ausführung ebenflächig
- Estrichnenndicke ca. 40 - 60 mm, i.M. 50 mm,
- Druckfestigkeitsklasse mind. C30 DIN EN 13813,
- Biegezugfestigkeitsklasse F 4 DIN EN 13813,
- Oberfläche eben abgezogen und anschließend händisch  geglättet, geeignet für die nachfolgende Verlegung von Edelstahl-Bodenblechen, jedoch Ausführung nach Angaben des AN Edelstahl;
- erhöhte Anforderungen an die Ebenheit nach DIN 18 202, Tab. 3, Zeile 4
Einbau auf ebener bzw. leicht geneigter Bodenfläche,
Einbau manuell im vorh. Beckenboden ca. - 1,85 m ab OK FFb EG.
Einbringen in das Gebäude sind in den EP einzurechnen.
Die Technologie obliegt dem AN.

betrifft: Bodenfläche Schwimmerbecken Alte Halle
Menge: 315,000 m2

**02.01.04.2 Abdeckung Edelstahlbodenkanäle während der Bauzeit.**
Abdeckung Edelstahlbodenkanäle während der Bauzeit.
Holzbohlen 20 cm breit, 3 cm hoch einbauen, umsetzen
nach Erfordernis, ausbauen und entsorgen.
Menge: 50,000 m

**02.01.04.3 Fundamentsockel, flächig herstellen**
Herstellung von Sockelaufkantungen bzw.  Fundamentsockel für haustechnische bzw. gebäudetechnische Geräte und Aggregate, Ausführung aus unbewehrten Beton
auf Bodenplatten / Decken, einschl. umlaufender glatter Schalung (vierseitig), Schalung ohne besondere Anforderungen,
Oberseite eben fein abgerieben, die oberseitigen Kanten des Sockels sind durch Dreikantleisten oder nachträgliche Bearbeitung ca. 30 mm x 30 mm abzufasen, sämtliche Oberflächen maßgenau vorbereitet für nachfolgende Montage von haustechnischen Aggregaten oder sonstigen Anlagen.
Anforderungen an die Ebenheit der Oberfläche, nach DIN 18202 Tab.3 Zeile 3;
- Betongüte: mind C 20 / 25, XC2, XF1
- Sockelhöhe: ca. 10,0 cm
- Abmessung: ca. 1,50 x 2,00 m bis 2,00 x 4,00 m

Achtung die Menge kann sich aus mehreren Teilmengen zusammensetzen.
Menge: 55,000 m2

**02.01.04.4 Fundamentsockel Pumpen, sonstige Gerätetechnik**
Herstellung von Sockelaufkantungen bzw. eines Fundamentsockel für Schaltschränke, Aggregate oder sonstiger Anlagentechnik, Ausführung aus unbewehrten Beton
auf Stahlbetondecken/-böden, einschl. umlaufender glatter Schalung (vierseitig), Schalung ohne besondere Anforderungen,
Oberseite eben fein abgerieben, die oberseitigen Kanten des Sockels sind durch Dreikantleisten oder nachträgliche Bearbeitung ca. 30 mm x 30 mm abzufasen, sämtliche Oberflächen vorbereitet für Anstriche, Anforderungen an die Ebenheit der Oberfläche, nach DIN 18202 Tab.3 Zeile 3;
- Betongüte: C 20 / 25, XC 2, XF1
- Sockelhöhe: ca. 20 bis 40 cm
- Abmessung: ab ca. 20 x 20 cm - 30 x 30 cm
Menge: 8,000 St

#### Bereich 02.02 Abdichtungen

##### Abschnitt 02.02.01 Bodenflächen

**02.02.01.1 Messung der Restfeuchte Estrichflächen**
Messung der Restfeuchte des zu belegenden Untergründe, vorweigend Zementestriche, Restfeuchtemessung mittels der CM-Messmethode, incl. Wiederholungsmessung,
ein Messprotokoll je Messung ist anzufertigen und vor Beginn der Arbeiten der Bauleitung / AG vorzulegen.
Messung je Verlegebereich
Menge: 10,000 St

**02.02.01.2 Untergrund, Estrichflächen reinigen**
Reinigen des Untergrundes, d.h. neu hergestellte Zementestriche für zukünftige Abdichtungsarbeiten, von grober Verschmutzung, zur Verbesserung der Haftung bzw. Egalisierung des Untergrundes, gründliches Abkehren mit Stahlbesen sowie Staubabsaugung.
Anfallende Stoffe im Behälter des AN sammeln, abtransportieren und entsorgen, Untergrund waagerecht.
Untergrund reinigen als besondere Leistung nach VOB/C 2015, DIN 18336-Pkt.4.2.5 - Verunreinigungen müssen durch Fremdgewerke verursacht worden sein (Estricharbeiten sind Leistungsumfang dieses LV!)

Die Ausführung dieser Leistung erfolgt nur auf Anweisung und nach Abstimmung mit der BL.

Gesamtmenge summiert sich aus mehreren Teilmengen

betrifft:
* sämtliche Estrichflächen Beckenumgang / Funktionsbereich
Menge: 680,000 m2

**02.02.01.3 Risssanierung Betonsockel, Rissverpressung kraftschlüssig**
kraftschlüssiges Schließen von Rissen in Stahlbetonsockeln ( -aufkantungen oder sonstigen abzudichtenden Betonbauteilen im Injektionsverfahren über Bohrloch- oder Klebepacker nach Wahl des AN. Verpressen vorzugsweise mittels 2-komponentigem lösungsmittelfreien Injektionsharz auf Epoxidharzbasis (EP-I). Richtlinienzugelassene Zementleime und Zementsuspensionen sind ebenfalls möglich.
Die Ausführung der Rissverpressung erfolgt grundsätzlich nach den Festlegungen der DAfStb-Richtlinie - Schutz und Instandsetzung von Betonbauteilen (Instandsetzungsrichtlinie) in aktueller Fassung sowie den Verarbeitungsrichtlinien des Produktherstellers.

Rissbreiten w ab = 0,2 bis ca. 1,5 mm
Anzahl und Abstand der Injektionsstellen richtet sich nach der Rißbreite und Rißtiefe;
einschließlich dem Vorbereiten der Risse für das kraftschlüssige Verpressen. Die Rißflanken müssen staub-,öl- und fettfrei sein.

Die betreffende Anzahl und Verpreßlänge der Risse ist nach abgeschl. Vorbereitungsarbeiten im rahmen der Untergrundbewertung mit den bauherrnseitig beauftragten Sachverständigen und der Bauleitung abzustimmen.

betrifft - bei Erfordernis:
* Fassadensockel Halle
* Sockel im Funktionsbereich
Menge: 50,000 m

**02.02.01.4 Untergrund ausgleichen / spachteln Estrichflächen**
Ausgleichen von Unebenheiten auf Zementestrichflächen, schnellerhärtend; Ausgleichen der Unebenheiten der abzudichtenden oder neu zu belegenden Bodenflächen mit schnellaushärtendem, flexiblen, schnell und hydraulisch abbindender  Ausgleichmasse als Spezialzement;

Verbrauch: ca. 1,6 kg/m² und mm Schichtdicke;
Ausführung vollflächig, Schichtdicke ab 3 - bis max. 15 mm, i.M. 10 mm auftragen
Ausgleichsschichten sind maximal bis zu einer Höhe von  30 mm aufzutragen.

Ausgleichsspachtel 3-15 mm angebotenes Fabrikat: '.........'
angebotenes Produkt: '.........'
(Bietereintragung)

Achtung: Die Ausführung der Leistung erfolgt erst nach ausdrücklicher Festlegung durch die Bauleitung und setzt Unebenheiten auf der Estrichoberfläche durch Fremdeinwirkung voraus. Die Estrichflächen sind im vertraglichen Leistungsumfang des AN in der erforderlichen Ebenheit für die nachfolgende keramische Fliesenbelegung herzustellen !
Menge: 340,000 m2

**02.02.01.5 Untergrund ausgleichen / spachteln neue Betonsockel**
Ausgleichen von Unebenheiten auf neu hergestellten Stahlbetonsockel/Wandsockel im Hallenbereich, schnellerhärtend; Ausgleichen der Unebenheiten der abzudichtenden oder neu zu belegenden Bodenflächen mit schnellaushärtendem, flexiblen, standfestem, schnell und hydraulisch abbindender  Ausgleichmasse als Spezialzement;

Verbrauch: ca. 1,5 kg/m² Trockenmörtel und mm Schichtdicke;
Ausführung vollflächig,
- Schichtdicke ab 1 - bis max. 8 mm, i.M. 5 mm auftragen

Vorbehandlung des Untergrundes mit Kunstharzemulsion zur Verbesserung des Haftverbunds. Verarbeitung von Spachtelmasse mit Kunstharzemulsion frisch in frisch. Spachtelmasse glatt abziehen.

Ausgleichsspachtel bis 8 mm angebotenes Fabrikat: '.........'
angebotenes Produkt: '.........'
(Bietereintragung)

Achtung: Die Ausführung der Leistung erfolgt erst nach ausdrücklicher Festlegung und gemeinsamer Bestimmung der Flächen durch die Bauleitung

betrifft:
* Fassadensockel Stiefelgang
* Sockel in den Umkleidebereichen
* Sockel unter Innenverglasungen
* Sockel Wärmebank
Menge: 80,000 m2

**02.02.01.6 Grundierung Estriche, Bodenflächen auftragen**
Aufbringen einer Grundierung auf Kunstharzbasis auf saugfähigen Untergründen (zementäre Estriche) als Vorbehandlung für die Aufnahme des nachfolgenden Verbundabdichtungssystems. Grundierung trocknen lassen.

Ausführungsort: alte Halle, Umkleide- und Sanitärbereich

Gesamtmenge summiert sich aus mehreren Teilmengen.

Grundierung Estrich angebotenes Fabrikat: '.........'
angebotenes Produkt: '.........'
(Bietereintragung)
Menge: 760,000 m2

**02.02.01.7 Verbundabdichtung Bodenflächen, W3-I**
Verbundabdichtung auf sämtliche neue Zementestrichflächen / Verbundestriche im Beckenumgang und Nassbereichen

Verbundabdichtung auf Estrichflächen der stark nassbeanspruchten Bereiche Beckenumgänge / Duschen etc. Beanspruchungsgruppe gemäß dem ZDB-Merkblatt bzw. DIN 18534 und Verarbeitungsrichtlinien des Systemanbieters,
Untergrundvorbehandlung (Grundierung) in gesond. Vorposition;

Wassereinwirkungsklasse nach DIN 18534 / ZDB-Merkblatt AIV 2019:
- Wassereinwirkungsklasse W3-I: sehr hoch

Verbundabdichtung mit zweikomponentiger, reaktiv abbindender, flexibler, rissüberbrückender, mineralischer Dichtschlämme in mind. zwei Arbeitsgängen im Spachtelverfahren beschichten. Sockelbereiche sind bis auf 5 cm ü. OKFFB abzudichten.

Auftrag in mindestens 2 Arbeitsgängen, jeweils voll
deckend.
1. Auftrag auf den vorgenässten, mattfeuchten Untergrund vollflächig im Streichverfahren (verdünnt)
2. Auftrag auf trockenen 1. Auftrag im Spachtelverfahren, fehlstellenfrei aufbringen.
Die Ausführung erfolgt in jedem Fall unter Beachtung der Verarbeitungsrichtlinien des Systemherstellers.

Gesamtnaßschichtdicke der Aufträge gem. Verarbeitungsrichtline und ZDB-Merkblatt: mind. 2,5 mm - damit Trockenschichtdicke ≥ 2,00 mm
Die Trockenschichtdicke ist Bereichsweise ca. je 150 m² bzw. nach Festlegung der BL nachzuweisen/zu dokumentieren.

Sämtliche diesbezügliche Aufwendungen, einschl. der Nacharbeit der Beprobungsstellen, sind in den EP dieser Position einzurechnen.

zu verwendendes Material / Produkt gem.
Bietereintragungen mit Systemangaben

Verbrauch: ca. 3,5 kg/m² bei 2,5 mm Schichtdicke

Ausführungsort: alte Halle, Umkleide- und Sanitärbereich

Verbundabdichtung Bodenflächen W3-I -
angebotenes Fabrikat: '.........'
angebotenes Produkt: '.........'
(Bietereintragung)

Die Gesamtmenge setzt sich aus mehreren Einzelflächen gem. o.g. Fußbodenbereichen und betreffenden Räumlichkeiten nach Raumbuch/Grundriss zusammen.

Achtung:
Vor Verlegung der Bodenfliesen erfolgt eine Abnahme und Freigabe der Abdichtung durch die BL/Architekten.
Menge: 680,000 m2

**02.02.01.8 Verbundabdichtung Sockelflächen**
Verbundabdichtung auf sämtliche neue Betonsockelflächen  im Bereich Alte Halle

Verbundabdichtung auf Oberflächen der neuen Betonsockelkonstruktionen (ggf. erforderliche Ausgleichsmaßnahmen in gesond. Pos.) der stark nassbeanspruchten Bereiche im Beckenumgang;
Beanspruchungsgruppe gemäß dem ZDB-Merkblatt bzw. DIN 18534 und Verarbeitungsrichtlinien des Systemanbieters,
Untergrundvorbehandlung (Grundierung) in gesond. Vorposition;

Wassereinwirkungsklasse nach DIN 18534 / ZDB-Merkblatt AIV 2019:
Wassereinwirkungsklasse W3-I: sehr hoch

Ausführung der Verbundabdichtung grundsätzlich gem.
Vorposition

betrifft:
* Fassadensockel Stiefelgang
* Sockel in den Umkleidebereichen
* Sockel unter Innenverglasungen
* Sockel Wärmebank

Die Gesamtmenge setzt sich aus mehreren Einzelflächen gem. o.g. Fußbodenbereichen und betreffenden Räumlichkeiten nach Raumbuch/Grundriß zusammen.

Achtung:
Vor Verlegung der Sockelfliesen erfolgt eine Abnahme und Freigabe der Abdichtung durch die BL/Architekten.
Menge: 80,000 m2

**02.02.01.9 Wand-/Bodenanschluss- und Bewegungsfugen abdichten**
Abdichten der Eckbereich entlang Anschluss Boden/ Wand und Wand/Wand sowie aller Bewegungs- und Bauteilfugen mit dem Abdichtband als hochelastisches, gewebekaschiertes Synthese-Kautschuk-Abdichtband.
Das Abdichtband mit  flexibler Dichtschlämme mit allgemeinen bauaufsichtlichen Prüfzeugnissen gemäß Bauregelliste, verkleben und anschließend überarbeiten. Bandstöße mit Flex. Dichtschlämme verkleben.

Verbrauch:  ca. 1,05 m/m

- Breite bis 12 cm

Flexible Dichtschlämme gem. Vorpositionen ca. 200 bis 500 g/m eingearbeitetes Abdichtband.

Beachte: die Eckausbildung erfolgt in Form einer mit dem Dichtband hergestellten Vertiefungsschlaufe gem. Fugendetailen.
Menge: 520,000 m

**02.02.01.10 Zulage Dichtband, Innenecken, Außenecken**
Zualge für den Einbau des vorbeschriebenen Dichtbandes im Bereich von Innen- und Außenecken. Ausführung als systemzugehöriges Formteil.
Menge: 170,000 St

**02.02.01.11 Bewegungsfuge (Bauteilfuge)**
Bewegungsfuge zwischen den Bauwerksteilen
Abdichten der Bewegungs- bzw. Anschlussfuge zwischen 2 Bauwerksteilen (Achse D) mit hochelastischem, gewebekaschiertem Elastomer-Abdichtband in 2 Lagen. Das Abdichtband in Dichtmasse eindrücken und nochmals mit Dichtmasse überspachteln. Bandstöße mit Dichtmasse verkleben.

zu verwenden sind ausschließlich die Systemkomponenten des angebotenen Abdichtungssystems!
Menge: 40,000 m

**02.02.01.12 Kontaktschicht Reaktionsharz auf Edelstahlbeckenkopfflansch**
Kontaktschicht auf Edelstahlbeckenkopfflansch
Kontaktschicht auf den vorher entfetteten
Edelstahlbeckenkopfflansch aus elastifiziertem Reaktionsharz auftragen und frisch in frisch mit ofengetrocknetem Quarzsand (Körnung 0,7-1,2) deckend abstreuen. Nach Aushärtung loses und überschüssiges Material restlos entfernen (absaugen).
Verbrauch: ca. 0,75 kg/m²
Ofengetrockneter Quarzsand (Körnung 0,7-1,2) ca. 2-3 kg/m²
- Abwicklung: ca. 180 mm

Reaktionsharz angebotenes Fabrikat: '.........'
angebotenes Produkt: '.........'
(Bietereintragung)

Quarzsand angebotenes Fabrikat: '.........'
angebotenes Produkt: '.........'
(Bietereintragung)
Menge: 90,000 m

**02.02.01.13 Kapillarbrechende elastifizierte Füllung in Vertiefung**
Kapillarbrechende elastifizierte Füllung in Vertiefung Edelstahlbeckenkopfflansch
Kapillarbrechende Füllung in der Vertiefung auf dem Edelstahlbeckenkopfflansch aus elastifiziertem Reaktionsharz einbringen.
Menge: 90,000 m

**02.02.01.14 Bewegungsfuge (Beckenkopf/Umgang)**
Bewegungsfuge (Beckenkopf/Umgang)
Abdichten der Bewegungs- bzw. Anschlussfuge zwischen Beckenkopf und Beckenumgang mit hochelastisches, gewebekaschiertes Elastomer-Abdichtband. Übrige Fugen im Beckenumgang eindichten. Das Abdichtband in Dichtmasse eindrücken und nochmals mit Dichtmasse überspachteln. Bandstöße mit Dichtmasse verkleben.

Das Einlegen der Hinterfüllschnur und die Silikonversiegelung in gesond. Position (gem. Vorposition Hinterfüllschnur bzw. Leistungstitel Fliesen)

zu verwenden sind ausschließlich die Systemkomponenten des angebotenen Abdichtungssystems!
Menge: 90,000 m

**02.02.01.15 Anarbeitung Verbundabdichtung an Edelstahl-Bodeneinlaufrinnen**
Edelstahlflansche der Bodeneinlaufrinnen mit grobem Schleifpapier aufrauen, mit Aceton fettfrei reinigen und mit elastifiziertem Reaktionsharz als Kontaktschicht grundieren  Frische Grundierung mit feuergetrocknetem Quarzsand Ø 0,4 - 0,8 mm absanden und trocknen lassen. Nach Aushärtung loses und überschüssiges Material restlos entfernen (absaugen).

Anschließen der vorbeschriebenen 2K-Verbundabdichtung in mind. zwei Schichten an die Flansche der Einlaufrinnen unter Einlage eines alkalibeständigem Glasgittergewebes (hohlraum-und faltenfrei) als Verstärkung. Einbau zwischen 1-ter und 2-ter Abdichtungslage.

- Breite der Anschlussflansche: ca. 50 mm

zu verwendendes Material / Produkt mineralische
Verbundabdichtung angebotenes Fabrikat: '.........'
angebotenes Produkt: '.........'
(Bietereintragung)

Abrechnung nach lfdm Anschluss Abdichtung (einfache Länge)

betrifft:
- Bodeneinlaufrinnen Duschen
- Bodeneinlaufrinnen Umkleiden
- Bodeneinlaufrinnen Barfußgang
Menge: 150,000 m

**02.02.01.16 Dünnbettbodenablauf abdichten**
Dünnbettbodenablauf (bereits eingesetzt durch Fremdgewerk) mit Dünnbettaufsatzkragen (von Fremdgewerk an AN übergeben und durch AN einzubauen)  mit haftfähiger Oberfläche (Keradrain, Quarzabstreuung u.dgl.) eindichten
Estrich und  Dünnbettausatzkragen des Bodenablaufes unter Einbettung des vorhandenen Gewebes mit  flexibler Dichtungsschlämme mit allgemeinen bauaufsichtlichen Prüfzeugnissen gemäß Bauregelliste, in zwei Arbeitsgängen in einer Schichtdicke von mindestens 2 mm überarbeiten. Einpassen des Aufstockelementes.
Eindichten mit vorbeschriebener Dichtungsschlämme.

Verbrauch: ca. 2 kg/Stück.
Menge: 30,000 St

**02.02.01.17 Eindichten Bodendurchführung für Schwimmbahnenleinen**
Bodendurchführung für Schwimmbahnleinen (Montage gemäß separater Position) mit Dichtmanschette mit haftfähiger Oberfläche (Keradrain, Quarzabstreuung u.dgl.) eindichten, DN 220 mm. Dichtmanschette unter Einbettung des vorhandenen Gewebes mit flexibler Dichtungsschlämme mit allgemeinen bauaufsichtlichen Prüfzeugnissen gemäß Bauregelliste, in zwei Arbeitsgängen in einer Schichtdicke von mindestens 2 mm überarbeiten. Einpassen des Aufstockelementes.
Eindichten mit vorbeschriebener Verbundabdichtung.

Verbrauch: ca. 2 kg/Stück.
Menge: 5,000 St

**02.02.01.18 Herstellen eines Epoxidharzblocks 50 x 50 mm**
*** Bezugsbeschreibung
Aussparung (Querschnitt ca. 50 x 50 mm) herstellen, Rückbaumaterial entsorgen. Aussparung reinigen und Verfüllen mit Vergussmörtel aus Epoxidharz und feuergetrocknetem Quarzsand grob und fein im Mischungsverhältnis 1:1:1 in Raumteilen kapillardicht und schwindfrei vergießen.
Die Oberfläche des Vergusses ist abzusanden.
Anschließen der Verbundabdichtung an den Epoxidharzblock unter Einlage von alkalibeständigem Glasgittergewebe als Verstärkung.

Verbrauch Vergussmasse: nach Herstellerangaben

zu verwendendes Material / Produkt gem.
Bietereintragungen mit Systemangaben

betrifft: hauptsächlich Türanschlüsse, Lüftungsturm
Menge: 5,000 m

**02.02.01.19 Herstellen eines Epoxidharzblocks 120 x 50 mm**
*** wie Position 02.02.01.18
Aussparung (Querschnitt ca. 120 x 50 mm) herstellen, Rückbaumaterial entsorgen. Aussparung reinigen und Verfüllen mit Vergussmörtel aus Epoxidharz.

betrifft hauptsächlich den Anschluss von haustechnischen Durchführungen
Menge: 5,000 m

**02.02.01.20 Abdichtungsanschluss an Stahlstützen**
Abdichtungsanschluss an Stahlstützen, Herstellen eines Epoxidharzkragens:
Ausschneiden eines Estrichkeils 50 x 150 mm inkl. Transport und Entsorgung des Abbruchgutes (Estrich).
Aussparung im Betonsockel mit Vergussmörtel aus Epoxidharz und feuergetrocknetem Quarzsand grob und fein im Mischungsverhältnis 1:1:1 in Raumteilen kapillardicht und schwindfrei vergießen.
Abdichtung anschließen mit reaktiver, flexibler Dichtschlämme in mind. zwei Arbeitsgängen. Einlage von alkalibeständigem Glasgittergewebe in die erste Abdichtungslage.

Verbrauch nach Herstellerangaben. Herstellung gemäß Ausführungsplanung Anschlussdetaile

Material: wie in Vorposition!

betrifft: Stahlstützen Achse D und Empore
Menge: 5,000 St

**02.02.01.21 Selbstklebendes Schnittschutzband**
Selbstklebendes Schnittschutzband nach DIN TR 18534-7 über den abgedichteten Rand- und Anschlussfugen entlang der Boden-Wand- bzw. Sockelanschlüsse sowie über den ggf. erforderlicher Bewegungs- und Bauteilfugen verlegen (einbauen).
Einschl. der Verlegung an Aussen- und Innenecken (überlappender Stumpfstoß-Zuschnitt)
Eckausbildung auf der Grundlage der vorliegenden Zeichnungen (preislich in den EP einkalkulieren)

Das Verbundabdichtungssystem
muss zu diesem Zeitpunkt getrocknet sein. Das
Schnittschutzband ist so anzuordnen, dass es mittig
unter der elastischen Fuge des nachfolgenden Belages verläuft.

zu verwendendes Fabrikat / Produkt: '.........'
(Bietereintragungen)

Ausführungsort:
* gesamter Bereich Alte Halle, Umkleide- und Sanitärbereich
Menge: 990,000 m

##### Abschnitt 02.02.02 Wandflächen

**02.02.02.1 Wandflächen grundieren**
Verbundabdichtung auf den Wandflächen aller naßbeanspruchten Bereiche innen mit Beanspruchungsgruppe gemäß dem ZDB-Merkblatt und
Verarbeitungsrichtlinien des Systemanbieters,
Untergrundvorbehandlung (Grundierung) in gesond. Vorposition;
- für Wandflächen: W3-I, (öffentl. Bereich)

Abdichtung, Dichtschlämme als Flächenabdichtung der
senkrechten Wandflächen mit mineralischer, hydraulisch
abbindender Dichtschlämme; mit allgemeinen
bauaufsichtlichen Prüfzeugnissen gemäß Bauregelliste,
in mindestens 2 Arbeitsgängen, jeweils voll deckend auf
durchgetrockneter Grundierung.
1. Auftrag auf den vorgenässten, mattfeuchten Untergrund vollflächig im Streichverfahren (verdünnt)
2. Auftrag auf trockenen 1. Auftrag im Spachtelverfahren, fehlstellenfrei aufbringen

Gesamtnaßschichtdicke der Aufträge gem. Verarbeitungsrichtline und ZTB-Merkblatt: mind. 2,5 mm - damit  Trockenschichtdicke 2,00 mm

Verbrauch: ca.4,0 kg/m² bei 2,5 mm Schichtdicke

betrifft: zu befliesende Wandflächen

Grundierung Wandflächen angebotenes Fabrikat: '.........'
angebotenes Produkt: '.........'
(Bietereintragung)

Achtung:
vor Verlegung der Bodenfliesen erfolgt eine Abnahme und Freigabe der Abdichtung durch die BL/Architekten
Menge: 460,000 m2

**02.02.02.2 Verbundabdichtung Wandflächen**
Verbundabdichtung auf den Wandflächen aller naßbeanspruchten Bereiche innerh. des Schwimmbadbereiches mit Beanspruchungsgruppe gemäß dem ZDB-Merkblatt und
Verarbeitungsrichtlinien des Systemanbieters,
Untergrundvorbehandlung (Grundierung) in gesond. Vorposition;
- für Wandflächen: W3-I, (öffentl. Bereich)

Abdichtung, Dichtschlämme als Flächenabdichtung der
senkrechten Wandflächen mit mineralischer, hydraulisch
abbindender Dichtschlämme; mit allgemeinen
bauaufsichtlichen Prüfzeugnissen gemäß Bauregelliste,
in mindestens 2 Arbeitsgängen, jeweils voll deckend auf
durchgetrockneter Grundierung.
1. Auftrag auf den vorgenässten, mattfeuchten Untergrund vollflächig im Streichverfahren (verdünnt)
2. Auftrag auf trockenen 1. Auftrag im Spachtelverfahren, fehlstellenfrei aufbringen

Gesamtnaßschichtdicke der Aufträge gem. Verarbeitungsrichtline und ZTB-Merkblatt: mind. 2,5 mm - damit  Trockenschichtdicke 2,00 mm

Verbrauch: ca.4,0 kg/m² bei 2,5 mm Schichtdicke

betrifft: Sockelbereiche und zu befliesende Wandflächen

Verbundabdichtung Wandflächen W3-I - angebotenes Fabrikat:
'.........'
angebotenes Produkt: '.........'
(Bietereintragung)

Achtung:
vor Verlegung der Bodenfliesen erfolgt eine Abnahme und Freigabe der Abdichtung durch die BL/Architekten
Menge: 460,000 m2

**02.02.02.3 Abdichten von Rand-, Anschluss- u. Bewegungsfugen, Wand-Wand, Türöffnungsleibungen**
Abdichten von Rand-, Anschlussfugen entlang der Wand-Wandanschlüsse, Türöffnungsleibungen sowie Abdichten eventueller vertikaler Bewegungs- und Bauteilfugen in Wänden, als hochelastisches, gewebekaschiertes Sicherheitsdichtband, als Bestandteil der Systemzulassung des Dichtsystems, einschl. aller erforderlichen  vorgefertigten Innen- und Außenecken über Anschluss- und Bewegungsfugen sowie Wandecken mit Verbundabdichtungs-material vollflächig verkleben. Stöße sind überlappend auszuführen und mit zweikomponentigem Polymerkleber zu verkleben.
Alle Dichtbänder sind vollständig und über die Ränder hinaus mit Abdichtungsmaterial überarbeitet.

zu verwendendes Material / Produkt gem.
Bietereintragungen mit Systemangaben

Achtung:
- Die Verklebung der Dichtbänder an den Stoßstellen untereinander (überlappender Bereich) erfolgt im hochbelastetem Naßbereich einer Schwimmhalle zwingend mittels 2-komponentigem Polyurethan/Polymerkleber Kleber/Abdichtung systemzugehörig zum Abdichtungssystem.

- die erforderlichen  vorgefertigten Innen- und Außenecken sind auf der Grundlage der vorliegenden Zeichnungen mengenmäßig und preislich in den EP einzukalkulieren

Ausführung & Verlegung gem. Ausführungsplanung:
* Wandansichten Funktionsbereich
Menge: 240,000 m

**02.02.02.4 Rohrdurchführungen 70 mm abdichten**
Rohrdurchführungen, Durchmesser bis 70 mm abdichten
Rohrdurchführungen mit Dichtmanschette eindichten. Rohrdurchführungen von Schmutz und Fett säubern.
Flexible Dichtschlämme mit allgemeinen bauaufsichtlichen Prüfzeugnissen gemäß Bauregelliste, im Bereich der Dichtmanschette vorlegen. 1-Dichtmanschette über die herausstehenden Rohrmuffen stülpen, andrücken und nochmals mit Dichtschlämme überstreichen.

Dichtschlämme wie in den Vorpos. beschrieben,
Verbrauch: 100 g/Stück.
Menge: 50,000 St

**02.02.02.5 Rohrdurchführungen 120 mm abdichten**
Rohrdurchführungen wie vor, Durchmesser bis 120 mm abdichten.

Dichtschlämme wie in den Vorpos. beschrieben,
Verbrauch: 200 g/Stück.
Menge: 20,000 St

**02.02.02.6 Rohrdurchführungen Duscharmatur abdichten**
Rohrdurchführungen wie vor, Durchmesser bis 120 mm für Duscharmatur abdichten.

Dichtschlämme wie in den Vorpos. beschrieben,
Verbrauch: 200 g/Stück.
Menge: 30,000 St

#### Bereich 02.03 Fliesenarbeiten

##### Abschnitt 02.03.01 Bodenfliesen

###### Position 02.03.01.01 Bodenfliesen Halle

**02.03.01.01.1 Bodenfliesen, Beckenumgänge Halle, 60 x 60 cm, R 11/B, mud**
Lieferung und Einbau Bodenbelag aus Einzelfliesen für den Objektbereich als Feinsteinzeug, stranggepresste keramische Fliesen Wasseraufnahme nach DIN EN 14411-G, Gruppe A Ib; 1. Sorte; unglasiert, Bewertungsgruppe Rutschgefahr mind. R 11/ B gem. DGUV Information 207-006;

- Nennmaß ca. 60 x 60 cm
- Herstellmaß:  597 x 597 x 8 mm
- Farbe: mud,  nach unten benannter Serie
- Materialbild: abwechslungsreich gemaserte Muschelkalk-Optik mit dezenten Glanzpunkten
- Oberfläche: strukturiert, matt,
- Hytect veredelt
- Belastungsgruppe 2
- verlegen im Innenbereich
- Fugenbreite: 3 mm

Hersteller/ Produkt als Leitfabrikat:

Hersteller:  Agrob Buchtal
Serie:  Ascona
Farbe:  mud
Art.Nr:  430734H

angebotende Fliese:
Hersteller: '.........'
Serie: '.........'
Farbe: '.........'
Art.Nr: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund im Gefälle 2,0 bis 4,50 %, Gefälle vorwiegend 2-seitig zur Überlaufrinne des Beckens,

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Beckenumgang Halle Raum AH401

Die Gesamtmenge setzt sich aus mehreren Einzelflächen gem. o.g. Fußbodenbereichen und betreffenden Räumlichkeiten nach Raumbuch/Grundriß Materialkonzept zusammen.
Menge: 320,000 m2

**02.03.01.01.2 Zulage zur Vorposition für Schrägschnitte zur Gefälleanpassung**
Zulage für die Bodenbelagsposition zuvor für Schrägschnitte zu Anschluss und Anpassung im Gefälleübergang
Menge: 60,000 m

**02.03.01.01.3 Zulage für den Anschluss an den vorhandenen Beckenrand (Ablaufrinne)**
Zulage für den Anschluss des in der Position vor beschriebenen Bodenbelages an den vorhandenen Schwimmbeckenabrand gemäß Detail inkl. Anpass- und Zuschnittarbeiten und höhengenauer Einbau des neuen Bodenbelages. Die dauerelastische Verfugung wird in einer anderen Position gesondert ausgeschrieben
Menge: 90,000 m

**02.03.01.01.4 Stellsockel, Höhe 30 cm**
Lieferung und Einbau Stellsockel aus Einzelfliesen für den Objektbereich als Feinsteinzeug, stranggepresste keramische Fliesen Wasseraufnahme nach DIN EN 14411-G, Gruppe Al b; 1. Sorte; unglasiert,

Ausführung des Fliesenbelag gem. Vorposition, jedoch:

- Format:  300 x 600 mm
- Farbe:  mud
- Sockelhöhe:  30 cm
- Format  liegend

Hersteller/ Produkt als Leitfabrikat:

Hersteller:  Agrob Buchtal
Serie:  Ascona
Farbe:  mud
Art.Nr:  430722H

angebotende Fliese:
Hersteller: '.........'
Serie: '.........'
Farbe: '.........'
Art.Nr: '.........'
(Bieterangabe, wenn abweichend vom vorgegebenen Produkt!)

- Ausführung & Verlegung im Verband gem. Ausführungsplanung

Verlegung auf vorh. und vorbeschriebener mineralische Verbundabdichtung auf Zementestrich, einschl. aller Zuschnitte und Anpassungen,

Im EP einzukalkulieren sind die erforderlichen Paßschnitte der Einzelfliesen gem. Wandansicht Halle - beidseitiger Abschluß

Hohlraumfreies Verlegen der Fliesen im Dünnbettverfahren sowie Verfugung gem. Vorposition

zu verwendender Verlegemörtel und Fugenmaterial gem.
Bietereintragungen mit Systemangaben

Ausführungsort : Hallenbereich, Beckenumgang
Menge: 90,000 m

**02.03.01.01.5 Stellsockel neben Wärmebank, Beckenumgang Achse 7 Halle, 30 x 60 cm, Höhe 75 cm**
Lieferung und Einbau Stellsockel neben Wärmebank als Feinsteinzeugfliese, trockengepresste keramische Fliesen" Wasseraufnahme nach DIN EN 14411-G, Gruppe B Ia; 1. Sorte; unglasiert.

Ausführung des Fliesenbelag gem. Vorposition, jedoch:

- Nennmaß ca. 30 x 60 cm
- Herstellmaß:  297 x 597 x 8 mm

Hersteller/ Produkt als Leitfabrikat:

Hersteller:  Agrob Buchtal
Serie:  Ascona
Farbe:  mud
Art.Nr:  430722H

- Farbe: mud,  nach unten benannter Serie
Materialbild: dezent schattierte Zement

angebotende Fliese:
Hersteller: '.........'
Serie: '.........'
Farbe: '.........'
Art.Nr: '.........'
(Bieterangabe, wenn abweichend vom vorgegebenen Produkt!)

Verlegung auf vorh. und vorbeschriebener mineralische Verbundabdichtung der Aussenwand, einschl. aller Zuschnitte und Anpassungen,

Im EP einzukalkulieren sind die erforderlichen Paßschnitte der Einzelfliesen gem. Wandansicht Halle - beidseitiger Abschluß

Hohlraumfreies Verlegen der Fliesen im Dünnbettverfahren sowie Verfugung gem. Vorposition

zu verwendender Verlegemörtel und Fugenmaterial gem.
Bietereintragungen mit Systemangaben

Ausführungsort :
* Beckenumgang - Achse 7 neben Wärmebank
Menge: 3,000 m

**02.03.01.01.6 Bekleidung Sockel / Wärmebänke, Mosaik 25 x 25 mm, Achse 7, farbig, R10/B, horizontale Flächen**
Bekleidung der oberen Abdeckung der Sitzsockel und -bänke im Hallenbereich aus trockengepressten keramische Mosaikfliesen, Wasseraufnahme nach DIN EN 14411-G
Gruppe B Ia; 1. Sorte; glasiert, Bewertungsgruppe Rutschgefahr mind. R10/B gemäß BGR 181;

- Nennmaß ca. 25 x 25 mm (Mosaik)
- Herstellmaß  23 x 23 x 6,5 mm
- Farbe : pacific blue-mix nach unten benannter Serie, jedoch nach Bemusterung durch Architekt und Bauherr,
- Oberfläche : eben, glasiert, matt
- Rutschhemmung: R10/B
- Belastungsgruppe 1
- Verlegen im Innenbereich
- Verlegen im Fugenschnitt gemäß Verlegeplan
- Fugenbreite: 2 mm

Hersteller/ Produkt als Leitfabrikat:

Hersteller:  Agrob Buchtal
Serie:  FRESH
Farbe:  pacific blue-mix
Art.-Nr.:  41308H

angebotende Fliese:
Hersteller: '.........'
Serie: '.........'
Farbe: '.........'
Art.Nr: '.........'
(Bieterangabe, wenn abweichend vom vorgegebenen Produkt!)

Ausführung & Verlegung im Fugenschnitt gem. :
- Farbkonzept Fußboden Grundriss EG (ARC_7000_GO_FM)
- Übersichtsplan Sockel/Wandfliesen (ARC_3609_GO_FS)
- Detailschnitte Wärmesitzbank Alte Halle (ARC_3602_AH_FS)

Verlegung horizontal auf Stahlbetonsockel auf  vorh. Abdichtung, einschl. aller Zuschnitte und Anpassungen,
- Sockelbreiten ca. 38 bis 70 cm
Kantenschutzprofile in gesonderter Position

Hohlraumfreies Verlegen der Fliesen im Dünnbett auf Verbundabdichtung (Untergrund Betonsockel) mit hydraulisch erhärtendem, flexiblem Fließbettmörtel C2 E S1 gemäß DIN EN 12004.

Fliesenflächen mit hochfestem, hydraulisch schnell erhärtendem, einkomponentigem Fugenmörtel auf Feinstzementbasis für hohe Beanspruchungen verfugen. Fugenmörtel mit hoher Abriebfestigkeit CG2 WA gemäß DIN EN 13888, beständig bei Dampfstrahlreinigung

Achtung: die Fugenfarbe ist rechtzeitig vor Verfugung mit dem AG bzw. mit dem Architekten zu bemustern und freigeben zu lassen.

Verlegemörtel und Fugenmaterial gem. Bieterabgabe ZTV's

Ausführungsort :
- Wärmebänke Achse C-D/7

Die Gesamtmenge setzt sich aus mehreren Einzelflächen gem. o.g. Fußbodenbereichen und betreffenden Räumlichkeiten nach Raumbuch/Grundrisws Materialkonzept zusammen.
Menge: 5,000 m2

**02.03.01.01.7 Bekleidung Sockel / Wärmebänke, Mosaik 25 x 25 mm, Achse 7, farbig, vertikale Flächen**
Bekleidung der senkrechten Flächen sowie der oberen Abdeckung der Sitzsockel und -bänke im Hallenbereich aus trockengepressten keramische Mosaikfliesen, Wasseraufnahme nach DIN EN 14411-G
Gruppe B Ia; 1. Sorte; glasiert, Bewertungsgruppe Rutschgefahr keine Anforderungen gemäß BGR 181;

- Nennmaß ca. 25 x 25 mm (Mosaik)
- Herstellmaß  23 x 23 x 6,5 mm
- Farbe : pacific blue-mix nach unten benannter Serie, jedoch nach Bemusterung durch Architekt und Bauherr,
- Oberfläche : eben, glasiert, glänzend
- Rutschhemmung: keine
- Belastungsgruppe 1
- Verlegen im Innenbereich, vertikale Flächen der Sitzbank
- Verlegen im Fugenschnitt gemäß Verlegeplan
- Fugenbreite: 2 mm

Hersteller/ Produkt als Leitfabrikat:

Hersteller:  Agrob Buchtal
Serie:  FRESH
Farbe:  pacific blue-mix
Art.-Nr.:  41208H

angebotende Fliese:
Hersteller: '.........'
Serie: '.........'
Farbe: '.........'
Art.Nr: '.........'
(Bieterangabe, wenn abweichend vom vorgegebenen Produkt!)

Ausführung & Verlegung im Fugenschnitt gem. :
- Farbkonzept Fußboden Grundriss EG (ARC_7000_GO_FM)
- Übersichtsplan Sockel/Wandfliesen (ARC_3609_GO_FS)
- Detailschnitte Wärmesitzbank Alte Halle (ARC_3602_AH_FS)

Verlegung vertikal an Stahlbetonsockel auf  vorh. Abdichtung, einschl. aller Zuschnitte und Anpassungen,
- Sockelhöhen ca. 45 cm
Kantenschutzprofile in gesonderter Position

Hohlraumfreies Verlegen der Fliesen im Dünnbett auf Verbundabdichtung (Untergrund Betonsockel) mit hydraulisch erhärtendem, flexiblem Fließbettmörtel C2 E S1 gemäß DIN EN 12004.

Fliesenflächen mit hochfestem, hydraulisch schnell erhärtendem, einkomponentigem Fugenmörtel auf Feinstzementbasis für hohe Beanspruchungen verfugen. Fugenmörtel mit hoher Abriebfestigkeit CG2 WA gemäß DIN EN 13888, beständig bei Dampfstrahlreinigung

Achtung: die Fugenfarbe ist rechtzeitig vor Verfugung mit dem AG bzw. mit dem Architekten zu bemustern und freigeben zu lassen.

Verlegemörtel und Fugenmaterial gem. Bieterabgabe ZTV's

Ausführungsort :
- Wärmebänke Achse C-D/7

Die Gesamtmenge setzt sich aus mehreren Einzelflächen gem. o.g. Fußbodenbereichen und betreffenden Räumlichkeiten nach Raumbuch/Grundriss Materialkonzept zusammen.
Menge: 5,000 m2

**02.03.01.01.8 Zulage Herstellung von Ausschnitten**
Zulage Herstellung von runden Ausschnitten im Fliesenbelag 60 x 60 cm für Einbauten wie Stützen, Leinenauslässe etc.
Größe mit Radius 20 bis 60 cm
Menge: 15,000 St

**02.03.01.01.9 Zulage Türnischen**
Zulage für Ausführung Bodenfliesen in Türnischen,
Größenbereich Länge bis 2,25 m, Breite bis 30 cm
Menge: 10,000 St

**02.03.01.01.10 Zulage für das Anarbeiten Bodenfliesen an Leinendurchführungen**
Zulage für das Anarbeiten des vorbeschrieben Bodenbelags/Bodenfliesen an:

- Leinendurchführungen als Einbauteile, Aussparungen im Belag
- Einzelgröße: ca. DN 220 - 250, rund
- Anpassen Bodenbelag im Gefälle
Menge: 5,000 St

###### Position 02.03.01.02 Bodenfliesen, Sanitär- und Umkleidebereich

**02.03.01.02.1 Bodenfliesen, Umkleidebereich Halle (Stiefelgang), 60 x 60 cm, R 10/A,**
Lieferung und Einbau Bodenbelag aus Einzelfliesen für den Objektbereich als Feinsteinzeug, stranggepresste keramische Fliesen Wasseraufnahme nach DIN EN 14411-G, Gruppe AIb; 1. Sorte; unglasiert, Bewertungsgruppe Rutschgefahr mind. R 10/A gem. DGUV Information 207-006;

- Nennmaß ca. 60 x 60 cm
- Herstellmaß:  597 x 597 x 8 mm
- Farbe: graphit,  nach unten benannter Serie
- Materialbild: abwechslungsreich gemaserte Muschelkalk-Optik mit dezenten Glanzpunkten
- Oberfläche: strukturiert, matt,
- Belastungsgruppe 2
- verlegen im Innenbereich
- Fugenbreite: 3 mm

Hersteller/ Produkt als Leitfabrikat:

Hersteller:  Agrob Buchtal
Serie:  Ascona
Farbe:  graphit
Art.Nr:  430732H

angebotende Fliese:
Hersteller: '.........'
Serie: '.........'
Farbe: '.........'
Art.Nr: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund eben,

Im EP einzukalkulieren sind sämtliche Schnittfliesen an Anschlüssen aufgehender Bauteile bzw. vorgelagerter Hohlkehlfliesen, Anschluss an sonstige Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Stiefelgang Halle, Raum AH201

Die Gesamtmenge setzt sich aus mehreren Einzelflächen gem. o.g. Fußbodenbereichen und betreffenden Räumlichkeiten nach Raumbuch/Grundriß Materialkonzept zusammen.
Menge: 100,000 m2

**02.03.01.02.2 Bodenfliesen, Sanitär- und Umkleidebereich, nass, 60 x 60 cm, R 11/B,**
Lieferung und Einbau Bodenbelag aus Einzelfliesen für den Objektbereich als Feinsteinzeug, stranggepresste keramische Fliesen Wasseraufnahme nach DIN EN 14411-G, Gruppe AIb; 1. Sorte; unglasiert, Bewertungsgruppe Rutschgefahr mind. R 11/B gem. DGUV Information 207-006;

- Nennmaß ca. 60 x 60 cm
- Herstellmaß:  597 x 597 x 8 mm
- Farbe: graphite,  nach unten benannter Serie
- Materialbild: abwechslungsreich gemaserte Muschelkalk-Optik mit dezenten Glanzpunkten
- Oberfläche: strukturiert, matt,
- Belastungsgruppe 2
- verlegen im Innenbereich
- Fugenbreite: 3 mm

Hersteller/ Produkt als Leitfabrikat:

Hersteller:  Agrob Buchtal
Serie:  Ascona
Farbe:  graphite
Art.Nr:  430736H

angebotende Fliese:
Hersteller: '.........'
Serie: '.........'
Farbe: '.........'
Art.Nr: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund im Gefälle 2,0 bis 4,50 %, Gefälle vorwiegend 4-seitig zu Bodeneinläufen und Entwässerungsrinnen,

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Sanitär- und Umkleidebereich Halle, Nassbereich, Räume AH202 bis AH308

Die Gesamtmenge setzt sich aus mehreren Einzelflächen gem. o.g. Fußbodenbereichen und betreffenden Räumlichkeiten nach Raumbuch/Grundriß Materialkonzept zusammen.
Menge: 230,000 m2

**02.03.01.02.3 Zulage zu Positionen vor für Schrägschnitte zur Gefälleanpassung**
Zulage für die Bodenbelagsposition zuvor für Schrägschnitte zu Anschluss und Anpassung im Gefälleübergang
Menge: 260,000 m

**02.03.01.02.4 Zulage für Verfugung mit 2-komponentigem Fugenmörtel**
Zulage für die Herstellung der Verfugung der Bodenfliesen mit 2-Komponenten-Fugenmörtel im Bereich von stark beanspruchten rissegefährdeten Flächen (Flexmörtel)

Angebotenes Fabrikat:

Hochbelastungsfuge, Kiesel, Beispielhaftes Produkt: Okamul WH Plus Art. 500111

angebotenes Fabrikat: '.........'

(Bietereintragung zwingend)
Menge: 100,000 m2

**02.03.01.02.5 Liegender Kehlsockel**
Lieferung und Einbau Feinsteinzeugfliesen DIN EN 14411-AIb,
unglasiert, 1. Sorte,
Hohlkehlfliese liegend
Format:  ca. 100 x 600 mm
Dicke:  ca. 9 mm
Farbe:  graphite
Oberfläche: strukturiert, matt
Qualität: veredelte photokatalytisch aktive
  Oberflächen

Hersteller/ Produkt als Leitfabrikat:

Hersteller, Produkt:  Agrob Buchtal
Serie:  Ascona
Farbe:  graphite
Art-Nr.:  430740H

angebotende Fliese:
Hersteller: '.........'
Serie: '.........'
Farbe: '.........'
Art.Nr: '.........'
(Bieterangabe, wenn abweichend vom vorgegebenen Produkt!)

Ausführung nach Verarbeitungsrichtlinien "Herstellung keramischer Bodenbeläge im Dünnbettverfahren"
nach DIN 18157 mit Hilfe einer kunststoffvergüteten hydraulischen Dünnbettmörtels gemäß EN 12004 Klasse C2 auf vorhandenem Untergrund (Zement-Heizestrich) verlegen, Fliesen orthogonal  verlegen, Vor Beginn der Verlegearbeiten ist der Untergrund gründlich zu reinigen, anzufeuchten und mit einer Zementschlämme als Kontaktschicht zu
versehen. Die Fugenkammern sind sorgfältig auszukratzen. Die Verfugung des Belages in der Fugenfarbe "zementgrau" mit einem
hydraulischen Fertigfugmörtel ist im Einheitspreis einzukalkulieren. Im EP Einzukalkulieren sind Schnittfliesen an Wandabschlüssen, Einbauten und Belagsabschlüssen. Das Herstellen von Bewegungsfugen, Feldbegrenzungsfugen und elastischen Anschlussfugen wird in bes. Position erfasst.

Verlegung zwingend nach Plan.
Menge: 100,000 m

**02.03.01.02.6 Zulage für Gehrungsschnitte des Kehlsockels**
Zulage für die zuvor beschriebenen Kehlsockel für die Herstellung von Gehrungsschnitten der Feinsteinzeugfliesen DIN EN 14411-BIa, Innen- und Außenecken

Format:  ca. 100 x 600 mm
Dicke:  ca. 8 mm
Farbe:  graphite
Oberfläche: strukturiert, matt
Qualität: veredelte photokatalytisch aktive
  Oberflächen

Hersteller/ Produkt als Leitfabrikat:

Hersteller, Produkt:  Agrob Buchtal
Serie:  Ascona
Art.-Nr. :  430740H

angebotende Fliese:
Hersteller: '.........'
Serie: '.........'
Farbe: '.........'
Art.Nr: '.........'
(Bieterangabe, wenn abweichend vom vorgegebenen Produkt!)

Verlegung zwingend nach Plan
Menge: 70,000 St

**02.03.01.02.7 Stellsockel, Höhe 30 cm**
Lieferung und Einbau Stellsockel aus keramischen Fliesen / Platten, Höhe 30 cm
angepasst an vorher beschriebenen Bodenbelag:
Feinsteinzeugfliesen DIN EN 14411-BIa,
unglasiert, 1. Sorte,
Format:  300 x 600 mm
Dicke:  ca. 8 mm
Farbe:  graphite,
Oberfläche:  abwechslungsreich gemaserte Muschelkalk-Optik mit dezenten Glanzpunkten, matt

stehend verlegt, liefern und im Dünn-/ Mittelbettverfahren nach Verlegung des Bodenbelages ansetzen und verfugen.
Menge: 60,000 m

**02.03.01.02.8 Stellsockel wie vor, jedoch Höhe 70 cm**
Lieferung und Einbau Stellsockel aus keramischen Fliesen / Platten, Höhe 70 cm
angepasst an vorher beschriebenen Bodenbelag:
Feinsteinzeugfliesen DIN EN 14411-BIa,
unglasiert, 1. Sorte,
Format:  300 x 600 mm
Dicke:  ca. 8 mm
Farbe:  graphite,
Oberfläche:  abwechslungsreich gemaserte Muschelkalk-Optik mit dezenten Glanzpunkten, matt

stehend verlegt, liefern und im Dünn-/ Mittelbettverfahren nach Verlegung des Bodenbelages ansetzen und verfugen.
Menge: 10,000 m

**02.03.01.02.9 Schranksockel, Höhe 45 cm**
Lieferung und Einbau Stellsockel aus keramischen Fliesen / Platten, Höhe 45 cm
angepasst an vorher beschriebenen Bodenbelag:
Feinsteinzeugfliesen DIN EN 14411-BIa,
unglasiert, 1. Sorte,
Format:  600 x 600 mm
Dicke:  ca. 8 mm
Farbe:  graphite,
Oberfläche:  abwechslungsreich gemaserte Muschelkalk-Optik mit dezenten Glanzpunkten, matt

stehend verlegt, liefern und im Dünn-/ Mittelbettverfahren nach Verlegung des Bodenbelages ansetzen und verfugen.
Menge: 20,000 m

**02.03.01.02.10 Schranksockel wie vor, jedoch Höhe 12,50 cm**
Lieferung und Einbau Stellsockel aus keramischen Fliesen / Platten, Höhe 12,50 cm
angepasst an vorher beschriebenen Bodenbelag:
Feinsteinzeugfliesen DIN EN 14411-BIa,
unglasiert, 1. Sorte,
Format:  300 x 600 mm
Dicke:  ca. 8 mm
Farbe:  graphite,
Oberfläche:  abwechslungsreich gemaserte Muschelkalk-Optik mit dezenten Glanzpunkten, matt

stehend verlegt, liefern und im Dünn-/ Mittelbettverfahren nach Verlegung des Bodenbelages ansetzen und verfugen.
Menge: 60,000 m

**02.03.01.02.11 Zulage für das Anarbeiten Fußbodeneinläufe**
Zulage für das Anarbeiten des Bodenbelag an

- Einbauteile wie Bodeneinläufe u. ä.
- Aussparungen im Belag (z. B. Öffnungen, Rohrdurchführungen) von mehr als 0,1 m²
Einzelgröße bis 1,0 m²
Menge: 50,000 St

**02.03.01.02.12 Anarbeitung an Entwässerungsrinnen, linienartig, Zulage**
Zulage zu den in den Vorpositionen beschriebenen Fußbodenbelägen für das Anarbeiten an linienartig eingebaute Einlauf-Entwässerungsrinnen in verschiedenen Längen, Anarbeitung umlaufend. Ausführung kreisrund oder quadratisch, in einheitlicher Fugenbreite und exakter Ausführung.

betrifft Duschbereiche, Barfußgänge und Umkleideräume.
Menge: 150,000 m

**02.03.01.02.13 Zulage, Kleinflächen**
Zulage zu Bodenbelag für Verlegung von Kleinflächen (Türschwellen, Durchgänge) bis 0,5 m²
Menge: 15,000 m2

**02.03.01.02.14 Zulage Türnischen**
Zulage für Ausführung Bodenfliesen in Türnischen,
Größenbereich Länge bis 2,00 m, Breite bis 30 cm
Menge: 20,000 St

###### Position 02.03.01.03 Sonstiges

**02.03.01.03.1 Schutzabdeckungen fertiger Fliesenbeläge**
Schutz von fertigen Bodenbelägen im Bereich fertig befliester Flächen, die im Zuge des Baufortschrittes jedoch weiter begangen werden müssen, mittels Gewebe-Vliesbelag mit unterseitig aufgebrachter PE-Folien (0,2 mm), Belag fixieren und unverrutschbar sichern (z. B. Stöße verkleben). ´Zusätzlicher Schutzbelag durch eine robuste Hartfaserplatte auf dem zuvor verlegten Vliesbelag. Platten dicht gestoßen, Stöße verklebt.

Einschl. späterer fachgerechter Entsorgung.

Ausführung erfolgt in Abstimmung und Anweisung der Bauleitung.
Menge: 500,000 m2

**02.03.01.03.2 Belagsabschlussprofil Boden- und Sockelfliesen zur Ausbildung von Dehnungsfugen (Türdurchgänge) Edelstahl Werkstoff-Nr. 1.4404**
Einbau eines Belagsabschlussprofils aus Edelstahl, Werkstoff-Nr. 1.4404 (V4A), geeignet für den Einsatz im Schwimmbädern, als Belagsabschlussprofil zur Ausbildung von Dehnungsfugen im Bereich von Türdurchgängen / Sitzsockeln / Bodenflächen / Lüftungskanälen usw.
- Ausführung der Oberfläche: Edelstahl
mit trapezförmig gelochtem Befestigungsschenkel
und einem einem 87°-Winkel anschließenden
Abschlussschenkel mit verbreiterter
schräg ansteigender Kopfausbildung,
mit Fugensteg zur Bildung einer Fugenkammer
- Profilhöhe: ca. 8 - 12,5 mm, jedoch passend zu vorbeschriebenen Fliesenaufbau Bodenfliesen
in möglichst maximalen Einzellängen, jedoch nach konstruktivem Erfordernis

liefern und unter Berücksichtigung der Anwendungs- und
Verarbeitungshinweise des Herstellers fachgerecht
einbauen, einschl. aller Zuschnitte und Anpassungsarbeiten

beispielhaftes Fabrikat / Produkt : Schlüter-Schiene-E V4A oder
angeb.Fabrikat / Produkt: '.........'
(Bietereintragung)

Ausführung & Verlegung gem. Ausführungsplanung
Menge: 70,000 m

**02.03.01.03.3 Belagsabschlussprofil Bodenfliesen zur Ausbildung von Dehnungsfugen Edelstahl Werkstoff-Nr. 1.4404**
Einbau eines Belagsabschlussprofils mit Fugensteg aus Edelstahl, Werkstoff-Nr. 1.4404 (V4A), geeignet für den Einsatz im Schwimmbädern, als Belagsabschlussprofil zur Ausbildung von Dehnungsfugen im Bereich von Türdurchgängen  usw.
- Ausführung der Oberfläche: Edelstahl
mit trapezförmig gelochtem Befestigungsschenkel
und einem einem 87°-Winkel anschließenden
Abschlussschenkel mit verbreiterter
schräg ansteigender Kopfausbildung,
mit Fugensteg zur Bildung einer Fugenkammer
- Profilhöhe: ca. 8-10 mm, jedoch passend zu vorbeschriebenen Fliesenaufbau mm
in möglichst maximalen Einzellängen, jedoch nach konstruktivem Erfordernis

liefern und unter Berücksichtigung der Anwendungs- und
Verarbeitungshinweise des Herstellers fachgerecht
einbauen, einschl. aller Zuschnitte und Anpassungsarbeiten

beispielhaftes Fabrikat / Produkt : Schlüter-Schiene-ES V4A
angeb.Fabrikat / Produkt: '.........'
(Bietereintragung)

Ausführung & Verlegung gem. Ausführungsplanung

Ausführungsort:
* gesamter Hallenbereich
* gesamter Bereich Umkleide, Santär
Menge: 25,000 m

**02.03.01.03.4 Dehnungsfugenprofil Boden, Edelstahl Werkstoff-Nr. 1.4404**
Einbau eines Dehungsfugenprofils aus Edelstahl Werkstoff-Nr. 1.4404 (V4A), geeignet für den Einsatz im Schwimmbädern,
Dehungsfugenprofil mit seitlich angeordneten Metallprofilen;
Bewegungsfugenprofil mit trapezförmig gelochten Befestigungsschenkeln und in einer U-förmigen Profilkammer befestigten 11 mm breiten
Bewegungszone aus thermoplastischem Elastomer.
Dehnzone auswechselbar.
liefern und im Zuge der Fliesenverlegung unter
- Profilhöhe: ca. 10 mm, jedoch passend zu vorbeschriebenen Fliesenaufbau
in möglichst maximalen Einzellängen, jedoch nach konstruktivem Erfordernis/Länge der Dehnungsfugen

liefern und unter Berücksichtigung der Anwendungs- und
Verarbeitungshinweise des Herstellers fachgerecht
einbauen, einschl. aller Zuschnitte und Anpassungsarbeiten

beispielhaftes Fabrikat / Produkt : Schlüter-Dehnfugenprofil Dilex EKSN V4A,

angeb.Fabrikat / Produkt Dehnfugenprofil V4A '.........'
(Bietereintragung)

Die Gesamtmenge setzt sich aus mehreren Einzellängen gem Fugenplan zusammen.
Menge: 150,000 m

**02.03.01.03.5 Kantenschutzprofil als Abschluss- und Eckprofil Sockelaufkantungen, PVC -farbig**
Einbau eines Kantenschutzprofils als Abschluss- und Eckprofil entlang von Bauteilkanten
aus Kunststoff-PVC.
- Ausführung der Oberfläche/Material: PVC
mit trapezförmig gelochtem Befestigungsschenkel
und einem einem 87°-Winkel anschließenden
Abschlussschenkel mit verbreiterter
schräg ansteigender Profilkopfausbildung,
mit Fugensteg zur Bildung einer Fugenkammer
- Profilhöhe: ca. 10 mm, jedoch passend zu vorbeschriebenen Fliesenaufbau
in möglichst maximalen Einzellängen, jedoch nach konstruktivem Erfordernis

liefern und unter Berücksichtigung der Anwendungs- und
Verarbeitungshinweise des Herstellers fachgerecht
einbauen, einschl. aller Zuschnitte und Anpassungsarbeiten

beispielhaftes Fabrikat / Produkt : Schlüter-Jolly P
angeb.Fabrikat / Produkt: '.........'
(Bietereintragung)

Farbton: nach rechtzeitiger Bemusterung und Freigabe durch den Architekten / AG

Ausführungsort:
* bei konstruktivem Erfordernis
Menge: 130,000 m

**02.03.01.03.6 Edelstahl-Belagsabschluss-/-einfassprofil**
Lieferung und Einbau Belagsabschluss- oder Eckprofil mit trapezförmiggelochtem Befestigungsschenkel und rechtwinkliger Sichtfläche liefern und fachgerecht
einbauen und Fliesen mit Fugenabstand anschließen.
Die Verarbeitungshinweise des Herstellers sind
zu beachten. Einbau an senkrechten/waagerechten Ecken/Kanten an Sockeln
Material:
- E = Edelstahl
- Profilhöhe passend zum angeb. Wandbelag

beispielhaftes Produkt: SCHLÜTER QUADEC E
angebotenes Fabrikat / Produkt: '.........'
(Bieterangabe)

Einschließlich aller Zu- und Gehrungsschnitte, Schnittflächen entgratet und verschliffen
Menge: 100,000 m

**02.03.01.03.7 Bauwerksfugenprofil, Edelstahl V4A**
Einbau eines Bautrennfugenprofils aus aus Edelstahl, Werkstoff-Nr. 1.4404 (V4A), geeignet für den Einsatz im Schwimmbädern
Bautrennfugenprofil mit trapezförmig gelochten Befestigungsschenkeln und einer U-förmigen Profilkammer zur Aufnahme einer bis zu 20 mm breiten Bewegungszone aus thermoplastischem Polymer.

Dehnungsfugenfrofil liefern und unter Berücksichtigung der Anwendungs- und mVerarbeitungshinweise des Herstellers fachgerecht einbauen, einschl. aller Zuschnitte und Anpassungsarbeiten

Verlegung in Bodenflächen aus Fliesen- oder Natursteinplatten
- Profilhöhe: ca. 10 - 12,5 mm, jedoch passend zu vorbeschriebenen Fliesenaufbau

beispielhaftes Fabrikat / Produkt : Schlüter-Bautrennfugenprofil Dilex EKSBT 20 V4A oder glw.
angeb.Fabrikat / Produkt: '.........'
(Bietereintragung)

Ausführung & Verlegung gem. Ausführungsplanung.

betrifft:
* Bautrennfuge unterkellerter / nicht unterkellerter Bereich entlang Achse D
Menge: 50,000 m

**02.03.01.03.8 Hinterfüllschnur 10 mm, Dehnfugen**
Unverrottbare DIN Polyband-Hinterfüllschnur in sämtliche Dehnfugen (inkl. Beckenkopfanschlüsse) einbauen.
- d = 10 mm.
Ausführung als geschlossenzellige Polyethylen- Rundschnur
Die Hinterfüllschnur darf beim Einbau nicht beschädigt werden.
Die Anhaftung des nachfolgend einzubringenden elastischen Dichtstoffes muß zwingend vermieden werden.

Ausführung & Verlegung gem. Ausführungsplanung

Ausführungsort:
* gesamter Bereich Alte Halle
Menge: 250,000 m

**02.03.01.03.9 Hinterfüllschnur 8 mm, Randanschlussfugen**
Unverrottbare DIN Polyband-Hinterfüllschnur in sämtliche Randanschlußfugeneinbauen.
- d = 8 mm.
Ausführung als geschlossenzellige Polyethylen- Rundschnur
Die Hinterfüllschnur darf beim Einbau nicht beschädigt werden.
Die Anhaftung des nachfolgend einzubringenden elastischen Dichtstoffes muß zwingend vermieden werden.

Ausführung & Verlegung gem. Ausführungsplanung

Ausführungsort:
* gesamter Bereich Alte Halle
Menge: 130,000 m

**02.03.01.03.10 dauerelastische Verfugung, Silikon, Boden/Boden; Boden-Wand**
Elastischer Fugenverschluß auf Silikonbasis schwimmhallengeeignet, in Innenräumen, an allen horizontalen Übergängen von Bodenfliesenflächen zu Wandfliesenflächen - Randanschlußfugen bzw. Fugenverschluß aller Dehnungsfugen ohne Fugenprofil.
einschl. Fugensäuberung, Abklebung der Ränder,
Flankenprimerung,
Einbringung + glätten der Dichtmasse,

Vorfüllung mit geschlossenzelliger
PE-Schaumstoffschnur in gesond. Position

- Fugenbreite: 8 -12 mm i.M. 10 mm
Fugenfarbe : analog Verfugung, Standartfarbton,  jedoch nach Bemusterung durch Architekt und Bauherr

- Ausführung & Verlegung gem. Ausführungsplanung.

Ausführungsort:
* gesamter Hallenbereich alte Halle
Menge: 990,000 m

**02.03.01.03.11 WEDI-Bauplatte, d= 10 mm, einbauen**
Liefern und Einbau von WEDI-Bauplatten als Verkleidung, Abdeckung oder sonstigen baukonstruktiven Erfordernissen.

- Plattendicke: 10 mm

betrifft:
* bei konstruktivem Erfordernis
Menge: 10,000 m2

**02.03.01.03.12 WEDI-Bauplatte, d= 20 mm, einbauen**
Liefern und Einbau von WEDI-Bauplatten als Verkleidung, Abdeckung oder sonstigen baukonstruktiven Erfordernissen.

- Plattendicke: 20 mm

betrifft:
* bei konstruktivem Erfordernis
Menge: 10,000 m2

**02.03.01.03.13 WEDI-Bauplatte, d= 40 mm, einbauen**
Liefern und Einbau von WEDI-Bauplatten als Verkleidung, Abdeckung oder sonstigen baukonstruktiven Erfordernissen.

- Plattendicke: 40 mm

betrifft:
* bei konstruktivem Erfordernis
Menge: 10,000 m2

##### Abschnitt 02.03.02 Taktiles System

**02.03.02.1 Blindenleitfliesen, Rippenstruktur, 300*300mm, kreide, BWG B, R11 liefern und verlegen**
Liefern und im Zuge der Fliesenarbeiten des Titels 01.04.01.01 verlegen. Die Verschnittarbeiten am Fliesenbelag sind mit einzurechnen.

Leitfabrikat:  Agrob Buchtal Blindenleitsystem o. glw.
Artikelnummer: 600356-103-70
angebot. Fabrikat: '.........'
angebot. Artikelnummer: '.........'
(Bieterangabe, nur ausfüllen, wenn abweichend zum vorgeschl. Produkt)

Verlegung gem. Fliesenverlegeplan ARC_3650-GO-BO
Menge: 50,000 m

**02.03.02.2 Blindenleitfliesen, Noppenstruktur, 300*300mm, kreide, BWG B, R11 liefern und verlegen**
Liefern und im Zuge der Fliesenarbeiten des Titels 01.04.01.01 verlegen. Die Verschnittarbeiten am Fliesenbelag sind mit einzurechnen.

Leitfabrikat:  Agrob Buchtal Blindenleitsystem o. glw.
Artikelnummer: 600355-103-70
angebot. Fabrikat: '.........'
angebot. Artikelnummer: '.........'
(Bieterangabe, nur ausfüllen, wenn abweichend zum vorgeschl. Produkt)

Verlegung gem. Fliesenverlegeplan GR EG_ARC-3650-GO-BO
Menge: 40,000 St

**02.03.02.3 Zulage für das Schneiden der Blindenleitplatten auf Passmaß**
Menge: 5,000 m

##### Abschnitt 02.03.03 Wandfliesen

###### Position 02.03.03.01 Wandfliesen Alte Halle

**02.03.03.01.1 Feinsteinzeugfliese 60 x 60 cm**
Lieferung und Einbau Feinsteinzeugfliesen DIN EN 14411-A Ib,
unglasiert, 1. Sorte,

Format: ensp;  600 x 600 mm
Dicke: ensp;ensp;ensp; ca. 597 x 597 x 8 mm
Farbe: ensp;ensp; mud,
Oberfläche: Materialbild: abwechslungsreich gemaserte Muschelkalk-Optik mit dezenten Glanzpunkten
Qualität: mit veredelter, photokatalytisch aktiver
  Oberfläche

Hersteller als Leitfabrikat:

Hersteller:  Agrob Buchtal
Serie:  Ascona
Farbe:  mud
Art.Nr:  430730H

angebotende Fliese:
Hersteller: '.........'
Serie: '.........'
Farbe: '.........'
Art.Nr: '.........'
(Bieterangabe, wenn abweichend vom vorgegebenen Produkt!)

Ausführung nach Verarbeitungsrichtlinien "Herstellung keramischer Bodenbeläge im Dünnbettverfahren"
nach DIN 18157 mit Hilfe einer kunststoffvergüteten hydraulischen Dünnbettmörtels gemäß EN 12004 Klasse C2 auf vorhandenem Untergrund (Zement-Heizestrich) verlegen, Fliesen orthogonal und im 1/3-Versatz der Längskanten verlegen, Vor Beginn der Verlegearbeiten ist der Untergrund gründlich zu reinigen, anzufeuchten und mit einer Zementschlämme als Kontaktschicht zu
versehen. Die Fugenkammern sind sorgfältig auszukratzen. Die Verfugung des Belages in der Fugenfarbe "zementgrau" mit einem
hydraulischen Fertigfugmörtel ist im Einheitspreis einzukalkulieren. Im EP Einzukalkulieren sind Schnittfliesen an Wandabschlüssen, Einbauten und Belagsabschlüssen. Das Herstellen von Bewegungsfugen, Feldbegrenzungsfugen und elastischen Anschlussfugen wird in bes. Position erfasst.

Verlegung  zwingend nach Plan ARC_3600_NA_FS

Einbauort: Wickeltisch Halle
Menge: 10,000 m2

###### Position 02.03.03.02 Wandfliesen Umkleide- und Sanitärbereich

**02.03.03.02.1 Feinsteinzeugfliesen, 60 x 60 cm, Wandflächen Sanitär**
Lieferung und Einbau Bekleidung an Wänden, auf Gipsplatten bzw. Kalkzement-Putz, Stbt.Wände
aus stranggepressten, keramischen Platten (Feinsteinzeug),
nach DIN EN 14411 Gruppe A lb, R9

unglasiert, frostbeständig, matt
Materialbild: abwechslungsreich richtungslose körnige Muschelkalkoptik mit mittleren Farbkontrasten, strukturiert
Farbton pearl
Nennmaß 60 x 60 cm, Verlegung horizontal,
Dicke ca. 0,8 cm, 1. Sorte.

Hersteller als Leitfabrikat:

Fabrikat:  Agrob Buchtal
Serie:  Aruba
Farbe:  pearl
Art. Nr:  430838H

angebotende Fliese:
Hersteller: '.........'
Serie: '.........'
Farbe: '.........'
Art.Nr: '.........'
(Bieterangabe, wenn abweichend vom vorgegebenen Produkt!)

Untergrund senkrecht, im Dünnbett aus zementhaltigem Mörtel Typ C DIN EN 12004, Höhe der Bekleidungsfläche bis 3,0 m, ansetzen im Versatz, verfugen durch Einschlämmen mit grauem Fugenmörtel, zementhaltig (CG) DIN EN 13888.

Verlegung zwingend nach Plänen:
ARC_3601_AH_FS
Menge: 320,000 m2

**02.03.03.02.2 Feinsteinzeugfliesen, 60 x 60 cm, Wandflächen, Umkleidebereich**
Lieferung und Einbau Bekleidung an Wänden, auf Gipsplatten bzw. Kalkzement-Putz, auf Stbt.Wänden
aus stranggepressten, keramischen Platten (Feinsteinzeug),
nach DIN EN 14411 Gruppe A lb, R9

unglasiert, frostbeständig, matt
Materialbild: abwechslungsreich richtungslose körnige Muschelkalkoptik mit mittleren Farbkontrasten, strukturiert
Farbton pearl
Nennmaß 60 x 60 cm, Verlegung horizontal,
Dicke ca. 0,8 cm, 1. Sorte.

Hersteller als Leitfabrikat:

Fabrikat:  Agrob Buchtal
Serie:  Aruba
Farbe:  pearl
Art. Nr:  430838H

angebotende Fliese:
Hersteller: '.........'
Serie: '.........'
Farbe: '.........'
Art.Nr: '.........'
(Bieterangabe, wenn abweichend vom vorgegebenen Produkt!)

Untergrund senkrecht, im Dünnbett aus zementhaltigem Mörtel Typ C DIN EN 12004, Höhe der Bekleidungsfläche bis 3,0 m, ansetzen im Versatz, verfugen durch Einschlämmen mit grauem Fugenmörtel, zementhaltig (CG) DIN EN 13888.

Verlegung zwingend nach Plänen:
ARC_3601_AH_FS
Menge: 100,000 m2

**02.03.03.02.3 Duschablagen aus Edelstahl - wandintegriert**
Lieferung und Verlegung einer Rechteck-Ablage mit zweiseitig, trapezförmig gelochtem Befestigungsschenkel für den Wandflächenbereich, inkl. elastischer Verfugung mittels Silikon.

Verlegung erfolgt im Fugenschlitz während der Fliesenarbeiten.

Ablage aus gebürsteten Edelstahl mit integrierten Schlitzen zum besseren Wasserablauf. Abmessung ca. 300 x 115 mm.

beispielhaftes Produkt (Planungsgrundlage): Schlüter - Shelf-W-S1,
Farbe:  Edelstahl
Oberfläche:  gebürstet

Duschablagen Angebotenes Fabrikat/Produkt: '.........'
Bieterangabe (zwingend erforderlich)

Einbauort: Duschen im Sanitärbereich der Schwimmhalle, Räume AH303 und AH306
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Menge: 18,000 St

**02.03.03.02.4 Edelstahl-Wandbelagsabschluss-/-einfassprofil**
Lieferung und Einbau Belagsabschluss- oder Eckprofil mit trapezförmig
gelochtem Befestigungsschenkel und rechtwinkliger
Sichtfläche liefern und fachgerecht
einbauen und Fliesen mit Fugenabstand anschließen.
Die Verarbeitungshinweise des Herstellers sind
zu beachten.
Einbau an senkrechten Ecken/Kanten
Material:
- E = Edelstahl
- Profilhöhe passend zum angeb. Wandbelag

beispielhaftes Produkt: SCHLÜTER QUADEC E

angebotenes Fabrikat/Produkt: '.........'
Bieterangabe (zwingend erforderlich)

Einschließlich aller Zu- und Gehrungsschnitte, Schnittflächen entgratet und verschliffen
Menge: 40,000 m

**02.03.03.02.5 Zulage Herstellung von Ausschnitten rechteckig, 20 x 20 bis 30 x 30 cm**
Zulage Herstellung von rechteckigen Ausschnitten im Fliesenbelag für Einbauten wie
-Betätigungsarmaturen für WC-Spülung
-Revisionstüren/-klappen
-Reinigungsöffnungen etc.
Größe: von B/H 20/20 bis 30/30 cm
Menge: 70,000 St

**02.03.03.02.6 Zulage, Anschluss Wandbekleidung an Bodengefälle**
Zulage für vorbeschriebene Wandbekleidungen und Sockelausbildungen für die Anarbeiten der Wand- und Sockelfliesen an den Gefälleverlauf des Bodenbelages.
Menge: 25,000 m

**02.03.03.02.7 Zulage Laibungen**
Zulage für Ausführung von Wandfliesen an Türlaibungen, Breiten von 25 bis 30 cm, Ausführung seitlich und horizontal im Sturzbereich und auf der Brüstung
Menge: 50,000 m

**02.03.03.02.8 Zulage Stürze**
Zulage für Ausführung von Wandfliesen an Fensterstürzen, Breiten von 25 bis 30 cm, Ausführung über Kopf, Mörtelbett bis 25 mm
Menge: 10,000 m

###### Position 02.03.03.03 Wandspiegel

**02.03.03.03.1 Rahmenloser Kristallspiegel, 60 x 120 m, bruchsicher**
Lieferung und Einbau Kristallspiegel, rechteckig und 1-teilig, mit
C-Kantenschliff.

Größe gesamt :
Breite ca. 60 cm
(entspr. Fliesenbreiten)

Höhe 120 cm
(entspr. 2 Fliesenreihen in der Höhe)

Der Spiegel wird auf die fertig spachtelgeglättete,
Oberfläche der Wand mit Glaskleber aus Polyurethan
geklebt.
Der Zuschnitt erfolgt erst nach millimetergenauem
Aufmaß vor Ort.
Umlaufend um die Spiegelfläche ist eine Fuge
entsprechend der Breite der Fliesenfuge von 6,0 mm zu gewährleisten. Die Fuge ist vor Montage des Spiegels mit reinweißer (RAL 9010) Dispersionsfarbe in einer Streifenbreite von ca. 50 mm zu hinterlegen. Die umlaufende Fuge des Spiegels wird nicht verschlossen! Die Spiegelbefestigung erfolgt mittels PU-Glaskleber in senkrecht ausgeführten und dabei versetzt angeordneten Streifen-Wülsten. Es muss eine Hinterlüftung gewährleistet sein.
Ausführung als 1-teiliges Element.
Menge: 1,000 St

**02.03.03.03.2 Rahmenloser Kristallspiegel, 143 x 120 m, bruchsicher**
Lieferung und Einbau Kristallspiegel, rechteckig und 1-teilig, mit
C-Kantenschliff.

Größe gesamt :
Breite ca. 143 cm
(entspr. Raumbreiten)

Höhe 120 cm
(entspr. 2 Fliesenreihen in der Höhe)

Der Spiegel wird auf die fertig spachtelgeglättete,
Oberfläche der Wand mit Glaskleber aus Polyurethan
geklebt.
Der Zuschnitt erfolgt erst nach millimetergenauem
Aufmaß vor Ort.
Umlaufend um die Spiegelfläche ist eine Fuge
entsprechend der Breite der Fliesenfuge von 6,0 mm zu gewährleisten. Die Fuge ist vor Montage des Spiegels mit reinweißer (RAL 9010) Dispersionsfarbe in einer Streifenbreite von ca. 50 mm zu hinterlegen. Die umlaufende Fuge des Spiegels wird nicht verschlossen! Die Spiegelbefestigung erfolgt mittels PU-Glaskleber in senkrecht ausgeführten und dabei versetzt angeordneten Streifen-Wülsten. Es muss eine Hinterlüftung gewährleistet sein.
Ausführung als 1-teiliges Element.
Menge: 2,000 St

**02.03.03.03.3 Ausnehmungen für Spiegel, 60 x 120 cm**
Zulage zu den vorbeschriebenen keramischen Wandbelägen  für die Herstellung von Ausnehmungen im Wandbelag (ohne Fliesenschnitt- nur ganze Platten)
für das spätere Einsetzen von rahmenlosen Kristallspiegeln oberflächenbündig zur OF Fliese.

ca. 600 mm (entspr. Fliesenfugen)
Höhe 1.200 mm (entspr. 2 Fliesenreihen
in der Höhe)
Menge: 1,000 St

**02.03.03.03.4 Ausnehmungen für Spiegel, 143 x 120 cm**
Zulage zu den vorbeschriebenen keramischen Wandbelägen  für die Herstellung von Ausnehmungen im Wandbelag (ohne Fliesenschnitt- nur ganze Platten)
für das spätere Einsetzen von rahmenlosen Kristallspiegeln oberflächenbündig zur OF Fliese.

ca. 1.430 mm (entspr. Raumbreite)
Höhe 1.200 mm (entspr. 2 Fliesenreihen
in der Höhe)
Menge: 2,000 St

###### Position 02.03.03.04 Sonstiges

**02.03.03.04.1 Fugenprofil, Bewegungsfuge**
Einbau eines Dehungsfugenprofils aus Edelstahl Werkstoff-Nr. 1.4404 (V4A), geeignet für den Einsatz im Schwimmbädern,
Dehungsfugenprofil mit seitlich angeordneten Metallprofilen;
Bewegungsfugenprofil mit trapezförmig gelochten Befestigungsschenkeln und in einer U-förmigen Profilkammer befestigten 11 mm breiten
Bewegungszone aus thermoplastischem Elastomer.
Dehnzone auswechselbar.
liefern und im Zuge der Fliesenverlegung unter
- Profilhöhe: ca. 10 mm, jedoch passend zu vorbeschriebenen Fliesenaufbau
in möglichst maximalen Einzellängen, jedoch nach konstruktivem Erfordernis/Länge der Dehnungsfugen

liefern und unter Berücksichtigung der Anwendungs- und
Verarbeitungshinweise des Herstellers fachgerecht
einbauen, einschl. aller Zuschnitte und Anpassungsarbeiten

beispielhaftes Fabrikat / Produkt : Schlüter-Dehnfugenprofil Dilex EKSN V4A oder glw.

angeb.Fabrikat / Produkt Dehnfugenprofil V4A: '.........'
(vom Bieter einzutragen)

Die Gesamtmenge setzt sich aus mehreren Einzellängen gem Fugenplan zusammen.
Menge: 10,000 m

**02.03.03.04.2 Edelstahl-Wandbelagsabschluss-/-einfassprofil**
Lieferung und Einbau Belagsabschluss- oder Eckprofil mit trapezförmig gelochtem Befestigungsschenkel und rechtwinkliger Sichtfläche liefern und fachgerecht
einbauen und Fliesen mit Fugenabstand anschließen.
Die Verarbeitungshinweise des Herstellers sind
zu beachten.
Einbau an senkrechten Ecken/Kanten
Material:
- E = Edelstahl
- Profilhöhe passend zum angeb. Wandbelag

beispielhaftes Produkt/Fabrikat: Schlüter Quadec EV  / Q 80 E /
V4A
angebotenes Produkt/ Fabrikat: '.........'
(Bietereintagung zwingend erforderlich)

Einschließlich aller Zu- und Gehrungsschnitte, Schnittflächen entgratet und verschliffen
Menge: 370,000 m

**02.03.03.04.3 Zulage Herstellung von Löchern bis 40 mm**
Zulage Herstellung von Löchern für Installationsanschlüsse: Trinkwasserzuleitungen an sanitäre Einrichtungsgegenstände und Gewindestangen zur Befestigung von Sanitärkeramik

Zulage zu vorbeschriebenen Wandfliesenbelag für die Herstellung von Löchern für Installationen
und Einbauteile in der Wandbekleidung.

- Lochgröße: 35 bis 40 mm
Menge: 70,000 St

**02.03.03.04.4 Zulage Herstellung von Löchern bis 80 mm**
Zulage Herstellung von Löchern für Installationsanschlüsse: Zuläufe Spülwasser der WC´s sowie Abläufe der Urinale und Waschtische.

Zulage zu vorbeschriebenen Wandfliesenbelag für die Herstellung von Löchern für Installationen
und Einbauteile in der Wandbekleidung.

- Lochgröße: 41 bis 80 mm
Menge: 40,000 St

**02.03.03.04.5 Zulage Herstellung von Löchern bis 135 mm**
Zulage Herstellung von Löchern für Installationsanschlüsse: für Abläufe der WC-Sitze

Zulage zu vorbeschriebenen Wandfliesenbelag für die Herstellung von Löchern für Installationen
und Einbauteile in der Wandbekleidung.

- Lochgröße: 81 bis 135 mm
Menge: 20,000 St

**02.03.03.04.6 Zulage Herstellung von Löchern bis 350 mm**
Zulage Herstellung von Löchern für Installationsanschlüsse: für Sonstiges

Zulage zu vorbeschriebenen Wandfliesenbelag für die Herstellung von Löchern für Installationen
und Einbauteile in der Wandbekleidung.

- Lochgröße: 136 bis 350 mm
Menge: 15,000 St

**02.03.03.04.7 Zulage Herstellung von Ausschnitten rechteckig**
Zulage Herstellung von rechteckigen Ausschnitten im Fliesenbelag für Einbauten wie
-Betätigungsarmaturen für WC-Spülung
-Revisionstüren/-klappen
-Reinigungsöffnungen etc.
Größe: b von B/H 20/20 cm bis 30/30 cm
Menge: 30,000 St

**02.03.03.04.8 Zulage Anarbeitung Türöffnungen**
Zulage für das zeitversetzte passgerechte Anarbeiten im Bereich von Türöffnungen bzw. an Türzargen in Folge bauzeitlicher Überschneidungen der Fliesenarbeiten (Wand- und Kehlsockelfliesen) und der Zargenmontage.

Abrechnung erfolgt nach Stück Türen.
Menge: 13,000 St

**02.03.03.04.9 dauerelastische Verfugung, Silikon, Wand-Wand**
Elastischer Fugenverschluß auf Silikonbasis schwimmhallengeeignet, in Innenräumen, an allen vertikalen Übergängen von  Wandfliesenflächen zu Wandfliesenflächen
einschl. Fugensäuberung, Abklebung der Ränder,
Flankenprimerung,
Einbringung + glätten der Dichtmasse,
- Fugenbreite: 8 -12 mm i.M. 10 mm
Fugenfarbe : analog Verfugung, Standartfarbton,  jedoch nach Bemusterung durch Architekt und Bauherr

Ausführung gem. Fliesenverlegepläne Wandansichten-
Menge: 300,000 m

**02.03.03.04.10 Revisionsklappe, rechteckig ca. 150 x 150 cm, befliesbar**
Liefern und einbauen von Aluminium- Blech- Revisionsklappen in Ständerwandkonstruktionen mit
Beplankung aus  2 x 12,5 mm
Gipskarton- oder zementgebundenen Bauplatten.
Rahmenteile und Klappe aus Aluminium.
Klappendeckel befliesbar,
Einbauvariante schwenkbar,
mit umlaufender Dichtung im Klappenrahmen,
einschl. Griffmulde und Magnetschnäppern.

- Größe: B = 150 mm, H = 150 mm

Einbau nach Anweisung der Bauleitung
Montage: links oder rechts gehangen,
In die Position ist die Herstellung der notwendigen Aussparung in der Wandbekleidung mit einzukalkulieren;
Einschl. Herstellung der Aussparung in der Beplankung
Menge: 10,000 St

**02.03.03.04.11 Revisionsklappe, rechteckig ca. 300x300, befliesbar**
Liefern und einbauen von Aluminium- Blech- Revisionsklappen in Ständerwandkonstruktionen mit
Beplankung aus  2 x 12,5 mm
Gipskarton- oder zementgebundenen Bauplatten.
Rahmenteile und Klappe aus Aluminium.
Klappendeckel befliesbar,
Einbauvariante schwenkbar,
mit umlaufender Dichtung im Klappenrahmen,
einschl. Griffmulde und Magnetschnäppern.

- Größe: B = 350 mm, H = 350 mm

Einbau nach Anweisung der Bauleitung
Montage: links oder rechts gehangen,
In die Position ist die Herstellung der notwendigen Aussparung in der Wandbekleidung mit einzukalkulieren;
Einschl. Herstellung der Aussparung in der Beplankung
Menge: 10,000 St

**02.03.03.04.12 WEDI-Bauplatte, d= 30 mm, einbauen**
Liefern und Einbau von WEDI-Bauplatten als Verkleidung, Abdeckung, Toleranzausgleich oder sonstigen baukonstruktiven Erfordernissen
- Einzelabmessung L x B x H : ab ca. 0,10 x 40 cm bis ca.  2,50 m x 50 cm.
- Plattendicke: 30 mm
- Zuschnitte aus Standart-Plattengröße: 2.500 x 600 mm

Die Montage der Bauplatten / Einzelelemente erfolgt nach entsprechenden Herstellerforschriften mittels Fliesenkleber oder Ansetzbinder bzw. mechanischen Befestigungsmitteln wie Dübel oder Schrauben;
einschl. aller Aufwendungen für die oberflächenfertige Herstellung zur Befliesung der Verkleidungen/Abdeckungen, d.h. einschl. Fugenbänder, Spachtelung und Überkleben von Fugen, wenn erforderlich

Abrechnung nach Fläche verbauter Bauplatte

Die Gesamtmenge setzt sich aus mehreren einzelnen Teilmengen zusammen.

betrifft:
* bei konstruktivem Erfordernis
Menge: 5,000 m2

**02.03.03.04.13 WEDI-Bauplatte, d= 20 mm, einbauen**
Liefern und Einbau von WEDI-Bauplatten als Verkleidung, Abdeckung oder sonstigen baukonstruktiven Erfordernissen.
Ausführung gem. Vorposition, jedoch
- Plattendicke: 20 mm

betrifft:
* bei konstruktivem Erfordernis
Menge: 10,000 m2

**02.03.03.04.14 WEDI-Bauplatte, d= 10 mm, einbauen**
Liefern und Einbau von WEDI-Bauplatten als Verkleidung, Abdeckung oder sonstigen baukonstruktiven Erfordernissen.
Ausführung gem. Vorposition, jedoch
- Plattendicke: 20 mm

betrifft:
- Sockel Fassaden Halle
bei konstruktivem Erfordernis
Menge: 10,000 m2

**02.03.03.04.15 WEDI-Bauplatte, d= 6 mm, einbauen**
Liefern und Einbau von WEDI-Bauplatten als Verkleidung, Abdeckung oder sonstigen baukonstruktiven Erfordernissen.
Ausführung gem. Vorposition, jedoch
- Plattendicke: 6 mm

betrifft:
* Sockel Fassaden Halle
* bei konstruktivem Erfordernis
Menge: 25,000 m2

### Titel 03 Erlebnisbereich (EB - Gebäudeteil II)

#### Bereich 03.01 Untergrundvorbereitungen

*Hinweis: Beckenumgang*

**03.01.1 Manuelles Abschleifen / Abfräsen noch vorhandener vorhandener Mörtel- und Kleberrester, einschl. Absaugung auf Bodenfächen / Wandflächen Beckenumgang**
Abtragen noch auf den Stahlbetonwänden u.-bodens  des Beckens haftender, vorhandener Mörtel- und Kleberrester, ggf. Abdichtungsschichten der Altbeläge durch manuelles, staubarmes Abschleifen / Abfräsen mittels manuellem Betonschleifgerät ("Schrubbscheibe"),
In den EP einzukalkulieren ist die sofortige Absaugung während der Schleif- und Fräsarbeiten.

Vorbereitung des Untergrund für nachfolgend
beschriebene neue keramische Wandbekleidung bzw. Auftrag eines Ausgleichputzes
- Betonoberflächen muss absolut eben und rückstandsfrei bearbeitet sein
- Oberflächenzugfestigkeit: 1,5 N/mm² (Nachweisführung - Haftzugswertermittlung durch AN). Die Durchführung einer Oberflächenzugfestigkeitsprüfung nachzuweisen.
Das Prüfungsprotokoll ist dem Auftraggeber vorzulegen.
Anfallende Stoffe im Behälter des AN sammeln, abtransportieren und entsorgen, Untergrund überwiegend waagerecht.

Achtung:
Leistungsbeschreibung dieser Position gilt ausschließlich für Flächen der Beckenwände und des Beckenboden, die nicht über nachfolgend beschriebene Strahlarbeiten vorbereitetet werden.

Gesamtmenge summiert sich aus mehreren Teilmengen.
betrifft:
* Anschlussbereiche  Einbauteile Beckenwände / Beckenboden
* bei konstruktivem Erfordernis
Menge: 150,000 m2

**03.01.2 Untergrundvorbereitung, Fräsen im Kreuzgang - 2 Arbeitsgänge**
Mechanisches Abtragen der Oberflächenzone der
Stahlbetondecke im Beckenumgang
als Untergrund für nachfolgend beschriebene
Verbundestriche durch Fräsen im Kreuzgang mit einer
geeigneten und entsprechend auf die Baustellenbedingungen
ausgelegten Fräse - z.B. Lamellenfräse

Einschließlich Abtransport und sachgerechte Entsorgung
des gesamten Fräsgutes und Bauschutts.

eingesetztes Fräsgerät: '.........'
(Bietereintragung)

betrifft:
* gesamter Beckenumgang Erlebnisbereich EB401
Menge: 400,000 m2

**03.01.3 Zulage für das Fräsen von Kleinflächen (bis 5 m²)**
Zulage zu Pos. vor für das Fräsen von Kleinflächen bis 5 m² und per Hand
Menge: 30,000 m2

**03.01.4 Untergrundvorbereitung, einmaliges, intensives Kugelstrahlen Bodenflächen**
Abtragen der durch den Fräsvorgang entstandenen
Gefügelockerungen, der mürben und/oder verunreinigten
Oberflächenzone durch einmaliges intensives Kugelstrahlen
der Stahlbeton-Deckenoberfläche.

- Kugelstrahlen in mittlerer Geschwindigkeit
- 1-maliger Arbeitsgang
- Druckluftstrahlen mit festen Strahlmitteln

Anschließende Feinreinigung zur Entstaubung
des Untergrunds mit leistungsfähigem
Industriestaubsauger.
Einschließlich Abtransport und sachgerechte Entsorgung
des gesamten Strahlgutes und Bauschutts.

Die nach Fräsen und Kugelstrahlen vorbereitete Fläche muss
den Anforderungen für das nachfolgende Aufbringen der
Verbundestrichkonstruktion entsprechen -
Mindestanforderungen:
- Oberfläche muß ausreichend sauber, rau, griffig und saugfähig (offenporig) sein
- keine mürben, weichen Bestandteile dürfen mehr vorhanden sein
- frei von Verschmutzungen
- keine wasserabweisenden Stoffe dürfen mehr vorhanden sein (Nachbehandlungsmittel!)
- keine Risse
- Geforderte Oberflächenzugfestigkeit: 1,5 N/mm²

Die Prüfung und Freigabe der vorbereiteten Untergründe
(Stahlbetonbodenplatten) zur weiteren Ausführung
erfolgt durch den Anwndungstechniker des Systemherstellers
Verbundestrich und die örtliche Bauleitung

Die gestrahlten Flächen sind nochmals auf
Schadstellen zu überprüfen. Ggf. festgestellte Risse sind
gem. gesond. Position zu verpresen

Die Betonoberfläche ist bis zum Estricheinbau vor
erneuter Verschmutzung zu schützen.

betrifft:
* gesamter Beckenumgang Halle EB401
Menge: 400,000 m2

**03.01.5 zusätzlicher Arbeitsgang Kugelstrahlen - zweiter Strahlgang Bodenflächen**
Durchführung eines zusätzlichen Arbeitsganges
Kugelstrahlen - zweiter Arbeitsgang nach Erfordernis bei
nicht ausreichender Untergrundbeschaffenheit nach
Fräsen und einmaligem Kugelstrahlen.
Ausführung der Kugelstrahlarbeiten gem. Vorposition.

Die Notwendigkeit eines zweiten Arbeitsganges kann für
die gesamte Grundfläche der Schwimmhalle oder nur für
einzelne Teilflächen zutreffen.

In jedem Fall wird die Ausführung durch die Prüfung und
Bewertung des bereits gestrahlten Untergrundes im Ergebnis
der Haftzugsprüfungen und in Abstiummung mit dem
Anwendungstechniker ds Systemherstellers festgelegt.
Menge: 400,000 m2

**03.01.6 Untergrundvorbereitung, einmaliges, intensives Kugelstrahlen Sockel Beckenumgang**
Abtragen der durch den Fräsvorgang entstandenen
Gefügelockerungen, der mürben und/oder verunreinigten
Oberflächenzone durch einmaliges intensives Kugelstrahlen
der Stahlbeton-Deckenoberfläche.

- Kugelstrahlen in mittlerer Geschwindigkeit
- 1-maliger Arbeitsgang
- Druckluftstrahlen mit festen Strahlmitteln

Anschließende Feinreinigung zur Entstaubung
des Untergrunds mit leistungsfähigem
Industriestaubsauger.
Einschließlich Abtransport und sachgerechte Entsorgung
des gesamten Strahlgutes und Bauschutts.

Die nach Fräsen und Kugelstrahlen vorbereitete Fläche muss
den Anforderungen für das nachfolgende Aufbringen der
Verbundestrichkonstruktion entsprechen -
Mindestanforderungen:
- Oberfläche muss ausreichend sauber, rau, griffig und saugfähig (offenporig) sein
- keine mürben, weichen Bestandteile dürfen mehr vorhanden sein
- frei von Verschmutzungen
- keine wasserabweisenden Stoffe dürfen mehr vorhanden sein (Nachbehandlungsmittel!)
- keine Risse
- Geforderte Oberflächenzugfestigkeit: 1,5 N/mm²

Die Prüfung und Freigabe der vorbereiteten Untergründe
(Stahlbetonbodenplatten) zur weiteren Ausführung
erfolgt durch den Anwendungstechniker des Systemherstellers
Verbundestrich und die örtliche Bauleitung

Die gestrahlten Flächen sind nochmals auf
Schadstellen zu überprüfen. Ggf. festgestellte Risse sind
gem. gesond. Position zu verpressen

Die Betonoberfläche ist bis zum Estricheinbau vor
erneuter Verschmutzung zu schützen.

betrifft:
* gesamter Beckenumgang Erlebnisbereich EB401
Menge: 180,000 m2

**03.01.7 zusätzlicher Arbeitsgang Kugelstrahlen - zweiter Strahlgang**
Durchführung eines zusätzlichen Arbeitsganges
Kugelstrahlen - zweiter Arbeitsgang nach Erfordernis bei
nicht ausreichender Untergrundbeschaffenheit nach
Fräsen und einmaligem Kugelstrahlen.
Ausführung der Kugelstrahlarbeiten gem. Vorposition.

Die Notwendigkeit eines zweiten Arbeitsganges kann für
die gesamte Grundfläche der Schwimmhalle oder nur für e
inzelne Teilflächen zutreffen.

In jedem Fall wird die Ausführung durch die Prüfung und
Bewertung des bereits gestrahlten Untergrundes im Ergebnis
der Haftzugsprüfungen und in Abstiummung mit dem
Anwendungstechniker ds Systemherstellers festgelegt.
Menge: 180,000 m2

**03.01.8 Feststellung der Oberflächenhaftzugfestigkeit durch**
Feststellung der Oberflächenhaftzugfestigkeit durch
Aufkleben von Stahlstempeln mit einem Durchmesser von
50 mm auf dem vorbereiteten, vorgebohrten
Betonuntergrund und Abziehen mit geeignetem Prüfgerät,
(z.B. Sattec, Schenk-Trebel oder Herion)
Das Ergebnis ist zu protokollieren. Es ist in jedem Fall mit dem Kronenbohrer zuvor vorzubohren.
Die Anzahl und Lage der Messungen wird durch die örtliche Bauleitung und in Abstimmung mit dem begleitenden Sachverständigen festgelegt.

Eine Messung besteht aus 3 Einzelprüfungen.
Oberflächezugfestigkeit mind. 1,5 N/mm²
Menge: 6,000 St

**03.01.9 Untergrundprüfung nach Vorbereitungsarbeiten / Dokumentation Schadstellen**
*** Pauschalposition
Aufwendungen zur Prüfung der anforderungsgerechten
Untergrundbeschaffenheit in Zusammenarbeit / Begleitung
durch Anwendungstechniker Systemhersteller
Dokumentation festgestellter Risse (Bestandsunterlage
in Papierform). Erfassung/Zonierung erforderlicher
Nacharbeiten

betrifft:
* gesamter Beckenumgang Erlebnisbereich EB401
Menge: 1,000 psch

**03.01.10 Entsorgung Strahlmittelrückstände, einschl. Deponiegebühren**
Abtransport und Entsorgung von Strahlmittelrückständen, einschl. Abtrag aus Strahl- und Fräsverfahren als potentieller Betonbauschutt, Bauschutt aus zementären, teiw. kalkhaltigen Putzen und Estrichen; div. Betonbauschutt
LAGA: Z1.1 (MKW),

Abfallschlüsselnummer AVV 170101, 170107

Fundort:
- Strahlmittelrückstände und Betonabtrag Beckenumgang

Bezeichnung:
- Gemische aus Beton, Kalk-Zementputzen, zementäre Estriche

Handlungsbedarf:
- Separation
- Verwertung
Menge: 2,000 t

*Hinweis: Beckenboden Erlebnisbecken / Planschbecken*

**03.01.11 Untergrundvorbereitung, Fräsen im Kreuzgang - 2 Arbeitsgänge**
Mechanisches Abtragen der Oberflächenzone der
Stahlbetondecke im Beckenumgang
als Untergrund für nachfolgend beschriebene
Verbundestriche durch Fräsen im Kreuzgang mit einer
geeigneten und entsprechend auf die Baustellenbedingungen
ausgelegten Fräse - z.B. Lamellenfräse

Einschließlich Abtransport und sachgerechte Entsorgung
des gesamten Fräsgutes und Bauschutts.

eingesetztes Fräsgerät: '.........'
(Bietereintragung)

betrifft:
* gesamter Beckenboden Erlebnisbecken und Kinderplanschbecken EB401
Menge: 220,000 m2

**03.01.12 Untergrundvorbereitung, einmaliges, intensives Kugelstrahlen**
Abtragen der durch den Fräsvorgang entstandenen
Gefügelockerungen, der mürben und/oder verunreinigten
Oberflächenzone durch einmaliges intensives Kugelstrahlen
der Stahlbeton-Deckenoberfläche.

- Kugelstrahlen in mittlerer Geschwindigkeit
- 1-maliger Arbeitsgang
- Druckluftstrahlen mit festen Strahlmitteln

Anschließende Feinreinigung zur Entstaubung
des Untergrunds mit leistungsfähigem
Industriestaubsauger.
Einschließlich Abtransport und sachgerechte Entsorgung
des gesamten Strahlgutes und Bauschutts.

Die nach Fräsen und Kugelstrahlen vorbereitete Fläche muss
den Anforderungen für das nachfolgende Aufbringen der
Verbundestrichkonstruktion entsprechen -
Mindestanforderungen:
- Oberfläche muss ausreichend sauber, rau, griffig und saugfähig (offenporig) sein
- keine mürben, weichen Bestandteile dürfen mehr vorhanden sein
- frei von Verschmutzungen
- keine wasserabweisenden Stoffe dürfen mehr vorhanden sein (Nachbehandlungsmittel!)
- keine Risse
- Geforderte Oberflächenzugfestigkeit: 1,5 N/mm²

Die Prüfung und Freigabe der vorbereiteten Untergründe
(Stahlbetonbodenplatten) zur weiteren Ausführung
erfolgt durch den Anwendungstechniker des Systemherstellers
Verbundestrich und die örtliche Bauleitung

Die gestrahlten Flächen sind nochmals auf
Schadstellen zu überprüfen. Ggf. festgestellte Risse sind
gem. gesond. Position zu verpressen

Die Betonoberfläche ist bis zum Estricheinbau vor
erneuter Verschmutzung zu schützen.

betrifft:
* gesamter Beckenboden Erlebnisbecken und Kinderplanschbecken
Menge: 220,000 m2

**03.01.13 zusätzlicher Arbeitsgang Kugelstrahlen - zweiter Strahlgang**
Durchführung eines zusätzlichen Arbeitsganges
Kugelstrahlen - zweiter Arbeitsgang nach Erfordernis bei
nicht ausreichender Untergrundbeschaffenheit nach
Fräsen und einmaligem Kugelstrahlen.
Ausführung der Kugelstrahlarbeiten gem. Vorposition.

Die Notwendigkeit eines zweiten Arbeitsganges kann für
die gesamte Grundfläche der Schwimmhalle oder nur für einzelne Teilflächen zutreffen.

In jedem Fall wird die Ausführung durch die Prüfung und
Bewertung des bereits gestrahlten Untergrundes im Ergebnis
der Haftzugsprüfungen und in Abstiummung mit dem
Anwendungstechniker ds Systemherstellers festgelegt.
Menge: 220,000 m2

**03.01.14 Untergrundvorbereitung Treppenanlage durch Strahlen**
Betonflächen der Ausstiegs-Treppenanlage des Sprungbeckens für die Aufnahme der nachfolgenden keramischen Aufbauten/Systemaufbau mechanisch aufrauen mittels Höchstdruckwasser- oder Kugelstrahlen / Sandstrahlen

angebotenes Strahlverfahren  Bietereintragung

Ausführung der Arbeiten gem. Leistungsbeschreibung der Vorposition, jedoch:

- Arbeitshöhe ab OK Beckenboden: ab ca. 0,80 m bis ca. 1,10 m = OK Beckenumgang
- vertikal Flächen (Setzstufe) und horizontale Flächen  (Trittstufen)

Das Stellen, Vorhalten und Abbauen erforderlicher Arbeits- und Schutzgerüste, einschl. deren Umbauten in gesonderter Position.
Menge: 20,000 m2

**03.01.15 Feststellung der Oberflächenhaftzugfestigkeit durch**
Feststellung der Oberflächenhaftzugfestigkeit durch
Aufkleben von Stahlstempeln mit einem Durchmesser von
50 mm auf dem vorbereiteten, vorgebohrten
Betonuntergrund und Abziehen mit geeignetem Prüfgerät,
(z.B. Sattec, Schenk-Trebel oder Herion)
Das Ergebnis ist zu protokollieren. Es ist in jedem Fall mit dem Kronenbohrer zuvor vorzubohren.
Die Anzahl und Lage der Messungen wird durch die örtliche Bauleitung und in Abstimmung mit dem begleitenden Sachverständigen festgelegt.

Eine Messung besteht aus 3 Einzelprüfungen.
Oberflächezugfestigkeit mind. 1,5 N/mm²
Menge: 12,000 St

**03.01.16 Untergrundprüfung nach Vorbereitungsarbeiten / Dokumentation Schadstellen**
Aufwendungen zur Prüfung der anforderungsgerechten
Untergrundbeschaffenheit in Zusammenarbeit / Begleitung
durch Anwendungstechniker Systemhersteller
Dokumentation festgestellter Risse (Bestandsunterlage
in Papierform). Erfassung/Zonierung erforderlicher
Nacharbeiten

betrifft:
* gesamte Beckenböden und Stufen
Menge: 2,000 psch

**03.01.17 Verschließen von Rissen im Untergrund**
Kraftschlüssiges Schließen von Rissen in der
Stahlbetondeckenplatte im Tränkverfahren nach Wahl des AN.
Schließen/Tränken der Risse vorzugsweise mittels
2-komponentigem lösungsmittelfreien Injektionsharz auf
Epoxidharzbasis (EP-I).
Risse im Untergrund/Stahlbetondecke (i.d.R. Schwindrisse -
ohne Bewegung) durch Einschneiden mittels Trennscheibe
erweitern. Lose Teile entfernen.
Risse und Rissflanken durch Staubsauger und/oder Druckluft
entstauben. Kraftbündiger Rissverschluss mittels
Reaktionsharz.

Rissoberfläche anschließend mit Quarzsand abstreuen.

Reaktionsharz für Tränkverfahren geeignet:
- niedrigviskos
- haftungsaktiv
- sicher aushärtend
- hoch belastbar

Rissbreiten w ab = 0,2 bis ca. 1,5 mm

angebotenes System / Produkt Verpressmaterial: '.........'
(Bietereintragung)

Die betreffende Anzahl und zu schließenden Risse ist nach
abgeschl. Vorbereitungsarbeiten im Rahmen der
Untergrundbewertung zu erfassen und der Bauleitung zur
Bestätigung vorzulegen.
Menge: 150,000 m

*Hinweis: Beckenwände / Sockel Erlebnisbecken / Planschbecken*

**03.01.18 Manuelles Abschleifen / Abfräsen noch vorhandener vorhandener Mörtel- und Kleberrester, einschl. Absaugung auf Wand- und Sockelflächen**
Abtragen noch auf den Stahlbetonwänden u.-bodens  des Beckens haftender, vorhandener Mörtel- und Kleberrester, ggf. Abdichtungsschichten der Altbeläge durch manuelles, staubarmes Abschleifen / Abfräsen mittels manuellem Betonschleifgerät ("Schrubbscheibe"),
In den EP einzukalkulieren ist die sofortige Absaugung während der Schleif- und Fräsarbeiten.

Vorbereitung des Untergrund für nachfolgend
beschriebene neue keramische Wandbekleidung bzw. Auftrag eines Ausgleichputzes
- Betonoberflächen muß absolut eben und rückstandsfrei bearbeitet sein
- Oberflächenzugfestigkeit: 1,5 N/mm² (Nachweisführung - Haftzugswertermittlung durch AN). Die Durchführung einer Oberflächenzugfestigkeitsprüfung nachzuweisen.
Das Prüfungsprotokoll ist dem Auftraggeber vorzulegen.
Anfallende Stoffe im Behälter des AN sammeln, abtransportieren und entsorgen, Untergrund überwiegend waagerecht.

Achtung:
Leistungsbeschreibung dieser Position gilt ausschließlich für Flächen der Beckenwände und des Beckenboden, die nicht über nachfolgend beschriebene Strahlarbeiten vorbereitetet werden.

Gesamtmenge summiert sich aus mehreren Teilmengen.
betrifft:
* Anschlußbereiche  Einbauteile Beckenwände / Beckenboden
* bei konstruktivem Erfordernis
Menge: 100,000 m2

**03.01.19 Zulage für Absaugung für Schleifen / Fäsen Beckenwände**
Zulage zu vorbeschriebenen Schleif- und Fräsarbeiten an den Beckenwänden für die permanente Absaugung von Schleif- und Fräsgut zur Vermeidung von Staub- und Schmutzentwicklung im Hallenbereich.
Menge: 1,000 St

**03.01.20 Untergrundvorbereitung, einmaliges, intensives Kugelstrahlen Wände / Sockel**
Abtragen der durch den Fräsvorgang entstandenen
Gefügelockerungen, der mürben und/oder verunreinigten
Oberflächenzone durch einmaliges intensives Kugelstrahlen
der Stahlbeton-Deckenoberfläche.

- Kugelstrahlen in mittlerer Geschwindigkeit
- 1-maliger Arbeitsgang
- Druckluftstrahlen mit festen Strahlmitteln

Anschließende Feinreinigung zur Entstaubung
des Untergrunds mit leistungsfähigem
Industriestaubsauger.
Einschließlich Abtransport und sachgerechte Entsorgung
des gesamten Strahlgutes und Bauschutts.

Die nach Fräsen und Kugelstrahlen vorbereitete Fläche muss
den Anforderungen für das nachfolgende Aufbringen der
Verbundestrichkonstruktion entsprechen -
Mindestanforderungen:
- Oberfläche muß ausreichend sauber, rau, griffig und saugfähig (offenporig) sein
- keine mürben, weichen Bestandteile dürfen mehr vorhanden sein
- frei von Verschmutzungen
- keine wasserabweisenden Stoffe dürfen mehr vorhanden sein (Nachbehandlungsmittel!)
- keine Risse
- Geforderte Oberflächenzugfestigkeit: 1,5 N/mm²

Die Prüfung und Freigabe der vorbereiteten Untergründe
(Stahlbetonbodenplatten) zur weiteren Ausführung
erfolgt durch den Anwendungstechniker des Systemherstellers
Verbundestrich und die örtliche Bauleitung

Die gestrahlten Flächen sind nochmals auf
Schadstellen zu überprüfen. Ggf. festgestellte Risse sind
gem. gesond. Position zu verpressen

Die Betonoberfläche ist bis zum Estricheinbau vor
erneuter Verschmutzung zu schützen.

betrifft:
* gesamte Beckenwände Erlebnisbecken/Kinderplanschbecken EB401
Menge: 270,000 m2

**03.01.21 zusätzlicher Arbeitsgang Kugelstrahlen - zweiter Strahlgang**
Durchführung eines zusätzlichen Arbeitsganges
Kugelstrahlen - zweiter Arbeitsgang nach Erfordernis bei
nicht ausreichender Untergrundbeschaffenheit nach
Fräsen und einmaligem Kugelstrahlen.
Ausführung der Kugelstrahlarbeiten gem. Vorposition.

Die Notwendigkeit eines zweiten Arbeitsganges kann für
die gesamte Grundfläche der Schwimmhalle oder nur für e
inzelne Teilflächen zutreffen.

In jedem Fall wird die Ausführung durch die Prüfung und
Bewertung des bereits gestrahlten Untergrundes im Ergebnis
der Haftzugsprüfungen und in Abstiummung mit dem
Anwendungstechniker ds Systemherstellers festgelegt.
Menge: 270,000 m2

**03.01.22 Verschließen von Rissen in Wänden**
kraftschlüssiges Schließen von Rissen in der
Stahlbetondeckenplatte im Tränkverfahren nach Wahl des AN.
Schließen / Tränken der Risse vorzugsweise mittels
2-komponentigem lösungsmittelfreien Injektionsharz auf
Epoxidharzbasis (EP-I).
Risse im Untergrund/Stahlbetondecke (i.d.R. Schwindrisse -
ohne Bewegung) durch Einschneiden mittels Trennscheibe
erweitern. Lose Teile entfernen.
Risse und Rissflanken durch Staubsauger und/oder Druckluft
entstauben. Kraftbündiger Rissverschluss mittels
Reaktionsharz.

Rissoberfläche anschließend mit Quarzsand abstreuen.

Reaktionsharz für Tränkverfahren geeignet:
- niedrigviskos
- haftungsaktiv
- sicher aushärtend
- hoch belastbar

Rißbreiten w ab = 0,2 bis ca. 1,5 mm

angeb. System / Produkt Verpressmaterial: '.........'
(Bietereintragung)

Die betreffende Anzahl und zu schließenden Risse ist nach
abgeschl. Vorbereitungsarbeiten im Rahmen der
Untergrundbewertung zu erfassen und der Bauleitung zur
Bestätigung vorzulegen.
Menge: 40,000 m

#### Bereich 03.02 Estricharbeiten

##### Abschnitt 03.02.01 Verbundestrich Beckenumgang Erlebnisbereich

**03.02.01.1 Höhennivellement Betondecke Beckenumgang Erlebnisbecken**
vor Ausführung der Verbundestricharbeiten in der Schwimmhalle ist bereichsweise (alle Seiten Beckenumgang) jeweils ein Aufmaß der Rohdecke zu erstellen
- das Aufmaß ist von der örtlichen Bauleitung bestätigen zu lassen
- auf Grundlage des Aufmaßes werden mit der örtlichen Bauleitung die Festlegungen zur tatsächlichen Dicke des Verbundestrichs getroffen
- diese Festlegungen sind Grundlage für die Abrechnung von des Verbundestrichs oder von Mehr-, Mindermengen.

Das Höhennivellement ist in Papierform und in digitaler Form der BL und dem AG zu übergeben:
- Rastermaß Höhenpunkte: ca. 3,0 m
- Ausführung durch Nivellement

nachträgliche Forderungen und Vergütungsansprüche aus Mehrleistungen und Zusatzmaßnahmen ohne vorheriges Aufmaß/Höhennivellement werden vom AG nicht anerkannt und gehen zu Lasten des Auftragnehmers.
Menge: 1,000 St

**03.02.01.2 Haftbrücke auftragen - Epoxidharz**
vorbereitete, gefräste, kugelgestrahlte
Stahlbetondecke Beckenumgang anfeuchten und
vornässen. Anschließend aufbringen und einbürsten einer
mineralischen, werksgemischten Systemhaftbrücke.

Auftrag auf den mattfeuchten Untergrund (Pfützenbildung
vermeiden!). Herstellung der Haftbrücke entsprechend
Verarbeitungsrichtlinie des Herstellers.

Verbrauch: ca. 1,8 kg/m² (Je nach Rauheit und
Saugfähigkeit des Untergrundes)
Ausführung der Haftbrücke gem. Systembeschreibung / Bietereintragung
betrifft:
* gesamter Beckenumgang Halle
Menge: 400,000 m2

**03.02.01.3 Verbund-Zementestrich als Gefälleestrich 50 bis 105 mm**
Gefälleestrich / Ausgleichsestrich als Zementestrich nach DIN 18560 CT,  einschichtig, als Verbundestrich, Einbau auf Rohbetondecke mit Haftbrücke,
Einbau im Gefälle;
Erstellung Gefälle, 2- bis 4-seitig, Neigung ca. 2 bis 4,5 %
- Druckfestigkeitsklasse C30 DIN EN 13813,
- Biegezugfestigkeitsklasse F5 DIN EN 13813,
Geeignet für lotrechte Nutzlasten (Flächenlasten bis 3 kN/m²),
- Estrichnenndicke von 45 - 105 mm, i.M. 75 mm.
Oberfläche abgezogen und verrieben zum nachfolgenden Aufbau mit Fliesen.
Anforderungen an Ebenheitstoleranzen nach DIN 18 202, Tabelle 3, Zeile 3

Die Gefälleanordnung kann dem Plan ARC_3650_GO_BO entnommen werden.
Menge: 400,000 m2

**03.02.01.4 Zulage Nachmischen Estrich am Einbauort**
Nachmischen des mit der Estrichpumpe geförderten
Estrichmörtels zur Sicherstellung eines
homogenen Estrichquerschnitts und Vermeidung
entmischungsbedingter Fehlstellen
(Rieselnester).
Zulage zur Vorposition für das Nachmischen des
Estrichmörtels mit Zwangsmischer (z. B.
UEZ, Beba, o. ä.) und Transport des Mörtels mittels
Schubkarre zum Verlegeort (bis 100 m Horizontaltransport).

betrifft:
* gesamter Beckenumgang Erlebnisbereich EB401
Menge: 400,000 m2

**03.02.01.5 Materialmehrverbrauch aufgrund größerer Einbaudicken des**
Mehrdicke des vorbeschriebenen Verbundestrichs/
Schnellzement als Gefälleestrich, je 5 mm Dicke.
Der Umfang ist vor der Ausführung zu ermitteln, der örtlichen
Bauleitung des AG anzuzeigen und durch diese freizugeben.

Abrechnung pro 5 mm Estrichmehrstärken auf Nachweis.
Menge: 120,000 m2

**03.02.01.6 Nachbehandlung Verbundestrich**
Abdecken der fertig gestellten Estrichflächen sofort
nach ausreichender Anfangserhärtung (Begehbarkeit) mit
PE-Folie zum Schutz vor frühzeitiger und rascher
Austrocknung.
Dauer der Nachbehandlung: bis 5 Tage
inkl. Rückbau und fachgerechter Entsorgung des Abdeckmaterials
Menge: 400,000 m2

**03.02.01.7 Zulage Anarbeiten Verbundestrichsystem an Durchdringungen, rund**
Zulage zu vorbeschriebenen Verbundestrichen, einschl. Haftbrücke und Oberflächenbearbeitung für die höhengleiche und ebene Anarbeitung des Estrichsystems an runde Einbauteile - hier Stahlstützen/Geländer

- Größe / Durchm ca. DN 60 - DN 600

Zulage für die Mehraufwendungen zur Anarbeitung sämtlicher vorbeschr. Systemkomeponenten:
- Haftbrücke
- Verbundestrich
- Oberflächenbearbeitung

Abrechnung erfolgt nach Stück Einbauelemente

betrifft:
gesamter Erlebnisbereich EB401
Menge: 30,000 St

**03.02.01.8 Deckungsgleiches Übernehmen von Fugen aus dem Untergrund**
Deckungsgleiches Übernehmen von Bauteilfugen
an feste Einbauten und aufgehende Bauteile sowie in der
Fläche vorhandener Bauteil- bzw. Bauwerksfugen in das
Verbundsystem. Fugenbreite entsprechend der Breite der
Untergrundfuge - bis 15 mm
Fugenkanten anfasen

betrifft: Übergang Halle / Funktionsbereich
Menge: 40,000 m

**03.02.01.9 Randstreifen Anschluss Becken, aus formstabilen Styrodur, Dicke 10 mm, Höhe 30 - 60 mm**
Randstreifen aus geschlossenzelligem, formstabilen Dämmstreifen aus Styrodur, für Abstellung des vorbeschriebenen Verbundestrichs entlang der Beckenüberlaufrinne
- Dicke 10 mm,
- Höhe bis 30 - 60 mm
liefern und verlegen.

Beachte: An allen aufgehenden Edelstahl-Beckenkanten sind diese Ranstreifen auszubilden. Eine Befestigung der Randstreifen mit Nagel, Klammer, Dübel ist nicht möglich - ankleben

Ausführung gem. Regeldetail Beckenkopf - Anschluß Fb-Aufbau Beckenumgang

betrifft:
* Anschlüsse Verbundestrich entlang Überlaufrinne Erlebnis- und Kinderplanschbecken
Menge: 140,000 m

**03.02.01.10 Randstreifen PE-Schaum D 8 - 10 mm; h 100 - 150 mm**
Randstreifen aus geschlossenzelligem PE-Schaum, für Abstellung des vorbeschriebenen Verbundestrichs entlang der Anschlüsse an aufgehende Bauteile
- Dicke 8 - 10 mm,
- Höhe bis 100 - 150 mm
liefern und verlegen.

Beachte: An allen aufgehenden Bauteile wie Fassadensockel, Wärmebänke, Treppen, Wände usw. sind diese Ranstreifen auszubilden. Eine Befestigung der Randstreifen mit Nagel, Klammer, Dübel ist nicht möglich.

Ausführung gem. Regeldetaile Wärmebank/Fassadensockel

betrifft:
* Anschlüsse Verbundestrich entlang aller aufgehenden Bauteile Beckenumgang
Menge: 230,000 m

**03.02.01.11 Scheinfugen herstellen**
Herstellen von Scheinfugen durch nachträgliches
maschinelles Schneiden des Estriches nach Erreichen der
Anfangsfestigkeit,
- Einschnittiefe: max. 1/3 der Estrichdicke
In den Preis einzukalkulieren ist das Entfernen der
Abdeckfolien sowie das Wiederabdecken sofort nach
Ausführung der Schneidarbeiten.
Menge: 50,000 m

**03.02.01.12 Schließen Schein- und Arbeitsfuge**
Kraftschlüssiges Schließen von Schein- und Arbeitsfugen in vorbeschr. Estrichflächen mittels Kunstharz.
Menge: 50,000 m

**03.02.01.13 Dehnungsfuge (Feldbegrenzung) herstellen**
Dehnungsfuge als Feldbegrenzungsfuge
(nicht bauteildurchdringend)herstellen.
Herstellen der Dehnungsfuge im Estrich,
durch Einlegen von geschlossenzelligem
PE-Schaumstreifen,
- Fugenbreite 10 mm
- Fugentiefe gem. Vorpositionen von 50 bis 85 mm
einschl. dem erforderlichen Abschalen der Estrichfelder
gem. Fugen- und Gefälleplanung.
Menge: 70,000 m

**03.02.01.14 Stahlwinkel als Estrichwinkel 100 bis 150 x 50 x 5 mm, feuerverzinkt**
Lieferung und Einbau von Estrichrandwinkeln als Stahl-Winkelprofil ca. 100 bis 150 x 50 x 5 mm mit
Estrichrandwinkel zur Einfassung der Fußbodenkonstruktion im Bereich von Lüftungsauslässen oder sonstigen freien Anschlüssen:
- zu verwendendes Material: S 235 JR (St 37-2)

Oberflächenbehandlung / Korrosionsschutz für  Stahlbauteile - Schwimmhallenathmosphäre:
- Korrosivitätskategorie C4, Schutzdauer lang bzw. VH
- Feuerverzinkung (Stückverzinkung) nach DIN EN ISO 1461 bzw. DIN EN ISO 14713

Ist die Feuerverzinkung beschädigt, ist Sie mit entsprechender Zinkstaubfarbe äuqivalent wieder herzustellen

Montage der Estrichwinkel mittels Dübelanschluß auf bestehende / Neue Stahlbetonbodenplatten, einschließlich aller erforderlichen Befestigungsmittel und Hilfskonstruktionen

Ausführung:
* bei konstruktivem Erfordernis
* in mehreren Teilabschnitten
Menge: 15,000 m

**03.02.01.15 Estrich schneiden, Dicke 4 bis 15 cm**
Nachträgliches maschinelles Schneiden des Estriches nach Erreichen der Anfangsfestigkeit,
Einschnittiefe: 40 bis 150 mm
Das Abbruchgut transportieren, laden und fachgerecht entsorgen.
Menge: 50,000 m

**03.02.01.16 Aussparungen im Estrich herstellen/stemmen bis 30 x 30 cm, Dicke bis 15 cm**
Nachträgliches maschinelles Schneiden des Estriches nach Erreichen der Anfangsfestigkeit,
Einschnittiefe: 40 bis 150 mm
Größe der Öffnung bis 30 x 30 cm
Das Abbruchgut transportieren, laden und fachgerecht entsorgen.
Menge: 15,000 St

**03.02.01.17 Aussparung in Estrich wie vor, jedoch bis 50 x 50 cm**
Nachträgliches maschinelles Schneiden des Estriches nach Erreichen der Anfangsfestigkeit,
Einschnittiefe: 40 bis 150 mm
Größe der Öffnung 30 x 30 cm bis 50 x 50 cm
Das Abbruchgut transportieren, laden und fachgerecht entsorgen.
Menge: 10,000 St

**03.02.01.18 Kanal im Estrich herstellen/stemmen bis 30 cm Breite, Dicke bis 15 cm**
Nachträgliches maschinelles Schneiden des Estriches nach Erreichen der Anfangsfestigkeit,
Einschnittiefe: 40 bis 150 mm
Breite des Kanals bis 30cm
Das Abbruchgut transportieren, laden und fachgerecht entsorgen.
Menge: 20,000 m

**03.02.01.19 Zementgebundene hochfeste Vergussmasse in Spül- und Schwallwasserbehältern liefern und einbauen im UG Erlebnisbereich**
Für die Herstellung der erhöhten Ebenheitsanforderung +- 2mm innerhalb der Spül- und Schwallwasserbehälter
- zementgebunden
- dauerwasserbeständig
- C35
- schwindarm / quellkontrolliert
- selbstnivellierend
- zur stat. Lastabtragung
- Schichtdicke 10 - 20 mm

in Spülwasser- und Schwallwasserbehälter auf Behälterboden
Spülwasserbehälter ca. 27 m²
Schwallwasserbehälter 1 ca. 8 m²
Schwallwasserbehälter 2 ca. 15 m²

Zementgebundene Vergussmasse angebotenes Fabrikat und
Produkt: '.........'
(Bietereintragung)
Menge: 50,000 m2

##### Abschnitt 03.02.02 Verbundestrich Erlebnisbecken

**03.02.02.1 Höhennivellement Beckenboden Erlebnisbecken**
vor Ausführung der Verbundestricharbeiten in der Schwimmhalle ist bereichsweise (alle Seiten Beckenumgang) jeweils ein Aufmaß der Rohdecke zu erstellen
- das Aufmaß ist von der örtlichen Bauleitung bestätigen zu lassen
- auf Grundlage des Aufmaßes werden mit der örtlichen Bauleitung die Festlegungen zur tatsächlichen Dicke des Verbundestrichs getroffen
- diese Festlegungen sind Grundlage für die Abrechnung von des Verbundestrichs oder von Mehr-, Mindermengen.

Das Höhennivellement ist in Papierform und in digitaler Form der BL und dem AG zu übergeben:
- Rastermaß Höhenpunkte: ca. 3,0 m
- Ausführung durch Nivellement

nachträgliche Forderungen und Vergütungsansprüche aus Mehrleistungen und Zusatzmaßnahmen ohne vorheriges Aufmaß/Höhennivellement werden vom AG nicht anerkannt und gehen zu Lasten des Auftragnehmers.
Menge: 1,000 St

**03.02.02.2 Haftbrücke auftragen - Epoxidharz**
vorbereitete, gefräste, kugelgestrahlte
Stahlbetondecke Beckenumgang anfeuchten und
vornässen. Anschließend aufbringen und einbürsten einer
mineralischen, werksgemischten Systemhaftbrücke.

Auftrag auf den mattfeuchten Untergrund (Pfützenbildung
vermeiden!). Herstellung der Haftbrücke entsprechend
Verarbeitungsrichtlinie des Herstellers.

Verbrauch: ca. 1,8 kg/m² (Je nach Rauheit und
Saugfähigkeit des Untergrundes)

Haftbrücke angebotenes Fabrikat/Produkt: '.........'
Bietereintragung

betrifft:
* gesamter Beckenboden Erlebnisbecken
Menge: 210,000 m2

**03.02.02.3 Verbundestrich Beckenboden, CT-C60-F7, schwind- und spannungsarm, d = 40 - 75 mm**
Zementschnellestrich CT nach 18560-3 und DIN EN 13813 als Ausgleichs-Verbundestrich auf vorbereitete Stahlbetonbodenplatte des Erlebnisbeckens als Unterbau für nachfolgende Bodenaufbauten zur Erzielung einer für die Dünnbettverlegung einbauen.
- Estrichnenndicke: ca.40 - 75 mm - i.M. 57,5 mm in einheitlicher Schichtdicke,
- Einbau planeben, ohne Gefälle
- Druckfestigkeitsklasse C 60 DIN EN 13813,

Verbundestrich als schnell erhärtender u. schnell
belegereifer Ausgleichsestrich CT-C 60-V 50 mit
schwind- und spannungsarm erhärtendem, hochfestem
Vollbindemittel als Schnell-Estrichbinder

Herstellung Schnellestrichmörtel aus kunststoffvergütetem Spezialbindemittel und Estrichsand 0/8 im Mischungsverhältnis 1:4 - 1:5 in Gewichtsteilen. Vorbehandlung des Untergrundes mit vorbeschr. Haftbrücke auf Epoxidharzbasis. Die Verarbeitung des Estrichmaterials mit der Haftbrücke erfolgt frisch in frisch.

Zementschnellestrich angebotenes Material / Produkt: '.........'
(Bieterangabe)

Estrich entsprechend Verarbeitungsrichtlinie des
Herstellers einbauen, verdichten und höhengenau nach
Anforderungen der DIN 18202, Tabelle 3, Zeile 4
(erhöhte Anforderungen!) für die Aufnahme von Fliesen
eben und glatt abziehen.
Richtrezeptur nach Verarbeitungsrichtlinie des
Herstellerts - Erstprüfung empfohlen !

- Biegezugfestigkeit (Güteprüfung): nach 28 Tage >
- 7 N/mm²
- Druckfestigkeit: nach  3 Tagen >  35 N/mm²
  Druckfestigkeit  nach 28 Tagen >  60 N/mm²
- Oberflächenzugfestigkeit: nach  3 Tagen > 1,5 N/mm²
- Begehbar nach ca. 10 Stunden
- Belegreife (Prüfung nach BEB-Vorschrift)  unabhängig der Schichtdicke, auch bei ungünstigem Bauklima (10°C / 80 % rel. Luftfeuchtigkeit) nach 3 Tagen < 2CM-%
- nicht rückfeuchtend
- wasserfest

Einbau auf Stahlbetonbodenplatte des Erlebnisbeckens mit Oberflächenebenheit und zulässsigen Ebenheitsabweichungen nach DIN 18202 Tabelle 3, Zeile 2b - nichtoberflächenfertige Oberseiten zur Aufnahme von z.B. Verbundestrichen
* Ebenheitstoleranzen bis 12 mm bei Meßpunktabstand 4,0 m
Achtung: mögliche Mehrstärken innerhalb dieser Toleranzen sind in den EP einzurechnen.

- Ausführung auf OK Beckenboden: bis ca. - 1,25 m u. OK Beckenumgang

Bezüglich der technologischen Einbaubedingungen sowie der längeren Transportwege im Gebäudeinneren / auf der Baustelle sind die ZTV's Baustelleneinrichtung zu beachten. Eventuelle, diesebezügliche Mehraufwendungen sind in den EP der Position einzurechnen.

Ausführung der Leistungen gem. Detailplanung:
* Grundriss Erlebnisbecken, Fliesenverlegplan Beckenboden;

betrifft:
* gesamte Grundfläche Erlebnisbecken Achse E-G/2-7
Menge: 210,000 m2

**03.02.02.4 Mehrdicke Verbundestrich als Schnellestrich CT - C60 - F7, für 5 mm Mehrstärke**
Mehrdicke des vorbeschriebenen Zementestrichs als Schnellestrich CT-C60-F7, je 5 mm Dicke, Ausführung nach Erfordernis Höhennivellement bzw. nach besondere Anordnung der örtlichen Bauleitung
Menge: 80,000 m2

**03.02.02.5 Zulage Nachmischen Estrich am Einbauort**
Nachmischen des mit der Estrichpumpe geförderten
Estrichmörtels zur Sicherstellung eines
homogenen Estrichquerschnitts und Vermeidung
entmischungsbedingter Fehlstellen
(Rieselnester).
Zulage zur Vorposition für das Nachmischen des
Estrichmörtels mit Zwangsmischer (z. B.
UEZ, Beba, o. ä.) und Transport des Mörtels mittels
Schubkarre zum Verlegeort (bis 50 m Horizontaltransport).

betrifft:
* gesamter Beckenboden Erlebnisbecken EB401
Menge: 210,000 m2

**03.02.02.6 Nachbehandlung**
Abdecken der fertig gestellten Estrichflächen sofort
nach ausreichender Anfangserhärtung (Begehbarkeit) mit
PE-Folie zum Schutz vor frühzeitiger und rascher
Austrocknung.
Dauer der Nachbehandlung: bis 5 Tage
inkl. Rückbau und fachgerechter Entsorgung des Abdeckmaterials
Menge: 210,000 m2

**03.02.02.7 Fugeneinlage/Fugenausbildung Verbundestrich, Fugenbreite ca. 10 mm**
Ausbildung von Dehnungsfugen aus der Fliesenebene in gesamter Estrichstärke durch Fugeneinlage als kompressible Schicht/Trennlage nach Zeichnung liefern und einbauen.
Fuge zwischen einzelnen Estrichfelder und als Randfuge im Anschluss an aufgehende Beckenwände.

- Fugenbreite ca. 10 mm
- Fugentiefe bis 50 mm

Fugenfüllmaterial:
z.B. Polystyrol - Hartschaumplatte, exdrudiert

Fugenausbildung angebotenes Fabrikat / Produkt: '..........'
(Bietereintragung

die Gesamtmenge setzt sich aus mehreren Einzelmengen zusammen.

Ausführung der Fugen gem. Fugenplanung :
* Grundriss Erlebnisbecken Fliesenverlegplan Beckenboden
Menge: 150,000 m

**03.02.02.8 Zulage Aussparungen im Verbundestrich, rechteckig, bis ca. 150 x 150 mm**
Zulage für die Herstellung von Aussparungen im vorbeschr.Verbundestrich durch Abschalen in Estrichstärke, einschließlich aller notwendigen inneren Aussteifungsmaßnahmen in Abhängigkeit der Öffnungsgröße
d.h. Zulage für Gesamtbauteildicke
- Estrichstärke: 40 - 75 mm
- Größe Durchbruch rechteckig: über 150 x 150 mm

Die Aufwendungen für das höhengenaue Anarbeiten des Verbundestrichs an die Aussparung ist mit dieser Postion abgegolten!

betrifft:
* Abstellung - Einströmöffnungen für nachträgl. Epoxi-Verguss
Menge: 10,000 St

**03.02.02.9 Zulage Aussparungen im Verbundestrich, rund, Durchm. ca. 50 - 80 mm**
Zulage für die Herstellung von Aussparungen im vorbeschr.Verbundestrich durch Abschalen in Estrichstärke, einschließlich aller notwendigen inneren Aussteifungsmaßnahmen in Abhängigkeit der Öffnungsgröße
d.h. Zulage für Gesamtbauteildicke
- Estrichstärke: 40 - 75 mm
- Größe Durchbruch kreisrund: über 50 - 80 mm

Die Aufwendungen für das höhengenaue Anarbeiten des Verbundestrichs an die Aussparung ist mit dieser Postion abgegolten!

betrifft:
nach konstruktivem Erfordernis
Menge: 30,000 St

##### Abschnitt 03.02.03 Verbundestrich Planschbecken

**03.02.03.1 Höhennivellement Beckenboden PB**
vor Ausführung der Verbundestricharbeiten in der Schwimmhalle ist bereichsweise (alle Seiten Beckenumgang) jeweils ein Aufmaß der Rohdecke zu erstellen
- das Aufmaß ist von der örtlichen Bauleitung bestätigen zu lassen
- auf Grundlage des Aufmaßes werden mit der örtlichen Bauleitung die Festlegungen zur tatsächlichen Dicke des Verbundestrichs getroffen
- diese Festlegungen sind Grundlage für die Abrechnung von des Verbundestrichs oder von Mehr-, Mindermengen.

Das Höhennivellement ist in Papierform und in digitaler Form der BL und dem AG zu übergeben:
- Rastermaß Höhenpunkte: ca. 2,0 m
- Ausführung durch Nivellement

nachträgliche Forderungen und Vergütungsansprüche aus Mehrleistungen und Zusatzmaßnahmen ohne vorheriges Aufmaß/Höhennivellement werden vom AG nicht anerkannt und gehen zu Lasten des Auftragnehmers.
Menge: 1,000 St

**03.02.03.2 Haftbrücke auftragen - Epoxidharz**
vorbereitete, gefräste, kugelgestrahlte
Stahlbetondecke Beckenumgang anfeuchten und
vornässen. Anschließend aufbringen und einbürsten einer
mineralischen, werksgemischten Systemhaftbrücke.

Auftrag auf den mattfeuchten Untergrund (Pfützenbildung
vermeiden!). Herstellung der Haftbrücke entsprechend
Verarbeitungsrichtlinie des Herstellers.

Verbrauch: ca. 1,8 kg/m² (Je nach Rauheit und
Saugfähigkeit des Untergrundes)

Haftbrücke angebotenes Fabrikat/Produkt: '.........'
Bietereintragung

betrifft: Kinderplanschbecken
Menge: 30,000 m2

**03.02.03.3 Verbundestrich Beckenboden, CT-C60-F7, schwind- und spannungsarm, d = 50 mm**
Zementschnellestrich CT nach 18560-3 und DIN EN 13813 als Ausgleichs-Verbundestrich auf vorbereitete Stahlbetonbodenplatte des Kinderplanschbeckens als Unterbau für nachfolgende Bodenaufbauten zur Erzielung einer für die Dünnbettverlegung einbauen.
- Estrichnenndicke: ca.45 - 53 mm - i.M. 49 mm in einheitlicher Schichtdicke,
- Einbau planeben, mit Gefälle
- Druckfestigkeitsklasse C 60 DIN EN 13813,

Verbundestrich als schnell erhärtender u. schnell
belegereifer Ausgleichsestrich CT-C 60-V 50 mit
schwind- und spannungsarm erhärtendem, hochfestem
Vollbindemittel als Schnell-Estrichbinder

Herstellung Schnellestrichmörtel aus kunststoffvergütetem Spezialbindemittel und Estrichsand 0/8 im Mischungsverhältnis 1:4 - 1:5 in Gewichtsteilen. Vorbehandlung des Untergrundes mit vorbeschr. Haftbrücke auf Epoxidharzbasis. Die Verarbeitung des Estrichmaterials mit der Haftbrücke erfolgt frisch in frisch.

Zementschnellestrich angebotenes Fabrikat / Produkt: '.........'
(Bieterangabe)

Estrich entsprechend Verarbeitungsrichtlinie des
Herstellers einbauen, verdichten und höhengenau nach
Anforderungen der DIN 18202, Tabelle 3, Zeile 4
(erhöhte Anforderungen!) für die Aufnahme von Fliesen
eben und glatt abziehen.
Richtrezeptur nach Verarbeitungsrichtlinie des
Herstellerts - Erstprüfung empfohlen !

- Biegezugfestigkeit (Güteprüfung): nach 28 Tage >
- 7 N/mm²
- Druckfestigkeit: nach  3 Tagen >  35 N/mm²
  Druckfestigkeit  nach 28 Tagen >  60 N/mm²
- Oberflächenzugfestigkeit: nach  3 Tagen > 1,5 N/mm²
- Begehbar nach ca. 10 Stunden
- Belegreife (Prüfung nach BEB-Vorschrift)  unabhängig der Schichtdicke, auch bei ungünstigem Bauklima (10°C / 80 % rel. Luftfeuchtigkeit) nach 3 Tagen < 2CM-%
- nicht rückfeuchtend
- wasserfest

Einbau auf Stahlbetonbodenplatte des Kinderplanschbeckens mit Oberflächenebenheit und zulässsigen Ebenheitsabweichungen nach DIN 18202 Tabelle 3, Zeile 2b - nichtoberflächenfertige Oberseiten zur Aufnahme von z.B. Verbundestrichen
* Ebenheitstoleranzen bis 12 mm bei Meßpunktabstand 4,0 m
Achtung: mögliche Mehrstärken innerhalb dieser Toleranzen sind in den EP einzurechnen.

- Ausführung auf OK Beckenboden: ca. - 0,50 m u. OK Beckenumgang

Bezüglich der technologischen Einbaubedingungen sowie der längeren Transportwege im Gebäudeinneren / auf der Baustelle sind die ZTV's Baustelleneinrichtung zu beachten. Eventuelle, diesebezügliche Mehraufwendungen sind in den EP der Position einzurechnen.

Ausführung der Leistungen gem. Detailplanung:
* Grundriß Kinderplanschbecken Fliesenverlegplan Beckenboden

betrifft:
* Grundfläche Kinderplanschbecken
Menge: 30,000 m2

**03.02.03.4 Mehrdicke Verbundestrich als Schnellestrich CT - C60 - F7, für 5 mm Mehrstärke**
Mehrdicke des vorbeschriebenen Zementestrichs als Schnellestrich CT-C60-F7, je 5 mm Dicke, Ausführung nach Erfordernis Höhennivellement bzw. nach besondere Anordnung der örtlichen Bauleitung
Menge: 20,000 m2

**03.02.03.5 Zulage Nachmischen Estrich am Einbauort**
Nachmischen des mit der Estrichpumpe geförderten
Estrichmörtels zur Sicherstellung eines
homogenen Estrichquerschnitts und Vermeidung
entmischungsbedingter Fehlstellen
(Rieselnester).
Zulage zur Vorposition für das Nachmischen des
Estrichmörtels mit Zwangsmischer (z. B.
UEZ, Beba, o. ä.) und Transport des Mörtels mittels
Schubkarre zum Verlegeort (bis 50 m Horizontaltransport).

betrifft: Kinderplanschbecken
Menge: 30,000 m2

**03.02.03.6 Nachbehandlung Verbundestrich**
Abdecken der fertig gestellten Estrichflächen sofort
nach ausreichender Anfangserhärtung (Begehbarkeit) mit
PE-Folie zum Schutz vor frühzeitiger und rascher
Austrocknung.
Dauer der Nachbehandlung: bis 5 Tage
inkl. Rückbau und fachgerechter Entsorgung des Abdeckmaterials
Menge: 30,000 m2

**03.02.03.7 Fugeneinlage/Fugenausbildung Verbundestrich, Fugenbreite ca. 10 mm**
Ausbildung von Dehnungsfugen aus der Fliesenebene in gesamter Estrichstärke durch Fugeneinlage als kompressible Schicht/Trennlage nach Zeichnung liefern und einbauen.
Fuge zwischen einzelnen Estrichfelder und als Randfuge im Anschluß an aufgehende Beckenwände

- Fugenbreite ca. 10 mm
- Fugentiefe bis 50 mm

Fugenfüllmaterial:
z.B, Polystyrol - Hartschaumplatte, exdrudiert

Fugenausbildung angebotenes Fabrikat / Produkt: '..........'
(Bietereintragung

die Gesamtmenge setzt sich aus mehreren Einzelmengen zusammen.

Ausführung der Fugen gem. Fugenplanung :
* Grundriß Kinderplanschbecken Fliesenverlegplan Beckenboden
Menge: 50,000 m

**03.02.03.8 Zulage Aussparungen im Verbundestrich, rechteckig, bis ca. 150 x 150 mm**
Zulage für die Herstellung von Aussparungen im vorbeschr.Verbundestrich durch Abschalen in Estrichstärke, einschließlich aller notwendigen inneren Aussteifungsmaßnahmen in Abhängigkeit der Öffnungsgröße
d.h. Zulage für Gesamtbauteildicke
- Estrichstärke: 45 - 53 mm
- Größe Durchbruch rechteckig: bis 150 x150 mm

Die Aufwendungen für das höhengenaue Anarbeiten des Verbundestrichs an die Aussparung ist mit dieser Postion abgegolten!

betrifft:
* Abstellung - Attraktionen Verankerungen für nachträgl. Epoxi-Verguß
Menge: 16,000 St

**03.02.03.9 Zulage Aussparungen im Verbundestrich, rechteckig, bis ca. 100 x 100 mm**
Zulage für die Herstellung von Aussparungen im vorbeschr.Verbundestrich durch Abschalen in Estrichstärke, einschließlich aller notwendigen inneren Aussteifungsmaßnahmen in Abhängigkeit der Öffnungsgröße
d.h. Zulage für Gesamtbauteildicke
- Estrichstärke: 45 - 53 mm
- Größe Durchbruch rechteckig: bis 100 x 100 mm

Die Aufwendungen für das höhengenaue Anarbeiten des Verbundestrichs an die Aussparung ist mit dieser Postion abgegolten!

betrifft:
* Abstellung -Einströmdüsen für nachträgl. Epoxi-Verguß
Menge: 8,000 St

#### Bereich 03.03 Abdichtungen

##### Abschnitt 03.03.01 Bodenflächen Beckenumgang

**03.03.01.1 Messung der Restfeuchte Estrichflächen**
Messung der Restfeuchte des zu belegenden Untergründe, vorweigend Zementestriche, Restfeuchtemessung mittels der CM-Messmethode, incl. Wiederholungsmessung,
ein Messprotokoll je Messung ist anzufertigen und vor Beginn der Arbeiten der Bauleitung / AG vorzulegen.
Messung je Verlegebereich
Menge: 10,000 St

**03.03.01.2 Untergrund, Estrichflächen reinigen**
Reinigen des Untergrundes, d.h. neu hergestellte Zementestriche für zukünftige Abdichtungsarbeiten, von grober Verschmutzung, zur Verbesserung der Haftung bzw. Egalisierung des Untergrundes, gründliches Abkehren mit Stahlbesen sowie Staubabsaugung.
Anfallende Stoffe im Behälter des AN sammeln, abtransportieren und entsorgen, Untergrund waagerecht.
Untergrund reinigen als besondere Leistung nach VOB/C 2015, DIN 18336-Pkt.4.2.5 - Verunreinigungen müssen durch Fremdgewerke verursacht worden sein (Estricharbeiten sind Leistungsumfang dieses LV!)

Die Ausführung dieser Leistung erfolgt nur auf Anweisung und nach Abstimmung mit der BL.

Gesamtmenge summiert sich aus mehreren Teilmengen

betrifft:
* sämtliche Estrichflächen Beckenumgang
Menge: 520,000 m2

**03.03.01.3 Untergrund ausgleichen / spachteln Estrichflächen**
Ausgleichen von Unebenheiten auf Zementestrichflächen, schnellerhärtend; Ausgleichen der Unebenheiten der abzudichtenden oder neu zu belegenden Bodenflächen mit schnellaushärtendem, flexiblen, schnell und hydraulisch abbindender Ausgleichmasse als Spezialzement;

Verbrauch: ca. 1,6 kg/m² und mm Schichtdicke;
Ausführung vollflächig, Schichtdicke ab 3 - bis max. 15 mm, i.M. 15 mm auftragen
Ausgleichsschichten sind maximal bis zu einer Höhe von
30 mm aufzutragen.

Ausgleichsspachtel 3 - 15 mm angebotenes Fabrikat: '.........'
angebotenes Produkt: '.........'
(Bietereintragung)

Achtung: Die Ausführung der Leistung erfolgt erst nach ausdrücklicher Festlegung durch die Bauleitung und setzt Unebenheiten auf der Estrichoberfläche durch Fremdeinwirkung voraus. Die Estrichflächen sind im vertraglichen Leistungsumfang des AN in der erforderlichen Ebenheit für die nachfolgende keramische Fliesenbelegung herzustellen !
Menge: 240,000 m2

**03.03.01.4 Grundierung Estriche, Bodenflächen auftragen**
Aufbringen einer Grundierung auf Kunstharzbasis auf saugfähigen Untergründen (zementäre Estriche) als Vorbehandlung für die Aufnahme des nachfolgenden Verbundabdichtungssystems. Grundierung trocknen lassen.

Ausführungsort:
* gesamter Beckenumgang Erlebnisbereich

Gesamtmenge summiert sich aus mehreren Teilmengen.

Grundierung Estrich angebotenes Fabrikat: '.........'
angebotenes Produkt: '.........'
(Bietereintragung)
Menge: 520,000 m2

**03.03.01.5 Verbundabdichtung Bodenflächen, W3-I**
Verbundabdichtung auf sämtliche neue Zementestrichflächen / Verbundestriche im Beckenumgang und Nassbereichen

Verbundabdichtung auf Estrichflächen der stark nassbeanspruchten Bereiche Beckenumgänge / Duschen etc. Beanspruchungsgruppe gemäß dem ZDB-Merkblatt bzw. DIN 18534 und Verarbeitungsrichtlinien des Systemanbieters,
Untergrundvorbehandlung (Grundierung) in gesond. Vorposition;

Wassereinwirkungsklasse nach DIN 18534 / ZDB-Merkblatt AIV 2019:
- Wassereinwirkungsklasse W3-I: sehr hoch

Verbundabdichtung mit zweikomponentiger, reaktiv abbindender, flexibler, rißüberbrückender, mineralischer Dichtschlämme in mind. zwei Arbeitsgängen im Spachtelverfahren beschichten. Sockelbereiche sind bis auf 5 cm ü. OKFFB abzudichten.

Auftrag in mindestens 2 Arbeitsgängen, jeweils voll
deckend.
1. Auftrag auf den vorgenässten, mattfeuchten Untergrund vollflächig im Streichverfahren (verdünnt)
2. Auftrag auf trockenen 1. Auftrag im Spachtelverfahren, fehlstellenfrei aufbringen.
Die Ausführung erfolgt in jedem Fall unter Beachtung der Verarbeitungsrichtlinien des Systemherstellers.

Gesamtnaßschichtdicke der Aufträge gem. Verarbeitungsrichtline und ZDB-Merkblatt: mind. 2,5 mm - damit Trockenschichtdicke ≥ 2,00 mm
Die Trockenschichtdicke ist Bereichsweise ca. je 150 m² bzw. nach Festlegung der BL nachzuweisen/zu dokumentieren.

Sämtliche diesbezügliche Aufwendungen, einschl. der Nacharbeit der Beprobungsstellen, sind in den EP dieser Position einzurechnen.

Verbundabdichtung Bodenflächen W3-I -
angebotenes Fabrikat: '.........'
angebotenes Produkt: '.........'
(Bietereintragung)

Verbrauch: ca. 3,5 kg/m² bei 2,5 mm Schichtdicke

Gesamtmenge summiert sich aus mehreren Teilmengen.

Ausführungsort:
* gesamter Erlebnisbereich

Die Gesamtmenge setzt sich aus mehreren Einzelflächen gem. o.g. Fußbodenbereichen und betreffenden Räumlichkeiten nach Raumbuch/Grundriß zusammen.
Achtung:
Vor Verlegung der Bodenfliesen erfolgt eine Abnahme und Freigabe der Abdichtung durch die BL/Architekten.
Menge: 520,000 m2

**03.03.01.6 Wand-/Bodenanschluss- und Bewegungsfugen abdichten**
Abdichten der Eckbereich entlang Anschluss Boden/ Wand und Wand/Wand sowie aller Bewegungs- und Bauteilfugen mit dem Abdichtband als hochelastisches, gewebekaschiertes Synthese-Kautschuk-Abdichtband.
Das Abdichtband mit  flexibler Dichtschlämme mit allgemeinen bauaufsichtlichen Prüfzeugnissen gemäß Bauregelliste, verkleben und anschließend überarbeiten. Bandstöße mit Flex. Dichtschlämme verkleben.

Verbrauch: ca. 1,05 m/m
- Breite bis 12 cm
Flexible Dichtschlämme gem. Vorpositionen ca. 200 bis 500 g/m eingearbeitetes Abdichtband.

Beachte: die Eckausbildung erfolgt in Form einer mit dem Dichtband hergestellten Vertiefungsschlaufe gem. Fugendetail.
Menge: 500,000 m

**03.03.01.7 Zulage Dichtband, Innenecken, Außenecken**
Zualge für den Einbau des vorbeschriebenen Dichtbandes im Bereich von Innen- und Außenecken. Ausführung als systemzugehöriges Formteil.
Menge: 110,000 St

**03.03.01.8 Kapillarbrechende elastifizierte Füllung in Vertiefung**
Kapillarbrechende elastifizierte Füllung in Vertiefung Schwimmbeckenkopfanschluss Ablaufrinne
Kapillarbrechende Füllung in der Vertiefung neben der Ablaufrinne Schwimmbeckenkopf aus elastifiziertem Reaktionsharz einbringen.
Menge: 200,000 m

**03.03.01.9 Zulage für das Anspachteln der kappilarbrechenden Verfugung an senkrechten Flächen**
Zulage für das Anspachteln der in Position vor benannten kappilarbrechenden Verfugung an vertikalen Flächen.
Abgerechnet wird der mehraufwand für des mehrmalige Anspachteln des Dichtstoffes in dafür hergestellte Nute/Fugen.
Menge: 150,000 m

**03.03.01.10 Bewegungsfuge (Beckenkopf/Umgang), Fuge Funktionsbau**
Bewegungsfuge (Beckenkopf/Umgang)
Abdichten der Bewegungs- bzw. Anschlussfuge zwischen Beckenkopf und Beckenumgang mit hochelastisches, gewebekaschiertes Elastomer-Abdichtband. Übrige Fugen im Beckenumgang eindichten. Das Abdichtband in Dichtmasse eindrücken und nochmals mit Dichtmasse überspachteln. Bandstöße mit Dichtmasse verkleben.

Das Einlegen der Hinterfüllschnur und die Silikonversiegelung in gesond. Position (gem. Vorposition Hinterfüllschnur bzw. Leistungstitel Fliesen)

zu verwenden sind ausschließlich die Systemkomponenten des angebotenen Abdichtungssystems!
Menge: 150,000 m

**03.03.01.11 Anarbeitung Verbundabdichtung an Edelstahl-Bodeneinlaufrinnen**
Edelstahlflansche der Bodeneinlaufrinnen mit grobem Schleifpapier aufrauen, mit Aceton fettfrei reinigen und mit elastifiziertem Reaktionsharz als Kontaktschicht grundieren  Frische Grundierung mit feuergetrocknetem Quarzsand Ø 0,4 - 0,8 mm absanden und trocknen lassen. Nach Aushärtung loses und überschüssiges Material restlos entfernen (absaugen).

Anschließen der vorbeschriebenen 2K-Verbundabdichtung in mind. zwei Schichten an die Flansche der Einlaufrinnen unter Einlage eines alkalibeständigem Glasgittergewebes (hohlraum-und faltenfrei) als Verstärkung. Einbau zwischen 1-ter und 2-ter Abdichtungslage.

- Breite der Anschlußflansche: ca. 50 mm

zu verwendendes Material / Produkt mineralische
Verbundabdichtung angebotenes Fabrikat: '.........'
angebotenes Produkt: '.........'
(Bietereintragung)

Abrechnung nach lfdm Anschluss Abdichtung (einfache Länge)

betrifft:
- Bodeneinlaufrinnen Rutschenbereich
Menge: 35,000 m

**03.03.01.12 Dünnbettbodenablauf abdichten**
Dünnbettbodenablauf (bereits eingesetzt durch Fremdgewerk)mit Dünnbettaufsatzkragen (von Fremdgewerk an AN übergeben und durch AN einzubauen)  mit haftfähiger Oberfläche (Keradrain, Quarzabstreuung u.dgl.) eindichten
Estrich und  Dünnbettausatzkragen des Bodenablaufes unter Einbettung des vorhandenen Gewebes mit  flexibler Dichtungsschlämme mit allgemeinen bauaufsichtlichen Prüfzeugnissen gemäß Bauregelliste, in zwei Arbeitsgängen in einer Schichtdicke von mindestens 2 mm überarbeiten. Einpassen des Aufstockelementes.
Eindichten mit vorbeschriebener Dichtungsschlämme.

Verbrauch: ca. 2 kg/Stück.
Menge: 10,000 St

**03.03.01.13 Herstellen eines Epoxidharzblocks 50 x 50 mm**
*** Bezugsbeschreibung
Aussparung (Querschnitt ca. 50 x 50 mm) herstellen, Rückbaumaterial entsorgen. Aussparung reinigen und Verfüllen mit Vergussmörtel aus Epoxidharz und feuergetrocknetem Quarzsand grob und fein im Mischungsverhältnis 1:1:1 in Raumteilen kapillardicht und schwindfrei vergießen.
Die Oberfläche des Vergusses ist abzusanden.
Anschließen der Verbundabdichtung an den Epoxidharzblock unter Einlage von alkalibeständigem Glasgittergewebe als Verstärkung.

Verbrauch Vergussmasse: nach Herstellerangaben

Vergussmörtel Epoxidharz angebotenes Fabrikat: '.........'
angebotenes Produkt: '.........'
(Bietereintragung)

betrifft: hauptsächlich Türanschlüsse, Lüftungstürme
Menge: 20,000 m

**03.03.01.14 Herstellen eines Epoxidharzblocks 120 x 50 mm**
*** wie Position 03.03.01.13
Aussparung (Querschnitt ca. 120 x 50 mm) herstellen, Rückbaumaterial entsorgen. Aussparung reinigen und Verfüllen mit Vergussmörtel aus Epoxidharz.

Vergussmörtel Epoxidharz angebotenes Fabrikat: '.........'
angebotenes Produkt: '.........'
(Bietereintragung)

betrifft hauptsächlich den Anschluss von Türanschlüssen/Einbauteilen
Menge: 10,000 m

**03.03.01.15 Abdichtungsanschluss an Stahlstützen bis Durchmesser 700 mm**
Abdichtungsanschluss an Stahlstützen, Herstellen eines Epoxidharzkragens:
Aussparung im Betonsockel mit Vergussmörtel aus Epoxidharz und feuergetrocknetem Quarzsand grob und fein im Mischungsverhältnis 1:1:1 in Raumteilen kapillardicht und schwindfrei vergießen.
Abdichtung anschließen mit reaktiver, flexibler Dichtschlämme in mind. zwei Arbeitsgängen. Einlage von alkalibeständigem Glasgittergewebe in die erste Abdichtungslage.

Verbrauch nach Herstellerangaben. Herstellung gemäß Ausführungsplanung Anschlussdetaile

Material: wie in Vorposition!
Menge: 3,000 St

**03.03.01.17 Abdichtungsanschluss an Stahlstützen**
Abdichtungsanschluss an Stahlstützen, Herstellen eines Epoxidharzkragens:
Ausschneiden eines Estrichkeils 50 x 150 mm inkl. Transport und Entsorgung des Abbruchgutes (Estrich).
Aussparung im Betonsockel mit Vergussmörtel aus Epoxidharz und feuergetrocknetem Quarzsand grob und fein im Mischungsverhältnis 1:1:1 in Raumteilen kapillardicht und schwindfrei vergießen.
Abdichtung anschließen mit reaktiver, flexibler Dichtschlämme in mind. zwei Arbeitsgängen. Einlage von alkalibeständigem Glasgittergewebe in die erste Abdichtungslage.

Verbrauch nach Herstellerangaben. Herstellung gemäß Ausführungsplanung Anschlussdetaile

Material: wie in Vorposition!

betrifft: hauptsächlich Stahlstützen Achse E und D, Empore, Rutschenaufgang
Menge: 15,000 St

**03.03.01.18 Selbstklebendes Schnittschutzband**
Selbstklebendes Schnittschutzband nach DIN TR 18534-7 über denabgedichteten Rand- und Anschlussfugen entlang der Boden-Wand- bzw. Sockelanschlüsse sowie über den ggf. erforderlicher Bewegungs- und Bauteilfugen verlegen (einbauen).
Einschl. der Verlegung an Aussen- und Inennecken (überlappender Stupfstoß-Zuschnitt)
Eckausbildung auf der Grundlage der vorliegenden Zeichnungen (preislich in den EP einkalkulieren)

Das Verbundabdichtungssystem
muss zu diesem Zeitpunkt getrocknet sein. Das
Schnittschutzband ist so anzuordnen, dass es mittig
unter der elastischen Fuge des nachfolgenden Belages verläuft.

Selbstklebendes Schnittschutzband - Angebotenes Fabrikat /
Produkt: '.........'
(Bietereintragungen)

Ausführungsort:
* gesamter Erlebnisbereich
Menge: 990,000 m

##### Abschnitt 03.03.02 Sockelflächen Beckenumgang

**03.03.02.1 Messung der Restfeuchte Estrichflächen**
Messung der Restfeuchte des zu belegenden Untergründe, vorweigend Zementestriche, Restfeuchtemessung mittels der CM-Messmethode, incl. Wiederholungsmessung,
ein Messprotokoll je Messung ist anzufertigen und vor Beginn der Arbeiten der Bauleitung / AG vorzulegen.
Messung je Verlegebereich
Menge: 10,000 St

**03.03.02.2 Untergrund, Sockelflächen reinigen**
Reinigen des Untergrundes, d.h. neu hergestellte Zementestriche für zukünftige Abdichtungsarbeiten, von grober Verschmutzung, zur Verbesserung der Haftung bzw. Egalisierung des Untergrundes, gründliches Abkehren mit Stahlbesen sowie Staubabsaugung.
Anfallende Stoffe im Behälter des AN sammeln, abtransportieren und entsorgen, Untergrund waagerecht.
Untergrund reinigen als besondere Leistung nach VOB/C 2015, DIN 18336-Pkt.4.2.5 - Verunreinigungen müssen durch Fremdgewerke verursacht worden sein (Estricharbeiten sind Leistungsumfang dieses LV!)

Die Ausführung dieser Leistung erfolgt nur auf Anweisung und nach Abstimmung mit der BL.

Gesamtmenge summiert sich aus mehreren Teilmengen
Menge: 210,000 m2

**03.03.02.3 Untergrund ausgleichen / spachteln neue Betonsockel u. dgl.**
Ausgleichen von Unebenheiten auf neu hergestellten Stahlbetonsockel/Wandsockel und Treppenanlagen im Hallenbereich, schnellerhärtend; Ausgleichen der Unebenheiten der abzudichtenden oder neu zu belegenden Bodenflächen mit schnellaushärtendem, flexiblen, standfestem, schnell und hydraulisch abbindender  Ausgleichmasse als Spezialzement;

Verbrauch: ca. 1,5 kg/m² Trockenmörtel und mm Schichtdicke;
Ausführung vollflächig,
- Schichtdicke ab 1 - bis max. 8 mm, i.M. 5 mm auftragen

Material wie Bodenflächen

Vorbehandlung des Untergrundes mit Kunstharzemulsion zur Verbesserung des Haftverbunds. Verarbeitung von Spachtelmasse mit Kunstharzemulsion frisch in frisch. Spachtelmasse glatt abziehen.

Ausführung & Verlegung gem. Ausführungsplanung.

Achtung: Die Ausführung der Leistung erfolgt erst nach ausdrücklicher Festlegung und gemeinsamer Bestimmung der Flächen durch die Bauleitung

betrifft:
* Fassadensockel Halle
* Sockel Pflanzbecken
* bei konstruktivem Erfordernis
Menge: 210,000 m2

**03.03.02.4 Grundierung Sockelflächen auftragen**
Aufbringen einer Grundierung auf Kunstharzbasis auf saugfähigen Untergründen (zementäre Estriche) als Vorbehandlung für die Aufnahme des nachfolgenden Verbundabdichtungssystems. Grundierung trocknen lassen.

Ausführung & Verlegung gem. Ausführungsplanung.

Material wie Bodenflächen

Ausführungsort:
* gesamter Erlebnisbereich

Gesamtmenge summiert sich aus mehreren Teilmengen.
Menge: 210,000 m2

**03.03.02.5 Verbundabdichtung Sockelflächen, W3-I**
Verbundabdichtung auf sämtliche neue Zementestrichflächen / Verbundestriche im Beckenumgang und Nassbereichen

Verbundabdichtung auf Estrichflächen der stark nassbeanspruchten Bereiche Beckenumgänge etc. Beanspruchungsgruppe gemäß dem ZDB-Merkblatt bzw. DIN 18534 und Verarbeitungsrichtlinien des Systemanbieters,
Untergrundvorbehandlung (Grundierung) in gesond. Vorposition;

Wassereinwirkungsklasse nach DIN 18534 / ZDB-Merkblatt AIV 2019:
- Wassereinwirkungsklasse W3-I: sehr hoch

Verbundabdichtung mit zweikomponentiger, reaktiv abbindender, flexibler, rißüberbrückender, mineralischer Dichtschlämme in mind. zwei Arbeitsgängen im Spachtelverfahren beschichten. Sockelbereiche sind bis auf 5 cm ü. OKFFB abzudichten.

Auftrag in mindestens 2 Arbeitsgängen, jeweils voll
deckend.
1. Auftrag auf den vorgenässten, mattfeuchten Untergrund vollflächig im Streichverfahren (verdünnt)
2. Auftrag auf trockenen 1. Auftrag im Spachtelverfahren, fehlstellenfrei aufbringen.
Die Ausführung erfolgt in jedem Fall unter Beachtung der Verarbeitungsrichtlinien des Systemherstellers.

Gesamtnaßschichtdicke der Aufträge gem. Verarbeitungsrichtline und ZDB-Merkblatt: mind. 2,5 mm - damit Trockenschichtdicke ≥ 2,00 mm
Die Trockenschichtdicke ist Bereichsweise ca. je 150 m² bzw. nach Festlegung der BL nachzuweisen/zu dokumentieren.

Sämtliche diesbezügliche Aufwendungen, einschl. der Nacharbeit der Beprobungsstellen, sind in den EP dieser Position einzurechnen.

Material wie Bodenflächen

Verbrauch: ca. 3,5 kg/m² bei 2,5 mm Schichtdicke

Material wie Bodenflächen

Gesamtmenge summiert sich aus mehreren Teilmengen.

Ausführung & Verlegung gem. Ausführungsplanung.

Ausführungsort:
* gesamter Erlebnisbereich

Die Gesamtmenge setzt sich aus mehreren Einzelflächen gem. o.g. Fußbodenbereichen und betreffenden Räumlichkeiten nach Raumbuch/Grundriß zusammen.

Achtung:
Vor Verlegung der Bodenfliesen erfolgt eine Abnahme und Freigabe der Abdichtung durch die BL/Architekten.
Menge: 210,000 m2

**03.03.02.6 Abdichten von Anschlussfugen, Sockel-Fassade mittels Wannendichtband**
Abdichten von Rand-/Anschlussfugen entlang der Sockel-Fassadenanschlüsse als hochelastisches, gewebekaschiertes Sicherheitsdichtband (Wannendichtband nach DIN EN 10534, 10/2025), als Bestandteil der Systemzulassung des Dichtsystems, einschl. aller erforderlichen  vorgefertigten Innen- und Außenecken über Anschluss- und Bewegungsfugen sowie Wandecken mit Verbundabdichtungs-material vollflächig verkleben. Stöße sind überlappend auszuführen und mit zweikomponentigem Polymerkleber zu verkleben.
Alle Dichtbänder sind vollständig und über die Ränder hinaus mit Abdichtungsmaterial überarbeitet.

Angebotenes Fabrikat / Produkt: '.........'
(Bietereintragung)

Achtung:
- Die Verklebung der Dichtbänder an den Stoßstellen untereinander (überlappender Bereich) erfolgt im hochbelastetem Nassbereich einer Schwimmhalle zwingend mittels 2-komponentigem Polyurethan/Polymerkleber Kleber/Abdichtung systemzugehörig zum Abdichtungssystem.

- die erforderlichen  vorgefertigten Innen- und Außenecken sind auf der Grundlage der vorliegenden Zeichnungen mengenmäßig und preislich in den EP einzukalkulieren

Ausführung & Verlegung gem. Ausführungsplanung:
* Detailschnitt Wärmesitzbank Achse 7, Aufkantung Achse G,

Ausführungsort:
* gesamter Erlebnisbereich Fassaden
Menge: 60,000 m

##### Abschnitt 03.03.03 Wandflächen

**03.03.03.1 Untergrund ausgleichen / spachteln Wandflächen / Flächen Stellsockel**
Ausgleichen von Unebenheiten auf Zementestrichflächen, schnellerhärtend; Ausgleichen der Unebenheiten der abzudichtenden oder neu zu belegenden Bodenflächen mit schnellaushärtendem, flexiblen, schnell und hydraulisch abbindender  Ausgleichmasse als Spezialzement;

Verbrauch: ca. 1,6 kg/m² und mm Schichtdicke;
Ausführung vollflächig, Schichtdicke ab 3 - bis max. 15 mm, i.M. 15 mm auftragen
Ausgleichsschichten sind maximal bis zu einer Höhe von  30 mm aufzutragen.

Material wie Ausgleichsspachtel Alte Halle!

Achtung: Die Ausführung der Leistung erfolgt erst nach ausdrücklicher Festlegung durch die Bauleitung und setzt Unebenheiten auf der Estrichoberfläche durch Fremdeinwirkung voraus. Die Estrichflächen sind im vertraglichen Leistungsumfang des AN in der erforderlichen Ebenheit für die nachfolgende keramische Fliesenbelegung herzustellen !
Menge: 20,000 m2

**03.03.03.2 Wandflächen grundieren**
Verbundabdichtung auf den Wandflächen aller naßbeanspruchten Bereiche innen mit Beanspruchungsgruppe gemäß dem ZDB-Merkblatt und
Verarbeitungsrichtlinien des Systemanbieters,
Untergrundvorbehandlung (Grundierung) in gesond. Vorposition;
- für Wandflächen: W3-I, (öffentl. Bereich)

Abdichtung, Dichtschlämme als Flächenabdichtung der
senkrechten Wandflächen mit mineralischer, hydraulisch
abbindender Dichtschlämme; mit allgemeinen
bauaufsichtlichen Prüfzeugnissen gemäß Bauregelliste,
in mindestens 2 Arbeitsgängen, jeweils voll deckend auf
durchgetrockneter Grundierung.
1. Auftrag auf den vorgenässten, mattfeuchten Untergrund vollflächig im Streichverfahren (verdünnt)
2. Auftrag auf trockenen 1. Auftrag im Spachtelverfahren, fehlstellenfrei aufbringen

Grundierung angebotenes Fabrikat / Produkt: '.........'
(Bietereintragung)

Gesamtnaßschichtdicke der Aufträge gem. Verarbeitungsrichtline und ZTB-Merkblatt: mind. 2,5 mm - damit  Trockenschichtdicke 2,00 mm

Verbrauch: ca.4,0 kg/m² bei 2,5 mm Schichtdicke

betrifft: Wandfläche am Wickeltisch, Stellsockel

Achtung:
vor Verlegung der Bodenfliesen erfolgt eine Abnahme und Freigabe der Abdichtung durch die BL/Architekten
Menge: 20,000 m2

**03.03.03.3 Verbundabdichtung Wandflächen**
Verbundabdichtung auf den Wandflächen aller naßbeanspruchten Bereiche innerh. des Schwimmbadbereiches mit Beanspruchungsgruppe gemäß dem ZDB-Merkblatt und
Verarbeitungsrichtlinien des Systemanbieters,
Untergrundvorbehandlung (Grundierung) in gesond. Vorposition;
- für Wandflächen: W3-I, (öffentl. Bereich)

Abdichtung, Dichtschlämme als Flächenabdichtung der
senkrechten Wandflächen mit mineralischer, hydraulisch
abbindender Dichtschlämme; mit allgemeinen
bauaufsichtlichen Prüfzeugnissen gemäß Bauregelliste,
in mindestens 2 Arbeitsgängen, jeweils voll deckend auf
durchgetrockneter Grundierung.
1. Auftrag auf den vorgenässten, mattfeuchten Untergrund vollflächig im Streichverfahren (verdünnt)
2. Auftrag auf trockenen 1. Auftrag im Spachtelverfahren, fehlstellenfrei aufbringen

Gesamtnaßschichtdicke der Aufträge gem. Verarbeitungsrichtline und ZTB-Merkblatt: mind. 2,5 mm - damit  Trockenschichtdicke 2,00 mm

Verbrauch: ca.4,0 kg/m² bei 2,5 mm Schichtdicke

Verbundabdichtung Wandflächen angebotenes Fabrikat /
Produkt: '.........'
(Bietereintragung)

betrifft: Wandfläche am Wickeltisch + Stellsockel

Achtung:
vor Verlegung der Fliesen erfolgt eine Abnahme und Freigabe der Abdichtung durch die BL/Architekten
Menge: 20,000 m2

**03.03.03.4 Abdichten von Rand-, Anschluss- u. Bewegungsfugen, Wand-Wand,**
Abdichten von Rand-, Anschlussfugen entlang der Wand-Wandanschlüsse, Türöffnungsleibungen sowie Abdichten eventueller vertikaler Bewegungs- und Bauteilfugen in Wänden, als hochelastisches, gewebekaschiertes Sicherheitsdichtband, als Bestandteil der Systemzulassung des Dichtsystems, einschl. aller erforderlichen  vorgefertigten Innen- und Außenecken über Anschluss- und Bewegungsfugen sowie Wandecken mit Verbundabdichtungsmaterial vollflächig verkleben. Stöße sind überlappend auszuführen und mit zweikomponentigem Polymerkleber zu verkleben.
Alle Dichtbänder sind vollständig und über die Ränder hinaus mit Abdichtungsmaterial überarbeitet.

zu verwendendes Material / Produkt gem. angrenzende Materialien Wand- und Bodenflächen im System anbieten

Sicherheitsdichtband Angebotenes Fabrikat / Produkt: '.........'
(Bieterangaben)

Achtung:
- Die Verklebung der Dichtbänder an den Stoßstellen untereinander (überlappender Bereich) erfolgt im hochbelastetem Naßbereich einer Schwimmhalle zwingend mittels 2-komponentigem Polyurethan/Polymerkleber Kleber/Abdichtung systemzugehörig zum Abdichtungssystem.

- die erforderlichen vorgefertigten Innen- und Außenecken sind auf der Grundlage der vorliegenden Zeichnungen mengenmäßig und preislich in den EP einzukalkulieren

Ausführung & Verlegung gem. Ausführungsplanung.

Ausführungsort:
Wickeltisch beim Kinderplanschbecken
Menge: 10,000 m

**03.03.03.5 Rohrdurchführungen 70 mm abdichten**
Rohrdurchführungen, Durchmesser bis 70 mm abdichten
Rohrdurchführungen mit Dichtmanschette eindichten. Rohrdurchführungen von Schmutz und Fett säubern.
Flexible Dichtschlämme mit allgemeinen bauaufsichtlichen Prüfzeugnissen gemäß Bauregelliste, im Bereich der Dichtmanschette vorlegen. 1-Dichtmanschette über die herausstehenden Rohrmuffen stülpen, andrücken und nochmals mit Dichtschlämme überstreichen.

Dichtschlämme wie in den Vorpos. beschrieben,
Verbrauch: 100 g/Stück.
Menge: 5,000 St

**03.03.03.6 Rohrdurchführungen 120 mm abdichten**
Rohrdurchführungen, Durchmesser bis 120 mm abdichten
Rohrdurchführungen mit Dichtmanschette eindichten. Rohrdurchführungen von Schmutz und Fett säubern.
Flexible Dichtschlämme mit allgemeinen bauaufsichtlichen Prüfzeugnissen gemäß Bauregelliste, im Bereich der Dichtmanschette vorlegen. 1-Dichtmanschette über die herausstehenden Rohrmuffen stülpen, andrücken und nochmals mit Dichtschlämme überstreichen.

Dichtschlämme wie in den Vorpos. beschrieben,
Verbrauch: 100 g/Stück.
Menge: 3,000 St

##### Abschnitt 03.03.04 Abdichtung Erlebnisbecken

**03.03.04.1 Abdichtung Einströmdüsen in Epoxidharzblock**
Abdichtungsanschluss an Einströmdüsen, Herstellen eines Epoxidharzkragens:
Ausschneiden eines Estrichkeils 50 x 150 mm inkl. Transport und Entsorgung des Abbruchgutes (Estrich) - falls erforderlich.
Aussparung mit Vergussmörtel aus Epoxidharz und feuergetrocknetem Quarzsand grob und fein im Mischungsverhältnis 1:1:1 in Raumteilen kapillardicht und schwindfrei vergießen.

Vergussmörtel Epoxidharz
angebotenes Fabrikat / Produkt: '.........'
(Bietereintragung)

betrifft: vorhandene Einströmdüsen Erlebnisbecken
Menge: 30,000 St

##### Abschnitt 03.03.05 Abdichtung Kinderplanschbecken

**03.03.05.1 Grundierung Boden- u. Wandflächen Planschbecken auftragen**
Aufbringen einer Grundierung auf Kunstharzbasis auf saugfähigen Untergründen des Beckenboden / Beckenwände - neue Beton- und Stahlbetonkonstruktionen als Vorbehandlung für die Aufnahme des nachfolgenden Dünnbettmörtel- bzw. Verbundabdichtungssystems. Grundierung trocknen lassen.

Angebotenes Fabrikat / Produkt Grundierung: '..........'
(Bietereintragung)

Ausführung & Verlegung gem. Ausführungsplanung. :
*Beckenplan und Detailschnitte Kinderplanschbecken

Gesamtmenge summiert sich aus mehreren Teilmengen.
Menge: 60,000 m2

**03.03.05.2 Ausgleichsspachtel Beckenwände / Beckenboden im Mittel 25 mm**
Herstellen einer Kontaktspachtelung aus flexiblem, hydraulisch erhärtendem Dünnbettmörtel der Mindestgüte C2 gemäß DIN EN 12004 auf Stahlbetonwandflächen / Stahlbetonbodenflächen des Planschbeckens.

Für den optimalen Verbund der nachfolgenden Spachtelmasse ist der Dünnbettmörtel mit einer 6-8 mm Zahnung aufzuziehen. Zahnung stehen und aushärten lassen.

Aufbringen einer Ausgleichsspachtelung (Schichtstärke 3-30mm) - im Mittel 25 mm mit hydraulisch schnell erhärtendem, standfestem Zementmörtel im Spritz- oder Spachtelverfahren. Oberfläche der Ausgleichsspachtel eben abziehen und glätten. Spachtelung im Bereich von Durchdringungen kranzartig um die Durchdringung aussparen und im Winkel von 90° abstellen. Putzlehren anschließend entfernen, die Bereiche bündig beispachteln einschl. aller Rundungen, Bögen, Anschlüsse etc.
Fachgerechte Nachbehandlung durchführen, die Spachtelung durch Nachfeuchten vor zu schneller Austrocknung schützen.

Dünnbettmörtel / Ausgleichsspachtel
Angeb.Fabrikat / Produkt: '.........'
(Bietereintragung)

Ausführung & Verlegung gem. Ausführungsplanung. :
* Beckenplan und Detailschnitte Kinderplanschbecken

Gesamtmenge summiert sich aus mehreren Teilmengen.
Menge: 60,000 m2

**03.03.05.3 Feinspachtelung Beckenwände/Beckenboden**
Herstellen einer Feinspachtelung (Schichtdicke 1 - 5 mm) auf Wand- oder Bodenflächen mit flexiblem, hydraulisch erhärtendem Dünnbettmörtel der Mindestgüte C2 gemäß DIN EN 12004, für die Aufnahme von Verbundabdichtung mit Fliesen im Dünnbett.

Feinspachtel Angeb.Fabrikat / Produkt: '.........'
(Bietereintragung)
Menge: 60,000 m2

**03.03.05.4 Ausmodellieren Beckenkopf, Rinnekopf, Schichtdicke 25 mm**
Ausmodellieren ausgerundeter Beckenkopf mit starken Abplatzungen vom Fliesen entfernen, aus flexiblem, hydraulisch erhärtendem Dünnbettmörtel der Mindestgüte C2 gemäß DIN EN 12004 im Beckenkopfbereich Planschbecken bzw. Rinnenkopf aufbringen. Ausgerundeter Beckenkopf - Abplatzungen sind auszufüllen als Grundlage für das Aufbringen eines Fein- oder Ausgleichspachtels über den gesamten Beckenkopf.

Herstellen der Ausmodellierung bzw. des Höhenausgleichs mit hydraulisch schnell erhärtendem, faserarmiertem, standfestem Spachtelmörtel. Oberfläche des Spachtels eben abziehen und glätten.

geometrische Ausbildung Beckenkopf gem. Detailschnitte Kinderplanschbecken

- Rinnenhöhe ca. 260 - 322 mm
- Rinnenbreite ca. 200 - 250 mm
- Ausbildung als Finnische Rinne

Dünnbettmörtel Angeb.Fabrikat / Produkt: '.........'
(Bietereintragung)
Menge: 30,000 m

**03.03.05.5 Anschluss der Abdichtung an Wanddurchdringungen, bis DN 100 mm**
PVC- und Edelstahlflansche mit grobem Schleifpapier aufrauen, mit Aceton fettfrei reinigen und mit Epoxidharz-Grundierung grundieren. Frische Grundierung mit feuergetrocknetem Quarzsand Ø 0,4 - 0,8 mm absanden und trocknen lassen.

Keilförmiges Verspachteln des Übergangsbereiches zwischen abgestelltem Putz und Andichtflansch mit kapillardichtem Epoxidharzmörtel.

Anschließen der Verbundabdichtung in drei Schichten an die Flansche der Einbauteile unter Einlage von alkalibeständigem Glasgittergewebe als Verstärkung.
Falls erforderlich die Anschlussbereiche nach dem Abdichten mit kapillardichtem Epoxidharzmörtel oberflächenbündig zum angrenzenden Putz beispachteln.

Angebotenes System / Produkte Epoxidharz, Quarzsand '..........'
(Bietereintragung)
Angebotenes System / Produkt Armierung '..........'
(Bietereintragung)
Menge: 10,000 St

**03.03.05.6 Anschluss der Abdichtung an Bodendurchdringungen, rechteckig, bis 100 x 200 mm**
PVC- und Edelstahlflansche mit grobem Schleifpapier aufrauen, mit Aceton fettfrei reinigen und mit Epoxidharz-Grundierung grundieren. Frische Grundierung mit feuergetrocknetem Quarzsand Ø 0,4 - 0,8 mm absanden und trocknen lassen.

Keilförmiges Verspachteln des Übergangsbereiches zwischen abgestelltem Putz und Andichtflansch mit kapillardichtem Epoxidharzmörtel.

Anschließen der Verbundabdichtung in drei Schichten an die Flansche der Einbauteile unter Einlage von alkalibeständigem Glasgittergewebe als Verstärkung.
Falls erforderlich die Anschlussbereiche nach dem Abdichten mit kapillardichtem Epoxidharzmörtel oberflächenbündig zum angrenzenden Putz beispachteln.

Angebotenes System / Produkte Epoxidharz, Quarzsand '..........'
(Bietereintragung)

Angebotenes System / Produkt Armierung '..........'
(Bietereintragung)

Ausführung & Verlegung gem. Ausführungsplanung.

betrifft Bodeneinströmdüsen, Einbauteile
Menge: 25,000 St

**03.03.05.7 Verbundabdichtung Bodenflächen / Wandflächen Planschbecken**
Verbundabdichtung auf sämtliche Boden- und Wandflächen des Planschbeckens

Beckenwände und -boden, sowie den Beckenkopf, mit zweikomponentiger, hoch flexibler, mineralischer Dichtungsschlämme in drei Arbeitsgängen im Spachtel- oder Spritzverfahren beschichten, inkl. aller Rundungen der Wände/Sockel

Beanspruchungsgruppe gemäß dem ZDB-Merkblatt und
Verarbeitungsrichtlinien des Systemanbieters,
Untergrundvorbehandlung (Grundierung) in gesond. Vorposition;
- für Badebecken - B

Anwendungsbereich nach DIN 18135 - Wassereinwirkungsklasse W1-B Füllhöhe ≤ 5 m

Auftrag in mindestens 3 Arbeitsgängen, jeweils volldeckend:
1. Auftrag auf den grundierten Untergrund vollflächig im Streichverfahren (verdünnt).
2 .u. 3. Auftrag auf trockenen 1./2. Auftrag im Spachtelverfahren, fehlstellenfrei aufbringen.
Ausführung unter Beachtung der Verarbeitungsrichtlinien des Systemherstellers.

Gesamtnaßschichtdicke der Aufträge gem. Verarbeitungsrichtline und ZDB-Merkblatt: mind. 3,0 mm - damit  Trockenschichtdicke 2,50 mm

Der Auftrag jeder Schicht muss fehlstellenfrei und in gleichmäßiger Dicke erfolgen. Aufträge jeweils trocknen lassen.

Die Schichtdickenkontrolle muss durch Nass- schichtdickenmessungen und durch genaue Kontrolle des Materialverbrauchs erfolgen.

Sämtliche diesbezügliche Aufwendungen, einschl. der Nacharbeit der Beprobungsstellen, sind in den EP dieser Position einzurechnen.

Verbundabdichtung Boden- und Wandflächen
Angeb.Fabrikat / Produkt: '.........'
(Bietereintragung)
Menge: 60,000 m2

**03.03.05.8 Armierungseinlage Eckbereiche**
Im Bereich von Innenecken und zu Durchdringungen im Unterwasserbereich alkalibeständiges Glasgittergewebe als Verstärkung in die erste Abdichtungsschicht einarbeiten.

Ausführung & Verlegung gem. Ausführungsplanung. :
Beckenplan und Detailschnitte Kinderplanschbecken
Menge: 50,000 m

**03.03.05.9 Abdichtung Einströmdüsen/Verankerung Attraktionen in Epoxydharzblock**
Abdichtungsanschluss an Einströmdüsen, Herstellen eines Epoxidharzkragens:
Ausschneiden eines Estrichkeils 50 x 150 mm inkl. Transport und Entsorgung des Abbruchgutes (Estrich).
Aussparung im Betonsockel mit Vergussmörtel aus Epoxidharz und feuergetrocknetem Quarzsand grob und fein im Mischungsverhältnis 1:1:1 in Raumteilen kapillardicht und schwindfrei vergießen.
Abdichtung anschließen mit reaktiver, flexibler Dichtschlämme in mind. zwei Arbeitsgängen. Einlage von alkalibeständigem Glasgittergewebe in die erste Abdichtungslage.

Verbrauch nach Herstellerangaben. Herstellung gemäß Ausführungsplanung Anschlussdetaile

betrifft: vorhandene Einströmdüsen/Attraktionen Kinderplanschbecken
Menge: 25,000 St

**03.03.05.10 Selbstklebendes Schnittschutzband**
Selbstklebendes Schnittschutzband nach DIN TR 18534-7 über denabgedichteten Rand- und Anschlussfugen entlang der Boden-Wand- bzw. Sockelanschlüsse sowie über den ggf. erforderlicher Bewegungs- und Bauteilfugen verlegen (einbauen).
Einschl. der Verlegung an Aussen- und Inennecken (überlappender Stupfstoß-Zuschnitt)
Eckausbildung auf der Grundlage der vorliegenden Zeichnungen (preislich in den EP einkalkulieren)

Das Verbundabdichtungssystem
muss zu diesem Zeitpunkt getrocknet sein. Das
Schnittschutzband ist so anzuordnen, dass es mittig
unter der elastischen Fuge des nachfolgenden Belages verläuft.

Selbstklebendes Schnittschutzband - Angebotenes Fabrikat /
Produkt: '.........'
(Bietereintragungen)

Ausführungsort: Kinderplanschbecken
Menge: 50,000 m

**03.03.05.11 Dichtigkeitsprüfung Planschbecken**
Durchführung einer mind. 14-tägigen Dichtigkeitsprüfung des Planschbeckens nach Fertigstellung / vollst. Trockung der Abdichtungskonstruktion.

Dichtigkeitsprüfung durch vollständige Beckenfüllung (Betriebskosten der Füllung, d.h. Kosten Trinkwasser übernimmt der BH).

Betreuung/Kontrolle und Dokumentation der Dichtigkeitsprüfung - Übernahme der Ergebnisse und Protokollierung.

Übergabe der Ergebnisse an BH und BL.

Alle hierfür erforderlichen Kosten sind in den EP dieser Position einzurechnen.
Menge: 1,000 St

#### Bereich 03.04 Fliesenarbeiten

##### Abschnitt 03.04.01 Bodenfliesen Beckenumgänge

###### Position 03.04.01.01 Bodenfliesen Beckenumgang EB

**03.04.01.01.1 Bodenfliesen, Beckenumgänge Erlebnisbereich, 60 x 60 cm, R 11/B, sand**
Lieferung und Einbau Bodenbelag aus Einzelfliesen für den Objektbereich als Feinsteinzeug, stranggepresste keramische Fliesen Wasseraufnahme nach DIN EN 14411-G, Gruppe A Ib; 1. Sorte; unglasiert, Bewertungsgruppe Rutschgefahr mind. R 11/ B gem. DGUV Information 207-006;

- Nennmaß ca. 60 x 60 cm
- Herstellmaß:  597 x 597 x 8 mm
- Farbe: sand,  nach unten benannter Serie
- Materialbild: abwechslungsreich gemaserte Muschelkalk-Optik mit dezenten Glanzpunkten
- Oberfläche: strukturiert, matt,
- Hytect veredelt
- Belastungsgruppe 2
- verlegen im Innenbereich
- Fugenbreite: 3 mm

Hersteller/ Produkt als Leitfabrikat:

Hersteller:  Agrob Buchtal
Serie:  Ascona
Farbe:  sand
Art.Nr:  431516H

angebotende Fliese:
Hersteller: '.........'
Serie: '.........'
Farbe: '.........'
Art.Nr: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund im Gefälle 2,0 bis 4,50 %, Gefälle vorwiegend 2-seitig zur Überlaufrinne des Beckens,

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Beckenumgang Erlebnisbereich Raum EB401

Die Gesamtmenge setzt sich aus mehreren Einzelflächen gem. o.g. Fußbodenbereichen und betreffenden Räumlichkeiten nach Raumbuch/Grundriß Materialkonzept zusammen.
Menge: 240,000 m2

**03.04.01.01.2 Bodenfliesen, Beckenumgänge Erlebnisbereich, 15 x 15 cm, R 10/B, sand**
Lieferung und Einbau Bodenbelag aus Einzelfliesen für den Objektbereich als Feinsteinzeug, stranggepresste keramische Fliesen Wasseraufnahme nach DIN EN 14411-G, Gruppe A Ib; 1. Sorte; unglasiert, Bewertungsgruppe Rutschgefahr mind. R 10/ B gem. DGUV Information 207-006;

- Nennmaß ca. 15 x 15 cm
- Herstellmaß:  147 x 147 x 8 mm
- Farbe: sand,  nach unten benannter Serie
- Materialbild: abwechslungsreich gemaserte Muschelkalk-Optik mit dezenten Glanzpunkten
- Oberfläche: strukturiert, matt,
- Hytect veredelt
- Belastungsgruppe 2
- verlegen im Innenbereich
- Fugenbreite: 3 mm

Hersteller/ Produkt als Leitfabrikat:

Hersteller:  Agrob Buchtal
Serie:  Ascona
Farbe:  sand
Art.Nr:  431504H

angebotende Fliese:
Hersteller: '.........'
Serie: '.........'
Farbe: '.........'
Art.Nr: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund im Gefälle 2,0 bis 4,50 %, Gefälle vorwiegend 2-seitig zur Überlaufrinne des Beckens,

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Beckenumgang Erlebnisbereich Raum EB401

Die Gesamtmenge setzt sich aus mehreren Einzelflächen gem. o.g. Fußbodenbereichen und betreffenden Räumlichkeiten nach Raumbuch/Grundriß Materialkonzept zusammen.
Menge: 100,000 m2

**03.04.01.01.3 Bodenfliesen, Beckenumgänge Halle, 60 x 60 cm, R 11/B, mud**
Lieferung und Einbau Bodenbelag aus Einzelfliesen für den Objektbereich als Feinsteinzeug, stranggepresste keramische Fliesen Wasseraufnahme nach DIN EN 14411-G, Gruppe A Ib; 1. Sorte; unglasiert, Bewertungsgruppe Rutschgefahr mind. R 11/ B gem. DGUV Information 207-006;

- Nennmaß ca. 60 x 60 cm
- Herstellmaß:  597 x 597 x 8 mm
- Farbe: mud,  nach unten benannter Serie
- Materialbild: abwechslungsreich gemaserte Muschelkalk-Optik mit dezenten Glanzpunkten
- Oberfläche: strukturiert, matt,
- Hytect veredelt
- Belastungsgruppe 2
- verlegen im Innenbereich
- Fugenbreite: 3 mm

Hersteller/ Produkt als Leitfabrikat:

Hersteller:  Agrob Buchtal
Serie:  Ascona
Farbe:  mud
Art.Nr:  430734H

angebotende Fliese:
Hersteller: '.........'
Serie: '.........'
Farbe: '.........'
Art.Nr: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund im Gefälle 2,0 bis 4,50 %, Gefälle vorwiegend 2-seitig zur Überlaufrinne des Beckens,

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Beckenumgang Halle Raum EB401

Die Gesamtmenge setzt sich aus mehreren Einzelflächen gem. o.g. Fußbodenbereichen und betreffenden Räumlichkeiten nach Raumbuch/Grundriß Materialkonzept zusammen.
Menge: 40,000 m2

**03.04.01.01.4 Bodenfliesen, Pflanzbecken Erlebnisbereich, 20 x 20 cm, hellgrau**
Lieferung und Einbau Bodenbelag aus Einzelfliesen für den Objektbereich als Feinsteinzeug, stranggepresste keramische Fliesen Wasseraufnahme nach DIN EN 14411-G, Gruppe A Ib; 1. Sorte; unglasiert, Bewertungsgruppe Rutschgefahr mind. keine gem. DGUV Information 207-006;

- Nennmaß ca. 20 x 20 cm
- Herstellmaß:  197 x 197 x 6,5 mm
- Farbe: hellgrau,  nach unten benannter Serie
- Materialbild: Stein, glasiert
- Oberfläche: eben, matt,
- Belastungsgruppe 1
- verlegen im Innenbereich
- Fugenbreite: 3 mm

Hersteller/ Produkt als Leitfabrikat:

Hersteller:  Agrob Buchtal
Serie:  Basis 2
Farbe:  hellgrau
Art.Nr:  430967

angebotende Fliese:
Hersteller: '.........'
Serie: '.........'
Farbe: '.........'
Art.Nr: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund im Gefälle 2,0 bis 4,50 %, Gefälle vorwiegend 2-seitig zur Überlaufrinne des Beckens,

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Beckenumgang Pflanzbecken Raum EB401

Die Gesamtmenge setzt sich aus mehreren Einzelflächen gem. o.g. Fußbodenbereichen und betreffenden Räumlichkeiten nach Raumbuch/Grundriß Materialkonzept zusammen.
Menge: 70,000 m2

**03.04.01.01.5 Zulage, Verlegung im Gefälle**
Zulage zu Bodenbelag für Verlegung in vierseitigen Gefälle
Menge: 410,000 m2

**03.04.01.01.6 Zulage zur Vorposition für Schrägschnitte zur Gefälleanpassung**
Zulage für die Bodenbelagsposition zuvor für Schrägschnitte zu Anschluss und Anpassung im Gefälleübergang
Menge: 100,000 m

**03.04.01.01.7 Zulage für den radiale Anschluss an den vorhandenen Beckenrand Erlebnisbecken / Planschbecken**
Zulage für den Anschluss des in der Position vor beschriebenen Bodenbelages an den vorhandenen Schwimmbeckenabrand gemäß Detail B4 Abdichtungs- und Fugendetails Beckenbereich Schwimmhalle Zeichn-Nr. ARC_3650_GO_BO inkl. Anpass- und Zuschnittarbeiten und höhengenauer Einbau des neuen Bodenbelages. Die dauerelastische Verfugung wird in einer anderen Position gesondert ausgeschrieben
Menge: 140,000 m

**03.04.01.01.8 Bodenfliesen, Treppenanlagen Beckenumgang, 30 x 60 cm, R 11/B**
Lieferung und Einbau Bodenbelag aus Einzelfliesen für den Objektbereich als Feinsteinzeug, stranggepresste keramische Fliesen Wasseraufnahme nach DIN EN 14411-G, Gruppe A Ib; 1. Sorte; unglasiert, Bewertungsgruppe Rutschgefahr mind. R 11/ B gem. DGUV Information 207-006;

- Nennmaß ca. 30 x 60 cm
- Herstellmaß:  297 x 597 x 8 mm
- Farbe: mud,  nach unten benannter Serie
- Materialbild: abwechslungsreich gemaserte Muschelkalk-Optik mit dezenten Glanzpunkten
- Oberfläche: strukturiert, matt,
- Hytect veredelt
- Belastungsgruppe 2
- verlegen im Innenbereich
- Fugenbreite: 3 mm

Hersteller/ Produkt als Leitfabrikat:

Hersteller:  Agrob Buchtal
Serie:  Ascona
Farbe:  mud
Art.Nr:  430726H

angebotende Fliese:
Hersteller: '.........'
Serie: '.........'
Farbe: '.........'
Art.Nr: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund im Gefälle 2,0 bis 4,50 %, Gefälle vorwiegend 2-seitig zur Überlaufrinne des Beckens,

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Beckenumgang Erlebnisbereich Treppen in Raum AH401/EB401

Die Gesamtmenge setzt sich aus mehreren Einzelflächen gem. o.g. Fußbodenbereichen und betreffenden Räumlichkeiten nach Raumbuch/Grundriß Materialkonzept zusammen.
Menge: 20,000 m2

**03.04.01.01.9 Zulage Sicherheitsriemchen Trittstufen, schwarz**
Zulage zu vorbeschriebener Bodenbefliesung auf Treppenanlagen für die Verlegung von Sicherheitsriemchen entlang der Vorderkante Trittstufen.

Sicherheitsriemche aus stranggepressten, keramischen Fliesen/Platten, Wasseraufnahme nach DIN EN 14411, Gruppe B Ib, 1. Sorte, glasiert, Bewertungsgruppe Rutschgefahr mind. -/C gemäß BGR 181;

- Nennmaß ca. 6,2 x 25 cm
- Herstellmaß 56 x 244 x 8 mm
- Farbe : tiefschwarz nach unten benannter Serie, jedoch nach Bemusterung durch Architekt und Bauherr,
- Oberfläche : gerillt, glasiert mit  schmutzunempfindlicher Oberfläche
- Rutschhemmung: -/C
- verlegen im Innenbereich
- Fugenbreite: 6 mm

Hersteller/ Produkt: Agrob Buchtal, Serie Spezialplatten, Sicherheitsriemchen mit gerundeter Längskante, Art.-Nr. 340-34306

angeb. Hersteller/ Produkt: '.........'
(Bietereintragung, wenn abweichend vom vorgegebenen Produkt)
Menge: 40,000 m

**03.04.01.01.10 Zulage Herstellung von Ausschnitten**
Zulage Herstellung von runden Ausschnitten im Fliesenbelag für Einbauten wie
-Stützen
-Auslässe etc.
Größe mit Radius bis 30 cm
Menge: 50,000 St

**03.04.01.01.11 Zulage für das Anarbeiten Fußbodeneinläufe**
Zulage für das Anarbeiten des Bodenbelag an

-Einbauteile wie Bodeneinläufe
-Aussparungen im Belag (z. B. Öffnungen, Rohrdurchführungen) von mehr als 0,1 m²
Einzelgröße bis 1,0 m²
Menge: 10,000 St

**03.04.01.01.12 Anarbeitung an Entwässerungsrinnen, linienartig, Zulage**
Zulage zu den in den Vorpositionen beschriebenen Fußbodenbelägen für das Anarbeiten an linienartig eingebaute Einlauf-Entwässerungsrinnen in verschiedenen Längen, Anarbeitung umlaufend. Ausführung kreisrund oder quadratisch, in einheitlicher Fugenbreite und exakter Ausführung.

betrifft EB 401, Beckenumgang Achse D.
Menge: 40,000 m

###### Position 03.04.01.02 taktiles System

**03.04.01.02.1 Blindenleitfliesen, Rippenstruktur, 300*300mm, anthrazit, BWG B, R11 liefern und verlegen**
Liefern und im Zuge der Fliesenarbeiten des Titels 02.04.01.01 verlegen. Die Verschnittarbeiten am Fliesenbelag sind mit einzurechnen.

Leitfabrikat:  Agrob Buchtal Blindenleitsystem o. glw.
Artikelnummer: 430304H-R
angebot. Fabrikat: '.........'
angebot. Artikelnummer: '.........'
(Bieterangabe, nur ausfüllen, wenn abweichend zum vorgeschl. Produkt)

Verlegung gem. Fliesenverlegeplan ARC_3650_GO_BO
Menge: 30,000 m

**03.04.01.02.2 Blindenleitfliesen, Noppenstruktur, 300*300mm, anthrazit, BWG B, R11 liefern und verlegen**
Liefern und im Zuge der Fliesenarbeiten des Titels 02.04.01.01 verlegen. Die Verschnittarbeiten am Fliesenbelag sind mit einzurechnen.

Leitfabrikat:  Agrob Buchtal Blindenleitsystem o. glw.
Artikelnummer: 430304H-N
angebot. Fabrikat: '.........'
angebot. Artikelnummer: '.........'
(Bieterangabe, nur ausfüllen, wenn abweichend zum vorgeschl. Produkt)

Verlegung gem. Fliesenverlegeplan ARC_3650_GO_BO
Menge: 25,000 St

**03.04.01.02.3 Zulage für das Schneiden der Blindenleitplatten auf Passmaß**
Menge: 5,000 m

###### Position 03.04.01.03 Sonstiges

**03.04.01.03.1 Schutzabdeckungen fertiger Fliesenbeläge**
Schutz von fertigen Bodenbelägen im Bereich fertig befliester Flächen, die im Zuge des Baufortschrittes jedoch weiter begangen werden müssen, mittels Gewebe-Vliesbelag mit unterseitig aufgebrachter PE-Folien (0,2 mm), Belag fixieren und unverrutschbar sichern (z. B. Stöße verkleben). ´Zusätzlicher Schutzbelag durch eine robuste Hartfaserplatte auf dem zuvor verlegten Vliesbelag. Platten dicht gestoßen, Stöße verklebt.

Einschl. späterer fachgerechter Entsorgung.

Ausführung erfolgt in Abstimmung und Anweisung der Bauleitung.
Menge: 200,000 m2

**03.04.01.03.2 Belagsabschlussprofil Boden- und Sockelfliesen zur Ausbildung von Dehnungsfugen**
Einbau eines Belagsabschlussprofils aus Edelstahl, Werkstoff-Nr. 1.4404 (V4A), geeignet für den Einsatz im Schwimmbädern, als Belagsabschlußprofil zur Ausbildung von Dehnungsfugen im Bereich von Türdurchgängen / Sitzsockeln / Bodenflächen / Lüftungskanälen usw.
- Ausführung der Oberfläche: Edelstahl
mit trapezförmig gelochtem Befestigungsschenkel
und einem einem 87°-Winkel anschließenden
Abschlussschenkel mit verbreiterter
schräg ansteigender Kopfausbildung,
mit Fugensteg zur Bildung einer Fugenkammer
- Profilhöhe: ca. 8-12,5 mm, jedoch passend zu vorbeschriebenen Fliesenaufbau Bodenfliesen
in möglichst maximalen Einzellängen, jedoch nach konstruktivem Erfordernis

liefern und unter Berücksichtigung der Anwendungs- und
Verarbeitungshinweise des Herstellers fachgerecht
einbauen, einschl. aller Zuschnitte und Anpassungsarbeiten

beispielhaftes Fabrikat / Produkt : Schlüter-Schiene-E V4A oder
angeb.Fabrikat / Produkt: '.........'
(Bietereintragung)
Menge: 230,000 m

**03.04.01.03.3 Dehnungsfugenprofil Boden, Edelstahl Werkstoff-Nr. 1.4404**
Einbau eines Dehungsfugenprofils aus Edelstahl Werkstoff-Nr. 1.4404 (V4A), geeignet für den Einsatz im Schwimmbädern,
Dehungsfugenprofil mit seitlich angeordneten Metallprofilen;
Bewegungsfugenprofil mit trapezförmig gelochten Befestigungsschenkeln und in einer U-förmigen Profilkammer befestigten 11 mm breiten
Bewegungszone aus thermoplastischem Elastomer.
Dehnzone auswechselbar.
liefern und im Zuge der Fliesenverlegung unter
- Profilhöhe: ca. 10 mm, jedoch passend zu vorbeschriebenen Fliesenaufbau
in möglichst maximalen Einzellängen, jedoch nach konstruktivem Erfordernis/Länge der Dehnungsfugen

liefern und unter Berücksichtigung der Anwendungs- und
Verarbeitungshinweise des Herstellers fachgerecht
einbauen, einschl. aller Zuschnitte und Anpassungsarbeiten

beispielhaftes Fabrikat / Produkt : Schlüter-Dehnfugenprofil Dilex EKSN V4A oder glw.

angeb.Fabrikat / Produkt Dehnfugenprofil V4A´: '.........'
(Bietereintragung)

Die Gesamtmenge setzt sich aus mehreren Einzellängen gem Fugenplan zusammen.
Menge: 80,000 m

**03.04.01.03.4 Hinterfüllschnur 10 mm, Dehnfugen**
Unverrottbare DIN Polyband-Hinterfüllschnur in sämtliche Dehnfugen (inkl. Beckenkopfanschlüsse) einbauen.
- d = 10 mm.
Ausführung als geschlossenzellige Polyethylen- Rundschnur
Die Hinterfüllschnur darf beim Einbau nicht beschädigt werden.
Die Anhaftung des nachfolgend einzubringenden elastischen Dichtstoffes muß zwingend vermieden werden.

- Ausführung & Verlegung gem. Ausführungsplanung.

Ausführungsort:
* gesamter Erlebnisbereich EB401
Menge: 200,000 m

**03.04.01.03.5 Hinterfüllschnur 8 mm, Randanschlussfugen**
Unverrottbare DIN Polyband-Hinterfüllschnur in sämtliche Randanschlußfugeneinbauen.
- d = 8 mm.
Ausführung als geschlossenzellige Polyethylen- Rundschnur
Die Hinterfüllschnur darf beim Einbau nicht beschädigt werden.
Die Anhaftung des nachfolgend einzubringenden elastischen Dichtstoffes muß zwingend vermieden werden.

Ausführung & Verlegung gem. Ausführungsplanung.

Ausführungsort:
* gesamter Erlebnisbereich EB401
Menge: 150,000 m

**03.04.01.03.6 dauerelastische Verfugung, Silikon, Boden/Boden; Boden-Wand**
Elastischer Fugenverschluß auf Silikonbasis schwimmhallengeeignet, in Innenräumen, an allen horizontalen Übergängen von Bodenfliesenflächen zu Wandfliesenflächen - Randanschlußfugen bzw. Fugenverschluß aller Dehnungsfugen ohne Fugenprofil.
einschl. Fugensäuberung, Abklebung der Ränder,
Flankenprimerung,
Einbringung + glätten der Dichtmasse,

Vorfüllung mit geschlossenzelliger
PE-Schaumstoffschnur in gesond. Position

Fugenbreite: 8 -12 mm i.M. 10 mm
Fugenfarbe : analog Verfugung, Standardfarbton, jedoch nach Bemusterung durch Architekt und Bauherr

Ausführung & Verlegung gem. Ausführungsplanung.

Ausführungsort:
* gesamter Erlebnisbereich EB401
Menge: 800,000 m

##### Abschnitt 03.04.02 Sockelbefliesung

**03.04.02.1 Stellsockel, Höhe 30 cm**
Lieferung und Einbau Stellsockel aus Einzelfliesen für den Objektbereich als Feinsteinzeug, stranggepresste keramische Fliesen Wasseraufnahme nach DIN EN 14411-G, Gruppe Al b; 1. Sorte; unglasiert,

Ausführung des Fliesenbelag Boden, jedoch:

- Format:  300 x 600 mm
- Farbe:  sand
- Sockelhöhe:  30 cm
- Format  liegend

Hersteller/ Produkt als Leitfabrikat:

Hersteller:  Agrob Buchtal
Serie:  Ascona
Farbe:  sand
Art.Nr:  435171H

angebotende Fliese:
Hersteller: '.........'
Serie: '.........'
Farbe: '.........'
Art.Nr: '.........'
(Bieterangabe, wenn abweichend vom vorgegebenen Produkt!)

- Ausführung & Verlegung im Verband gem. Fußboden

Verlegung auf vorh. und vorbeschriebener mineralische Verbundabdichtung auf Zementestrich, einschl. aller Zuschnitte und Anpassungen,

Im EP einzukalkulieren sind die erforderlichen Paßschnitte der Einzelfliesen gem. Wandansicht Halle - beidseitiger Abschluß

Hohlraumfreies Verlegen der Fliesen im Dünnbettverfahren sowie Verfugung gem. Vorposition

zu verwendender Verlegemörtel und Fugenmaterial gem.
Bietereintragungen mit Systemangaben

Ausführungsort : Erlebnisbereich, Beckenumgang, Raum EB401
Menge: 40,000 m

**03.04.02.2 Stellsockel bei Wärmebank, Beckenumgang Achse G**
Lieferung und Einbau Stellsockel aus Einzelfliesen für den Objektbereich als Feinsteinzeug, stranggepresste keramische Fliesen Wasseraufnahme nach DIN EN 14411-G, Gruppe Al b; 1. Sorte; unglasiert, verschiedener Abmessungen
Höhe: ca. 150 mm

Ausführung des Fliesenbelag gem. Vorposition, jedoch:

- Format:  300 x 600 mm
- Farbe:  sand
- Sockelhöhe:  12,50 cm
- Format  liegend

Hersteller/ Produkt als Leitfabrikat:

Hersteller:  Agrob Buchtal
Serie:  Ascona
Farbe:  sand
Art.Nr:  435171H

angebotende Fliese:
Hersteller: '.........'
Serie: '.........'
Farbe: '.........'
Art.Nr: '.........'
(Bieterangabe, wenn abweichend vom vorgegebenen Produkt!)

- Ausführung & Verlegung im Verband gem. Fußboden

Verlegung auf vorh. und vorbeschriebener mineralische Verbundabdichtung auf Zementestrich, einschl. aller Zuschnitte und Anpassungen,

Im EP einzukalkulieren sind die erforderlichen Paßschnitte der Einzelfliesen gem. Wandansicht Halle - beidseitiger Abschluß

Hohlraumfreies Verlegen der Fliesen im Dünnbettverfahren sowie Verfugung gem. Vorposition

zu verwendender Verlegemörtel und Fugenmaterial gem.
Bietereintragungen mit Systemangaben

Ausführungsort : Erlebnisbereich, Beckenumgang, Raum EB401
Menge: 90,000 m

**03.04.02.3 Befliesung sonstige Sockel, Höhe 10 bis 60 cm**
Lieferung und Einbau Stellsockel aus Einzelfliesen für den Objektbereich als Feinsteinzeug, stranggepresste keramische Fliesen Wasseraufnahme nach DIN EN 14411-G, Gruppe Al b; 1. Sorte; unglasiert,

Ausführung des Fliesenbelag gem. Vorposition, jedoch:

- Format:  300 x 600 mm
- Farbe:  sand
- Sockelhöhe:  30 cm
- Format  liegend

Hersteller/ Produkt als Leitfabrikat:

Hersteller:  Agrob Buchtal
Serie:  Ascona
Farbe:  sand
Art.Nr:  435171H

angebotende Fliese:
Hersteller: '.........'
Serie: '.........'
Farbe: '.........'
Art.Nr: '.........'
(Bieterangabe, wenn abweichend vom vorgegebenen Produkt!)

- Ausführung & Verlegung im Verband gem. Fußboden

Verlegung auf vorh. und vorbeschriebener mineralische Verbundabdichtung auf Zementestrich, einschl. aller Zuschnitte und Anpassungen,

Im EP einzukalkulieren sind die erforderlichen Paßschnitte der Einzelfliesen gem. Wandansicht Halle - beidseitiger Abschluß

Hohlraumfreies Verlegen der Fliesen im Dünnbettverfahren sowie Verfugung gem. Vorposition

zu verwendender Verlegemörtel und Fugenmaterial gem.
Bietereintragungen mit Systemangaben

- Ausführungsort : Erlebnisbereich, Beckenumgang, Raum EB401
Menge: 20,000 m2

**03.04.02.4 Bekleidung Sockel Stahlstützen**
Bekleidung der senkrechten Flächen sowie der oberen Abdeckung der Sitzsockel und -bänke im Hallenbereich aus trockengepressten keramische Mosaikfliesen, Wasseraufnahme nach DIN EN 14411-G
Gruppe B Ia; 1. Sorte; unglasiert, Bewertungsgruppe Rutschgefahr mind. R 10/B gemäß BGR 181;

- Nennmaß ca. 25 x 25 mm (Mosaik)
- Herstellmaß  23 x 23 x 6,5 mm
- Farbe : with grey-mix nach unten benannter Serie, jedoch nach Bemusterung durch Architekt und Bauherr,
- Oberfläche : eben, glasiert, matt
- Rutschhemmung: R10/B
- Belastungsgruppe 1
- Verlegen im Innenbereich
- Verlegen im Fugenschnitt gemäß Verlegeplan
- Fugenbreite: 3 mm

Hersteller/ Produkt als Leitfabrikat:

Hersteller:  Agrob Buchtal
Serie:  Fresh Mosaik
Farbe:  white-grey-mix
Art.-Nr.:  41321H

angebotende Fliese:
Hersteller: '.........'
Serie: '.........'
Farbe: '.........'
Art.Nr: '.........'
(Bieterangabe, wenn abweichend vom vorgegebenen Produkt!)

Ausführung & Verlegung im Fugenschnitt gem. Ausführungsplanung.

Verlegung vertikal u. horizontal an Stahlstützensockel auf vorh. Abdichtung, einschl. aller Zuschnitte und Anpassungen,
- Sockelhöhen ca. 10 bis ca.120 cm

Kantenschutzprofile in gesonderter Position

Hohlraumfreies Verlegen der Fliesen im Dünnbett auf Verbundabdichtung (Untergrund Stahlstützen) mit hydraulisch erhärtendem, flexiblem Fließbettmörtel C2 E S1 gemäß DIN EN 12004.

Fliesenflächen mit hochfestem, hydraulisch schnell erhärtendem, einkomponentigem Fugenmörtel auf Feinstzementbasis für hohe Beanspruchungen verfugen. Fugenmörtel mit hoher Abriebfestigkeit CG2 WA gemäß DIN EN 13888, beständig bei Dampfstrahlreinigung

Achtung: die Fugenfarbe ist rechtzeitig vor Verfugung mit dem AG bzw. mit dem Architekten zu bemustern und freigeben zu lassen.

Verlegemörtel und Fugenmaterial gem. Bieterabgabe ZTV's

Ausführungsort :
- Stahlstützen Achse D

Die Gesamtmenge setzt sich aus mehreren Einzelflächen gem. o.g. Fußbodenbereichen und betreffenden Räumlichkeiten nach Raumbuch/Grundriß Materialkonzept zusammen.
Menge: 15,000 m2

**03.04.02.5 Befliesung Innenflächen Pflanzbecken, 20 x 20 cm**
Lieferung und Einbau Wandbelag aus Einzelfliesen für den Objektbereich als Feinsteinzeug, stranggepresste keramische Fliesen Wasseraufnahme nach DIN EN 14411-G, Gruppe A Ib; 1. Sorte; unglasiert, Bewertungsgruppe Rutschgefahr mind. keine gem. DGUV Information 207-006;

- Nennmaß ca. 20 x 20 cm
- Herstellmaß:  197 x 197 x 6,5 mm
- Farbe: hellgrau,  nach unten benannter Serie
- Materialbild: Stein, glasiert
- Oberfläche: eben, matt,
- Belastungsgruppe 1
- verlegen im Innenbereich
- Fugenbreite: 3 mm

Hersteller/ Produkt als Leitfabrikat:

Hersteller:  Agrob Buchtal
Serie:  Basis 2
Farbe:  hellgrau
Art.Nr:  430967

angebotende Fliese:
Hersteller: '.........'
Serie: '.........'
Farbe: '.........'
Art.Nr: '.........'
(Bieterangabe, wenn abweichend vom vorgegebenen Produkt!)

Ausführung & Verlegung  im Fugenschnitt - gem. Ausführungsplanung:
- Fliesenverlegeplan Grundriss EG Gesamtobjekt - Zeichn.-Nr. ARC_3650-GO-BO
- Fugen- und Gefälleplan  Grundriss EG Gesamtobjekt- Zeichn-Nr. ARC_3654_GO_BO
- Grundriss Erdgeschoss Farbkonzept Fußboden Zeichn.-Nr. ARC_7000_GO_FM

Verlegung auf Sockelflächen auf  vorh. und vorbeschriebener mineralischer Verbundabdichtung, einschl. aller Zuschnitte und Anpassungen,
- Untergrund senkrecht

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Beckenumgang Pflanzbecken Raum EB401

Die Gesamtmenge setzt sich aus mehreren Einzelflächen gem. o.g. Fußbodenbereichen und betreffenden Räumlichkeiten nach Raumbuch/Grundriß Materialkonzept zusammen.
Menge: 50,000 m2

**03.04.02.6 Befliesung Innenflächen Pflanzbecken, 5 x 5 cm**
Lieferung und Einbau Wandbelag aus Einzelfliesen für den Objektbereich als Feinsteinzeug, stranggepresste keramische Fliesen Wasseraufnahme nach DIN EN 14411-G, Gruppe A Ib; 1. Sorte; unglasiert, Bewertungsgruppe Rutschgefahr mind. keine gem. DGUV Information 207-006;

- Nennmaß ca. 5 x 5 cm
- Herstellmaß:  47 x 47 x 6,5 mm
- Farbe: grau,  nach unten benannter Serie
- Materialbild: Uni, glasiert
- Oberfläche: eben, matt,
- Belastungsgruppe 1
- verlegen im Innenbereich
- Fugenbreite: 3 mm

Hersteller/ Produkt als Leitfabrikat:

Hersteller:  Agrob Buchtal
Serie:  Basis 2
Farbe:  grau
Art.Nr:  431007

angebotende Fliese:
Hersteller: '.........'
Serie: '.........'
Farbe: '.........'
Art.Nr: '.........'
(Bieterangabe, wenn abweichend vom vorgegebenen Produkt!)

Ausführung & Verlegung  im Fugenschnitt - gem. Ausführungsplanung:
- Fliesenverlegeplan Grundriss EG Gesamtobjekt - Zeichn.-Nr. ARC_3650-GO-BO
- Fugen- und Gefälleplan  Grundriss EG Gesamtobjekt- Zeichn-Nr. ARC_3654_GO_BO
- Grundriss Erdgeschoss Farbkonzept Fußboden Zeichn.-Nr. ARC_7000_GO_FM

Verlegung auf Sockelflächen auf  vorh. und vorbeschriebener mineralischer Verbundabdichtung, einschl. aller Zuschnitte und Anpassungen,
- Untergrund senkrecht

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Beckenumgang Pflanzbecken Raum EB401

Die Gesamtmenge setzt sich aus mehreren Einzelflächen gem. o.g. Fußbodenbereichen und betreffenden Räumlichkeiten nach Raumbuch/Grundriß Materialkonzept zusammen.
Menge: 10,000 m2

**03.04.02.7 Bekleidung Sockel / Wärmebänke, Pflanzbecken außen, Mosaik 25 x 25 mm, Achse D, farbig, R10/B, horizontale Flächen**
Bekleidung der oberen Abdeckung der Sitzsockel und -bänke im Hallenbereich aus trockengepressten keramische Mosaikfliesen, Wasseraufnahme nach DIN EN 14411-G
Gruppe B Ia; 1. Sorte; glasiert, Bewertungsgruppe Rutschgefahr mind. R10/B gemäß BGR 181;

- Nennmaß ca. 25 x 25 mm (Mosaik)
- Herstellmaß  23 x 23 x 6,5 mm
- Farbe : pacific blue-mix nach unten benannter Serie, jedoch nach Bemusterung durch Architekt und Bauherr,
- Oberfläche : eben, glasiert, matt
- Rutschhemmung: R10/B
- Belastungsgruppe 1
- Verlegen im Innenbereich
- Verlegen im Fugenschnitt gemäß Verlegeplan
- Fugenbreite: 2 mm

Hersteller/ Produkt als Leitfabrikat:

Hersteller:  Agrob Buchtal
Serie:  Fresh
Farbe:  pacific blue-mix
Art.-Nr.:  41308H

angebotende Fliese:
Hersteller: '.........'
Serie: '.........'
Farbe: '.........'
Art.Nr: '.........'
(Bieterangabe, wenn abweichend vom vorgegebenen Produkt!)

Ausführung & Verlegung im Fugenschnitt gem. :
- Farbkonzept Fußboden Grundriss EG (ARC_7000_GO_FM)
- Übersichtsplan Sockel/Wandfliesen (ARC_3609_GO_FS)
- Detailschnitte Pflanzbecken und Sitzbank Achse D (ARC_3603_AH_FS)

Verlegung horizontal auf Stahlbetonsockel auf  vorh. Abdichtung, einschl. aller Zuschnitte und Anpassungen,
- Sockelbreiten ca. 50 cm
Kantenschutzprofile in gesonderter Position

Hohlraumfreies Verlegen der Fliesen im Dünnbett auf Verbundabdichtung (Untergrund Betonsockel) mit hydraulisch erhärtendem, flexiblem Fließbettmörtel C2 E S1 gemäß DIN EN 12004.

Fliesenflächen mit hochfestem, hydraulisch schnell erhärtendem, einkomponentigem Fugenmörtel auf Feinstzementbasis für hohe Beanspruchungen verfugen. Fugenmörtel mit hoher Abriebfestigkeit CG2 WA gemäß DIN EN 13888, beständig bei Dampfstrahlreinigung

Achtung: die Fugenfarbe ist rechtzeitig vor Verfugung mit dem AG bzw. mit dem Architekten zu bemustern und freigeben zu lassen.

Verlegemörtel und Fugenmaterial gem. Bieterabgabe ZTV's

Ausführungsort :
- Pflanzbecken Achse D/2-7

Die Gesamtmenge setzt sich aus mehreren Einzelflächen gem. o.g. Fußbodenbereichen und betreffenden Räumlichkeiten nach Raumbuch/Grundrisws Materialkonzept zusammen.
Menge: 20,000 m2

**03.04.02.8 Bekleidung Sockel / Wärmebänke, Pflanzbecken, Mosaik 25 x 25 mm, Achse D, farbig, vertikale und horizontale Flächen**
Bekleidung der senkrechten Flächen sowie der oberen Abdeckung der Sitzsockel und -bänke im Hallenbereich aus trockengepressten keramische Mosaikfliesen, Wasseraufnahme nach DIN EN 14411-G
Gruppe B Ia; 1. Sorte; glasiert, Bewertungsgruppe Rutschgefahr keine Anforderungen gemäß BGR 181;

- Nennmaß ca. 25 x 25 mm (Mosaik)
- Herstellmaß  23 x 23 x 6,5 mm
- Farbe : pacific blue-mix nach unten benannter Serie, jedoch nach Bemusterung durch Architekt und Bauherr,
- Oberfläche : eben, glasiert, glänzend
- Rutschhemmung: keine
- Belastungsgruppe 1
- Verlegen im Innenbereich, horizontale Sitzflächen
- Verlegen im Fugenschnitt gemäß Verlegeplan
- Fugenbreite: 2 mm

Hersteller/ Produkt als Leitfabrikat:

Hersteller:  Agrob Buchtal
Serie:  Fresh
Farbe:  pacific blue-mix
Art.-Nr.:  41208H

angebotende Fliese:
Hersteller: '.........'
Serie: '.........'
Farbe: '.........'
Art.Nr: '.........'
(Bieterangabe, wenn abweichend vom vorgegebenen Produkt!)

Ausführung & Verlegung im Fugenschnitt gem. :
- Farbkonzept Fußboden Grundriss EG (ARC_7000_GO_FM)
- Übersichtsplan Sockel/Wandfliesen (ARC_3609_GO_FS)
- Detailschnitte Pflanzbecken und Sitzbank Achse D (ARC_3603_AH_FS)

Verlegung horizontal auf Stahlbetonsockel auf  vorh. Abdichtung, einschl. aller Zuschnitte und Anpassungen,
- Sockelhöhen ca. 45 bis 140 cm
Kantenschutzprofile in gesonderter Position

Hohlraumfreies Verlegen der Fliesen im Dünnbett auf Verbundabdichtung (Untergrund Betonsockel) mit hydraulisch erhärtendem, flexiblem Fließbettmörtel C2 E S1 gemäß DIN EN 12004.

Fliesenflächen mit hochfestem, hydraulisch schnell erhärtendem, einkomponentigem Fugenmörtel auf Feinstzementbasis für hohe Beanspruchungen verfugen. Fugenmörtel mit hoher Abriebfestigkeit CG2 WA gemäß DIN EN 13888, beständig bei Dampfstrahlreinigung

Achtung: die Fugenfarbe ist rechtzeitig vor Verfugung mit dem AG bzw. mit dem Architekten zu bemustern und freigeben zu lassen.

Verlegemörtel und Fugenmaterial gem. Bieterabgabe ZTV's

Ausführungsort :
- Pflanzbecken Achse D/2-7

Die Gesamtmenge setzt sich aus mehreren Einzelflächen gem. o.g. Fußbodenbereichen und betreffenden Räumlichkeiten nach Raumbuch/Grundriss Materialkonzept zusammen.
Menge: 110,000 m2

**03.04.02.9 Zulage für die Ausbildung von Radien Anschlüsse/Abschlüsse**
Zulage für die Ausbildung von Radien an Randabschlüssen, Kanten etc. der Fliesen der Vorpositionen (Pos. 7 und 8).
Menge: 110,000 m

**03.04.02.10 Zulage für die Ausbildung von Radien ca. 15 cm an Wandenden und Wandköpfen**
Zulage für die Ausbildung von Radien von ca. 9 cm bis ca. 286 cm an Wänden/Sockeln u. ä. der Fliesen der Vorpositionen (Pos. 7 und 8).
Menge: 70,000 m2

**03.04.02.11 Kantenschutzprofil als Abschluss- und Eckprofil Sockelaufkantungen, Edelstahl**
Einbau eines Kantenschutzprofils als Abschluss- und Eckprofil entlang vonBauteilkanten
aus Kunststoff-PVC.
- Ausführung der Oberfläche/Material: PVC
mit trapezförmig gelochtem Befestigungsschenkel
und einem einem 87°-Winkel anschließenden
Abschlussschenkel mit verbreiterter
schräg ansteigender Profilkopfausbildung,
mit Fugensteg zur Bildung einer Fugenkammer
- Profilhöhe: ca. 10 mm, jedoch passend zu vorbeschriebenen Fliesenaufbau
in möglichst maximalen Einzellängen, jedoch nach konstruktivem Erfordernis

liefern und unter Berücksichtigung der Anwendungs- und
Verarbeitungshinweise des Herstellers fachgerecht
einbauen, einschl. aller Zuschnitte und Anpassungsarbeiten

beispielhaftes Fabrikat / Produkt : Schlüter-Jolly P oder glw.

angeb.Fabrikat / Produkt: '.........'
(Bietereintragung)

Farbton: nach rechtzeitiger Bemusterung und Freigabe durch den Architekten / AG

Ausführungsort:
* bei konstruktivem Erfordernis
Menge: 100,000 m

**03.04.02.12 Edelstahl-Wandbelagsabschluss-/-einfassprofil**
Lieferung und Einbau Belagsabschluss- oder Eckprofil mit trapezförmig
gelochtem Befestigungsschenkel und rechtwinkliger
Sichtfläche liefern und fachgerecht
einbauen und Fliesen mit Fugenabstand anschließen.
Die Verarbeitungshinweise des Herstellers sind
zu beachten.
Einbau an senkrechten Ecken/Kanten
Material:
- E = Edelstahl
- Profilhöhe passend zum angeb. Wandbelag

beispielhaftes Produkt: SCHLÜTER QUADEC E

angebotenes Fabrikat: '.........'
Bieterangabe (zwingend erforderlich)

Einschließlich aller Zu- und Gehrungsschnitte, Schnittflächen entgratet und verschliffen
Menge: 160,000 m

**03.04.02.13 Edelstahl-Wandbelagsabschluss-/-einfassprofil, gebogen**
Lieferung und Einbau Belagsabschluss- oder Eckprofil mit
gelochtem Befestigungsschenkel und rechtwinkliger
Sichtfläche liefern und fachgerecht
einbauen und Fliesen mit Fugenabstand anschließen.
Das Proofil ist örtlich an die Radien anzupassen
Die Verarbeitungshinweise des Herstellers sind
zu beachten.
Einbau an senkrechten Ecken/Kanten
Material:
- E = Edelstahl
-P rofilhöhe passend zum angeb. Wandbelag

beispielhaftes Produkt: Progress Profiles Profil AISI 304/1.4301-V2A 10/10, PTACCV 10 o. glw.

angebotenes Fabrikat: '.........'
Bieterangabe (zwingend erforderlich)

Einschließlich aller Zu- und Gehrungsschnitte, Schnittflächen entgratet und verschliffen
Menge: 60,000 m

**03.04.02.14 WEDI-Bauplatte, d = 10 mm, einbauen**
Liefern und Einbau von WEDI-Bauplatten als Verkleidung, Abdeckung oder sonstigen baukonstruktiven Erfordernissen.

- Plattendicke: 10 mm

betrifft:
* bei konstruktivem Erfordernis
Menge: 10,000 m2

**03.04.02.15 WEDI-Bauplatte, d = 20 mm, einbauen**
Liefern und Einbau von WEDI-Bauplatten als Verkleidung, Abdeckung oder sonstigen baukonstruktiven Erfordernissen.

- Plattendicke: 20 mm

betrifft:
* bei konstruktivem Erfordernis
Menge: 10,000 m2

**03.04.02.16 WEDI-Bauplatte, d = 40 mm, einbauen**
Liefern und Einbau von WEDI-Bauplatten als Verkleidung, Abdeckung oder sonstigen baukonstruktiven Erfordernissen.

- Plattendicke: 40 mm

betrifft:
* bei konstruktivem Erfordernis
Menge: 10,000 m2

**03.04.02.17 Hinterfüllschnur 10 mm, Dehnfugen**
Unverrottbare DIN Polyband-Hinterfüllschnur in sämtliche Dehnfugen (inkl. Beckenkopfanschlüsse) einbauen.
- d = 10 mm.
Ausführung als geschlossenzellige Polyethylen- Rundschnur
Die Hinterfüllschnur darf beim Einbau nicht beschädigt werden.
Die Anhaftung des nachfolgend einzubringenden elastischen Dichtstoffes muß zwingend vermieden werden.

Ausführung & Verlegung gem. Ausführungsplanung.
Ausführungsort:
* gesamter Hallenbereich
Menge: 100,000 m

**03.04.02.18 Hinterfüllschnur 8 mm, Randanschlussfugen**
Unverrottbare DIN Polyband-Hinterfüllschnur in sämtliche Randanschlußfugeneinbauen.
- d = 8 mm.
Ausführung als geschlossenzellige Polyethylen- Rundschnur
Die Hinterfüllschnur darf beim Einbau nicht beschädigt werden.
Die Anhaftung des nachfolgend einzubringenden elastischen Dichtstoffes muß zwingend vermieden werden.

- Ausführung & Verlegung gem. Ausführungsplanung.

Ausführungsort:
* gesamter Erlebnisbereich
Menge: 300,000 m

**03.04.02.19 dauerelastische Verfugung, Silikon, Boden/Boden; Boden-Wand**
Elastischer Fugenverschluß auf Silikonbasis schwimmhallengeeignet, in Innenräumen, an allen horizontalen Übergängen von  Bodenfliesenflächen zu Wandfliesenflächen - Randanschlußfugen bzw. Fugenverschluß aller Dehnungsfugen ohne Fugenprofil.
einschl. Fugensäuberung, Abklebung der Ränder,
Flankenprimerung,
Einbringung + glätten der Dichtmasse,

Vorfüllung mit geschlossenzelliger
PE-Schaumstoffschnur in gesond. Position

- Fugenbreite: 8 -12 mm i.M. 10 mm
Fugenfarbe : analog Verfugung, Standartfarbton,  jedoch nach Bemusterung durch Architekt und Bauherr

- Ausführung & Verlegung gem. Ausführungsplanung.

Ausführungsort:
* gesamter Erlebnisbereich
Menge: 600,000 m

##### Abschnitt 03.04.03 Fliesen Erlebnisbecken

###### Position 03.04.03.01 Ausgleichputz Beckenwände

**03.04.03.01.1 Abkleben von Wandeinbauelementen, als besondere Leistung nach VOB/C DIN 18350-Pkt.4.2.10**
Maßnahmen zum Schutz von fest in den Wandkonstruktionen eingebauten Einbauelementen sowie ggf. bereits im Beckenboden vorh. Einbauteilen durch Abkleben  -
betrifft:
* 30 Stück UWS - Durchm. ca. 50 cm
* 34 Stück Reinwassereinströmdüsen, Durchm. ca. 20 cm
Schutz durch dauerhaft und staubdichtes Abkleben genannter  Einrichtungen als besondere Leistung nach VOB/C DIN 18350-Pkt.4.2.10.
Auf die Verwendung von geeigneten Klebebändern, in Abstimmung auf die zu schützenden Oberflächen ist zwingend zu achten. Abdeckmaterial inkl. Klebebänder nach Beendigung der Arbeiten rückstandslos beseitigen.
Gesamtmenge summiert sich aus mehreren Teilmengen.
Menge: 65,000 St

**03.04.03.01.2 Haftbrücke / Grundierung auf Kunstharzbasis auf Stahlbeton-Beckenwände auftragen**
Aufbringen einer lösemittelfreien
Kunstharzgrundierung auf vorbereitete, sandgestrahlte
Stahlbetonwände und Treppenanlagen des Erlebnisbeckens als
Systemhaftbrücke für nachfolgend beschriebenen
mineralischen Ausgleichsputz

angebotenes Fabrikat / Produkt Haftbrücke: '.........'
(Bietereintragung)

Herstellung der Haftbrücke entsprechend
Verarbeitungsrichtlinie des Herstellers.

Verbrauch: ca. 100-200 g/m² (Je nach Rauheit und
Saugfähigkeit des Untergrundes)
betrifft:
* Wandflächen Erlebnisbecken
* Flächen der Tritt- und Setzstufen Beckenausstiegstreppen
Menge: 105,000 m2

**03.04.03.01.3 Ausgleichsspachtel / -putz Beckenwände, i.M. 25 mm**
Herstellen einer Kontaktspachtelung aus flexiblem, hydraulisch erhärtendem Dünnbettmörtel der Mindestgüte C2 gemäß DIN EN 12004 auf Stahlbetonwandflächen des Beckens.
Für den optimalen Verbund der nachfolgenden Spachtelmasse ist der Dünnbettmörtel mit einer 6-8 mm Zahnung aufzuziehen. Zahnung stehen und aushärten lassen.

Ausführung der Leistungen gem. Detailplanung.

Aufbringen einer Ausgleichsspachtelung (Schichtstärke 15-30mm) - im Mittel 25 mm mit hydraulisch schnell erhärtendem, standfestem Zementmörtel im Spritz- oder Spachtelverfahren. Oberfläche der Ausgleichsspachtel eben abziehen und glätten. Spachtelung im Bereich von Durchdringungen kranzartig um die Durchdringung aussparen und im Winkel von 90° abstellen. Putzlehren anschließend entfernen, die Bereiche bündig beispachteln.
Fachgerechte Nachbehandlung durchführen, die Spachtelung durch Nachfeuchten vor zu schneller Austrocknung schützen.

materialtechnologische Mindestanforderungen :
Standfest, schnellerhärtend
- PCC-Mörtel gemäß ZDB-Merkblatt, absolut kalkfrei
- Die Mörtelzusammensetzung entspricht dem Merkblatt des Zentralverband des Deutschen Baugewerbes ZDB Schwimmbadbau - Hinweise für Planung und Aus führung keramischer Beläge im Schwimmbadbau.
- Druckfestigkeit: > 20,0 N/mm²
- Festigkeitsklasse CS IV gemäß DIN EN 998-1  (> 6,0 N/mm²)

Ausgleichsputz entsprechend Verarbeitungsrichtlinie des
Herstellers aufbringen und nach
Anforderungen der DIN 18202, Tabelle 3, Zeile 7
(erhöhte Anforderungen!) für die Aufnahme von Fliesen
eben und glatt abziehen

- Wandhöhe / Arbeitshöhe ab OK Beckenboden: ab 0,85 bis ca. 1,20 m / Wand Beckenausstiegtreppe bis ca. 3,50 m Breite

Dünnbettmörtel / Ausgleichsspachtel
Angeb.Fabrikat / Produkt: '.........'
(Bietereintragung)

Das Stellen, Vorhalten und Abbauen erforderlicher Arbeits- und Schutzgerüste, einschl. deren Umbauten in gesonderter Position.

Bezüglich der technologischen Einbaubedingungen sowie der längeren Transportwege im Gebäudeinneren / auf der Baustelle sind die ZTV's Baustelleneinrichtung zu beachten. Eventuelle, diesebezügliche Mehraufwendungen sind in den EP der Position einzurechnen.
Menge: 90,000 m2

**03.04.03.01.4 Ausgleichsspachtel Treppenanlage, i,M. 25 mm**
Herstellen einer Kontaktspachtelung aus flexiblem, hydraulisch erhärtendem Dünnbettmörtel der Mindestgüte C2 gemäß DIN EN 12004 auf Stahlbetonflächen der Ausstiegstreppenanalge Sprungbecken

Ausführung der Leistung gem. Vorposition, jedoch:

Ausführung auf horizontalen Flächen der Trittstufen Treppenausstiegstreppe
Ausführung auf vertikalen Flächen der Setzstufen Treppenausstiegstreppe

- Schichtdicke im Mittel: ca. 25 mm.
- Ausführung: ab +- 0,00 = OK Beckenumgang bis ca. -850
- Höhe Setzstufe: ca. 170 mm
- Breite Trittstufe: ca. 300 mm
- Einzellänge/Treppenbreite: bis ca. 3,50 m

Kontaktspachtel Angeb.Fabrikat / Produkt: '.........'
(Bietereintragung)

Ausführung der Leistungen gem. Detailplanung.
Menge: 15,000 m2

**03.04.03.01.5 Mehrdicke Ausgleichputz Wände, für 5 mm Mehrstärke**
Mehrdicke des vorbeschriebenen schnell erhärtenden Ausgleichsspachtel/Ausgleichsputz - Mindestgüte C2 nachDIN EN 12004, je 5 mm Dicke, Ausführung nach Erfordernis Bestandskontrolle bzw. nach besondere Anordnung der örtlichen Bauleitung
Menge: 25,000 m2

**03.04.03.01.6 Zulage Fugenausbildung im Ausgleichsputz**
Zulage zu vorbeschriebenen Ausgleichputz der Stärke 25-30 mm für die die Ausbildung von Dehnungsfugen aus der Fliesenebene in gesamter Putzstärke.
- Fugenbreite : ca. 10 mm
- Einzellänge: ca. 1,20 m - gesamte Wandhöhe

Fugenausbildung durch Einlage eines kompreßiblen, jedoch formstabilen Fugenbandes o.ä.
Ausführung nach Wahl AN, jedoch in Abstimmung AN

Formstabiles Fugenband Fabrikat / Produkt: '.........'
(Bietereintragung)
Menge: 25,000 m

###### Position 03.04.03.02 Fliesen Beckenwände

**03.04.03.02.1 Bekleidung / Verlegung Wandfliesen, AB Croma, 12,5 x 25 cm, stranggepresste Steinzeugplatte, blau mittel**
Bekleidung der Beckenwände des Erlebnisbeckens aus stranggepresste keramischen Steinzeugplatten, Wasseraufnahme nach DIN EN 14411- Gruppe AIb; 1. Sorte; glasiert,

- Nennmaß ca. 125 x 250 mm
- Herstellmaß  119 x 244 x 6 mm
- Farbe : azur dunkel
- Oberfläche : eben, glasiert
- Rutschhemmung: ohne
- verlegen auf Beckenwände
- verlegen im Fugenschnitt gemäß Verlegeplan
- Fugenbreite: 6 mm

Hersteller / Prodkut als Leitfabrikat:

Hersteller: Agrob Buchtal
Serie: Chroma
Farbe: azur dunkel
Art.Nr: 552004 - 18120H

angebotende Fliese:
Hersteller: '.........'
Serie: '.........'
Farbe: '.........'
Art.Nr: '.........'
(Bieterangabe, wenn abweichend vom vorgegebenen Produkt!)

Ausführung u.Verlegung  im Fugenschnitt gem:
Werkplanung Fliesenlieferant

Verlegung vertikal auf vorbeschriebenem Ausgleichsputz einschl. aller Zuschnitte und Anpassungen,
Grundrissform Becken gem. Grundgriss Zeichnung 2
- Wandflächen:
Höhen: 0,85 bis 1,19 m

Fliesenhöhe neu zu liefernder Fliesen, ab Beckenboden bis OK Becken

Hohlraumfreies Verlegen der Fliesen im Dünnbett im Buttering-Floating-Verfahren auf Wandflächen des Sprungbeckens mit zweikomponentigem, zementärem, hochflexiblem und schnell erhärtendem Fließbettmörtel, C2 EF S2 gemäß DIN EN 12004.

Bewegungsfugen sind im Fliesenbelag des Beckens im Übergang Wand - Wand, in Ecken sowie als Feldunterteilung gem. Fliesen- und Fugenplan Wände vorzusehen. Die Fugen müssen frei von Mörtelresten sein und sind hierfür ggf. auszukratzen.

Fliesenflächen mit hydraulisch erhärtendem Fugenmörtel für hohe Beanspruchungen verfugen. Fugenmörtel mit hoher Abriebfestigkeit CG2 WA gemäß DIN EN 13888, beständig bei Dampfstrahlreinigung.

- Fugenbreite: 6 mm
- Fugenfarbe: grau, jedoch nach Bemusterung und Freigabe durch den AG bzw. Planer. Die Bemusterung muß rechtzeitig unter Beachtung des Bauablaufes erfolgen

zu verwendendes Material / Produkt Fugenmörtel gem.
Systembeschreibung bzw. ZTVs - hier - Bieterangabe

Das Stellen, Vorhalten und Abbauen erforderlicher Arbeits- und Schutzgerüste, einschl. deren Umbauten in gesonderter Position.
Menge: 105,000 m2

**03.04.03.02.2 Handfass-Stein mit blauer Sicherheitsmarkierung für "Finnische Rinne", 244 x 119 x 15/30 mm, weiß/blau**
Handfass-Stein mit blauer Sicherheitsmarkierung
auf Überlaufzone zu "Finnischer Rinne"  aus stranggepressten, keramischen Fliesen/Platten, Wasseraufnahme nach DIN EN 14411, Gruppe A Ib, 1. Sorte,

- Herstellmaß 244 x 119 x 15/30 mm
- Farbe : aktivweiß / azur hell
- Oberfläche : profiliert, glasiert
- Trittsicherheit: BWG C,nach Merkblatt GUV -I 8527 "Bodenbeläge nassbelasteter Barfußbereich"
- verlegen auf Überlaufbereich "Finnische Rinne"
- Ausführung: ab +- 0,00 = OK Beckenumgang

Hersteller / Prodkut als Leitfabrikat:

Hersteller:  Agrob Buchtal
Serie: Beckenkopfsystem Finnland
Farbe: neutral 10 (aktivweiß) / azur hell
Art.Nr: 900588-55730

angebotende Fliese:
Hersteller: '.........'
Serie: '.........'
Farbe: '.........'
Art.Nr: '.........'
(Bieterangabe, wenn abweichend vom vorgegebenen Produkt!)

Ausführung u.Verlegung  im Fugenschnitt gem: Werkplanung Fliesenlieferant

Verlegung horizontal auf vorbereitete, Stahlbetonkonstruktion der Überlaufrinne.
Ausführung als Einzelfliese oder in kleineren zusammenhängen Flächen.
Die tatsächliche Anzahl der zu verlegenden Formsteine richtet sich nach den festgestellten schadhaften und zu wechselnden Formsteinen im Bestand - vgl. Leistungstitel Abbruch

Hohlraumfreies Verlegen der Fliesen im Mittelbett bzw. Dickbettverfahren auf Stb.-Wandkopf des Erlebnisbeckens mit, flexiblen, trasshaltigem, zementärem, und schnell erhärtendem Mittel- und Dickbbettmörtel, einschl. aller eventuellen vorhergehenden Ausgleichsmaßnahmen systemzugehörig des angebotenen Verlegesystem

Achtung - alternative Verlegetechnologie:
- Ausgleichmaßnahmen mittels flexiblem, hydraulisch
  erhärtendem Dünnbettmörtel / Ausgleichsspachtel der
  Mindestgüte C2 gemäß DIN EN 12004 - Ausführung
  hohlraumfreies Verlegen der Fliesen im
  Dünnbett im Buttering-Floating-Verfahren mit
  zweikomponentigem, zementärem,  hochflexiblem und
  schnell erhärtendem Fließbettmörtel, C2 EF S2 gemäß
  DIN EN 12004.- Ausführung gem.

Fliesenflächen mit hydraulisch erhärtendem Fugenmörtel für hohe Beanspruchungen verfugen. Fugenmörtel mit hoher Abriebfestigkeit CG2 WA gemäß DIN EN 13888, beständig bei Dampfstrahlreinigung.

- Fugenbreite: 6 mm
- Fugenfarbe: im Abgleich und analog bestehende Fugenfarbe Überlaufrinne

Das Stellen, Vorhalten und Abbauen erforderlicher Arbeits- und Schutzgerüste, einschl. deren Umbauten in gesonderter Position.
Menge: 40,000 m

**03.04.03.02.3 Handfass-Stein mit blauer Sicherheitsmarkierung für "Finnische Rinne", 119 x 119 x 15/30 mm, weiß/blau, in Radien verlegt**
Handfass-Stein mit blauer Sicherheitsmarkierung
auf Überlaufzone zu "Finnischer Rinne"  aus stranggepressten, keramischen Fliesen/Platten, Wasseraufnahme nach DIN EN 14411, Gruppe A Ib, 1. Sorte, in Radien verlegt

- Herstellmaß 119 x 119 x 15/30mm
- Farbe : aktivweiß / azur hell
- Oberfläche : profiliert, glasiert
- Trittsicherheit: BWG C,nach Merkblatt GUV -I 8527 "Bodenbeläge nassbelasteter Barfußbereich"
- verlegen auf Überlaufbereich "Finnische Rinne"
- Ausführung: ab +- 0,00 = OK Beckenumgang

Hersteller / Prodkut als Leitfabrikat:

Hersteller:  Agrob Buchtal
Serie: Beckenkopfsystem Finnland
Farbe: neutral 10 (aktivweiß) / azur hell
Art.Nr: 900588-55735

angebotende Fliese:
Hersteller: '.........'
Serie: '.........'
Farbe: '.........'
Art.Nr: '.........'
(Bieterangabe, wenn abweichend vom vorgegebenen Produkt!)

Ausführung u.Verlegung  im Fugenschnitt gem: Werkplanung Fliesenlieferant

Verlegung horizontal auf vorbereitete, Stahlbetonkonstruktion der Überlaufrinne.
Ausführung als Einzelfliese oder in kleineren zusammenhängen Flächen.
Die tatsächliche Anzahl der zu verlegenden Formsteine richtet sich nach den festgestellten schadhaften und zu wechselnden Formsteinen im Bestand - vgl. Leistungstitel Abbruch

Hohlraumfreies Verlegen der Fliesen im Mittelbett bzw. Dickbettverfahren auf Stb.-Wandkopf des Erlebnisbeckens mit, flexiblen, trasshaltigem, zementärem, und schnell erhärtendem Mittel- und Dickbbettmörtel, einschl. aller eventuellen vorhergehenden Ausgleichsmaßnahmen systemzugehörig des angebotenen Verlegesystem

Achtung - alternative Verlegetechnologie:
- Ausgleichmaßnahmen mittels flexiblem, hydraulisch
  erhärtendem Dünnbettmörtel / Ausgleichsspachtel der
  Mindestgüte C2 gemäß DIN EN 12004 - Ausführung
  hohlraumfreies Verlegen der Fliesen im
  Dünnbett im Buttering-Floating-Verfahren mit
  zweikomponentigem, zementärem,  hochflexiblem und
  schnell erhärtendem Fließbettmörtel, C2 EF S2 gemäß
  DIN EN 12004.- Ausführung gem.

Fliesenflächen mit hydraulisch erhärtendem Fugenmörtel für hohe Beanspruchungen verfugen. Fugenmörtel mit hoher Abriebfestigkeit CG2 WA gemäß DIN EN 13888, beständig bei Dampfstrahlreinigung.

- Fugenbreite: 6 mm
- Fugenfarbe: im Abgleich und analog bestehende Fugenfarbe Überlaufrinne

Das Stellen, Vorhalten und Abbauen erforderlicher Arbeits- und Schutzgerüste, einschl. deren Umbauten in gesonderter Position.
Menge: 10,000 m

**03.04.03.02.4 Zulage Innenecke Handfassstein**
Zulage für die Ausbildung einer Innenecke für die in Pos. zuvor benannten Handfasssteine
Menge: 2,000 St

**03.04.03.02.5 Zulage Außenecke Handfassstein**
Zulage für die Ausbildung einer Außenecke für die in Pos. zuvor benannten Handfasssteine
Menge: 2,000 St

**03.04.03.02.6 Rillenplatte für "Finnische Rinne", 25 x 12,5 cm, weiß matt, mit Sicherheitsmarkierung**
Rillenplatte, weiß auf Überlaufzone zu "Finnischer Rinne"  aus stranggepressten, keramischen Fliesen/Platten, Wasseraufnahme nach DIN EN 14411, Gruppe A Ib, 1. Sorte,

- Nennmaß ca. 25 x 12,5 cm
- Herstellmaß 244 x 119 x 15 mm
- Farbe : aktivweiß/ azur hell
- Oberfläche : gerillt, glasiert
- Trittsicherheit: BWG C,nach Merkblatt GUV -I 8527 "Bodenbeläge nassbelasteter Barfußbereich"
- Ausführung: ab +- 0,00 = OK Beckenumgang

Hersteller / Prodkut als Leitfabrikat:

Hersteller:  Agrob Buchtal
Serie: Beckenkopfsystem Finnland
Farbe: neutral 10 (aktivweiß) / azur hell
Art.Nr: 900588-59620

angebotende Fliese:
Hersteller: '.........'
Serie: '.........'
Farbe: '.........'
Art.Nr: '.........'
(Bieterangabe, wenn abweichend vom vorgegebenen Produkt!)

Ausführung u.Verlegung  im Fugenschnitt gem. Werkplanung Fliesenlieferant

Verlegung horizontal auf vorbereitete, Stahlbetonkonstruktion der Überlaufrinne.
Ausführung als Einzelfliese oder in kleineren zusammenhängen Flächen.
Die tatsächliche Anzahl der zu verlegenden Formsteine richtet sich nach den festgestellten schadhaften und zu wechselnden Formsteinen im Bestand - vgl. Leistungstitel Abbruch

Hohlraumfreies Verlegen der Fliesen im Mittelbett bzw. Dickbettverfahren auf Stb.-Wandkopf des Erlebnisbeckens mit, flexiblen, trasshaltigem, zementärem, und schnell erhärtendem Mittel- und Dickbbettmörtel, einschl. aller eventuellen vorhergehenden Ausgleichsmaßnahmen systemzugehörig des angebotenen Verlegesystem

Achtung - alternative Verlegetechnologie:
- Ausgleichmaßnahmen mittels flexiblem, hydraulisch
  erhärtendem Dünnbettmörtel / Ausgleichsspachtel der
  Mindestgüte C2 gemäß DIN EN 12004 - Ausführung
  hohlraumfreies Verlegen der Fliesen im
  Dünnbett im Buttering-Floating-Verfahren mit
  zweikomponentigem, zementärem,  hochflexiblem und
  schnell erhärtendem Fließbettmörtel, C2 EF S2 gemäß DIN EN 12004

Fliesenflächen mit hydraulisch erhärtendem Fugenmörtel für hohe Beanspruchungen verfugen. Fugenmörtel mit hoher Abriebfestigkeit CG2 WA gemäß DIN EN 13888, beständig bei Dampfstrahlreinigung.

- Fugenbreite: 6 mm
- Fugenfarbe: im Abgleich und analog bestehende Fugenfarbe Überlaufrinne

Das Stellen, Vorhalten und Abbauen erforderlicher Arbeits- und Schutzgerüste, einschl. deren Umbauten in gesonderter Position.
Menge: 55,000 m

**03.04.03.02.7 Rillenplatte für "Finnische Rinne", 12,5 x 12,5 cm, weiß matt, mit Sicherheitsmarkierung, in Radien verlegt**
Rillenplatte, weiß auf Überlaufzone zu "Finnischer Rinne"  aus stranggepressten, keramischen Fliesen/Platten, Wasseraufnahme nach DIN EN 14411, Gruppe A Ib, 1. Sorte,
in Radien verlegt

- Nennmaß ca. 12,5 x 12,5 cm
- Herstellmaß 119 x 119 x 15 mm
- Farbe : aktivweiß/ azur hell
- Oberfläche : gerillt, glasiert
- Trittsicherheit: BWG C,nach Merkblatt GUV -I 8527 "Bodenbeläge nassbelasteter Barfußbereich"
- Ausführung: ab +- 0,00 = OK Beckenumgang

Hersteller / Prodkut als Leitfabrikat:

Hersteller:  Agrob Buchtal
Serie:  Beckenkopfsystem Finnland
Farbe:  neutral 10 (aktivweiß) / azur hell
Art.Nr:  900588-59629

angebotende Fliese:
Hersteller: '.........'
Serie: '.........'
Farbe: '.........'
Art.Nr: '.........'
(Bieterangabe, wenn abweichend vom vorgegebenen Produkt!)

Ausführung u.Verlegung  im Fugenschnitt gem. Werkplanung Fliesenlieferant

Verlegung horizontal auf vorbereitete, Stahlbetonkonstruktion der Überlaufrinne.
Ausführung als Einzelfliese oder in kleineren zusammenhängen Flächen.
Die tatsächliche Anzahl der zu verlegenden Formsteine richtet sich nach den festgestellten schadhaften und zu wechselnden Formsteinen im Bestand - vgl. Leistungstitel Abbruch

Hohlraumfreies Verlegen der Fliesen im Mittelbett bzw. Dickbettverfahren auf Stb.-Wandkopf des Erlebnisbeckens mit, flexiblen, trasshaltigem, zementärem, und schnell erhärtendem Mittel- und Dickbbettmörtel, einschl. aller eventuellen vorhergehenden Ausgleichsmaßnahmen systemzugehörig des angebotenen Verlegesystem

Achtung - alternative Verlegetechnologie:
- Ausgleichmaßnahmen mittels flexiblem, hydraulisch
  erhärtendem Dünnbettmörtel /  Ausgleichsspachtel der
  Mindestgüte C2 gemäß DIN EN 12004 -  Ausführung
  hohlraumfreies Verlegen der Fliesen im
  Dünnbett im Buttering-Floating-Verfahren mit
  zweikomponentigem, zementärem,  hochflexiblem und
  schnell erhärtendem Fließbettmörtel, C2 EF S2 gemäß DIN EN 12004

Fliesenflächen mit hydraulisch erhärtendem Fugenmörtel für hohe Beanspruchungen verfugen. Fugenmörtel mit hoher Abriebfestigkeit CG2 WA gemäß DIN EN 13888, beständig bei Dampfstrahlreinigung.

- Fugenbreite: 6 mm
- Fugenfarbe: im Abgleich und analog bestehende Fugenfarbe Überlaufrinne

Das Stellen, Vorhalten und Abbauen erforderlicher Arbeits- und Schutzgerüste, einschl. deren Umbauten in gesonderter Position.
Menge: 30,000 m

**03.04.03.02.8 Rillenplatte für "Finnische Rinne", 25 x 12,5 cm, weiß matt,**
Rillenplatte, weiß auf Überlaufzone zu "Finnischer Rinne"  aus stranggepressten, keramischen Fliesen/Platten, Wasseraufnahme nach DIN EN 14411, Gruppe A Ib, 1. Sorte,

- Nennmaß ca. 25 x 12,5 cm
- Herstellmaß 244 x 119 x 15 mm
- Farbe : aktivweiß
- Oberfläche : gerillt, glasiert
- Trittsicherheit: BWG C,nach Merkblatt GUV -I 8527 "Bodenbeläge nassbelasteter Barfußbereich"
- Ausführung: ab +- 0,00 = OK Beckenumgang

Hersteller / Prodkut als Leitfabrikat:

Hersteller:  Agrob Buchtal
Serie:  Beckenkopfsystem Finnland
Farbe:  neutral 10 (aktivweiß)
Art.Nr:  91-53130

angebotende Fliese:
Hersteller: '.........'
Serie: '.........'
Farbe: '.........'
Art.Nr: '.........'
(Bieterangabe, wenn abweichend vom vorgegebenen Produkt!)

Ausführung u.Verlegung  im Fugenschnitt gem. Werkplanung Fliesenlieferant

Verlegung horizontal auf vorbereitete, Stahlbetonkonstruktion der Überlaufrinne.
Ausführung als Einzelfliese oder in kleineren zusammenhängen Flächen.
Die tatsächliche Anzahl der zu verlegenden Formsteine richtet sich nach den festgestellten schadhaften und zu wechselnden Formsteinen im Bestand - vgl. Leistungstitel Abbruch

Hohlraumfreies Verlegen der Fliesen im Mittelbett bzw. Dickbettverfahren auf Stb.-Wandkopf des Erlebnisbeckens mit, flexiblen, trasshaltigem, zementärem, und schnell erhärtendem Mittel- und Dickbbettmörtel, einschl. aller eventuellen vorhergehenden Ausgleichsmaßnahmen systemzugehörig des angebotenen Verlegesystem

Achtung - alternative Verlegetechnologie:
- Ausgleichmaßnahmen mittels flexiblem, hydraulisch
  erhärtendem Dünnbettmörtel /  Ausgleichsspachtel der
  Mindestgüte C2 gemäß DIN EN 12004 - Ausführung
  hohlraumfreies Verlegen der Fliesen im
  Dünnbett im Buttering-Floating-Verfahren mit
  zweikomponentigem, zementärem,  hochflexiblem und
  schnell erhärtendem Fließbettmörtel, C2 EF S2 gemäß DIN EN 12004

Fliesenflächen mit hydraulisch erhärtendem Fugenmörtel für hohe Beanspruchungen verfugen. Fugenmörtel mit hoher Abriebfestigkeit CG2 WA gemäß DIN EN 13888, beständig bei Dampfstrahlreinigung.

- Fugenbreite: 6 mm
- Fugenfarbe: im Abgleich und analog bestehende Fugenfarbe Überlaufrinne

Das Stellen, Vorhalten und Abbauen erforderlicher Arbeits- und Schutzgerüste, einschl. deren Umbauten in gesonderter Position.
Menge: 45,000 m

**03.04.03.02.9 Rillenplatte für "Finnische Rinne", 12,5 x 12,5 cm, weiß matt, in Radien verlegt**
Rillenplatte, weiß auf Überlaufzone zu "Finnischer Rinne"  aus stranggepressten, keramischen Fliesen/Platten, Wasseraufnahme nach DIN EN 14411, Gruppe A Ib, 1. Sorte,
in Radien verlegt

- Nennmaß ca. 12,5 x 12,5 cm
- Herstellmaß 119 x 119 x 15 mm
- Farbe : aktivweiß
- Oberfläche : gerillt, glasiert
- Trittsicherheit: BWG C,nach Merkblatt GUV -I 8527 "Bodenbeläge nassbelasteter Barfußbereich"
- Ausführung: ab +- 0,00 = OK Beckenumgang

Hersteller / Prodkut als Leitfabrikat:

Hersteller:  Agrob Buchtal
Serie:  Beckenkopfsystem Finnland
Farbe:  neutral 10 (aktivweiß)
Art.Nr:  91-53130

angebotende Fliese:
Hersteller: '.........'
Serie: '.........'
Farbe: '.........'
Art.Nr: '.........'
(Bieterangabe, wenn abweichend vom vorgegebenen Produkt!)

Ausführung u.Verlegung  im Fugenschnitt gem. Werkplanung Fliesenlieferant

Verlegung horizontal auf vorbereitete, Stahlbetonkonstruktion der Überlaufrinne.
Ausführung als Einzelfliese oder in kleineren zusammenhängen Flächen.
Die tatsächliche Anzahl der zu verlegenden Formsteine richtet sich nach den festgestellten schadhaften und zu wechselnden Formsteinen im Bestand - vgl. Leistungstitel Abbruch

Hohlraumfreies Verlegen der Fliesen im Mittelbett bzw. Dickbettverfahren auf Stb.-Wandkopf des Erlebnisbeckens mit, flexiblen, trasshaltigem, zementärem, und schnell erhärtendem Mittel- und Dickbbettmörtel, einschl. aller eventuellen vorhergehenden Ausgleichsmaßnahmen systemzugehörig des angebotenen Verlegesystem

Achtung - alternative Verlegetechnologie:
- Ausgleichmaßnahmen mittels flexiblem, hydraulisch
  erhärtendem Dünnbettmörtel /  Ausgleichsspachtel der
  Mindestgüte C2 gemäß DIN EN 12004 - Ausführung
  hohlraumfreies Verlegen der Fliesen im
  Dünnbett im Buttering-Floating-Verfahren mit
  zweikomponentigem, zementärem,  hochflexiblem und
  schnell erhärtendem Fließbettmörtel, C2 EF S2 gemäß DIN EN 12004

Fliesenflächen mit hydraulisch erhärtendem Fugenmörtel für hohe Beanspruchungen verfugen. Fugenmörtel mit hoher Abriebfestigkeit CG2 WA gemäß DIN EN 13888, beständig bei Dampfstrahlreinigung.

- Fugenbreite: 6 mm
- Fugenfarbe: im Abgleich und analog bestehende Fugenfarbe Überlaufrinne

Das Stellen, Vorhalten und Abbauen erforderlicher Arbeits- und Schutzgerüste, einschl. deren Umbauten in gesonderter Position.
Menge: 10,000 m

**03.04.03.02.10 Auskleidung / Verlegung Fliesen "finnische Rinne" Schenkelplatte, weiß neutral/matt**
keramische Auskleidung der "finnischen Rinne"
aus stranggepresste keramischen Steinzeugplatten, Wasseraufnahme nach DIN EN 14411- Gruppe AIb; 1. Sorte; glasiert, Überlaufrinne

- Nennmaß ca. 25 x 12,5 cm
- Herstellmaß 244 x 119/25 x 8 mm
- Farbe : aktiv weiß
- Oberfläche : eben, glasiert
- Trittsicherheit: BWG C,nach Merkblatt GUV -I 8527 "Bodenbeläge nassbelasteter Barfußbereich"

Hersteller / Prodkut als Leitfabrikat:

Hersteller:  Agrob Buchtal
Serie:  Beckenkopfsystem Berlin
Farbe:  neutral 10 (aktivweiß)
Art.Nr:  Schenkelplatte - 701-37011; 244x119/25x8

-> jeweils 4 Stück/m

angebotende Fliese:
Hersteller: '.........'
Serie: '.........'
Farbe: '.........'
Art.Nr: '.........'
(Bieterangabe, wenn abweichend vom vorgegebenen Produkt!)

Ausführung & Verlegung im Fugenschnitt gem. Werkplanung Fliesenlieferant

Verlegung horizontal auf vorbeschriebenem Ausgleichsspachtel einschl. aller Zuschnitte und Anpassungen,

Hohlraumfreies und vollsattes Verlegen der Fliesen im Dünnbett / Mittelbett im Buttering-Floating-Verfahren auf Wandflächen des Beckens mit zweikomponentigem, zementärem, hochflexiblem und schnell erhärtendem Fließbettmörtel, C2 EF S2 gemäß DIN EN 12004.

Fliesenflächen mit Reaktionsharzfugenmörtel RG gemäß DIN EN 13888 verfugen.

- Fugenbreite: 6 mm
- Fugenfarbe: grau, jedoch nach Bemusterung und Freigabe durch den AG bzw. Planer
Menge: 90,000 m

**03.04.03.02.11 Auskleidung / Verlegung Fliesen "finnische Rinne" Schenkelplatte, weiß neutral/matt, in Radien verlegt**
keramische Auskleidung der "finnischen Rinne"
aus stranggepresste keramischen Steinzeugplatten, Wasseraufnahme nach DIN EN 14411- Gruppe AIb; 1. Sorte; glasiert, in Radien verlegt, Überlaufrinne

- Nennmaß ca. 12,5 x 12,5 cm
- Herstellmaß 119 x 119/25 x 8 mm
- Farbe : aktiv weiß
- Oberfläche : eben, glasiert
- Trittsicherheit: BWG C,nach Merkblatt GUV -I 8527 "Bodenbeläge nassbelasteter Barfußbereich"

Hersteller / Prodkut als Leitfabrikat:

Hersteller:  Agrob Buchtal
Serie:  Beckenkopfsystem Berlin
Farbe:  neutral 10 (aktivweiß)
Art.Nr:  Schenkelplatte - 701-37015; 119x119/25x8

-> jeweils 8 Stück/m

angebotende Fliese:
Hersteller: '.........'
Serie: '.........'
Farbe: '.........'
Art.Nr: '.........'
(Bieterangabe, wenn abweichend vom vorgegebenen Produkt!)

Ausführung & Verlegung im Fugenschnitt gem. Werkplanung Fliesenlieferant

Verlegung horizontal auf vorbeschriebenem Ausgleichsspachtel einschl. aller Zuschnitte und Anpassungen,

Hohlraumfreies und vollsattes Verlegen der Fliesen im Dünnbett / Mittelbett im Buttering-Floating-Verfahren auf Wandflächen des Sprungbeckens mit zweikomponentigem, zementärem, hochflexiblem und schnell erhärtendem Fließbettmörtel, C2 EF S2 gemäß DIN EN 12004.

Fliesenflächen mit Reaktionsharzfugenmörtel RG gemäß DIN EN 13888 verfugen.

- Fugenbreite: 6 mm
- Fugenfarbe: grau, jedoch nach Bemusterung und Freigabe durch den AG bzw. Planer.
Menge: 20,000 m

**03.04.03.02.12 Kapillarbrechenden Fugenfüllung hinter Überlaufrinne**
Kapillarbrechenden Fugenfüllung an der Beckenumgangsseite der keramischen Überlaufrinne herstellen mit einem Vergussmörtel aus Epoxidharz und feuergetrocknetem Quarzsand Ø 0,1-0,4 mm im Mischungsverhältnis 1:1,5 in Raumteilen.
Um ein Auslaufen der Vergussmasse zu verhindern sind die Fugen der Rinne vorab zu schließen.
Die Oberfläche des Vergusses ist nach Erreichen einer ausreichenden Erhärtungszeit abzusanden mit feuergetrocknetem Quarzsand Ø 0,4 - 0,8 mm.

- Querschnitt/lfdm: ca. 50 x 30 mm - Beckenumgangsseite
- Querschnitt/lfdm: ca. 30 x 30 mm - Beckenseite
Menge: 105,000 m

**03.04.03.02.13 Rillenplatte mit non-slip Sicherheitsmarkierung für Trittstuffe, 25 x 15,6 cm, weiß/blau**
Rillenplatte mit blauer Sicherheitsmarkierung
auf Trittstufe für wasserführende Beckenausstiegstreppe Erlebnisbecken aus stranggepressten, keramischen Fliesen/Platten, Wasseraufnahme nach DIN EN 14411, Gruppe A Ib, 1. Sorte,

- Nennmaß ca. 25 x 15,6 cm
- Herstellmaß 244 x 150 x 8 mm
- Farbe : aktiv weiß / azur hell
- Oberfläche : gerillt, glasiert
- Trittsicherheit: BWG C,nach Merkblatt GUV -I 8527 "Bodenbeläge nassbelasteter Barfußbereich"
- Verlegen auf Beckenausstiegstreppe
- Ausführung: ab +- 0,00 = OK Beckenumgang bis ca. -1000

Hersteller / Prodkut als Leitfabrikat:

Hersteller:  Agrob Buchtal
Serie: Rillenplatten
Farbe: neutral 10 (aktivweiß) / azur aktiv
Art.Nr: 900588-34156H

angebotende Fliese:
Hersteller: '.........'
Serie: '.........'
Farbe: '.........'
Art.Nr: '.........'
(Bieterangabe, wenn abweichend vom vorgegebenen Produkt!)

Ausführung u.Verlegung  im Fugenschnitt gem. Werkplanung Fliesenlieferant

Verlegung horizontal auf vorbeschriebenem Ausgleichsspachtel einschl. aller Zuschnitte und Anpassungen,

Hohlraumfreies Verlegen der Fliesen im Dünnbett im Buttering-Floating-Verfahren auf Wandflächen des Erlebnisbeckens mit zweikomponentigem, zementärem, hochflexiblem und schnell erhärtendem Fließbettmörtel, C2 EF S2 gemäß DIN EN 12004.

Bewegungsfugen sind im Übergang Wand - Wand, in Ecken sowie als Feldunterteilung gem. Fliesen- und Fugenplan Wände vorzusehen. Die Fugen müssen frei von Mörtelresten sein und sind hierfür ggf. auszukratzen.

Fliesenflächen mit hydraulisch erhärtendem Fugenmörtel für hohe Beanspruchungen verfugen. Fugenmörtel mit hoher Abriebfestigkeit CG2 WA gemäß DIN EN 13888, beständig bei Dampfstrahlreinigung.

- Fugenbreite: 6 mm
- Fugenfarbe: grau, jedoch nach Bemusterung und Freigabe durch den AG bzw. Planer. Die Bemusterung muß rechtzeitig unter Beachtung des Bauablaufes erfolgen

Das Stellen, Vorhalten und Abbauen erforderlicher Arbeits- und Schutzgerüste, einschl. deren Umbauten in gesonderter Position.
Menge: 110,000 St

**03.04.03.02.14 Rillenplatte mit non-slip Sicherheitsmarkierung für Trittstuffe, 25 x 15,6 cm, weiß**
Rillenplatte mit blauer Sicherheitsmarkierung
auf Trittstufe für wasserführende Beckenausstiegstreppe Erlebnisbecken aus stranggepressten, keramischen Fliesen/Platten, Wasseraufnahme nach DIN EN 14411, Gruppe A Ib, 1. Sorte,

- Nennmaß ca. 25 x 15,6 cm
- Herstellmaß 244 x 150 x 8 mm
- Farbe : aktiv weiß
- Oberfläche : gerillt, glasiert
- Trittsicherheit: BWG C,nach Merkblatt GUV -I 8527 "Bodenbeläge nassbelasteter Barfußbereich"
- verlegen auf Beckenausstiegtreppe
- Ausführung: ab +- 0,00 = OK Beckenumgang bis ca. -1000

Hersteller / Prodkut als Leitfabrikat:

Hersteller: Agrob Buchtal
Serie: Rillenplatten
Farbe: neutral 10 (aktivweiß)
Art.Nr: 91i-34110H

angebotende Fliese:
Hersteller: '.........'
Serie: '.........'
Farbe: '.........'
Art.Nr: '.........'
(Bieterangabe, wenn abweichend vom vorgegebenen Produkt!)

Ausführung u.Verlegung  im Fugenschnitt gem. Werkplanung Fliesenlieferant

Verlegung horizontal auf vorbeschriebenem Ausgleichsspachtel einschl. aller Zuschnitte und Anpassungen,

Hohlraumfreies Verlegen der Fliesen im Dünnbett im Buttering-Floating-Verfahren auf Wandflächen des Sprungbeckens mit zweikomponentigem, zementärem, hochflexiblem und schnell erhärtendem Fließbettmörtel, C2 EF S2 gemäß DIN EN 12004.

Bewegungsfugen sind im Übergang Wand - Wand, in Ecken sowie als Feldunterteilung gem. Fliesen- und Fugenplan Wände vorzusehen. Die Fugen müssen frei von Mörtelresten sein und sind hierfür ggf. auszukratzen.

Fliesenflächen mit hydraulisch erhärtendem Fugenmörtel für hohe Beanspruchungen verfugen. Fugenmörtel mit hoher Abriebfestigkeit CG2 WA gemäß DIN EN 13888, beständig bei Dampfstrahlreinigung.

- Fugenbreite: 6 mm
- Fugenfarbe: grau, jedoch nach Bemusterung und Freigabe durch den AG bzw. Planer. Die Bemusterung muß rechtzeitig unter Beachtung des Bauablaufes erfolgen

Das Stellen, Vorhalten und Abbauen erforderlicher Arbeits- und Schutzgerüste, einschl. deren Umbauten in gesonderter Position.
Menge: 100,000 St

**03.04.03.02.15 Rillenplatte für Tritt- und Setzstufen, 25 x 12,5 cm, blau**
Rillenplatte auf Trittstufe für wasserführende Beckenausstiegstreppe Erlebnisbecken aus stranggepressten, keramischen Fliesen/Platten, Wasseraufnahme nach DIN EN 14411, Gruppe A Ib, 1. Sorte,

- Nennmaß ca. 25 x 12,5 cm
- Herstellmaß 244 x 119 x 6 mm
- Farbe : azur hell, azur dunkel
- Oberfläche : eben, unglasiert
- Trittsicherheit: BWG C,nach Merkblatt GUV -I 8527 "Bodenbeläge nassbelasteter Barfußbereich"
- verlegen auf Beckenausstiegtreppe
- Ausführung: ab +- 0,00 = OK Beckenumgang bis ca. -1.000

Hersteller / Prodkut als Leitfabrikat:

Hersteller: Agrob Buchtal
Serie: Chroma
Farbe: azur hell, azur dunkel
Art.Nr: 552002-18120H
 552004-18120H

angebotende Fliese:
Hersteller: '.........'
Serie: '.........'
Farbe: '.........'
Art.Nr: '.........'
(Bieterangabe, wenn abweichend vom vorgegebenen Produkt!)

Ausführung u.Verlegung  im Fugenschnitt gem. Detailplanung Fliesenlieferant

Verlegung horizontal auf vorbeschriebenen Ausgleichsspachtel einschl. aller Zuschnitte und Anpassungen,

weitere Ausführung der Leistung gem. Vorposition
Menge: 170,000 St

**03.04.03.02.16 Erhöhte Beckenwand über "Wiesbadener Rinne", gerade und in Radien**
Steinzeugplatten an Beckenwänden Erlebnisbecken aus stranggepressten, keramischen Fliesen/Platten, Wasseraufnahme nach DIN EN 14411, Gruppe A Ib, 1. Sorte,

- Nennmaß ca. 25 x 12,5 cm
- Herstellmaß 244 x 119 x 8 mm
- Farbe : azur dunkel
- Oberfläche : eben, glasiert
- Trittsicherheit: BWG C,nach Merkblatt GUV -I 8527 "Bodenbeläge nassbelasteter Barfußbereich"

- Ausführung: ab +- 0,00 = OK Beckenumgang bis ca. + 500

Hersteller / Prodkut als Leitfabrikat:

Hersteller:  Agrob Buchtal
Serie:  Chroma
Farbe: azur dunkel
Art.Nr: 553004-38110H
 552004-18120H
 553004-37125/37126/37127
 552004-37125

angebotende Fliese:
Hersteller: '.........'
Serie: '.........'
Farbe: '.........'
Art.Nr: '.........'
(Bieterangabe, wenn abweichend vom vorgegebenen Produkt!)

Ausführung u.Verlegung  im Fugenschnitt gem. Detailplanung Fliesenlieferant

Verlegung horizontal auf vorbeschriebenen Ausgleichsspachtel einschl. aller Zuschnitte und Anpassungen,

Höhe der Wand:  ca. 40 cm
Stärke der Wand:  ca. 38 cm

gebogener Bereich: 24 Meter
gerader Bereich: 6 Meter

weitere Ausführung der Leistung gem. Vorposition
Menge: 30,000 m

**03.04.03.02.17 Zulage für Ausbildung des Sockels in Radien**
Zulage für die Ausbildung des Fliesensockels der Vorposition in Radien inkl. aller dafür erforderlicher Zuschnitte und Anpassarbeiten.
Menge: 24,000 m

**03.04.03.02.18 Erhöhte Beckenwand ohne "Wiesbadener Rinne", gerade**
Steinzeugplatten an Beckenwänden Erlebnisbecken aus stranggepressten, keramischen Fliesen/Platten, Wasseraufnahme nach DIN EN 14411, Gruppe A Ib, 1. Sorte,

- Nennmaß ca. 25 x 12,5 cm
- Herstellmaß 244 x 119 x 8 mm
- Farbe : azur dunkel
- Oberfläche : eben, glasiert
- Trittsicherheit: BWG C,nach Merkblatt GUV -I 8527 "Bodenbeläge nassbelasteter Barfußbereich"

- Ausführung: ab +- 0,00 = OK Beckenumgang bis ca. + 500

Hersteller / Prodkut als Leitfabrikat:

Hersteller: Agrob Buchtal
Serie:  Chroma
Farbe: azur dunkel
Art.Nr: 553004-38110H
 552004-18120H
 553004-37125/37137

angebotende Fliese:
Hersteller: '.........'
Serie: '.........'
Farbe: '.........'
Art.Nr: '.........'
(Bieterangabe, wenn abweichend vom vorgegebenen Produkt!)

Ausführung u.Verlegung  im Fugenschnitt gem. Detailplanung Fliesenlieferant

Verlegung horizontal auf vorbeschriebenen Ausgleichsspachtel einschl. aller Zuschnitte und Anpassungen,

Höhe der Wand:  ca. 80 cm
Stärke der Wand:  ca. 38 cm

gerader Bereich: 15 Meter
Menge: 15,000 m

**03.04.03.02.19 Lieferung und Herstellung Steigleiternische, Zulage**
Steinzeugplatten an Beckenwänden Erlebnisbecken für Steigleiternische aus stranggepressten, keramischen Fliesen/Platten, Wasseraufnahme nach DIN EN 14411, Gruppe A Ib, 1. Sorte, inkl. aller notwendigen Form- und Passsteine

- Nennmaß ca. 282/244*160 mm
- Herstellmaß 282/244 x 160 x 50 mm
- Farbe : azur dunkel
- Oberfläche : eben, glasiert
- Trittsicherheit: BWG C,nach Merkblatt GUV -I 8527 "Bodenbeläge nassbelasteter Barfußbereich"
- verlegen auf Beckenausstiegtreppe
- Ausführung: ab +- 0,00 = OK Beckenumgang bis ca. -1.000

Hersteller / Prodkut als Leitfabrikat:

Hersteller: Agrob Buchtal
Serie:  Chroma
Farbe: azur hell
Art.Nr: 552002-55567 (4 Stück)
 552002-55566 (2 Stück)
 552002-18120H (26 Stück)
 552004-37120 (6 Stück)

angebotende Fliese:
Hersteller: '.........'
Serie: '.........'
Farbe: '.........'
Art.Nr: '.........'
(Bieterangabe, wenn abweichend vom vorgegebenen Produkt!)

Ausführung u.Verlegung  im Fugenschnitt gem. Detailplanung Fliesenlieferant

Verlegung horizontal auf vorbeschriebenen Ausgleichsspachtel einschl. aller Zuschnitte und Anpassungen,

Höhe der Wand:  ca. 1.000 mm
Breite der Nische:  ca.  800 mm
Menge: 1,000 St

**03.04.03.02.20 Hinterfüllschnur 10 mm, Dehnfugen, Anschlüsse Wand/Wand, Feldfuge Wände**
Unverrottbare DIN Polyband-Hinterfüllschnur in sämtlichen Dehnungsfugen in Fliesenbelag der Beckenwände einbauen.
- d = 10 mm.
Ausführung als geschlossenzellige Polyethylen- Rundschnur
Die Hinterfüllschnur darf beim Einbau nicht beschädigt werden.
Die Anhaftung des nachfolgend einzubringenden elastischen Dichtstoffes muß zwingend vermieden werden.

Ausführung u.Verlegung gem Fugenplan:
Menge: 300,000 m

**03.04.03.02.21 dauerelastische Verfugung, Silikon, Dehnfugen, Anschlüsse Wand/Wand, Feldfuge Beckenwände**
Elastischer Fugenverschluß auf Silikonbasis schwimmhallengeeignet, an allen vertikalen Übergängen von Wandfliesenflächen zu Wandfliesenflächen - Randanschlußfugen bzw. Fugenverschluß aller Dehnungsfugen im Wandfliesenbelag
einschl. Fugensäuberung, Abklebung der Ränder,
Flankenprimerung,
Einbringung + glätten der Dichtmasse,

Vorfüllung mit geschlossenzelliger
PE-Schaumstoffschnur in gesond. Position

- Fugenbreite: 8 -12 mm i.M. 10 mm
Fugenfarbe : analog Verfugung, Standartfarbton,  jedoch nach Bemusterung durch Architekt und Bauherr

angebotenes Fabrikat / Produkt Fugenverschluss: '.........'
(Bietereintragung)

Ausführung u.Verlegung gem Fugenplan:
Menge: 300,000 m

**03.04.03.02.22 Zulage Anarbeitung/Ausschnitt Fliesen an Rutschenverankerung, vorwiegend rund**
Zulage zu vorbeschriebener Verlegung der Wandfliesen an Beckenwänden für die maßlich exakte Anarbeitung und Anpassung der Wandfliesen an die EBT Rutsche:

* 2 Stück Rutschenhalterungen - Durchm. ca. 150 - 250 mm

Hierfür sind die Auslassdüsen bereits vor Estricheinbau exakt auf das Fliesenraster einzumessen und zu fixieren.
Menge: 35,000 St

###### Position 03.04.03.03 Fliesen Beckenboden

**03.04.03.03.1 Bekleidung / Verlegung Beckenboden, AB Croma, 25 x 25 cm, stranggepresste Steinzeugplatte, azur hell**
Bekleidung der Beckenboden des Erlebnisbeckens aus stranggepresste keramischen Steinzeugplatten, Wasseraufnahme nach DIN EN 14411- Gruppe AIb; 1. Sorte; glasiert,

- Nennmaß ca. 250 x 250 mm
- Herstellmaß  244 x 244 x 8 mm
- Farbe : azur hell
- Oberfläche : eben, glasiert
- Rutschhemmung: -/B
- verlegen auf Beckenboden
- verlegen im Fugenschnitt gemäß Verlegeplan
- Fugenbreite: 6 mm

Hersteller / Prodkut als Leitfabrikat:

Hersteller: Agrob Buchtal
Serie: Chroma
Farbe: azur hell
Art.Nr: 553002-32050H

angebotende Fliese:
Hersteller: '.........'
Serie: '.........'
Farbe: '.........'
Art.Nr: '.........'
(Bieterangabe, wenn abweichend vom vorgegebenen Produkt!)

Ausführung u.Verlegung im Fugenschnitt

Verlegung horizontal und im Gefälle auf vorbeschriebenem Ausgleichsestrich einschl. aller Zuschnitte und Anpassungen,
Grundrißform Becken gem. Grundriss Zeichnung
- Bodenflächen:
Tiefe: 0,85 bis 1,19 vom Beckenrand

Hohlraumfreies Verlegen der Fliesen im Dünnbett im Buttering-Floating-Verfahren auf Wandflächen des Erlebnisbeckens mit zweikomponentigem, zementärem, hochflexiblem und schnell erhärtendem Fließbettmörtel, C2 EF S2 gemäß DIN EN 12004.

inkl. aller Anpass- und Zuschnittarbeiten zur Anpassung an die teils in Radien ausgeführten Beckenwände.

Bewegungsfugen sind im Fliesenbelag des Beckens im Übergang Boden - Wand, in Ecken sowie als Feldunterteilung gem. Fliesen- und Fugenplan Wände vorzusehen. Die Fugen müssen frei von Mörtelresten sein und sind hierfür ggf. auszukratzen.

Fliesenflächen mit hydraulisch erhärtendem Fugenmörtel für hohe Beanspruchungen verfugen. Fugenmörtel mit hoher Abriebfestigkeit CG2 WA gemäß DIN EN 13888, beständig bei Dampfstrahlreinigung.

- Fugenbreite: 6 mm
- Fugenfarbe: grau, jedoch nach Bemusterung und Freigabe durch den AG bzw. Planer. Die Bemusterung muß rechtzeitig unter Beachtung des Bauablaufes erfolgen

Das Stellen, Vorhalten und Abbauen erforderlicher Arbeits- und Schutzgerüste, einschl. deren Umbauten in gesonderter Position.
Menge: 190,000 m2

**03.04.03.03.2 Zulage andersfarbige Fliesen, azur dunkel**
Zulage für die Verwendung von andersfarbigen Fliesen zur Vorposition
Farbe: azur dunkel
Art.-Nr.: 553004-32050H
Menge: 1450,000 St

**03.04.03.03.3 Mehr- bzw. Minderpreis andersformatige und andersfarbige Fliesen, azur dunkel, 12,5 x 25 cm**
Zulage für die Verwendung von andersformatigen und andersfarbigen Fliesen zur Vorposition
Farbe: azur dunkel
Format: 12,5 x 25 cm
Art.-Nr.: 553004-38110H
Menge: 150,000 St

**03.04.03.03.4 Zulage Anarbeitung/Ausschnitt Fliesen an Reinwassereinströmdüsen, vorwiegend rund**
Zulage zu vorbeschriebener Verlegung der Bodenfliesen auf Beckenboden für die maßlich exakte Anarbeitung und Anpassung der Bodenfliesen an die Bodenauslässe:

* 35 Stück Einströmdüsen - Durchm. ca. 50-150 mm

Hierfür sind die Auslassdüsen bereits vor Estricheinbau exakt auf das Fliesenraster einzumessen und zu fixieren.
Menge: 35,000 St

**03.04.03.03.5 Hinterfüllschnur 10 mm, Dehnfugen, Anschlüsse Boden/Wand, Feldfuge Boden**
Unverrottbare DIN Polyband-Hinterfüllschnur in sämtlichen Dehnungsfugen in Fliesenbelag des Beckenboden einbauen.
- d = 10 mm.
Ausführung als geschlossenzellige Polyethylen- Rundschnur
Die Hinterfüllschnur darf beim Einbau nicht beschädigt werden.
Die Anhaftung des nachfolgend einzubringenden elastischen Dichtstoffes muß zwingend vermieden werden.

Ausführung u.Verlegung gem Fugenplan:
Menge: 120,000 m

**03.04.03.03.6 Dauerelastische Verfugung, Silikon, Dehnfugen, Anschlüsse Boden/Wand, Feldfuge Beckenboden**
Elastischer Fugenverschluss auf Silikonbasis schwimmhallengeeignet, an allen horizontalen Übergängen von Bodenfliesenflächen zu Wandfliesenflächen - Randanschlussfugen bzw. Fugenverschluss aller Dehnungsfugen im Bodenfliesenbelag
einschl. Fugensäuberung, Abklebung der Ränder,
Flankenprimerung,
Einbringung + glätten der Dichtmasse,

Vorfüllung mit geschlossenzelliger
PE-Schaumstoffschnur in gesond. Position

- Fugenbreite: 8 -12 mm i.M. 10 mm
Fugenfarbe : analog Verfugung, Standartfarbton,  jedoch nach Bemusterung durch Architekt und Bauherr

angebotenes Fabrikat / Produkt Fugenverschluss '.........'
(Bietereintragung)

Ausführung u.Verlegung gem Fugenplan:
Menge: 200,000 m

##### Abschnitt 03.04.04 Fliesen Planschbecken

###### Position 03.04.04.01 Ausgleichputz Beckenwände

**03.04.04.01.1 Abkleben von Wandeinbauelementen, als besondere Leistung nach VOB/C DIN 18350-Pkt.4.2.10**
Maßnahmen zum Schutz von fest in den Wandkonstruktionen eingebauten Einbauelementen sowie ggf. bereits im Beckenwände vorh. Einbauteilen durch Abkleben  -
betrifft:
* 10 Stück UWS - Durchm. ca. 50 cm
* 10 Stück Reinwassereinströmdüsen, Durchm. ca.20 cm
Schutz durch dauerhaft und staubdichtes Abkleben genannter  Einrichtungen als besondere Leistung nach VOB/C DIN 18350-Pkt.4.2.10.
Auf die Verwendung von geeigneten Klebebändern, in Abstimmung auf die zu schützenden Oberflächen ist zwingend zu achten. Abdeckmaterial inkl. Klebebänder nach Beendigung der Arbeiten rückstandslos beseitigen.
Gesamtmenge summiert sich aus mehreren Teilmengen.
Menge: 20,000 St

**03.04.04.01.2 Haftbrücke / Grundierung auf Kunstharzbasis auf Stahlbeton-Beckenwände auftragen**
Aufbringen einer lösemittelfreien
Kunstharzgrundierung auf vorbereitete, sandgestrahlte
Stahlbetonwände und Treppenanlage des  Kinderplanschbeckens als Systemhaftbrücke für nachfolgend beschriebenen mineralischen Ausgleichsputz

angeb. Fabrikat / Produkt Haftbrücke: '.........'
(Bietereintragung)

Herstellung der Haftbrücke entsprechend
Verarbeitungsrichtlinie des Herstellers.

Verbrauch: ca. 100-200 g/m² (Je nach Rauheit und
Saugfähigkeit des Untergrundes)
betrifft:
* Wandflächen Kinderplanschbecken
* Flächen der Tritt- und Setzstufen Beckenausstiegstreppe
Menge: 30,000 m2

**03.04.04.01.3 Ausgleichsspachtel / -putz Beckenwände, i.M. 25 mm**
Herstellen einer Kontaktspachtelung aus flexiblem, hydraulisch erhärtendem Dünnbettmörtel der Mindestgüte C2 gemäß DIN EN 12004 auf Stahlbetonwandflächen des Beckens.
Für den optimalen Verbund der nachfolgenden Spachtelmasse ist der Dünnbettmörtel mit einer 6-8 mm Zahnung aufzuziehen. Zahnung stehen und aushärten lassen.

Ausführung der Leistungen gem. Werkplanung Fliesenlieferant

Aufbringen einer Ausgleichsspachtelung (Schichtstärke 15 - 30 mm)  - im Mittel 25 mm mit hydraulisch schnell erhärtendem, standfestem Zementmörtel im Spritz- oder Spachtelverfahren. Oberfläche der Ausgleichsspachtel eben abziehen und glätten. Spachtelung im Bereich von Durchdringungen kranzartig um die Durchdringung aussparen und im Winkel von 90° abstellen. Putzlehren anschließend entfernen, die Bereiche bündig beispachteln.
Fachgerechte Nachbehandlung durchführen, die Spachtelung durch Nachfeuchten vor zu schneller Austrocknung schützen.
- Schichtdicke im Mittel: ca. 25 mm.

materialtechnologische Mindestanforderungen :
Standfest, schnellerhärtend
- PCC-Mörtel gemäß ZDB-Merkblatt, absolut kalkfrei
- Die Mörtelzusammensetzung entspricht dem Merkblatt des Zentralverband des Deutschen Baugewerbes ZDB Schwimmbadbau - Hinweise für Planung und Ausführung keramischer Beläge im Schwimmbadbau.
- Druckfestigkeit: > 20,0 N/mm²
- Festigkeitsklasse CS IV gemäß DIN EN 998-1  (> 6,0 N/mm²)

Ausgleichsputz entsprechend Verarbeitungsrichtlinie des
Herstellers aufbringen und nach
Anforderungen der DIN 18202, Tabelle 3, Zeile 7
(erhöhte Anforderungen!) für die Aufnahme von Fliesen
eben und glatt abziehen

- Wandhöhe / Arbeitshöhe ab OK Beckenboden: ab 0,00 bis ca. 0,75 m

Das Stellen, Vorhalten und Abbauen erforderlicher Arbeits- und Schutzgerüste, einschl. deren Umbauten in gesonderter Position.

Bezüglich der technologischen Einbaubedingungen sowie der längeren Transportwege im Gebäudeinneren / auf der Baustelle sind die ZTV's Baustelleneinrichtung zu beachten. Eventuelle, diesebezügliche Mehraufwendungen sind in den EP der Position einzurechnen.
Menge: 30,000 m2

**03.04.04.01.4 Zulage für die Ausbildung der gerundeten Beckenwandenden und -köpfe, Dicke bis 40 mm**
Zulage für die Profilierung/Modellierung der Beckenwandenden und Beckenwandköpfe zur Vorposition bis zu einer Stärke von 40 mm. Sonst wie Pos. vor
Menge: 25,000 m2

**03.04.04.01.5 Ausgleichsspachtel Treppenanlage, i.M. 25 mm**
Herstellen einer Kontaktspachtelung aus flexiblem, hydraulisch erhärtendem Dünnbettmörtel der Mindestgüte C2 gemäß DIN EN 12004 auf Stahlbetonflächen der Ausstiegstreppenanlage Becken

Ausführung der Leistung gem. Vorposition, jedoch:

Ausführung auf horizontalen Flächen der Trittstufen Treppenausstiegstreppe
Ausführung auf vertikalen Flächen der Setzstufen Treppenausstiegstreppe

- Schichtdicke im Mittel: ca. 25 mm.
- Ausführung: ab +- 0,00 = OK Beckenumgang bis ca. -750
- Höhe Setzstufe: ca. 170 mm
- Breite Trittstufe: ca. 300 mm
- Einzellänge/Treppenbreite: ca. 25 m

Ausführung der Leistungen gem. Werkplanung Fliesenlieferant
Menge: 5,000 m2

**03.04.04.01.6 Mehrdicke Ausgleichputz Wände, für 5 mm Mehrstärke**
Mehrdicke des vorbeschriebenen schnell erhärtenden Ausgleichsspachtel/Ausgleichsputz - Mindestgüte C2 nachDIN EN 12004, je 5 mm Dicke, Ausführung nach Erfordernis Bestandskontrolle bzw. nach besondere Anordnung der örtlichen Bauleitung
Menge: 20,000 m2

**03.04.04.01.7 Zulage Fugenausbildung im Ausgleichsputz**
Zulage zu vorbeschriebenen Ausgleichputz der Stärke 25 - 30 mm für die die Ausbildung von Dehnungsfugen aus der Fliesenebene in gesamter Putzstärke.
- Fugenbreite : ca. 10 mm
- Einzellänge: ca. 5,0 m - gesamte Wandhöhe

Fugenausbildung durch Einlage eines kompreßiblen, jedoch formstabilen Fugenbandes o.ä.
Ausführung nach Wahl AN, jedoch in Abstimmung AN

Ausführung / Fugenausbildung: '..........'
(Bietereintragung

Ausführung der Fugen gem. Fugenplanung
Menge: 10,000 m

###### Position 03.04.04.02 Fliesen Beckenwände

**03.04.04.02.1 Bekleidung Beckenwände Planschbecken, Mosaik 25 x 25 mm, rot-Mix, R10/B**
Bekleidung der Beckenwände Planschbecken aus  trockengepresste keramische Mosaikfliesen, Wasseraufnahme nach DIN EN 14411-G
Gruppe B Ia; 1. Sorte; glasiert, Bewertungsgruppe Rutschgefahr mind. R 10/ B gemäß BGR 181;

- Nennmaß ca. 25 x 25 mm (Mosaik)
- Herstellmaß  24 x 24 x 6 mm
- Farbe : coral-rot-mix nach unten benannter Serie, jedoch nach Bemusterung durch Architekt und Bauherr,
- Oberfläche : eben, glasiert, matt
- Rutschhemmung: R10/B
- Belastungsgruppe 1
- verlegen im Innenbereich
- verlegen im Fugenschnitt gemäß Verlegeplan
- Fugenbreite: 3 mm

Hersteller / Prodkut als Leitfabrikat:

Hersteller:  Agrob Buchtal
Serie:  Fresh
Farbe:  Coral Red-Mix

angebotende Fliese:
Hersteller: '.........'
Serie: '.........'
Farbe: '.........'
(Bieterangabe, wenn abweichend vom vorgegebenen Produkt!)

Ausführung & Verlegung im Fugenschnitt gem. Werkplanung Fliesenlieferant

Verlegung vertikal auf Beckenwände auf vorh. Abdichtung, einschl. aller Zuschnitte und Anpassungen,

Ansetzen und Verlegen der Mosaikfliesen im Dünnbett im Buttering-Floating-Verfahren auf  Bodenflächen mit Verbundabdichtung mittels Epoxidharzklebstoff R2 T gemäß DIN EN 12004.

Bewegungsfugen sind im Fliesenbelag des Beckens im Übergang Boden - Wand, in Ecken vorzusehen. Die Fugen müssen frei von Mörtelresten sein und sind hierfür ggf. auszukratzen.

Fliesenflächen mit Reaktionsharzfugenmörtel RG gemäß DIN EN 13888 verfugen.

Achtung: die Fugenfarbe ist rechtzeitig vor Verfugung mit dem AG bzw. mit dem Architekten zu bemustern und freigeben zu lassen.
Menge: 5,000 m2

**03.04.04.02.2 Bekleidung Beckenwände/Treppe Planschbecken, Mosaik 25 x 25 mm, orange-Mix, R10/B**
Bekleidung der Beckenwände Planschbecken aus  trockengepresste keramische Mosaikfliesen, Wasseraufnahme nach DIN EN 14411-G
Gruppe B Ia; 1. Sorte; glasiert, Bewertungsgruppe Rutschgefahr mind. R 10/B gemäß BGR 181;

- Nennmaß ca. 25 x 25 mm (Mosaik)
- Herstellmaß  24 x 24 x 6 mm
- Farbe : sunset-orange-mix nach unten benannter Serie, jedoch nach Bemusterung durch Architekt und Bauherr,
- Oberfläche : eben, glasiert, matt
- Rutschhemmung: R10/B
- Belastungsgruppe 1
- verlegen im Innenbereich
- verlegen im Fugenschnitt gemäß Verlegeplan
- Fugenbreite: 3 mm

Hersteller / Prodkut als Leitfabrikat:

Hersteller:  Agrob Buchtal
Serie:  Fresh
Farbe:  sunset orange-mix

angebotende Fliese:
Hersteller: '.........'
Serie: '.........'
Farbe: '.........'
(Bieterangabe, wenn abweichend vom vorgegebenen Produkt!)

Ausführung & Verlegung im Fugenschnitt gem. Werkplanung Fliesenlieferant

Verlegung vertikal auf Beckenwände auf  vorh. Abdichtung, einschl. aller Zuschnitte und Anpassungen,

Ansetzen und Verlegen der Mosaikfliesen im Dünnbett im Buttering-Floating-Verfahren auf  Bodenflächen mit Verbundabdichtung mittels Epoxidharzklebstoff R2 T gemäß DIN EN 12004.

Bewegungsfugen sind im Fliesenbelag des Beckens im Übergang Boden - Wand, in Ecken vorzusehen. Die Fugen müssen frei von Mörtelresten sein und sind hierfür ggf. auszukratzen.

Fliesenflächen mit Reaktionsharzfugenmörtel RG gemäß DIN EN 13888 verfugen.

Achtung: die Fugenfarbe ist rechtzeitig vor Verfugung mit dem AG bzw. mit dem Architekten zu bemustern und freigeben zu lassen.
Menge: 10,000 m2

**03.04.04.02.3 Bekleidung Beckenwände Planschbecken, Mosaik 25 x 25 mm, Green-Mix, R10/B**
Bekleidung der Beckenwände Planschbecken aus trockengepresste keramische Mosaikfliesen, Wasseraufnahme nach DIN EN 14411-G
Gruppe B Ia; 1. Sorte; glasiert, Bewertungsgruppe Rutschgefahr mind. R 10/B gemäß BGR 181;

- Nennmaß ca. 25 x 25 mm (Mosaik)
- Herstellmaß  24 x 24 x 6 mm
- Farbe : green-Mix nach unten benannter Serie, jedoch nach Bemusterung durch Architekt und Bauherr,
- Oberfläche : eben, glasiert, matt
- Rutschhemmung: R10/B
- Belastungsgruppe 1
- verlegen im Innenbereich
- verlegen im Fugenschnitt gemäß Verlegeplan
- Fugenbreite: 3 mm

Hersteller / Prodkut als Leitfabrikat:

Hersteller: Agrob Buchtal
Serie: Fresh
Farbe: lime-green-mix

angebotende Fliese:
Hersteller: '.........'
Serie: '.........'
Farbe: '.........'
(Bieterangabe, wenn abweichend vom vorgegebenen Produkt!)

Ausführung & Verlegung im Fugenschnitt gem. Werkplanung Fliesenlieferant

Verlegung vertikal auf Beckenwände auf  vorh. Abdichtung, einschl. aller Zuschnitte und Anpassungen,

Ansetzen und Verlegen der Mosaikfliesen im Dünnbett im Buttering-Floating-Verfahren auf  Bodenflächen mit Verbundabdichtung mittels Epoxidharzklebstoff R2 T gemäß DIN EN 12004.

Bewegungsfugen sind im Fliesenbelag des Beckens im Übergang Boden - Wand, in Ecken vorzusehen. Die Fugen müssen frei von Mörtelresten sein und sind hierfür ggf. auszukratzen.

Fliesenflächen mit Reaktionsharzfugenmörtel RG gemäß DIN EN 13888 verfugen.

Achtung: die Fugenfarbe ist rechtzeitig vor Verfugung mit dem AG bzw. mit dem Architekten zu bemustern und freigeben zu lassen.
Menge: 5,000 m2

**03.04.04.02.4 Bekleidung Beckenwände Planschbecken, Mosaik 25 x 25 mm, yellow-Mix, R10/B**
Bekleidung der Beckenwände Planschbecken aus  trockengepresste keramische Mosaikfliesen, Wasseraufnahme nach DIN EN 14411-G
Gruppe B Ia; 1. Sorte; glasiert, Bewertungsgruppe Rutschgefahr mind. R 10/B gemäß BGR 181;

- Nennmaß ca. 25 x 25 mm (Mosaik)
- Herstellmaß  24 x 24 x 6 mm
- Farbe : sunshine-yellow-mix nach unten benannter Serie, jedoch nach Bemusterung durch Architekt und Bauherr,
- Oberfläche : eben, glasiert, matt
- Rutschhemmung: R10/B
- Belastungsgruppe 1
- verlegen im Innenbereich
- verlegen im Fugenschnitt gemäß Verlegeplan
- Fugenbreite: 3 mm

Hersteller / Prodkut als Leitfabrikat:

Hersteller: Agrob Buchtal
Serie: Fresh
Farbe: sunshine-yellow-mix

angebotende Fliese:
Hersteller: '.........'
Serie: '.........'
Farbe: '.........'
(Bieterangabe, wenn abweichend vom vorgegebenen Produkt!)

Ausführung & Verlegung im Fugenschnitt gem. Werkplanung Fliesenlieferant

Verlegung vertikal auf Beckenwände auf vorh. Abdichtung, einschl. aller Zuschnitte und Anpassungen,

Ansetzen und Verlegen der Mosaikfliesen im Dünnbett im Buttering-Floating-Verfahren auf  Bodenflächen mit Verbundabdichtung mittels Epoxidharzklebstoff R2 T gemäß DIN EN 12004.

Bewegungsfugen sind im Fliesenbelag des Beckens im Übergang Boden - Wand, in Ecken vorzusehen. Die Fugen müssen frei von Mörtelresten sein und sind hierfür ggf. auszukratzen.

Fliesenflächen mit Reaktionsharzfugenmörtel RG gemäß DIN EN 13888 verfugen.

Achtung: die Fugenfarbe ist rechtzeitig vor Verfugung mit dem AG bzw. mit dem Architekten zu bemustern und freigeben zu lassen.
Menge: 10,000 m2

**03.04.04.02.5 Bekleidung Beckenwände Planschbecken/Treppe, Mosaik 25x25 mm, pacific-blue-mix, R10/B**
Bekleidung der Beckenwände Planschbecken aus  trockengepresste keramische Mosaikfliesen, Wasseraufnahme nach DIN EN 14411-G
Gruppe B Ia; 1. Sorte; glasiert, Bewertungsgruppe Rutschgefahr mind. R 10/B gemäß BGR 181;

- Nennmaß ca. 25 x 25 mm (Mosaik)
- Herstellmaß  24 x 24 x 6 mm
- Farbe : pacific-blue-mix nach unten benannter Serie, jedoch nach Bemusterung durch Architekt und Bauherr,
- Oberfläche : eben, glasiert, matt
- Rutschhemmung: R10/B
- Belastungsgruppe 1
- verlegen im Innenbereich
- verlegen im Fugenschnitt gemäß Verlegeplan
- Fugenbreite: 3 mm

Hersteller / Prodkut als Leitfabrikat:

Hersteller:  Agrob Buchtal
Serie:  Fresh
Farbe:  pacific-blue-mix

angebotende Fliese:
Hersteller: '.........'
Serie: '.........'
Farbe: '.........'
(Bieterangabe, wenn abweichend vom vorgegebenen Produkt!)

Ausführung & Verlegung im Fugenschnitt gem. Werkplanung Fliesenlieferant

Verlegung vertikal auf Beckenwände auf  vorh. Abdichtung, einschl. aller Zuschnitte und Anpassungen,

Ansetzen und Verlegen der Mosaikfliesen im Dünnbett im Buttering-Floating-Verfahren auf  Bodenflächen mit Verbundabdichtung mittels Epoxidharzklebstoff R2 T gemäß DIN EN 12004.

Bewegungsfugen sind im Fliesenbelag des Beckens im Übergang Boden - Wand, in Ecken vorzusehen. Die Fugen müssen frei von Mörtelresten sein und sind hierfür ggf. auszukratzen.

Fliesenflächen mit Reaktionsharzfugenmörtel RG gemäß DIN EN 13888 verfugen.

Achtung: die Fugenfarbe ist rechtzeitig vor Verfugung mit dem AG bzw. mit dem Architekten zu bemustern und freigeben zu lassen.
Menge: 10,000 m2

**03.04.04.02.6 Zulage für die Ausbildung von Radien Anschlüsse/Abschlüsse**
Zulage für die Ausbildung von Radien an Randabschlüssen, Kanten etc. der Fliesen der Vorpositionen (Pos. 1 bis 5).
Menge: 30,000 m

**03.04.04.02.7 Zulage für die Ausbildung von Radien ca. 15 cm an Wandenden und Wandköpfen**
Zulage für die Ausbildung von Radien von ca. 15 cm an Sockeln/Wandenden/Wandköpfen u. ä. der Fliesen der Vorpositionen (Pos. 1 bis 5).
Menge: 10,000 m2

**03.04.04.02.8 Randstein/Treppenauftritt für "Finnische Rinne II", 244 x 56 x 20/12,5 mm, tiefschwarz**
Randstein/Treppenauftritt auf Überlaufzone zu "Finnischer Rinne II"  aus stranggepressten, keramischen Fliesen/Platten, Wasseraufnahme nach DIN EN 14411, Gruppe A Ib, 1. Sorte,

- Herstellmaß 244 x 56 x 20/12,5 mm
- Farbe : tiefschwarz
- Oberfläche : profiliert, glasiert
- Trittsicherheit: BWG C,nach Merkblatt GUV -I 8527 "Bodenbeläge nassbelasteter Barfußbereich"
- verlegen auf Überlaufbereich "Finnische Rinne"
- Ausführung: ab +- 0,00 = OK Beckenumgang

Hersteller / Prodkut als Leitfabrikat:

Hersteller:  Agrob Buchtal
Serie: Beckenkopfsystem Finnland II
Farbe: neutral 1 (tiefschwarz)
Art.Nr: 340-55820

angebotende Fliese:
Hersteller: '.........'
Serie: '.........'
Farbe: '.........'
(Bieterangabe, wenn abweichend vom vorgegebenen Produkt!)

Ausführung u.Verlegung  im Fugenschnitt gem: Werkplanung Fliesenlieferant

Verlegung horizontal auf vorbereitete, Stahlbetonkonstruktion der Überlaufrinne.
Ausführung als Einzelfliese oder in kleineren zusammenhängen Flächen.
Die tatsächliche Anzahl der zu verlegenden Formsteine richtet sich nach den festgestellten schadhaften und zu wechselnden Formsteinen im Bestand - vgl. Leistungstitel Abbruch

Hohlraumfreies Verlegen der Fliesen im Mittelbett bzw. Dickbettverfahren auf Stb.-Wandkopf des Sprungbeckens mit, flexiblen, trasshaltigem, zementärem, und schnell erhärtendem Mittel- und Dickbbettmörtel, einschl. aller eventuellen vorhergehenden Ausgleichsmaßnahmen systemzugehörig des angebotenen Verlegesystem

Achtung - alternative Verlegetechnologie:
- Ausgleichmaßnahmen mittels flexiblem, hydraulisch
  erhärtendem Dünnbettmörtel /  Ausgleichsspachtel der
  Mindestgüte C2 gemäß DIN EN 12004 - Ausführung
  hohlraumfreies Verlegen der Fliesen im
  Dünnbett im Buttering-Floating-Verfahren mit
  zweikomponentigem, zementärem,  hochflexiblem und
  schnell erhärtendem Fließbettmörtel, C2 EF S2 gemäß DIN EN 12004

Fliesenflächen mit hydraulisch erhärtendem Fugenmörtel für hohe Beanspruchungen verfugen. Fugenmörtel mit hoher Abriebfestigkeit CG2 WA gemäß DIN EN 13888, beständig bei Dampfstrahlreinigung.

- Fugenbreite: 6 mm
- Fugenfarbe: im Abgleich und analog bestehende Fugenfarbe Überlaufrinne

Das Stellen, Vorhalten und Abbauen erforderlicher Arbeits- und Schutzgerüste, einschl. deren Umbauten in gesonderter Position.
Menge: 10,000 m

**03.04.04.02.9 Randstein/Treppenauftritt für "Finnische Rinne II", 119 x 56 x 20/12,5 mm, tiefschwarz, in Radien verlegt**
Randstein/Treppenauftritt auf Überlaufzone zu "Finnischer Rinne II"  aus stranggepressten, keramischen Fliesen/Platten, Wasseraufnahme nach DIN EN 14411, Gruppe A Ib, 1. Sorte,
in Radien verlegt.

- Herstellmaß 119 x 56 x 20/12,5 mm
- Farbe : tiefschwarz
- Oberfläche : profiliert, glasiert
- Trittsicherheit: BWG C,nach Merkblatt GUV -I 8527 "Bodenbeläge nassbelasteter Barfußbereich"
- verlegen auf Überlaufbereich "Finnische Rinne"
- Ausführung: ab +- 0,00 = OK Beckenumgang

Hersteller / Prodkut als Leitfabrikat:

Hersteller:  Agrob Buchtal
Serie: Beckenkopfsystem Finnland II
Farbe: neutral 1 (tiefschwarz)
Art.Nr: 340-55825

angebotende Fliese:
Hersteller: '.........'
Serie: '.........'
Farbe: '.........'
(Bieterangabe, wenn abweichend vom vorgegebenen Produkt!)

Ausführung u.Verlegung  im Fugenschnitt gem: Werkplanung Fliesenlieferant

Verlegung horizontal auf vorbereitete, Stahlbetonkonstruktion der Überlaufrinne.
Ausführung als Einzelfliese oder in kleineren zusammenhängen Flächen.
Die tatsächliche Anzahl der zu verlegenden Formsteine richtet sich nach den festgestellten schadhaften und zu wechselnden Formsteinen im Bestand - vgl. Leistungstitel Abbruch

Hohlraumfreies Verlegen der Fliesen im Mittelbett bzw. Dickbettverfahren auf Stb.-Wandkopf des Sprungbeckens mit, flexiblen, trasshaltigem, zementärem, und schnell erhärtendem Mittel- und Dickbbettmörtel, einschl. aller eventuellen vorhergehenden Ausgleichsmaßnahmen systemzugehörig des angebotenen Verlegesystem

Achtung - alternative Verlegetechnologie:
- Ausgleichmaßnahmen mittels flexiblem, hydraulisch
  erhärtendem Dünnbettmörtel /  Ausgleichsspachtel der
  Mindestgüte C2 gemäß DIN EN 12004 - Ausführung
  hohlraumfreies Verlegen der Fliesen im
  Dünnbett im Buttering-Floating-Verfahren mit
  zweikomponentigem, zementärem,  hochflexiblem und
  schnell erhärtendem Fließbettmörtel, C2 EF S2 gemäß DIN EN 12004

Fliesenflächen mit hydraulisch erhärtendem Fugenmörtel für hohe Beanspruchungen verfugen. Fugenmörtel mit hoher Abriebfestigkeit CG2 WA gemäß DIN EN 13888, beständig bei Dampfstrahlreinigung.

- Fugenbreite: 6 mm
- Fugenfarbe: im Abgleich und analog bestehende Fugenfarbe Überlaufrinne

Das Stellen, Vorhalten und Abbauen erforderlicher Arbeits- und Schutzgerüste, einschl. deren Umbauten in gesonderter Position.
Menge: 5,000 m

**03.04.04.02.10 Zulage Innenecke Randstein**
Zulage für die Ausbildung einer Innenecke für die in Pos. zuvor benannten Randsteine
Menge: 1,000 St

**03.04.04.02.11 Zulage Außenecke Randsteine**
Zulage für die Ausbildung einer Außenecke für die in Pos. zuvor benannten Randsteine
Menge: 1,000 St

**03.04.04.02.12 Auskleidung / Verlegung Fliesen "finnische Rinne" Schenkelplatte, weiß neutral/matt**
keramische Auskleidung der "finnischen Rinne"
aus stranggepresste keramischen Steinzeugplatten, Wasseraufnahme nach DIN EN 14411- Gruppe AIb; 1. Sorte; glasiert, gerade
Überlaufrinne Kinderplanschbecken

- Nennmaß ca. 25 x 12,5 cm
- Herstellmaß 244 x 119/25 x 8 mm
- Farbe : aktiv weiß
- Oberfläche : eben, glasiert
- Trittsicherheit: BWG C,nach Merkblatt GUV -I 8527 "Bodenbeläge nassbelasteter Barfußbereich"
- verlegen auf Beckenausstiegtreppe Planschbecken

Hersteller / Prodkut als Leitfabrikat:

Hersteller: Agrob Buchtal
Serie: Beckenkopfsystem Berlin
Farbe: neutral 10 (aktivweiß)
Art.Nr: Schenkelplatte - 701-37011; 244x119/25x8

-> jeweils 4 Stück/m

angebotende Fliese:
Hersteller: '.........'
Serie: '.........'
Farbe: '.........'
(Bieterangabe, wenn abweichend vom vorgegebenen Produkt!)

Ausführung & Verlegung im Fugenschnitt gem. Werkplanung Fliesenlieferant

Verlegung horizontal auf vorbeschriebenem Ausgleichsspachtel einschl. aller Zuschnitte und Anpassungen,

Hohlraumfreies und vollsattes Verlegen der Fliesen im Dünnbett / Mittelbett im Buttering-Floating-Verfahren auf Wandflächen des Sprungbeckens mit zweikomponentigem, zementärem, hochflexiblem und schnell erhärtendem Fließbettmörtel, C2 EF S2 gemäß DIN EN 12004.

Fliesenflächen mit Reaktionsharzfugenmörtel RG gemäß DIN EN 13888 verfugen.

- Fugenbreite: 6 mm
- Fugenfarbe: grau, jedoch nach Bemusterung und Freigabe durch den AG bzw. Planer.
Menge: 20,000 m

**03.04.04.02.13 Auskleidung / Verlegung Fliesen "finnische Rinne" Schenkelplatte, weiß neutral/matt, in Radien verlegt**
keramische Auskleidung der "finnischen Rinne"
aus stranggepresste keramischen Steinzeugplatten, Wasseraufnahme nach DIN EN 14411- Gruppe AIb; 1. Sorte; glasiert, in Radien verlegt,
Überlaufrinne Kinderplanschbecken

- Nennmaß ca. 12,5 x12,5 cm
- Herstellmaß 119 x 119/25 x 8 mm
- Farbe : aktiv weiß
- Oberfläche : eben, glasiert
- Trittsicherheit: BWG C,nach Merkblatt GUV -I 8527 "Bodenbeläge nassbelasteter Barfußbereich"
- verlegen auf Beckenausstiegtreppe Planschbecken

Hersteller / Prodkut als Leitfabrikat:

Hersteller: Agrob Buchtal
Serie: Beckenkopfsystem Berlin
Farbe: neutral 10 (aktivweiß)
Art.Nr: Schenkelplatte - 701-37015; 119x119/25x8

-> jeweils 8 Stück/m

angebotende Fliese:
Hersteller: '.........'
Serie: '.........'
Farbe: '.........'
(Bieterangabe, wenn abweichend vom vorgegebenen Produkt!)

Ausführung & Verlegung im Fugenschnitt gem. Werkplanung Fliesenlieferant

Verlegung horizontal auf vorbeschriebenem Ausgleichsspachtel einschl. aller Zuschnitte und Anpassungen,

Hohlraumfreies und vollsattes Verlegen der Fliesen im Dünnbett / Mittelbett im Buttering-Floating-Verfahren auf Wandflächen des Sprungbeckens mit zweikomponentigem, zementärem, hochflexiblem und schnell erhärtendem Fließbettmörtel, C2 EF S2 gemäß DIN EN 12004.

Fliesenflächen mit Reaktionsharzfugenmörtel RG gemäß DIN EN 13888 verfugen.

- Fugenbreite: 6 mm
- Fugenfarbe: grau, jedoch nach Bemusterung und Freigabe durch den AG bzw. Planer.
Menge: 15,000 m

**03.04.04.02.14 Auskleidung / Verlegung Fliesen "finnische Rinne" Bodenfliese, weiß neutral/matt, in Radien verlegt**
keramische Auskleidung der "finnischen Rinne"
aus stranggepresste keramischen Steinzeugplatten, Wasseraufnahme nach DIN EN 14411- Gruppe AIb; 1. Sorte; glasiert, gerade und in Radien verlegt,
Überlaufrinne Kinderplanschbeckenrinne

- Nennmaß ca. 12,5 x 25 cm
- Herstellmaß 119 x 244 x 6 mm
- Farbe : aktiv weiß
- Oberfläche : eben, glasiert
- Trittsicherheit: BWG C,nach Merkblatt GUV -I 8527 "Bodenbeläge nassbelasteter Barfußbereich"
- verlegen auf Beckenausstiegtreppe Planschbecken

Hersteller / Prodkut als Leitfabrikat:

Hersteller:  Agrob Buchtal
Serie: Chroma
Farbe: neutral 10 (aktivweiß)
Art.Nr: 701i-18120H

-> jeweils 4 Stück/m

angebotende Fliese:
Hersteller: '.........'
Serie: '.........'
Farbe: '.........'
(Bieterangabe, wenn abweichend vom vorgegebenen Produkt!)

Ausführung & Verlegung im Fugenschnitt gem. Werkplanung Fliesenlieferant

Verlegung horizontal auf vorbeschriebenem Ausgleichsspachtel einschl. aller Zuschnitte und Anpassungen,

Hohlraumfreies und vollsattes Verlegen der Fliesen im Dünnbett / Mittelbett im Buttering-Floating-Verfahren auf Wandflächen des Sprungbeckens mit zweikomponentigem, zementärem, hochflexiblem und schnell erhärtendem Fließbettmörtel, C2 EF S2 gemäß DIN EN 12004.

Fliesenflächen mit Reaktionsharzfugenmörtel RG gemäß DIN EN 13888 verfugen.

- Fugenbreite: 6 mm
- Fugenfarbe: grau, jedoch nach Bemusterung und Freigabe durch den AG bzw. Planer.
Menge: 90,000 m

**03.04.04.02.15 Kapillarbrechenden Fugenfüllung hinter Überlaufrinne**
Kapillarbrechenden Fugenfüllung an der Beckenumgangsseite der keramischen Überlaufrinne herstellen mit einem Vergussmörtel aus Epoxidharz und feuergetrocknetem Quarzsand Ø 0,1 - 0,4 mm im Mischungsverhältnis 1:1,5 in Raumteilen.
Um ein Auslaufen der Vergussmasse zu verhindern sind die Fugen der Rinne vorab zu schließen.
Die Oberfläche des Vergusses ist nach Erreichen einer ausreichenden Erhärtungszeit abzusanden mit feuergetrocknetem Quarzsand Ø 0,4 - 0,8 mm.

- Querschnitt/lfdm: ca. 50 x 30 mm - Beckenumgangsseite
- Querschnitt/lfdm: ca. 30 x 30 mm - Beckenseite
Menge: 24,000 m

**03.04.04.02.16 Rillenplatte Sicherheitsriemchen für Trittstuffe, 25 x 6,20 cm, tiefschwarz**
Rillenplatte als Sicherheitsriemchen
auf Trittstufe für wasserführende Beckenausstiegstreppe Kinderplanschbecken aus stranggepressten, keramischen Fliesen/Platten, Wasseraufnahme nach DIN EN 14411, Gruppe A Ib, 1. Sorte,

- Nennmaß ca. 25 x 6,2 cm
- Herstellmaß 244 x 56 x 8 mm
- Farbe : tiefschwarz
- Oberfläche : gerillt, glasiert
- Trittsicherheit: BWG C,nach Merkblatt GUV -I 8527 "Bodenbeläge naßbelasteter Barfußbereich"
- verlegen auf Beckenausstiegtreppe
- Ausführung: ab +- 0,00 = OK Beckenumgang bis ca. -700

Hersteller / Prodkut als Leitfabrikat:

Hersteller: Agrob Buchtal - Deutsche Steinzeug
Serie: Beckenkopfsystem St. Moritz
Farbe: neutral 1 (tiefschwarz)
Art.Nr: 340-34306

angebotende Fliese:
Hersteller: '.........'
Serie: '.........'
Farbe: '.........'
(Bieterangabe, wenn abweichend vom vorgegebenen Produkt!)

Ausführung u.Verlegung  im Fugenschnitt gem. Werkplanung Fliesenlieferant.

Verlegung horizontal auf vorbeschriebenem Ausgleichsspachtel einschl. aller Zuschnitte und Anpassungen,

Hohlraumfreies Verlegen der Fliesen im Dünnbett im Buttering-Floating-Verfahren auf Wandflächen des Sprungbeckens mit zweikomponentigem, zementärem, hochflexiblem und schnell erhärtendem Fließbettmörtel, C2 EF S2 gemäß DIN EN 12004.

Bewegungsfugen sind im Übergang Wand - Wand, in Ecken sowie als Feldunterteilung gem. Fliesen- und Fugenplan Wände vorzusehen. Die Fugen müssen frei von Mörtelresten sein und sind hierfür ggf. auszukratzen.

Fliesenflächen mit hydraulisch erhärtendem Fugenmörtel für hohe Beanspruchungen verfugen. Fugenmörtel mit hoher Abriebfestigkeit CG2 WA gemäß DIN EN 13888, beständig bei Dampfstrahlreinigung.

- Fugenbreite: 6 mm
- Fugenfarbe: grau, jedoch nach Bemusterung und Freigabe durch den AG bzw. Planer. Die Bemusterung muß rechtzeitig unter Beachtung des Bauablaufes erfolgen

Das Stellen, Vorhalten und Abbauen erforderlicher Arbeits- und Schutzgerüste, einschl. deren Umbauten in gesonderter Position.
Menge: 20,000 St

**03.04.04.02.17 Rillenplatte Sicherheitsriemchen für Trittstuffe, 12,5 x 6,20 cm, tiefschwarz**
Rillenplatte als Sicherheitsriemchen
auf Trittstufe für wasserführende Beckenausstiegstreppe Kinderplanschbecken aus stranggepressten, keramischen Fliesen/Platten, Wasseraufnahme nach DIN EN 14411, Gruppe A Ib, 1. Sorte,

- Nennmaß ca. 12,5 x 6,2 cm
- Herstellmaß 244 x 56 x 8 mm
- Farbe : tiefschwarz
- Oberfläche : gerillt, glasiert
- Trittsicherheit: BWG C,nach Merkblatt GUV -I 8527 "Bodenbeläge naßbelasteter Barfußbereich"
- verlegen auf Beckenausstiegtreppe
- Ausführung: ab +- 0,00 = OK Beckenumgang bis ca. -700

Hersteller / Prodkut als Leitfabrikat:

Hersteller:  Agrob Buchtal - Deutsche Steinzeug
Serie: Beckenkopfsystem St. Moritz
Farbe: neutral 1 (tiefschwarz)
Art.Nr: 340-34306

angebotende Fliese:
Hersteller: '.........'
Serie: '.........'
Farbe: '.........'
(Bieterangabe, wenn abweichend vom vorgegebenen Produkt!)

Ausführung u.Verlegung  im Fugenschnitt gem. Werkplanung Fliesenlieferant.

Verlegung horizontal auf vorbeschriebenem Ausgleichsspachtel einschl. aller Zuschnitte und Anpassungen,
Einzellängen Treppenanlage:
- 4 x 25,1 m

Hohlraumfreies Verlegen der Fliesen im Dünnbett im Buttering-Floating-Verfahren auf Wandflächen des Sprungbeckens mit zweikomponentigem, zementärem, hochflexiblem und schnell erhärtendem Fließbettmörtel, C2 EF S2 gemäß DIN EN 12004.

Bewegungsfugen sind im Übergang Wand - Wand, in Ecken sowie als Feldunterteilung gem. Fliesen- und Fugenplan Wände vorzusehen. Die Fugen müssen frei von Mörtelresten sein und sind hierfür ggf. auszukratzen.

Fliesenflächen mit hydraulisch erhärtendem Fugenmörtel für hohe Beanspruchungen verfugen. Fugenmörtel mit hoher Abriebfestigkeit CG2 WA gemäß DIN EN 13888, beständig bei Dampfstrahlreinigung.

- Fugenbreite: 6 mm
- Fugenfarbe: grau, jedoch nach Bemusterung und Freigabe durch den AG bzw. Planer. Die Bemusterung muß rechtzeitig unter Beachtung des Bauablaufes erfolgen

Das Stellen, Vorhalten und Abbauen erforderlicher Arbeits- und Schutzgerüste, einschl. deren Umbauten in gesonderter Position.
Menge: 50,000 St

**03.04.04.02.18 Hinterfüllschnur 10 mm, Dehnfugen, Anschlüsse Wand/Wand, Feldfuge Wände**
Unverrottbare DIN Polyband-Hinterfüllschnur in sämtlichen Dehnungsfugen in Fliesenbelag der Beckenwände einbauen.
- d = 10 mm.
Ausführung als geschlossenzellige Polyethylen- Rundschnur
Die Hinterfüllschnur darf beim Einbau nicht beschädigt werden.
Die Anhaftung des nachfolgend einzubringenden elastischen Dichtstoffes muß zwingend vermieden werden.

Ausführung u.Verlegung gem Fugenplan:
Menge: 100,000 m

**03.04.04.02.19 dauerelastische Verfugung, Silikon, Dehnfugen, Anschlüsse Wand/Wand, Feldfuge Beckenwände**
Elastischer Fugenverschluß auf Silikonbasisschwimmhallengeeignet, an allen vertikalen Übergängen von Wandfliesenflächen zu Wandfliesenflächen - Randanschlußfugen bzw. Fugenverschluß aller Dehnungsfugen im Wandfliesenbelag
einschl. Fugensäuberung, Abklebung der Ränder,
Flankenprimerung,
Einbringung + glätten der Dichtmasse

Vorfüllung mit geschlossenzelliger
PE-Schaumstoffschnur in gesond. Position

- Fugenbreite: 8 -12 mm i.M. 10 mm
Fugenfarbe : analog Verfugung, Standartfarbton,  jedoch nach Bemusterung durch Architekt und Bauherr

angebotenes Fabrikat / Produkt Fugenverschluss '..........'
(Bietereintragung)

Ausführung u.Verlegung gem Fugenplan.
Menge: 100,000 m

###### Position 03.04.04.03 Fliesen Beckenboden

**03.04.04.03.1 Bekleidung Beckenboden Planschbecken/Treppe, Mosaik 25 x 25 mm, pacific-blue-mix, R10/B**
Bekleidung der Beckenboden, horizontal und im Gefälle, Planschbecken aus  trockengepresste keramische Mosaikfliesen, Wasseraufnahme nach DIN EN 14411-G
Gruppe B Ia; 1. Sorte; glasiert, Bewertungsgruppe Rutschgefahr mind. R 10/B gemäß BGR 181;

- Nennmaß ca. 25 x 25 mm (Mosaik)
- Herstellmaß  24 x 24 x 6 mm
- Farbe : pacific-blue-mix nach unten benannter Serie, jedoch nach Bemusterung durch Architekt und Bauherr,
- Oberfläche : eben, glasiert, matt
- Rutschhemmung: R10/B
- Belastungsgruppe 1
- verlegen im Innenbereich
- verlegen im Fugenschnitt gemäß Verlegeplan
- Fugenbreite: 3 mm

Hersteller / Prodkut als Leitfabrikat:

Hersteller:  Agrob Buchtal
Serie:  Fresh
Farbe:  pacific-blue-mix

angebotende Fliese:
Hersteller: '.........'
Serie: '.........'
Farbe: '.........'
(Bieterangabe, wenn abweichend vom vorgegebenen Produkt!)

Ausführung & Verlegung im Fugenschnitt gem. Werkplanung Fliesenlieferant

Verlegung horizontal und im Gefälle auf Beckenboden auf  vorh. Abdichtung, einschl. aller Zuschnitte und Anpassungen,

Ansetzen und Verlegen der Mosaikfliesen im Dünnbett im Buttering-Floating-Verfahren auf  Bodenflächen mit Verbundabdichtung mittels Epoxidharzklebstoff R2 T gemäß DIN EN 12004.

Bewegungsfugen sind im Fliesenbelag des Beckens im Übergang Boden - Wand, in Ecken vorzusehen. Die Fugen müssen frei von Mörtelresten sein und sind hierfür ggf. auszukratzen.

Fliesenflächen mit Reaktionsharzfugenmörtel RG gemäß DIN EN 13888 verfugen.

Achtung: die Fugenfarbe ist rechtzeitig vor Verfugung mit dem AG bzw. mit dem Architekten zu bemustern und freigeben zu lassen.
Menge: 25,000 m2

**03.04.04.03.2 Zulage Anarbeitung/Ausschnitt Fliesen an Reinwassereinströmdüsen und Einbauteile Attraktionen, vorwiegend rechteckig**
Zulage zu vorbeschriebener Verlegung der Bodenfliesen auf Beckenboden für die maßlich exakte Anarbeitung und Anpassung der Bodenfliesen an die Bodenauslässe:

* 10 Stück Einlassdüsen und 16 Stück EBT Attraktionen - bis ca. 20 x 20 mm
Menge: 30,000 St

**03.04.04.03.3 Hinterfüllschnur 10 mm, Dehnfugen, Anschlüsse Boden/Wand, Feldfuge Boden**
Unverrottbare DIN Polyband-Hinterfüllschnur in sämtlichen Dehnungsfugen in Fliesenbelag des Beckenboden einbauen.
- d = 10 mm.
Ausführung als geschlossenzellige Polyethylen- Rundschnur
Die Hinterfüllschnur darf beim Einbau nicht beschädigt werden.
Die Anhaftung des nachfolgend einzubringenden elastischen Dichtstoffes muß zwingend vermieden werden.

Ausführung u.Verlegung gem Fugenplan.
Menge: 55,000 m

**03.04.04.03.4 dauerelastische Verfugung, Silikon, Dehnfugen, Anschlüsse Boden/Wand, Feldfuge Beckenboden**
Elastischer Fugenverschluß auf Silikonbasis schwimmbadgeeignet, an allen horizontalen Übergängen von Bodenfliesenflächen zu Wandfliesenflächen - Randanschlußfugen bzw. Fugenverschluß aller Dehnungsfugen im Bodenfliesenbelag
einschl. Fugensäuberung, Abklebung der Ränder,
Flankenprimerung,
Einbringung + glätten der Dichtmasse,

Vorfüllung mit geschlossenzelliger
PE-Schaumstoffschnur in gesond. Position

- Fugenbreite: 8 - 12 mm i.M. 10 mm
Fugenfarbe : analog Verfugung, Standartfarbton,  jedoch nach Bemusterung durch Architekt und Bauherr

angebotenes Fabrikat / Produkt Fugenverschluß '..........'
(Bietereintragung

Ausführung u.Verlegung gem Fugenplan.
Menge: 55,000 m

##### Abschnitt 03.04.05 Wandfliesen

###### Position 03.04.05.01 Wandfliesen Erlebnisbereich

**03.04.05.01.1 Feinsteinzeugfliese 60 / 60 cm**
Lieferung und Einbau Feinsteinzeugfliesen DIN EN 14411-A Ib,
unglasiert, 1. Sorte,

Format:  600 x 600 mm
Dicke:  ca. 597 x 597 x 8 mm
Farbe:  mud,
Oberfläche: Materialbild: abwechslungsreich gemaserte  Muschelkalk-Optik mit dezenten Glanzpunkten
Qualität:  mit veredelter, photokatalytisch aktiver
  Oberfläche

Hersteller / Produkt als Leitfabrikat:

Hersteller: Agrob Buchtal
Serie: Ascona
Farbe: mud
Art.Nr: 430730H

angebotende Fliese:
Hersteller: '.........'
Serie: '.........'
Farbe: '.........'
(Bieterangabe, wenn abweichend vom vorgegebenen Produkt!)

Ausführung nach Verarbeitungsrichtlinien "Herstellung keramischer Bodenbeläge im Dünnbettverfahren"
nach DIN 18157 mit Hilfe einer kunststoffvergüteten hydraulischen Dünnbettmörtels gemäß EN 12004 Klasse C2 auf vorhandenem Untergrund (Zement-Heizestrich) verlegen, Fliesen orthogonal und im 1/3-Versatz der Längskanten verlegen, Vor Beginn der Verlegearbeiten ist der Untergrund gründlich zu reinigen, anzufeuchten und mit einer Zementschlämme als Kontaktschicht zu
versehen. Die Fugenkammern sind sorgfältig auszukratzen. Die Verfugung des Belages in der Fugenfarbe "zementgrau" mit einem
hydraulischen Fertigfugmörtel ist im Einheitspreis einzukalkulieren. Im EP Einzukalkulieren sind Schnittfliesen an Wandabschlüssen, Einbauten und Belagsabschlüssen. Das Herstellen von Bewegungsfugen, Feldbegrenzungsfugen und elastischen Anschlussfugen wird in bes. Position erfasst.

Verlegung  zwingend nach Plan ARC_3600_NA_FS
Menge: 10,000 m2

###### Position 03.04.05.02 Sonstiges

**03.04.05.02.1 Fugenprofil, Bewegungsfuge**
Einbau eines Dehungsfugenprofils aus Edelstahl Werkstoff-Nr. 1.4404 (V4A), geeignet für den Einsatz im Schwimmbädern,
Dehungsfugenprofil mit seitlich angeordneten Metallprofilen;
Bewegungsfugenprofil mit trapezförmig gelochten Befestigungsschenkeln und in einer U-förmigen Profilkammer befestigten 11 mm breiten
Bewegungszone aus thermoplastischem Elastomer.
Dehnzone auswechselbar.
liefern und im Zuge der Fliesenverlegung unter
- Profilhöhe: ca. 10 mm, jedoch passend zu vorbeschriebenen Fliesenaufbau
in möglichst maximalen Einzellängen, jedoch nach konstruktivem Erfordernis/Länge der Dehnungsfugen

liefern und unter Berücksichtigung der Anwendungs- und
Verarbeitungshinweise des Herstellers fachgerecht
einbauen, einschl. aller Zuschnitte und Anpassungsarbeiten

beispielhaftes Fabrikat / Produkt : Schlüter-Dehnfugenprofil Dilex EKSN V4A oder glw.

angeb.Fabrikat / Produkt Dehnfugenprofil V4A '.........'
(vom Bieter einzutragen)

Die Gesamtmenge setzt sich aus mehreren Einzellängen gem Fugenplan zusammen.
Menge: 10,000 m

**03.04.05.02.2 Edelstahl-Wandbelagsabschluss-/-einfassprofil**
Lieferung und Einbau Belagsabschluss- oder Eckprofil mit trapezförmig, gelochtem Befestigungsschenkel und rechtwinkliger
Sichtfläche liefern und fachgerecht
einbauen und Fliesen mit Fugenabstand anschließen.
Die Verarbeitungshinweise des Herstellers sind
zu beachten.
Einbau an senkrechten Ecken/Kanten
Material:
- E = Edelstahl
- Profilhöhe passend zum angeb. Wandbelag

beispielhaftes Fabrikat: Schlüter Quadec EV  / Q 80 E / V4A
angebotenes Fabrikat: '.........'
angebotenes Produkt: '.........'
(Bietereintragung)

Einschließlich aller Zu- und Gehrungsschnitte, Schnittflächen entgratet und verschliffen
Menge: 20,000 m

**03.04.05.02.3 Zulage Herstellung von Löchern bis 80 mm**
Zulage Herstellung von Löchern für Installationsanschlüsse: Zuläufe Spülwasser der WC´s sowie Abläufe der Urinale und Waschtische.

Zulage zu vorbeschriebenen Wandfliesenbelag für die Herstellung von Löchern für Installationen
und Einbauteile in der Wandbekleidung.

- Lochgröße: 70 bis 80 mm
Menge: 10,000 St

**03.04.05.02.4 Zulage Herstellung von Löchern bis 135 mm**
Zulage Herstellung von Löchern für Installationsanschlüsse: für Abläufe der WC-Sitze

Zulage zu vorbeschriebenen Wandfliesenbelag für die Herstellung von Löchern für Installationen
und Einbauteile in der Wandbekleidung.

- Lochgröße: 81 bis 135 mm
Menge: 6,000 St

**03.04.05.02.5 dauerelastische Verfugung, Silikon, Wand-Wand**
Elastischer Fugenverschluß auf Silikonbasis, in Innenräumen, an allen vertikalen Übergängen von Wandfliesenflächen zu Wandfliesenflächen einschl. Fugensäuberung, Abklebung der Ränder, Flankenprimerung,
Einbringung + glätten der Dichtmasse,
- Fugenbreite: 8 - 12 mm i.M. 10 mm
Fugenfarbe : analog Verfugung, Standartfarbton,  jedoch nach Bemusterung durch Architekt und Bauherr

Ausführung gem. Fliesenverlegepläne Wandansichten-
Menge: 30,000 m

#### Bereich 03.05 Ausstattung Planschbecken

**03.05.1 Lieferung / Montage Kleinkinderrutsche Delfin aus Edelstahl**
Lieferung und Montage einer Kleinkinderrutsche aus V4A
Delfin, Wasserrutschbahn mit Augen, Mund, Flossen und Start-Querstange liefern und fachgerecht montieren.

Rutschenelement mit zertifizierter Sicherheit nach DIN EN 1069, 1 und 2 / 2010.

Klassifizierung nach DIN: Typ 1.1
Farbe: Edelstahl, K400 geschliffen, elektropoliert

- Größe (L/B/H): 2.100 x 600 x 1.200 mm
- Plattformhöhe: ca. 600 mm
- Material: Edelstahl (V4A, 1.4571), schwimmhallengeeignet

alle Blechkanten mit Rohrabschluss DN 25 mm
Stufen rutschfest, beschichtet in Rutschklasse C mit Zertifikat,
Stufenbeläge aus glasfaserverstärktem Kunststoff (GFK)

Zielgruppe: Kleinkinder bis 6 Jahre

Positionierung: am Beckenrand

Montage am/im Kinderplanschbecken gem. Ausführungsplanung.

Montage erfolgt nach Montageanleitung/Montagerichtlinie des Herstellers für Fußbodenaufbauten mit Verbund-Abdichtungsebene, d.h. Montageplatte mit Andichtflansch.

Ausführung in enger Abstimmung mit AN Fliesen/Abdichtung

beispielhaftes Fabrikat / Produkt: Roigk, Art,-Nr.: R201906-10

angebotenes Fabrikat / Produkt Kleinkinderrutsche: '.........'
(Bietereintragung)
Menge: 1,000 St

**03.05.2 Lieferung / Montage Riff-Krabbe aus Edelstahl-lackiert**
Lieferung und Montage einer Kleinkinderattraktion Riff-Krabbe aus Edelstahl (V4A) liefern und fachgerecht montieren.

Wasserattraktion Oxy Krabbe Wasserattraktion in abstrahierter, auf die Primärmerkmale (Augen und Zangen) hin gestalteter Krabbenform mit dem Körper in Form einer abgerundeten abstrahierten aufsteigenden Luftblase, bei der konvexe Linien und wechselnde Radien fließend in konkave übergehen. Mit gebogenem mehrstrahligem Volumenstrahl. Ausführung, Dokumentationen und Lieferumfang gemäß EN 13451. Materialien, Ausführungsart: Tragstruktur, Körper, mindestens aus Edelstahl 1.4571 (Messing oder Kunststoff darf nicht verwendet werden); alle verwendeten Schrauben mit metrischem Gewinde gemäß DIN 13. Tragstruktur/Krabbenfuß, -körper und -augen mindestens 3-fach pulverbeschichtet, Tragstruktur/Krabbenfuß, -körper Farbe RAL 3020, -augen RAL 5005 Krabbenzangen zwingend aus farbigem (rot) hochglanzpoliertem transluzentem Material. Abmessungen: Höhe ca. 650 mm; Blasenstruktur aus Edelstahlkörper mit ca. 480 mm Drm., Fuß aus Edelstahlrundrohr mit Durchmesser 88,9 mm. Wassereffekt/e: Düse (1.4571) zum Erzeugen eines gebogen mehrstrahligen Volumenstrahls - sanft; Düsen oberflächenbündig eingeschraubt mit Sitz am Rand des Krabbenkörpers. Drehgelenk/e: Besonders leichtgängig und verschleißarm, zum einfachen Bewegen auch für kleine Kinder, 360 Grad drehbar; Sprühwinkel reduziert auf ca. 100 Grad, automatisches Öffnen und Schließen der Düse beim Drehen. Bodenankersystem: Aus Gründen der Nachhaltigkeit muss für eventuelle zukünftige Attraktivierungen zwingend ein Universalbodenanker des Herstellers aus V4A Edelstahl eingesetzt werden, welcher zur besseren Anpassung mit 24x M12er Gewinden ausgestattet ist und mit der Option, auf den Bodenanker fußbodeneben Bodendüsen (z. B. Wassernebel, Wasserkelche, Wasserschweife, etc.) statt der Attraktion einbauen zu können. (Bodenanker in separater Position) Hydraulische Anforderungen: Die Durchlaufmengen sind hinsichtlich Spielerleben und Wasserdurchlauf zu optimieren; max. zulässige Durchlaufmenge 8 - 14 l/min. Die geforderten Eigenschaften sind zwingend mittels Datenblättern mit Fotos/Renderings zu belegen, die dem Angebot bei Abgabe beigelegt werden müssen, um gewertet zu werden.

beispielhaftes Fabrikat / Produkt: Roigk, Oxy Krabbe Art.-Nr.: R201704-70 oder geleichtwertig

angebotenes Fabrikat / Produkt Krabbe: '.........'
(Bietereintragung)
Menge: 1,000 St

**03.05.3 Lieferung / Montage Wasserspritzende Schlange - Superpython aus GfK und Edelstahl**
Lieferung und Montage einer wasserspritzenden Schlange aus GfK/Edelstahl (V4A, 1.4571)

Wasserspeiende Schlingel-Schlange mit 4 eingebauten Edelstahldüsen in Körper und Kopf mit speziellem Zuhalteschutz. Der Kopf schaut nach links ins Becken hinein. Materialien, Ausführungsart: Tragstruktur aus glasfaserverstärktem Kunststoff, Bodenbefestigung und Düse aus Edelstahlelementen in 1.4571 (Kunststoffdüsen sind nicht zugelassen); Die Schlange ist orange mit großen gelben Schuppen, schwarz-weißen Augen. Die Wasserversorgung erfolgt durch innen liegende Schläuche; alle verwendeten Schrauben mit metrischem Gewinde gemäß DIN 13. Abmessungen: Länge: ca. 3.000 mm, Durchmesser: mindestens 160 mm Bodenankersystem: Aus Gründen der Nachhaltigkeit muss für eventuelle zukünftige Attraktivierungen zwingend ein DOPPEL-Universalbodenanker des Herstellers aus V4A Edelstahl eingesetzt werden, welcher zur besseren Anpassung mit 24x M12er Gewinden ausgestattet ist und mit der Option, auf den Bodenanker fußbodeneben Bodendüsen (z. B. Wassernebel, Wasserkelche, Wasserschweife, etc.) statt der Attraktion einbauen zu können. (Bodenanker in separater Position) Hydraulische Anforderungen: Die Durchlaufmengen sind hinsichtlich Spielerleben und Wasserdurchlauf zu optimieren; max. zulässige Durchlaufmenge 10-15 l/min;

beispielhaftes Fabrikat / Produkt: ROIGK Schlange Superpython für DOPPEL-Universalbodenanker R201803-20 oder gleichwertig

angebotenes Fabrikat / Produkt Schlange: '.........'
(Bietereintragung)
Menge: 1,000 St

**03.05.4 Lieferung / Montage Schwengelpumpe Edelstahl**
Lieferung und Montage einer selbstansaugenden Schwengelpumpe aus Edelstahl (V4A 1.4571)

Schwengelpumpe aus Edelstahl (selbstansaugend) Voll funktionsfähige selbst ansaugende Schwengelpumpe aus geschliffenem 1.4571 Edelstahl. Attraktion für Kinderbecken. Keine Quetschgefahr durch Einsatz spezieller Techniken. Sockel unten ringsherum gelocht mit Saugschlauch. Bewegliche Elemente sind in Kunststoff gelagert und verschleißarm. Schwengeleinlassloch mit spezieller Fingerklemmsicherung und zusätzlicher Quetschsicherung durch reduzierten Hub. Abmessungen: Höhe inkl. Sockel: 1.300 mm

geplantes Fabrikat / Produkt: ROIGK Schwengelpumpe R201605-30 oder gelichwertig

angebotenes Fabrikat / Produkt Schwengelpumpe: '.........'
(Bietereintragung)
Menge: 1,000 St

**03.05.5 Lieferung und Einbau Universalbodenanker für Badeattraktionen**
DOPPEL-Universalbodenanker aus V4A Edelstahl

beispielhaftes Produkt Roigk, R82140EN-E oder gleichwertig

angebotenes Fabrikat Universalbodenanker: '.........'
(Bietereintragung)
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Menge: 16,000 St

#### Bereich 03.06 Sanierung Estriche

**03.06.1 Waagerechte bzw. leicht geneigte Betonfläche reinigen**
Waagerechte bzw. leicht geneigte Betonfläche mittels schleifen von Schlämme, mürbem Feinmörtel, Verunreinigungen o.ä. befreien.

Schleifgut absaugen und verladen. Die Betonoberfläche ist vor erneuter Verschmutzung zu schützen.
Geforderte Oberflächenzugfestigkeit: mind. 1,5 N/m²
Menge: 50,000 m2

**03.06.2 Riss verschließen im vorhandenen Estrich**
Riss im vorhandenen Estrich dem Verlauf nach mittels Doppelblatt aufschneiden. Quer zum Riß aller 20 cm Wellenanker schlitzen und einlegen. Verschluß des Risses und der Wellenanker mit einem
zweikomponentigen Epoxidharz bis zur Sättigung. Nach Aushärtung die Oberfläche bündig zum Bestand schleifen.
Materialverbrauch
Epoxidharz: 500 g/m
Wellenanker: 5 Stck/m
Menge: 15,000 m

**03.06.3 Fugenfüllung Bodenfugen Fuge b bis 1 cm ausbauen und entsorgen**
Fugenfüllung der Bodenfugen im Estrich bis 1cm Fugenbreite ausbauen und in Schuttcontainer verladen. und entsorgen.
Menge: 50,000 m

**03.06.4 Fugen mit der Geometrie 10 x 10 mm mit PE - Rundschnur hinterfüllen**
Fugen mit der Geometrie 10 x 10 mm mit PE - Rundschnur hinterfüllen, die Flanken mit Primer vorbehandeln und die Fuge mit Fugendichtstoff auf Polysulfid- oder PU-Basis verfüllen.
Menge: 50,000 m

**03.06.5 Fugenfüllung aufgehende Wände bis 2 cm Fugenbreite ausbauen und entsorgen**
Fugenfüllung der aufgehenden Wände bis 2 cm Fugenbreite ausbauen, in Schuttcontainer verladen und entsorgen.
Menge: 50,000 m

**03.06.6 Fugen aufgehende Wände mit Geometrie 20 x 10 mm mit PE-Rundschnur verschließen**
Fugen der aufgehenden Wände mit Geometrie 20 x 10 mm mit PE - Rundschnur hinterfüllen, die Flanken mit Primer vorbehandeln und die Fuge mit standfesten Fugendichtstoff auf Polysulfid- oder PU-Basis
verfüllen.
Menge: 50,000 m

**03.06.7 Estrichboden oberflächenbündig verschließen**
Öffnungen im Estrichfußboden oberflächen- bündig verschließen. Im EP ist die Untergrund- vorbereitung einzurechnen.
Die Fläche der Öffnung
beträgt 0,20 m² - bis 1 m²,
Die Schichtstärke beträgt 5 cm.
Menge: 10,000 m2

### Titel 04 Neuer Anbau (NA - Gebäudeteil III)

#### Bereich 04.01 Estricharbeiten

**04.01.1 Höhennivellement Estrichflächen**
Vor Ausführung der Estricharbeiten im GT III ist bereichs- bzw. raumweise (bis ca. 30 Räume) jeweils ein Aufmaß des Rohfußbodens zu erstellen
- das Aufmaß ist von der örtlichen Bauleitung bestätigen zu lassen
- auf Grundlage des Aufmaßes werden mit der örtlichen Bauleitung Festlegungen zu ggf. erforderlichen Ausgleichschichten getroffen
- diese Festlegungen sind Grundlage für die Abrechnung von Ausgleichschichten und Mehr-, Mindermengen des Estrichs.

Das Höhennivellement ist in Papierform und in digitaler Form der BL und dem AG zu übergeben:
- Rastermaß Höhenpunkte: ca. 3,0 m bzw. nach Raumgeometrie

nachträgliche Forderungen und Vergütungsansprüche aus Mehrleistungen und Zusatzmaßnahmen ohne vorheriges Aufmaß/Höhennivellement werden vom AG nicht anerkannt und gehen zu Lasten des Auftragnehmers.
Menge: 1,000 St

**04.01.2 Untergrund reinigen**
Reinigen des Untergrundes incl.
Beseitigung von Mörtel- und Putzresten,
einschl. Abtransport und Entsorgung der
anfallenden Verunreinigungen und des Unrates
einschl. Deponiegebühr.
Menge: 400,000 m2

**04.01.3 Abschalen Decken- und Türöffnungen, Niveauunterschiede**
Abschalen von Treppenauge, Türschwellen und
Niveauunterschieden, wie Bodenrinnen in Duschen u.ä.
als Vorleistung für Einbau Randdämmstreifen
für Estricheinbringung,
incl. Materiallieferung, -vorhaltung und Rückbau,
Höhe des FB-Aufbau bis 15 cm
Menge: 50,000 m

**04.01.4 System-Randdämmstreifen aus PE Schaum, D 10 mm H 180 mm**
Randdämmstreifen, PE-Schaum:

System-Randdämmstreifen aus PE-Schaum, mit Folienlasche

Dicke: >=  10 mm
Höhe: >= 180 mm
Material : PE-Schaum

mind. 20 mm größer als Gesamtkonstruktion liefern und
an Wänden, Türzargen, Rohrleitungen usw. aufstellen, an
allen Randfugen mit geeigneten Mitteln so befestigen,
dass ein Umkippen und dahinterlaufen des Mörtels
ausgeschlossen wird.
Menge: 470,000 m

**04.01.5 Dämmstreifen für Raumfuge aus XPS, D 20 - 25 mm, H 230 mm**
Zur Ausbildung einer Raumfuge Streifen aus extrudiertem Dämmstoff (XPS) am Übergang zwischen Neubau und Bestand unverschieblich montieren.

Dämmstoffbreite : 20 - 25 mm
Dämmstoffhöhe : bis 230 mm
Menge: 20,000 m

**04.01.6 Wärmedämmung, EPS 035 DEO, dh - 40 mm**
Polystyrol-Hartschaumplatten, einlagig, als Wärmedämmung unter bauseitiger Systemdämmung der Fussbodenheizung liefern und fachgerecht verlegen.

Dämmung : EPS-WD (150 kPa)
Anwendungsgebiet : DEO nach DIN V 4108-10
Druckbelastbarkeit: dh
WLG : 035
Baustoffklasse : B1
Brandverhalten DIN EN 13501 : E
Plattendicke : 40 mm
Menge: 390,000 m2

**04.01.7 Minderdicke EPS je 10 mm**
Preis für Minderdicke  für vorbeschriebene
Dämmstoff- Position 03.01.6, je 10 mm.
Ausführung NUR nach vorheriger Bestätigung.
Menge: 150,000 m2

**04.01.8 Abdeckung Dämmung, PE-Folie, 0,2 mm**
Trennlage, PE-Folie, Dämmschicht:

Abdeckung der Dämmschicht mit einer Lage Kunststofffolie, 15cm überlappt und seitlich entsprechend der Estrichdicke hochgeschlagen, als Schutz- oder Trennlage.

Folie: Polyethylen (PE)
Dicke: 0,2 mm
Menge: 390,000 m2

**04.01.9 Heizestrich, Bauart A, CT-C35-F5-S70 (FB06/FB07 Fliesen/Sauberlaufzonen)**
Heizestrich DIN 18560 -CT-C35-F5-S70

Heizestrich als schwimmender Zementestrich (CT)
auf vorhandener Dämmung als Heizestrich,
Heizrohrsystem, mit Leitelementen bauseits,
Oberfläche planeben abgezogen,
als Unterbau für im Dünnbett verlegte
Fliesenbeläge.

Das Anlegen von Bewegungsfugen sowie die Zumischung des
Zusatzmittels für Zementheizestrich
sind in den EP einzukalkulieren und werden nicht
gesondert vergütet.

Bauart: A
Druckfestigkeit: C35
Biegezugfestigkeit: 5
Estrichdicke: 68 - 80 mm
Heizrohrdurchmesser: ca. 16 mm + Befestigung
Überdeckung Heizelemente: >=50 mm
Nutzlast: 2 kN/m2

Fussboden-Nummer: FB06 / FB07
Gesamthöhe Fußboden: 155 mm
Belagsart: Fliesenbelag/ Sauberlaufzonen
Einbauort: EG, Neuer Anbau
Raum: NA100 bis NA128 außer NA111
Menge: 380,000 m2

**04.01.10 Zementestrich, CT-C30-F5 (FB06.4, Geräteraum)**
Leistung im vollem Wortlaut wie Position 03.01.9
beschrieben, jedoch:

Heizestrich DIN 18560 - CT-C30-F5

Estrichdicke : 60 mm

Fussboden-Nummer: FB06.4
Gesamthöhe Fußboden: 135 - 155 mm
Belagsart: Estrich, gefliest
Einbauort: EG, Neuer Anbau
Raum: NA111
Menge: 20,000 m2

**04.01.11 Gefälleestrich, CT-C20-F5 (FB06.4, Geräteraum)**
Leistung im vollem Wortlaut wie Position 03.01.0010
beschrieben, jedoch:

Zementestrich DIN 18560 - CT-C20-F5

Estrichdicke : 40 - 60 mm

Fussboden-Nummer: FB06.4
Gesamthöhe Fußboden: 135 - 155 mm
Belagsart: Estrich, im Gefälle, gefliest
Einbauort: EG, Neuer Anbau
Raum: NA111
Menge: 20,000 m2

**04.01.12 Gefälle-/Heizestrich, CT-C20-F5 (FB06.3, Duschen)**
Leistung im vollem Wortlaut wie Position 03.01.0010
beschrieben, jedoch:

Zementestrich als Heizestrich DIN 18560 - CT-C35-F5-S70

Estrichdicke : 40 - 60 mm

Fussboden-Nummer: FB06.4
Gesamthöhe Fußboden: 135 - 155 mm
Belagsart: Estrich, im Gefälle, gefliest
Einbauort: EG, Neuer Anbau
Raum: NA117 und NA122
Menge: 10,000 m2

**04.01.13 Mehrdicke Estrich je 5 mm**
Preis für Mehrdicke  für vorbeschriebene
Estrichpositionen 01.01.0080, 01.01.0090 und
01.01.0100 je 5 mm
Ausführung nur nach vorheriger Bestätigung.
Menge: 20,000 m2

**04.01.14 Minderdicke Estrich je 5 mm**
Preis für Minderdicke für vorbeschriebene
Estrichpositionen 01.01.0080, 01.01.0090 und
01.01.0100 je 5 mm
Ausführung NUR nach vorheriger Bestätigung.
Menge: 20,000 m2

**04.01.15 Zulage Estrofasern**
Estrofasern, Zulageposition zum Estrich unter
Fliesenbelag

Zulage zu den Vorpositionen 03.01.9
und 03.01.10

für das liefern und einarbeiten von Estrofasern als
Kunststoffarmierung in Estrich,
Verbrauch ca. 1 kg/m³ Estrich,
für nachfolgende Fliesenbeläge,
nach Herstellervorschrift einarbeiten,
incl. aller erforderlichen Nebenarbeiten.
Menge: 400,000 m2

**04.01.16 Zulage für den Einbau eines Abbindebeschleunigers**
Zulage für den Einbau eines Abbindebeschleunigers
Zusatzmittel für schnellhärtende Estriche, daß bei
Raumtemperaturen
von ca. 18°C eine Belegereife nach 10 Tagen
gewährleistet

Angebotenes Fabrikat/Produkt Abbindebeschleuniger: '.........'
(Bietereintragung)
Menge: 400,000 m2

**04.01.17 Prüfung Feuchtigkeit, CM-Methode, Estrich**
Prüfung des Feuchtigkeitsgehaltes des Estrichs mit der CM-Methode, gemäß Arbeitsanweisung für CM-Messung des Bundesverbandes Estrich und Belag, inkl. genauen Protokollierens der Messstellen und Messergebnisse. Ausführung nach Angabe der Bauleitung. Die Messergebnisse sind der Bauleitung vorzulegen.
Art des Estrichs : heizestrich
Estrichfläche : bis 200 m²
Anzahl der Proben : mind. 3 Proben pro Stück Prüfung
Menge: 5,000 St

**04.01.18 Verguss Bodeneinlaufrinnen mittels Schnellestrich, schwind- und spannungsarm, mind. CT-C30-F5**
Verguss der Bodeneinlaufrinnen mittels Schnellestrich als Zementschnellestrich CT nach 18560-3 und DIN EN 13813 als Estrich auf Trennlage Stahlbeton-Deckenkonstruktion Bereich Duschen / Umkleiden und Barfußgang Funktionsbereich
Verguss / Unterstopfung der bereits montierten Edelstahl-Einlaufrinnen bis UK Flansche und Rinnenquerschnitt.
Verfüllung hohlraumfrei, Einbau händisch

- Estrich- bzw. Mörteldicke: i.M.65 mm
- Einbaubreite: ca.150 mm
- Druckfestigkeitsklasse mind. C 30 DIN EN 13813,

Unterstopfung / Verguss als schnell erhärtender
Estrich / Mörtel mind. CT-C30-F5 mit
schwind- und spannungsarm erhärtendem, hochfestem
Vollbindemittel als Schnell-Estrichbinder

Herstellung Schnellestrichmörtel aus kunststoffvergütetem Spezialbindemittel und Estrichsand 0/8 im Mischungsverhältnis 1:4 - 1:5 in Gewichtsteilen.

angeb.Fabrikat / Produkt Schnellestrich als Verguß:
angebotenes Fabrikat: '.........'
angebotenes Produkt: '.........'
(vom Bieter einzutragen)

Estrich entsprechend Verarbeitungsrichtlinie des
Herstellers einbauen und verdichten.
Ausführung & Verlegung gem. Ausführungsplanung:

betrifft:
- Bodeneinlaufrinnen Duschen Raum NA111, NA117 und NA122
Menge: 5,000 m

**04.01.19 Zulage Anarbeiten Estrich an Entwässerungsrinnen, lineare Einbauten**
Zulage zu vorbeschriebene Zementestrichen für das Anarbeiten an lineare Durchdringungen im Zuge des Einbaues. Gilt für alle Estriche in verschiedenen Dicken, vorwiegend an Entwässerungsrinnen. Zulage für das höhengenaue und fachgerechte Anarbeiten bzw. maßgenaue Abstellen/Abschalen.

betrifft:
* Anarbeitung an Einlaufrinnen
Menge: 10,000 m

**04.01.20 Zulage Anarbeiten Estrich an Durchdringung**
Zulage zu vorbeschriebene Zementestrichen / Schnellestrichen für das Anarbeiten oder das Abstellen an vorwiegend rund Durchdringungen im Zuge des Einbaues. Gilt für alle Estriche in verschiedenen Dicken, vorwiegend an Bodeneinläufen, Grundleitungsanschlüssen. Zulage für das höhengenaue und fachgerechte Anarbeiten bzw. maßgenaue Abstellen/Abschalen.

betrifft:
* Anarbeitung an FB-Einläufe
Menge: 10,000 St

**04.01.21 Bewegungsfugen anlegen u. herstellen**
Feldbegrenzungs- sowie Bewegung- und Dehnungsfugen
zur Begrenzung von Estrichfeldern sind nach Planung und
Erforderniss anzulegen und fluchtgerecht herstellen
einschl. Dämmstreifen 5 mm.
Feldbegrenzungs- sowie Bewegungs- und Dehnungsfugen
(werden später nicht verharzt) sind zu Vermeidung von
höhenmäßigen Verschiebungen im Abstand von 25 cm
zu verdübeln (Dübel kunststoffummantelt, L = 20 cm)
einschl. Materiallieferung.
Ausführung in Absprache mit der Objektüberwachung.
Menge: 50,000 m

**04.01.22 Scheinfuge schneiden und füllen, Estrich**
Scheinfugen in frischen Estrich schneiden
und nach Belegreife des Estrichs mit
Fugendichtmasse aus Kunstharz
kraftschlüssig füllen.

Fugentiefe : 1/3 der Estrichdicke
Fugenbreite : bis 3 mm
Dicke Estrich : bis 80 mm
Menge: 20,000 m

**04.01.23 Dehnungsfuge (Feldbegrenzung und Türbereich) herstellen**
Dehnungsfuge als Feldbegrenzungsfuge
(nicht bauteildurchdringend)herstellen.
Herstellen der Dehnungsfuge im Estrich,
durch Einlegen von geschlossenzelligem
PE-Schaumstreifen,
- Fugenbreite 10 mm
- Fugentiefe gem. Vorpositionen von 50 bis 85 mm
einschl. dem erforderlichen Abschalen der Estrichfelder
gem. Fugen- und Gefälleplanung.
Menge: 90,000 m

**04.01.24 Dehnungsfuge wie vor, jedoch Bewegungsfuge (Gebäudetrennfuge) herstellen**
Bewegungsfuge als Gebäudetrennfuge
(bauteildurchdringend) herstellen.
Herstellen der Bewegungsfuge im Estrich,
durch Einlegen von geschlossenzelligem
PE-Schaumstreifen,
- Fugenbreite 20 - 40 mm
- Fugentiefe gem. Vorpositionen von 40 bis 155 mm
einschl. dem erforderlichen Abschalen der Estrichfelder
gem. Fugen- und Gefälleplanung.
Menge: 30,000 m

**04.01.25 Vertiefung für Einbaurahmen, Estrich**
Vertiefung für Einbaurahmen in Zementestrich; ohne Kantenprofile.
Größe : bis 6,75 m² (Windfang)
und bis 1,20 m² (Mitarbeitereingang)
Tiefe : 40 mm
Menge: 10,000 m2

**04.01.26 Anarbeiten von Durchdringungen**
Anarbeiten von Aussparungen, Rohrdurchführungen und
durchdringenden Bauteilen,
Estrichdicke von 5 bis 85 cm,

Fläche bis 0,5 m2/St.,

einschl. Materiallieferung.
Menge: 30,000 St

**04.01.27 Estrich schneiden, Dicke 4 bis 8,5 cm**
Nachträgliches maschinelles Schneiden des Estriches nach Erreichen der Anfangsfestigkeit,
Einschnittiefe: 40 bis 85 mm
Das Abbruchgut transportieren, laden und fachgerecht entsorgen.
Menge: 40,000 m

**04.01.28 Aussparungen im Estrich herstellen/stemmen bis 30 x 30 cm, Dicke bis 8,5 cm**
Nachträgliches maschinelles Schneiden des Estriches nach Erreichen der Anfangsfestigkeit,
Einschnittiefe: 40 bis 85 mm
Größe der Öffnung bis 30 x 30 cm
Das Abbruchgut transportieren, laden und fachgerecht entsorgen.
Menge: 10,000 St

**04.01.29 Aussparung in Estrich wie vor, jedoch bis 50 x 50 cm**
Nachträgliches maschinelles Schneiden des Estriches nach Erreichen der Anfangsfestigkeit,
Einschnittiefe: 40 bis 85 mm
Größe der Öffnung 30 x 30 cm bis 50 x 50 cm
Das Abbruchgut transportieren, laden und fachgerecht entsorgen.
Menge: 5,000 St

**04.01.30 Kanal im Estrich herstellen/stemmen bis 30 cm Breite, Dicke bis 8,5 cm**
Nachträgliches maschinelles Schneiden des Estriches nach Erreichen der Anfangsfestigkeit,
Einschnittiefe: 40 bis 85 mm
Breite des Kanals bis 30 cm
Das Abbruchgut transportieren, laden und fachgerecht entsorgen.
Menge: 15,000 m

**04.01.31 Zementgebundene hochfeste Vergussmasse unter Schlammwasserbehälter liefern und einbauen UG Neuer Anbau**
Für die Herstellung der erhöhten Ebenheitsanforderung +- 2mm unter Schlammwasserbehälter
- zementgebunden
- dauerwasserbeständig
- C35
- schwindarm / quellkontrolliert
- selbstnivellierend
- zur stat. Lastabtragung
- Schichtdicke 10 - 20 mm

incl. seitlicher Abstellung bis 50 mm einbauen und nach Aushärtung rückbauen

Abmessungen: 10 x 2,70 m auf Stbt.Bodenplatte

Angebotenes Fabrikat und Produkt Vergussmasse: '.........'
(Bietereintragung)
Menge: 27,000 m2

#### Bereich 04.02 Abdichtungen

##### Abschnitt 04.02.01 Bodenflächen

**04.02.01.1 Messung der Restfeuchte Estrichflächen**
Messung der Restfeuchte des zu belegenden Untergründe, vorweigend Zementestriche, Restfeuchtemessung mittels der CM-Messmethode, incl. Wiederholungsmessung,
ein Messprotokoll je Messung ist anzufertigen und vor Beginn der Arbeiten der Bauleitung / AG vorzulegen.
Messung je Verlegebereich
Menge: 10,000 St

**04.02.01.2 Untergrund, Estrichflächen reinigen**
Reinigen des Untergrundes, d.h. neu hergestellte Zementestriche für zukünftige Abdichtungsarbeiten, von grober Verschmutzung, zur Verbesserung der Haftung bzw. Egalisierung des Untergrundes, gründliches Abkehren mit Stahlbesen sowie Staubabsaugung.
Anfallende Stoffe im Behälter des AN sammeln, abtransportieren und entsorgen, Untergrund waagerecht.
Untergrund reinigen als besondere Leistung nach VOB/C 2015, DIN 18336-Pkt.4.2.5 - Verunreinigungen müssen durch Fremdgewerke verursacht worden sein (Estricharbeiten sind Leistungsumfang dieses LV!)

Die Ausführung dieser Leistung erfolgt nur auf Anweisung und nach Abstimmung mit der BL.

Gesamtmenge summiert sich aus mehreren Teilmengen

betrifft:
* sämtliche Estrichflächen Neuer Anbau
Menge: 410,000 m2

**04.02.01.3 Untergrund ausgleichen / spachteln Estrichflächen**
Ausgleichen von Unebenheiten auf Zementestrichflächen, schnellerhärtend; Ausgleichen der Unebenheiten der abzudichtenden oder neu zu belegenden Bodenflächen mit schnellaushärtendem, flexiblen, schnell und hydraulisch abbindender  Ausgleichmasse als Spezialzement;

Verbrauch: ca. 1,6 kg/m² und mm Schichtdicke;
Ausführung vollflächig, Schichtdicke ab 3 - bis max. 15 mm, i.M. 15 mm auftragen
Ausgleichsschichten sind maximal bis zu einer Höhe von 30 mm aufzutragen.

Achtung: Die Ausführung der Leistung erfolgt erst nach ausdrücklicher Festlegung durch die Bauleitung und setzt Unebenheiten auf der Estrichoberfläche durch Fremdeinwirkung voraus. Die Estrichflächen sind im vertraglichen Leistungsumfang des AN in der erforderlichen Ebenheit für die nachfolgende keramische Fliesenbelegung herzustellen !
Menge: 300,000 m2

**04.02.01.4 Grundierung Estriche, Bodenflächen auftragen**
Aufbringen einer Grundierung auf Kunstharzbasis auf saugfähigen Untergründen (zementäre Estriche) als Vorbehandlung für die Aufnahme des nachfolgenden Verbundabdichtungssystems. Grundierung trocknen lassen.

Ausführungsort:
* gesamter Neuer Anbau

Gesamtmenge summiert sich aus mehreren Teilmengen.
Menge: 410,000 m2

**04.02.01.5 Verbundabdichtung Bodenflächen, W3-I**
Verbundabdichtung auf sämtliche neue Zementestrichflächen / Verbundestriche im Beckenumgang und Nassbereichen

Verbundabdichtung auf Estrichflächen der stark nassbeanspruchten Bereiche Beckenumgänge / Duschen etc. Beanspruchungsgruppe gemäß dem ZDB-Merkblatt bzw. DIN 18534 und Verarbeitungsrichtlinien des Systemanbieters,
Untergrundvorbehandlung (Grundierung) in gesond. Vorposition;

Wassereinwirkungsklasse nach DIN 18534 / ZDB-Merkblatt AIV 2019:
- Wassereinwirkungsklasse W3-I: sehr hoch

Verbundabdichtung mit zweikomponentiger, reaktiv abbindender, flexibler, rißüberbrückender, mineralischer Dichtschlämme in mind. zwei Arbeitsgängen im Spachtelverfahren beschichten. Sockelbereiche sind bis auf 5 cm ü. OKFFB abzudichten.

Auftrag in mindestens 2 Arbeitsgängen, jeweils voll
deckend.
1. Auftrag auf den vorgenässten, mattfeuchten Untergrund vollflächig im Streichverfahren (verdünnt)
2. Auftrag auf trockenen 1. Auftrag im Spachtelverfahren, fehlstellenfrei aufbringen.
Die Ausführung erfolgt in jedem Fall unter Beachtung der Verarbeitungsrichtlinien des Systemherstellers.

Gesamtnassschichtdicke der Aufträge gem. Verarbeitungsrichtline und ZDB-Merkblatt: mind. 2,5 mm - damit Trockenschichtdicke ≥ 2,00 mm
Die Trockenschichtdicke ist Bereichsweise ca. je 150 m² bzw. nach Festlegung der BL nachzuweisen/zu dokumentieren.

Sämtliche diesbezügliche Aufwendungen, einschl. der Nacharbeit der Beprobungsstellen, sind in den EP dieser Position einzurechnen.

zu verwendendes Material / Produkt gem.
Bietereintragungen mit Systemangaben

Verbrauch: ca. 3,5 kg/m² bei 2,5 mm Schichtdicke

Gesamtmenge summiert sich aus mehreren Teilmengen.

Ausführungsort:
* Nassräume Neuer Anbau

Die Gesamtmenge setzt sich aus mehreren Einzelflächen gem. o.g. Fußbodenbereichen und betreffenden Räumlichkeiten nach Raumbuch/Grundriß zusammen.
Achtung:
Vor Verlegung der Bodenfliesen erfolgt eine Abnahme und Freigabe der Abdichtung durch die BL/Architekten.
Menge: 120,000 m2

**04.02.01.6 Verbundabdichtung Bodenflächen W2-I**
Verbundabdichtung auf sämtliche neue Zementestrichflächen / Verbundestriche im Umkleidebereich

Verbundabdichtung auf Estrichflächen nassbeanspruchter Umkleidebereiche Beanspruchungsgruppe gemäß dem ZDB-Merkblatt bzw. DIN 18534 und Verarbeitungsrichtlinien des Systemanbieters,
Untergrundvorbehandlung (Grundierung) in gesond. Vorposition;

Wassereinwirkungsklasse nach DIN 18534 / ZDB-Merkblatt AIV 2019:
- Wassereinwirkungsklasse W2-I: hoch

Verbundabdichtung mit zweikomponentiger, reaktiv abbindender, flexibler, rissüberbrückender, mineralischer Dichtschlämme in mind. zwei Arbeitsgängen im Spachtelverfahren beschichten. Sockelbereiche sind bis auf 5 cm ü. OKFFB abzudichten.

Auftrag in mindestens 2 Arbeitsgängen, jeweils voll
deckend.
1. Auftrag auf den vorgenässten, mattfeuchten Untergrund vollflächig im Streichverfahren (verdünnt)
2. Auftrag auf trockenen 1. Auftrag im Spachtelverfahren, fehlstellenfrei aufbringen.
Die Ausführung erfolgt in jedem Fall unter Beachtung der Verarbeitungsrichtlinien des Systemherstellers.

Gesamtnaßschichtdicke der Aufträge gem. Verarbeitungsrichtline und ZDB-Merkblatt
Die Trockenschichtdicke ist Bereichsweise ca. je 150 m² bzw. nach Festlegung der BL nachzuweisen/zu dokumentieren.

Sämtliche diesbezügliche Aufwendungen, einschl. der Nacharbeit der Beprobungsstellen, sind in den EP dieser Position einzurechnen.

Verbrauch: ca. 3,5 kg/m² bei 2,5 mm Schichtdicke

Verbundabdichtung W2-I
Angebotenes Fabrikat / Produkt : '.........'
(Bietereintragungen)

Gesamtmenge summiert sich aus mehreren Teilmengen.

Ausführung & Verlegung gem. Ausführungsplanung.

Ausführungsort:
* Personalbereich

Die Gesamtmenge setzt sich aus mehreren Einzelflächen gem. o.g. Fußbodenbereichen und betreffenden Räumlichkeiten nach Raumbuch/Grundriß zusammen.
Achtung:
Vor Verlegung der Bodenfliesen erfolgt eine Abnahme und Freigabe der Abdichtung durch die BL/Architekten.
Menge: 290,000 m2

**04.02.01.7 Verbundabdichtung Wandsockelflächen**
Verbundabdichtung auf sämtliche neue Betonsockelflächen im Personal- und Funktionsbereich.

Verbundabdichtung auf Oberflächen der neuen Betonsockelkonstruktionen (ggf. erforderliche Ausgleichsmaßnahmen in gesond. Pos.) der stark nassbeanspruchten Bereiche im neuen Anbau;
Beanspruchungsgruppe gemäß dem ZDB-Merkblatt bzw. DIN 18534 und Verarbeitungsrichtlinien des Systemanbieters,
Untergrundvorbehandlung (Grundierung) in gesond. Vorposition;

Wassereinwirkungsklasse nach DIN 18534 / ZDB-Merkblatt AIV 2019:
Wassereinwirkungsklasse W3-I: sehr hoch

Ausführung der Verbundabdichtung grundsätzlich gem.
Vorposition

Ausführung & Verlegung gem. Ausführungsplanung.

betrifft:
* Sockel im Personal- und Funktionsbereich

Die Gesamtmenge setzt sich aus mehreren Einzelflächen gem. o.g. Fußbodenbereichen und betreffenden Räumlichkeiten nach Raumbuch/Grundriß zusammen.

Achtung:
Vor Verlegung der Sockelfliesen erfolgt eine Abnahme und Freigabe der Abdichtung durch die BL/Architekten.
Menge: 100,000 m2

**04.02.01.8 Wand-/Bodenanschluss- und Bewegungsfugen abdichten**
Abdichten der Eckbereich entlang Anschluss Boden/ Wand und Wand/Wand sowie aller Bewegungs- und Bauteilfugen mit dem Abdichtband als hochelastisches, gewebekaschiertes Synthese-Kautschuk-Abdichtband.
Das Abdichtband mit  flexibler Dichtschlämme mit allgemeinen bauaufsichtlichen Prüfzeugnissen gemäß Bauregelliste, verkleben und anschließend überarbeiten. Bandstöße mit Flex. Dichtschlämme verkleben.

Verbrauch:  ca. 1,05 m/m
- Breite bis 12 cm
Flexible Dichtschlämme gem. Vorpositionen ca. 200 bis 500 g/m eingearbeitetes Abdichtband.

Beachte: die Eckausbildung erfolgt in Form einer mit dem Dichtband hergestellten Vertiefungsschlaufe gem. Fugendetail.
Menge: 380,000 m

**04.02.01.9 Zulage Dichtband, Innenecken, Außenecken**
Zualge für den Einbau des vorbeschriebenen Dichtbandes im Bereich von Innen- und Außenecken. Ausführung als systemzugehöriges Formteil.
Menge: 260,000 St

**04.02.01.10 Bewegungsfuge (Bauteilfuge)**
Bewegungsfuge zwischen den Bauwerksteilen
Abdichten der Bewegungs- bzw. Anschlussfuge zwischen 2 Bauwerksteilen (Achse 15) mit hochelastischem, gewebekaschiertem Elastomer-Abdichtband in 2 Lagen. Das Abdichtband in Dichtmasse eindrücken und nochmals mit Dichtmasse überspachteln. Bandstöße mit Dichtmasse verkleben.

zu verwenden sind ausschließlich die Systemkomponenten des angebotenen Abdichtungssystems!
Menge: 30,000 m

**04.02.01.11 Herstellen eines Epoxidharzblocks 50 x 50 mm**
*** Bezugsbeschreibung
Aussparung (Querschnitt ca. 50 x 50 mm) herstellen, Rückbaumaterial entsorgen. Aussparung reinigen und Verfüllen mit Vergussmörtel aus Epoxidharz und feuergetrocknetem Quarzsand grob und fein im Mischungsverhältnis 1:1:1 in Raumteilen kapillardicht und schwindfrei vergießen.
Die Oberfläche des Vergusses ist abzusanden.
Anschließen der Verbundabdichtung an den Epoxidharzblock unter Einlage von alkalibeständigem Glasgittergewebe als Verstärkung.

Verbrauch Vergussmasse: nach Herstellerangaben

betrifft: hauptsächlich Türanschlüsse, Bodenkonvektoren
Menge: 10,000 m

**04.02.01.12 Herstellen eines Epoxidharzblocks 120 x 50 mm**
*** wie Position 04.02.01.11
Aussparung (Querschnitt ca. 120 x 50 mm) herstellen, Rückbaumaterial entsorgen. Aussparung reinigen und Verfüllen mit Vergussmörtel aus Epoxidharz.

betrifft hauptsächlich den Anschluss von Türanschlüssen an den bestehenden FB-Aufbau
Menge: 5,000 m

**04.02.01.13 Anarbeitung Verbundabdichtung an Edelstahl-Bodeneinlaufrinnen**
Edelstahlflansche der Bodeneinlaufrinnen mit grobem Schleifpapier aufrauen, mit Aceton fettfrei reinigen und mit elastifiziertem Reaktionsharz als Kontaktschicht grundieren  Frische Grundierung mit feuergetrocknetem Quarzsand Ø 0,4 - 0,8 mm absanden und trocknen lassen. Nach Aushärtung loses und überschüssiges Material restlos entfernen (absaugen).

Anschließen der vorbeschriebenen 2K-Verbundabdichtung in mind. zwei Schichten an die Flansche der Einlaufrinnen unter Einlage eines alkalibeständigem Glasgittergewebes (hohlraum-und faltenfrei) als Verstärkung. Einbau zwischen 1-ter und 2-ter Abdichtungslage.

- Breite der Anschlussflansche: ca. 50 mm
mineralische Verbundabdichtung:
angebotenes Fabrikat / Produkt '.........'
(Bietereintragung)

Abrechnung nach lfdm Anschluss Abdichtung (einfache Länge)

betrifft:
- Bodeneinlaufrinnen Duschen
- Bodeneinlaufrinnen Geräteraum
Menge: 10,000 m

**04.02.01.14 Dünnbettbodenablauf abdichten**
Dünnbettbodenablauf (bereits eingesetzt durch Fremdgewerk)mit Dünnbettaufsatzkragen (von Fremdgewerk an AN übergeben und durch AN einzubauen) mit haftfähiger Oberfläche (Keradrain, Quarzabstreuung u.dgl.) eindichten
Estrich und Dünnbettausatzkragen des Bodenablaufes unter Einbettung des vorhandenen Gewebes mit flexibler Dichtungsschlämme mit allgemeinen bauaufsichtlichen Prüfzeugnissen gemäß Bauregelliste, in zwei Arbeitsgängen in einer Schichtdicke von mindestens 2 mm überarbeiten. Einpassen des Aufstockelementes.
Eindichten mit Dichtungsschlämme.

Verbrauch: ca. 2 kg/Stück.
Menge: 10,000 St

**04.02.01.15 Selbstklebendes Schnittschutzband**
Selbstklebendes Schnittschutzband nach DIN TR 18534-7 über denabgedichteten Rand- und Anschlussfugen entlang der Boden-Wand- bzw. Sockelanschlüsse sowie über den ggf. erforderlicher Bewegungs- und Bauteilfugen verlegen (einbauen).
Einschl. der Verlegung an Aussen- und Inennecken (überlappender Stupfstoß-Zuschnitt)
Eckausbildung auf der Grundlage der vorliegenden Zeichnungen (preislich in den EP einkalkulieren)

Das Verbundabdichtungssystem
muss zu diesem Zeitpunkt getrocknet sein. Das
Schnittschutzband ist so anzuordnen, dass es mittig
unter der elastischen Fuge des nachfolgenden Belages verläuft.

Angebotenes Fabrikat / Produkt Schnittschutzband: '.........'
(Bietereintragung)

Ausführung & Verlegung gem. Ausführungsplanung.

Ausführungsort: neuer Anbau
Menge: 380,000 m

##### Abschnitt 04.02.02 Wandflächen

**04.02.02.1 Wandflächen grundieren**
Verbundabdichtung auf den Wandflächen aller naßbeanspruchten Bereiche innen mit Beanspruchungsgruppe gemäß dem ZDB-Merkblatt und
Verarbeitungsrichtlinien des Systemanbieters,
Untergrundvorbehandlung (Grundierung) in gesond. Vorposition;
- für Wandflächen: W3-I, (öffentl. Bereich)

Abdichtung, Dichtschlämme als Flächenabdichtung der
senkrechten Wandflächen mit mineralischer, hydraulisch
abbindender Dichtschlämme; mit allgemeinen
bauaufsichtlichen Prüfzeugnissen gemäß Bauregelliste,
in mindestens 2 Arbeitsgängen, jeweils voll deckend auf
durchgetrockneter Grundierung.
1. Auftrag auf den vorgenässten, mattfeuchten Untergrund vollflächig im Streichverfahren (verdünnt)
2. Auftrag auf trockenen 1. Auftrag im Spachtelverfahren, fehlstellenfrei aufbringen

Gesamtnassschichtdicke der Aufträge gem. Verarbeitungsrichtline und ZTB-Merkblatt: mind. 2,5 mm - damit  Trockenschichtdicke 2,00 mm

Verbrauch: ca.4,0 kg/m² bei 2,5 mm Schichtdicke

betrifft: Sockelbereiche und zu befliesende Wandflächen

Achtung:
vor Verlegung der Bodenfliesen erfolgt eine Abnahme und Freigabe der Abdichtung durch die BL/Architekten
Menge: 230,000 m2

**04.02.02.2 Verbundabdichtung Wandflächen W3-I**
Verbundabdichtung auf den Wandflächen aller nassbeanspruchten Bereiche mit Beanspruchungsgruppe gemäß dem ZDB-Merkblatt und
Verarbeitungsrichtlinien des Systemanbieters,
Untergrundvorbehandlung (Grundierung) in gesond. Vorposition;
- für Wandflächen: W3-I, (öffentl. Bereich)

Abdichtung, Dichtschlämme als Flächenabdichtung der
senkrechten Wandflächen mit mineralischer, hydraulisch
abbindender Dichtschlämme; mit allgemeinen
bauaufsichtlichen Prüfzeugnissen gemäß Bauregelliste,
in mindestens 2 Arbeitsgängen, jeweils voll deckend auf
durchgetrockneter Grundierung.
1. Auftrag auf den vorgenässten, mattfeuchten Untergrund vollflächig im Streichverfahren (verdünnt)
2. Auftrag auf trockenen 1. Auftrag im Spachtelverfahren, fehlstellenfrei aufbringen

Gesamtnaßschichtdicke der Aufträge gem. Verarbeitungsrichtline und ZTB-Merkblatt: mind. 2,5 mm - damit  Trockenschichtdicke 2,00 mm

Verbrauch:  ca.4,0 kg/m² bei 2,5 mm Schichtdicke

betrifft: Sockelbereiche und zu befliesende Wandflächen

Achtung:
vor Verlegung der Wandfliesen erfolgt eine Abnahme und Freigabe der Abdichtung durch die BL/Architekten
Menge: 220,000 m2

**04.02.02.3 Verbundabdichtung Wandflächen W2-I**
Verbundabdichtung auf den Wandflächen aller naßbeanspruchten Bereiche innerh. des Schwimmbadbereiches mit Beanspruchungsgruppe gemäß dem ZDB-Merkblatt und
Verarbeitungsrichtlinien des Systemanbieters,
Untergrundvorbehandlung (Grundierung) in gesond. Vorposition;
- für Wandflächen: W2-I, (nicht öffentl. Bereich)

Abdichtung, Dichtschlämme als Flächenabdichtung der
senkrechten Wandflächen mit mineralischer, hydraulisch
abbindender Dichtschlämme; mit allgemeinen
bauaufsichtlichen Prüfzeugnissen gemäß Bauregelliste,
in mindestens 2 Arbeitsgängen, jeweils voll deckend auf
durchgetrockneter Grundierung.
1. Auftrag auf den vorgenässten, mattfeuchten Untergrund vollflächig im Streichverfahren (verdünnt)
2. Auftrag auf trockenen 1. Auftrag im Spachtelverfahren, fehlstellenfrei aufbringen

Gesamtnaßschichtdicke der Aufträge gem. Verarbeitungsrichtline und ZTB-Merkblatt: mind. 2,5 mm - damit  Trockenschichtdicke 2,00 mm

Verbrauch:  ca.3,5 kg/m² bei 2,5 mm Schichtdicke

betrifft: Sockelbereiche und zu befliesende Wandflächen

Achtung:
vor Verlegung der Wandfliesen erfolgt eine Abnahme und Freigabe der Abdichtung durch die BL/Architekten
Menge: 10,000 m2

**04.02.02.4 Abdichten von Rand-, Anschluss- u. Bewegungsfugen, Wand-Wand, Türöffnungsleibungen**
Abdichten von Rand-, Anschlussfugen entlang der Wand-Wandanschlüsse, Türöffnungsleibungen sowie Abdichten eventueller vertikaler Bewegungs- und Bauteilfugen in Wänden, als hochelastisches, gewebekaschiertes Sicherheitsdichtband, als Bestandteil der Systemzulassung des Dichtsystems, einschl. aller erforderlichen  vorgefertigten Innen- und Außenecken über Anschluss- und Bewegungsfugen sowie Wandecken mit Verbundabdichtungs-material vollflächig verkleben. Stöße sind überlappend auszuführen und mit zweikomponentigem Polymerkleber zu verkleben.
Alle Dichtbänder sind vollständig und über die Ränder hinaus mit Abdichtungsmaterial überarbeitet.

Achtung:
- Die Verklebung der Dichtbänder an den Stoßstellen untereinander (überlappender Bereich) erfolgt im hochbelastetem Nassbereich einer Schwimmhalle zwingend mittels 2-komponentigem Polyurethan/Polymerkleber Kleber/Abdichtung systemzugehörig zum Abdichtungssystem.

- die erforderlichen  vorgefertigten Innen- und Außenecken sind auf der Grundlage der vorliegenden Zeichnungen mengenmäßig und preislich in den EP einzukalkulieren

Ausführung & Verlegung gem. Ausführungsplanung:
* Wandansichten Funktionsbereich

Ausführungsort:
* gesamter Funktionsbereich
Menge: 140,000 m

**04.02.02.5 Rohrdurchführungen 70 mm abdichten**
Rohrdurchführungen, Durchmesser bis 70 mm abdichten
Rohrdurchführungen mit Dichtmanschette eindichten. Rohrdurchführungen von Schmutz und Fett säubern.
Flexible Dichtschlämme mit allgemeinen bauaufsichtlichen Prüfzeugnissen gemäß Bauregelliste, im Bereich der Dichtmanschette vorlegen. 1-Dichtmanschette über die herausstehenden Rohrmuffen stülpen, andrücken und nochmals mit Dichtschlämme überstreichen.

Dichtschlämme wie in den Vorpos. beschrieben,
Verbrauch: 100 g/Stück.
Menge: 50,000 St

**04.02.02.6 Rohrdurchführungen 120 mm abdichten**
Rohrdurchführungen, Durchmesser bis 120 mm abdichten
Rohrdurchführungen mit Dichtmanschette eindichten. Rohrdurchführungen von Schmutz und Fett säubern.
Flexible Dichtschlämme mit allgemeinen bauaufsichtlichen Prüfzeugnissen gemäß Bauregelliste, im Bereich der Dichtmanschette vorlegen. 1-Dichtmanschette über die herausstehenden Rohrmuffen stülpen, andrücken und nochmals mit Dichtschlämme überstreichen.

Dichtschlämme wie in den Vorpos. beschrieben,
Verbrauch: 100 g/Stück.
Menge: 20,000 St

**04.02.02.7 Rohrdurchführungen Duscharmatur abdichten**
Rohrdurchführungen, Durchmesser bis 120 mm abdichten
Rohrdurchführungen mit Dichtmanschette eindichten. Rohrdurchführungen von Schmutz und Fett säubern.
Flexible Dichtschlämme mit allgemeinen bauaufsichtlichen Prüfzeugnissen gemäß Bauregelliste, im Bereich der Dichtmanschette vorlegen. 1-Dichtmanschette über die herausstehenden Rohrmuffen stülpen, andrücken und nochmals mit Dichtschlämme überstreichen.

Dichtschlämme wie in den Vorpos. beschrieben,
Verbrauch: 100 g/Stück.
Menge: 10,000 St

#### Bereich 04.03 Fliesenarbeiten

##### Abschnitt 04.03.01 Bodenfliesen

###### Position 04.03.01.01 Bodenfliesen Funktionsräume+Foyer

**04.03.01.01.1 Bodenfliesen, Funktionsräume, 60 x 60 cm, R 10/B,**
Lieferung und Einbau Bodenbelag aus Einzelfliesen für den Objektbereich als Feinsteinzeug, stranggepresste keramische Fliesen Wasseraufnahme nach DIN EN 14411-G, Gruppe AIb; 1. Sorte; unglasiert, Bewertungsgruppe Rutschgefahr mind. R 10/B gem. DGUV Information 207-006;

- Nennmaß ca. 60 x 60 cm
- Herstellmaß:  597 x 597 x 8 mm
- Farbe: anthrazit,  nach unten benannter Serie
- verlegen im Innenbereich
- Fugenbreite: 3 mm

Hersteller/ Produkt als Leitfabrikat:

Hersteller: Agrob Buchtal
Serie: Clifton
Farbe: anthrazit
Art.Nr: 435833

angebotende Fliese:
Hersteller: '.........'
Serie: '.........'
Farbe: '.........'
Art.Nr.: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund eben,

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Neuer Anbau, Funktionsräume

Die Gesamtmenge setzt sich aus mehreren Einzelflächen gem. o.g. Fußbodenbereichen und betreffenden Räumlichkeiten nach Raumbuch/Grundriß Materialkonzept zusammen.
Menge: 170,000 m2

**04.03.01.01.2 Bodenfliesen Foyer, Funktionsräume, 60 x 60 cm, R 10/A,**
Lieferung und Einbau Bodenbelag aus Einzelfliesen für den Objektbereich als Feinsteinzeug, stranggepresste keramische Fliesen Wasseraufnahme nach DIN EN 14411-G, Gruppe AIb; 1. Sorte; unglasiert, Bewertungsgruppe Rutschgefahr mind. R 10/A gem. DGUV Information 207-006;

- Nennmaß ca. 60 x 60 cm
- Herstellmaß:  597 x 597 x 8 mm
- Farbe: graphit,  nach unten benannter Serie
- Materialbild: abwechslungsreich gemaserte Muschelkalk-Optik mit dezenten Glanzpunkten
- Oberfläche: strukturiert, matt,
- Belastungsgruppe 2
- verlegen im Innenbereich
- Fugenbreite: 3 mm

Hersteller/ Produkt als Leitfabrikat:

Hersteller: Agrob Buchtal
Serie: Ascona
Farbe: graphit
Art.Nr: 430732H

angebotende Fliese:
Hersteller: '.........'
Serie: '.........'
Farbe: '.........'
Art.Nr.: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund eben,

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Foyer, Neuer Anbau, Raum NA100, NA101 und NA108

Die Gesamtmenge setzt sich aus mehreren Einzelflächen gem. o.g. Fußbodenbereichen und betreffenden Räumlichkeiten nach Raumbuch/Grundriß Materialkonzept zusammen.
Menge: 140,000 m2

**04.03.01.01.3 Bodenfliesen, Hallenwart, Geräteraum, 60 x 60 cm, R 11/B, mud**
Lieferung und Einbau Bodenbelag aus Einzelfliesen für den Objektbereich als Feinsteinzeug, stranggepresste keramische Fliesen Wasseraufnahme nach DIN EN 14411-G, Gruppe A Ib; 1. Sorte; unglasiert, Bewertungsgruppe Rutschgefahr mind. R 11/ B gem. DGUV Information 207-006;

- Nennmaß ca. 60 x 60 cm
- Herstellmaß:  597 x 597 x 8 mm
- Farbe: mud,  nach unten benannter Serie
- Materialbild: abwechslungsreich gemaserte Muschelkalk-Optik mit dezenten Glanzpunkten
- Oberfläche: strukturiert, matt,
- Hytect veredelt
- Belastungsgruppe 2
- verlegen im Innenbereich
- Fugenbreite: 3 mm

Hersteller/ Produkt als Leitfabrikat:

Hersteller: Agrob Buchtal
Serie: Ascona
Farbe: mud
Art.Nr: 430734H

angebotende Fliese:
Hersteller: '.........'
Serie: '.........'
Farbe: '.........'
Art.Nr.: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund eben und im Gefälle 2,0 bis 4,50 %, Gefälle vorwiegend 2-seitig zur Überlaufrinne des Beckens,

Im EP einzukalkulieren sind sämtliche Schnittfliesen an Anschlüssen aufgehender Bauteile bzw. vorgelagerter Hohlkehlfliesen, Anschluß an die Überlaufrinnen der Becken sowie sonstiger Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Neuer Anbau, Raum NA111 und NA126

Die Gesamtmenge setzt sich aus mehreren Einzelflächen gem. o.g. Fußbodenbereichen und betreffenden Räumlichkeiten nach Raumbuch/Grundriß Materialkonzept zusammen.
Menge: 50,000 m2

**04.03.01.01.4 Bodenfliesen,Nassbereiche Personal, 60 x 60 cm, R 11/B,**
Lieferung und Einbau Bodenbelag aus Einzelfliesen für den Objektbereich als Feinsteinzeug, stranggepresste keramische Fliesen Wasseraufnahme nach DIN EN 14411-G, Gruppe AIb; 1. Sorte; unglasiert, Bewertungsgruppe Rutschgefahr mind. R 11/B gem. DGUV Information 207-006;

- Nennmaß ca. 60 x 60 cm
- Herstellmaß:  597 x 597 x 8 mm
- Farbe: graphite,  nach unten benannter Serie
- Materialbild: abwechslungsreich gemaserte Muschelkalk-Optik mit dezenten Glanzpunkten
- Oberfläche: strukturiert, matt,
- Belastungsgruppe 2
- verlegen im Innenbereich
- Fugenbreite: 3 mm

Hersteller/ Produkt als Leitfabrikat:

Hersteller: Agrob Buchtal
Serie: Ascona
Farbe: graphite
Art.Nr: 430736H

angebotende Fliese:
Hersteller: '.........'
Serie: '.........'
Farbe: '.........'
Art.Nr.: '.........'
(Bieterangabe, wenn abweichend vom vorgegebenen Produkt!)

Ausführung & Verlegung  im Fugenschnitt - gem. Ausführungsplanung:
- Fliesenverlegeplan Grundriss EG Gesamtobjekt - Zeichn.-Nr. ARC_3650-GO-BO
- Fugen- und Gefälleplan  Grundriss EG Gesamtobjekt- Zeichn-Nr. ARC_3654_GO_BO
- Grundriss Erdgeschoss Farbkonzept Fußboden Zeichn.-Nr. ARC_7000_GO_FM

Verlegung auf Bodenfläche als Zement-Verbundestrich auf  vorh. und vorbeschriebener mineralischer Verbundabdichtung, einschl. aller Zuschnitte und Anpassungen,
- Untergrund im Gefälle 2,0 bis 4,50 %, Gefälle vorwiegend 4-seitig zu Bodeneinläufen und Entwässerungsrinnen,

Im EP einzukalkulieren sind sämtliche Schnittfliesen an Anschlüssen aufgehender Bauteile bzw. vorgelagerter Hohlkehlfliesen, Anschluß an sonstige Einbauten und Belagsabschlüssen gem. der Ausschreibung zu Grund liegendem u. vorgenannten Fliesenverlegeplan .

Hohlraumfreies Verlegen der Fliesen im Dünnbettverfahren nach DIN 18157 im Buttering-Floating-Verfahren auf Verbundabdichtung der Beckenumgänge mit hydraulisch erhärtendem, flexiblem Fließbettmörtel C2 E S1 gemäß DIN EN 12004.

Die Fugenkammern sind vor Verfugung sorgfältig auszukratzen.

Fliesenflächen mit hochfestem, hydraulisch schnell erhärtendem, einkomponentigem Fugenmörtel auf Feinstzementbasis für hohe Beanspruchungen verfugen. Fugenmörtel mit hoher Abriebfestigkeit CG2 WA gemäß DIN EN 13888, beständig bei Dampfstrahlreinigung.

Achtung: die Fugenfarbe ist rechtzeitig vor Verfugung mit dem AG bzw. mit dem Architekten zu bemustern und freigeben zu lassen.

zu verwendender Verlegemörtel und Fugenmaterial gem.
Bietereintragungen mit Systemangaben

Ausführungsort :
* Neuer Anbau, Nassbereiche, Räume NA117 und NA122
Die Gesamtmenge setzt sich aus mehreren Einzelflächen gem. o.g. Fußbodenbereichen und betreffenden Räumlichkeiten nach Raumbuch/Grundriß Materialkonzept zusammen.
Menge: 20,000 m2

**04.03.01.01.5 Zulage, Verlegung im Gefälle**
Zulage zu Bodenbelag für Verlegung in vierseitigen Gefälle
Menge: 30,000 m2

**04.03.01.01.6 Zulage zu Positionen vor für Schrägschnitte zur Gefälleanpassung**
Zulage für die Bodenbelagsposition zuvor für Schrägschnitte zu Anschluss und Anpassung im Gefälleübergang
Menge: 140,000 m

**04.03.01.01.7 Zulage für Verfugung mit 2-komponentigem Fugenmörtel**
Zulage für die Herstellung der Verfugung der Bodenfliesen mit 2-Komponenten-Fugenmörtel im Bereich von stark beanspruchten rissegefährdeten Flächen (Flexmörtel)

beispielhaftes Fabrikat/Produkt: Hochbelastungsfuge, Kiesel, Okamul WH Plus Art. 500111

angebotenes Fabrikat/Produkt Fugenmörtel: '.........'
(Bietereintragung)
Menge: 45,000 m2

**04.03.01.01.8 Liegender Kehlsockel**
Lieferung und Einbau Feinsteinzeugfliesen DIN EN 14411-AIb,
unglasiert, 1. Sorte,
Hohlkehlfliese liegend
Format:  ca. 100 x 600 mm
Dicke:  ca. 8 mm
Farbe:  graphit
Oberfläche: strukturiert, matt
Qualität: veredelte photokatalytisch aktive  Oberflächen

Hersteller/ Produkt als Leitfabrikat:

Hersteller, Produkt:  Agrob Buchtal
Serie:  Ascona
Farbe:  graphit
Art-Nr.:  430740H

angebotende Fliese:
Hersteller: '.........'
Serie: '.........'
Farbe: '.........'
Art-Nr.: '.........'
(Bieterangabe, wenn abweichend vom vorgegebenen Produkt!)

Ausführung nach Verarbeitungsrichtlinien "Herstellung keramischer Bodenbeläge im Dünnbettverfahren"
nach DIN 18157 mit Hilfe einer kunststoffvergüteten hydraulischen Dünnbettmörtels gemäß EN 12004 Klasse C2 auf vorhandenem Untergrund (Zement-Heizestrich) verlegen, Fliesen orthogonal  verlegen, Vor Beginn der Verlegearbeiten ist der Untergrund gründlich zu reinigen, anzufeuchten und mit einer Zementschlämme als Kontaktschicht zu
versehen. Die Fugenkammern sind sorgfältig auszukratzen. Die Verfugung des Belages in der Fugenfarbe "zementgrau" mit einem hydraulischen Fertigfugenmörtel ist im Einheitspreis einzukalkulieren. Im EP Einzukalkulieren sind Schnittfliesen an Wandabschlüssen, Einbauten und Belagsabschlüssen. Das Herstellen von Bewegungsfugen, Feldbegrenzungsfugen und elastischen Anschlussfugen wird in bes. Position erfasst.

Verlegung zwingend nach Plan.
Menge: 60,000 m

**04.03.01.01.9 Zulage für Gehrungsschnitte des Kehlsockels**
Zulage für die zuvor beschriebenen Kehlsockel für die Herstellung von Gehrungsschnitten der Feinsteinzeugfliesen DIN EN 14411-BIa, Innen- und Außenecken
Menge: 50,000 St

**04.03.01.01.10 Stellsockel, Höhe 30 cm, mud**
Lieferung und Einbau Stellsockel aus Einzelfliesen für den Objektbereich als Feinsteinzeug, stranggepresste keramische Fliesen Wasseraufnahme nach DIN EN 14411-G, Gruppe Al b; 1. Sorte; unglasiert,

Ausführung des Fliesenbelag gem. Vorposition, jedoch:

- Format:  300 x 600 mm
- Farbe:  mud
- Sockelhöhe:  30 cm
- Format  liegend

Hersteller/ Produkt als Leitfabrikat:

Hersteller: Agrob Buchtal
Serie: Ascona
Farbe: mud
Art.Nr: 430722H

angebotende Fliese:
Hersteller: '.........'
Serie: '.........'
Art.Nr.: '.........'
(Bieterangabe, wenn abweichend vom vorgegebenen Produkt!)

- Ausführung & Verlegung im Verband gem. Fußboden

Verlegung auf vorh. und vorbeschriebener mineralische Verbundabdichtung auf Zementestrich, einschl. aller Zuschnitte und Anpassungen,

Im EP einzukalkulieren sind die erforderlichen Paßschnitte der Einzelfliesen.

Hohlraumfreies Verlegen der Fliesen im Dünnbettverfahren sowie Verfugung

Ausführungsort : Raum NA126
Menge: 30,000 m

**04.03.01.01.11 Stellsockel, Höhe 30 cm, graphite**
Lieferung und Einbau Stellsockel aus Einzelfliesen für den Objektbereich als Feinsteinzeug, stranggepresste keramische Fliesen Wasseraufnahme nach DIN EN 14411-G, Gruppe Al b; 1. Sorte; unglasiert,

Ausführung des Fliesenbelag gem. Vorposition, jedoch:

- Format:  300 x 600 mm
- Farbe:  mud
- Sockelhöhe:  30 cm
- Format  liegend

Hersteller/ Produkt als Leitfabrikat:

Hersteller: Agrob Buchtal
Serie: Ascona
Farbe: graphite
Art.Nr: 430724H

angebotende Fliese:
Hersteller: '.........'
Serie: '.........'
Art.Nr.: '.........'
(Bieterangabe, wenn abweichend vom vorgegebenen Produkt!)

- Ausführung & Verlegung im Verband gem. Fußboden

Verlegung auf vorh. und vorbeschriebener mineralische Verbundabdichtung auf Zementestrich, einschl. aller Zuschnitte und Anpassungen,

Im EP einzukalkulieren sind die erforderlichen Paßschnitte der Einzelfliesen.

Hohlraumfreies Verlegen der Fliesen im Dünnbettverfahren sowie Verfugung

Ausführungsort : Räume NA101 und NA108
Menge: 60,000 m

**04.03.01.01.12 Stellsockel, Höhe 30 cm, anthrazit**
Lieferung und Einbau Stellsockel aus Einzelfliesen für den Objektbereich als Feinsteinzeug, stranggepresste keramische Fliesen Wasseraufnahme nach DIN EN 14411-G, Gruppe Al b; 1. Sorte; unglasiert,

Ausführung des Fliesenbelag gem. Vorposition, jedoch:

- Format:  300 x 600 mm
- Farbe:  anthrazit
- Sockelhöhe:  30 cm
- Format  liegend

Hersteller/ Produkt als Leitfabrikat:

Hersteller: Agrob Buchtal
Serie: Clifton
Farbe: anthrazit
Art.Nr: 435828

angebotende Fliese:
Hersteller: '.........'
Serie: '.........'
Art.Nr.: '.........'
(Bieterangabe, wenn abweichend vom vorgegebenen Produkt!)

- Ausführung & Verlegung im Verband gem. Fußboden

Verlegung auf vorh. und vorbeschriebener mineralische Verbundabdichtung auf Zementestrich, einschl. aller Zuschnitte und Anpassungen,

Im EP einzukalkulieren sind die erforderlichen Paßschnitte der Einzelfliesen.

Hohlraumfreies Verlegen der Fliesen im Dünnbettverfahren sowie Verfugung

Ausführungsort : Neuer Anbau, Funktionsräume
Menge: 290,000 m

**04.03.01.01.13 Zulage für das Anarbeiten Fußbodeneinläufe**
-Einbauteile wie Bodeneinläufe u. ä.
-Aussparungen im Belag (z. B. Öffnungen, Rohrdurchführungen) von mehr als 0,1 m²
Einzelgröße bis 1,0 m²
Menge: 15,000 St

**04.03.01.01.14 Anarbeitung an Entwässerungsrinnen, linienartig, Zulage**
Zulage zu den in den Vorpositionen beschriebenen Fußbodenbelägen für das Anarbeiten an linienartig eingebaute Einlauf-Entwässerungsrinnen in verschiedenen Längen, Anarbeitung umlaufend. Ausführung kreisrund oder quadratisch, in einheitlicher Fugenbreite und exakter Ausführung.

betrifft Duschbereiche, Geräteraum
Menge: 10,000 m

**04.03.01.01.15 Zulage, Kleinflächen**
Zulage zu Bodenbelag für Verlegung von Kleinflächen (Türschwellen, Durchgänge) bis 0,5 m²
Menge: 30,000 m2

**04.03.01.01.16 Zulage Türnischen**
Zulage für Ausführung Bodenfliesen in Türnischen,
Größenbereich Länge bis 2,00 m, Breite bis 30 cm
Menge: 30,000 St

###### Position 04.03.01.02 Sonstiges

**04.03.01.02.1 Schutzabdeckungen fertiger Fliesenbeläge**
Schutz von fertigen Bodenbelägen im Bereich fertig befliester Flächen, die im Zuge des Baufortschrittes jedoch weiter begangen werden müssen, mittels Gewebe-Vliesbelag mit unterseitig aufgebrachter PE-Folien (0,2 mm), Belag fixieren und unverrutschbar sichern (z. B. Stöße verkleben). ´Zusätzlicher Schutzbelag durch eine robuste Hartfaserplatte auf dem zuvor verlegten Vliesbelag. Platten dicht gestoßen, Stöße verklebt.

Einschl. späterer fachgerechter Entsorgung.

Ausführung erfolgt in Abstimmung und Anweisung der Bauleitung.
Menge: 250,000 m2

**04.03.01.02.2 Belagsabschlussprofil Boden- und Sockelfliesen zur Ausbildung von Dehnungsfugen (Türdurchgänge) Edelstahl Werkstoff-Nr. 1.4404**
Einbau eines Belagsabschlussprofils aus Edelstahl, Werkstoff-Nr. 1.4404 (V4A), geeignet für den Einsatz im Schwimmbädern, als Belagsabschlussprofil zur Ausbildung von Dehnungsfugen im Bereich von Türdurchgängen / Sitzsockeln / Bodenflächen / Lüftungskanälen usw.
- Ausführung der Oberfläche: Edelstahl
mit trapezförmig gelochtem Befestigungsschenkel
und einem einem 87°-Winkel anschließenden
Abschlussschenkel mit verbreiterter
schräg ansteigender Kopfausbildung,
mit Fugensteg zur Bildung einer Fugenkammer
- Profilhöhe: ca. 8 - 12,5 mm, jedoch passend zu vorbeschriebenen Fliesenaufbau Bodenfliesen
in möglichst maximalen Einzellängen, jedoch nach konstruktivem Erfordernis

liefern und unter Berücksichtigung der Anwendungs- und
Verarbeitungshinweise des Herstellers fachgerecht
einbauen, einschl. aller Zuschnitte und Anpassungsarbeiten

beispielhaftes Fabrikat / Produkt : Schlüter-Schiene-E V4A oder glw.

angeb.Fabrikat / Produkt: '.........'
(vom Bieter einzutragen)

- Ausführung & Verlegung gem. Ausführungsplanung.
Menge: 50,000 m

**04.03.01.02.3 Belagsabschlussprofil Bodenfliesen zur Ausbildung von Dehnungsfugen Edelstahl Werkstoff-Nr. 1.4404**
Einbau eines Belagsabschlussprofils  mit Fugensteg aus Edelstahl, Werkstoff-Nr. 1.4404 (V4A), geeignet für den Einsatz im Schwimmbädern, als Belagsabschlussprofil zur Ausbildung von Dehnungsfugen im Bereich von Türdurchgängen  usw.
- Ausführung der Oberfläche: Edelstahl
mit trapezförmig gelochtem Befestigungsschenkel
und einem einem 87°-Winkel anschließenden
Abschlussschenkel mit verbreiterter
schräg ansteigender Kopfausbildung,
mit Fugensteg zur Bildung einer Fugenkammer
- Profilhöhe: ca. 8 - 10 mm, jedoch passend zu vorbeschriebenen Fliesenaufbau mm
in möglichst maximalen Einzellängen, jedoch nach konstruktivem Erfordernis

liefern und unter Berücksichtigung der Anwendungs- und
Verarbeitungshinweise des Herstellers fachgerecht
einbauen, einschl. aller Zuschnitte und Anpassungsarbeiten

beispielhaftes Fabrikat / Produkt : Schlüter-Schiene-ES V4A oder glw.

angeb.Fabrikat / Produkt: '.........'
(vom Bieter einzutragen)

Ausführung & Verlegung gem. Ausführungsplanung.

Ausführungsort:
* gesamter Bereich Foyer, Funktionsräume
Menge: 10,000 m

**04.03.01.02.4 Dehnungsfugenprofil Boden, Edelstahl Werkstoff-Nr. 1.4404**
Einbau eines Dehungsfugenprofils aus Edelstahl Werkstoff-Nr. 1.4404 (V4A), geeignet für den Einsatz im Schwimmbädern,
Dehungsfugenprofil mit seitlich angeordneten Metallprofilen;
Bewegungsfugenprofil mit trapezförmig gelochten Befestigungsschenkeln und in einer U-förmigen Profilkammer befestigten 11 mm breiten
Bewegungszone aus thermoplastischem Elastomer.
Dehnzone auswechselbar.
liefern und im Zuge der Fliesenverlegung unter
- Profilhöhe: ca. 10 mm, jedoch passend zu vorbeschriebenen Fliesenaufbau
in möglichst maximalen Einzellängen, jedoch nach konstruktivem Erfordernis/Länge der Dehnungsfugen

liefern und unter Berücksichtigung der Anwendungs- und
Verarbeitungshinweise des Herstellers fachgerecht
einbauen, einschl. aller Zuschnitte und Anpassungsarbeiten

beispielhaftes Fabrikat / Produkt : Schlüter-Dehnfugenprofil Dilex EKSN V4A oder glw.

angeb.Fabrikat / Produkt Dehnfugenprofil V4A '.........'
(vom Bieter einzutragen)

Die Gesamtmenge setzt sich aus mehreren Einzellängen gem Fugenplan zusammen.
Menge: 80,000 m

**04.03.01.02.5 Bauwerksfugenprofil, Edelstahl V4A**
Einbau eines Bautrennfugenprofils aus aus Edelstahl, Werkstoff-Nr. 1.4404 (V4A), geeignet für den Einsatz im Schwimmbädern
Bautrennfugenprofil mit trapezförmig gelochten Befestigungsschenkeln und einer U-förmigen Profilkammer zur Aufnahme einer bis zu 20 mm breiten Bewegungszone aus thermoplastischem Polymer.

Dehnungsfugenfrofil liefern und unter Berücksichtigung der Anwendungs- und mVerarbeitungshinweise des Herstellers fachgerecht einbauen, einschl. aller Zuschnitte und Anpassungsarbeiten

Verlegung in Bodenflächen aus Fliesen- oder Natursteinplatten
- Profilhöhe: ca. 10 - 12,5 mm, jedoch passend zu vorbeschriebenen Fliesenaufbau

beispielhaftes Fabrikat / Produkt : Schlüter-Bautrennfugenprofil Dilex EKSBT 20 V4A oder glw.

angeb.Fabrikat / Produkt: '.........'
(vom Bieter einzutragen)

Ausführung & Verlegung gem. Ausführungsplanung.

betrifft:
* Bautrennfuge unterkellerter / nicht unterkellerter Bereich entlang Achsen 1 und 15
Menge: 15,000 m

**04.03.01.02.6 Hinterfüllschnur 10 mm, Dehnfugen**
Unverrottbare DIN Polyband-Hinterfüllschnur in sämtliche Dehnfugen (inkl. Beckenkopfanschlüsse) einbauen.
- d = 10 mm.
Ausführung als geschlossenzellige Polyethylen- Rundschnur
Die Hinterfüllschnur darf beim Einbau nicht beschädigt werden.
Die Anhaftung des nachfolgend einzubringenden elastischen Dichtstoffes muß zwingend vermieden werden.

Ausführung & Verlegung gem. Ausführungsplanung.

Ausführungsort: neuer Anbau
Menge: 160,000 m

**04.03.01.02.7 Hinterfüllschnur 8 mm, Randanschlussfugen**
Unverrottbare DIN Polyband-Hinterfüllschnur in sämtliche Randanschlußfugeneinbauen.
- d = 8 mm.
Ausführung als geschlossenzellige Polyethylen- Rundschnur
Die Hinterfüllschnur darf beim Einbau nicht beschädigt werden.
Die Anhaftung des nachfolgend einzubringenden elastischen Dichtstoffes muß zwingend vermieden werden.

- Ausführung & Verlegung gem. Ausführungsplanung.

Ausführungsort:
* Neuer Anbau
Menge: 80,000 m

**04.03.01.02.8 dauerelastische Verfugung, Silikon, Boden/Boden; Boden-Wand**
Elastischer Fugenverschluß auf Silikonbasis, in Innenräumen, an allen horizontalen Übergängen von  Bodenfliesenflächen zu Wandfliesenflächen - Randanschlußfugen bzw. Fugenverschluß aller Dehnungsfugen ohne Fugenprofil.
einschl. Fugensäuberung, Abklebung der Ränder,
Flankenprimerung,
Einbringung + glätten der Dichtmasse,

Vorfüllung mit geschlossenzelliger
PE-Schaumstoffschnur in gesond. Position

- Fugenbreite: 8 -12 mm i.M. 10 mm
Fugenfarbe : analog Verfugung, Standartfarbton,  jedoch nach Bemusterung durch Architekt und Bauherr

Ausführung & Verlegung gem. Ausführungsplanung.

Ausführungsort:
* Neuer Anbau
Menge: 450,000 m

**04.03.01.02.9 WEDI-Bauplatte, d= 10 mm, einbauen**
Liefern und Einbau von WEDI-Bauplatten als Verkleidung, Abdeckung oder sonstigen baukonstruktiven Erfordernissen.

- Plattendicke: 10 mm

betrifft:
* bei konstruktivem Erfordernis
Menge: 10,000 m2

**04.03.01.02.10 WEDI-Bauplatte, d= 20 mm, einbauen**
Liefern und Einbau von WEDI-Bauplatten als Verkleidung, Abdeckung oder sonstigen baukonstruktiven Erfordernissen.

- Plattendicke: 20 mm

betrifft:
* bei konstruktivem Erfordernis
Menge: 10,000 m2

##### Abschnitt 04.03.02 Wandfliesen

###### Position 04.03.02.01 Wandfliesen Funktionsbereich

**04.03.02.01.1 Feinsteinzeugfliesen, 60 x 60 cm, Wandflächen, sonstige Flächen, Fliesenspiegel**
Lieferung und Einbau Bekleidung an Wänden, auf Gipsplatten bzw. Kalkzement-Putz,
aus stranggepressten, keramischen Platten (Feinsteinzeug),
nach DIN EN 14411 Gruppe A lb,

unglasiert, frostbeständig,
Oberfläche strukturiert, mit veredelter, photokatalytisch aktiver Oberfläche, Farbton braun
Nennmaß 60x60 cm, Verlegung horizontal,
Dicke ca. 0,8 cm, 1. Sorte.

Hersteller/ Produkt als Leitfabrikat:

Fabrikat:  Agrob Buchtal
Serie:  Aruba
Farbe:  pearl
Art. Nr:  430838H

angebotende Fliese:
Hersteller: '.........'
Serie: '.........'
Art.Nr.: '.........'
(Bieterangabe, wenn abweichend vom vorgegebenen Produkt!)

Untergrund senkrecht, im Dünnbett aus zementhaltigem Mörtel Typ C DIN EN 12004, Höhe der Bekleidungsfläche bis 3,0 m, ansetzen im Versatz, verfugen durch Einschlämmen mit grauem Fugenmörtel, zementhaltig (CG) DIN EN 13888.

Verlegung zwingend nach Plänen:
ARC_3600_NA_FS
Menge: 220,000 m2

**04.03.02.01.2 Feinsteinzeugfliesen, 60x60 cm, Wandflächen, sonstige Flächen, Säule**
Lieferung und Einbau Bekleidung an Wänden, auf Gipsplatten bzw. Kalkzement-Putz,
aus stranggepressten, keramischen Platten (Feinsteinzeug),
nach DIN EN 14411 Gruppe A lb,

unglasiert, frostbeständig,
Oberfläche strukturiert, mit veredelter, photokatalytisch aktiver Oberfläche, Farbton graphite
Nennmaß 60 x 60 cm, Verlegung horizontal,
Dicke ca. 0,8 cm, 1. Sorte.

Hersteller/ Produkt als Leitfabrikat:

Fabrikat:  Agrob Buchtal
Serie:  Ascona
Farbe:  graphite
Art. Nr:  430732H

angebotende Fliese:
Hersteller: '.........'
Serie: '.........'
Art.Nr.: '.........'
(Bieterangabe, wenn abweichend vom vorgegebenen Produkt!)

Untergrund senkrecht, im Dünnbett aus zementhaltigem Mörtel Typ C DIN EN 12004, Höhe der Bekleidungsfläche bis 3,0 m, ansetzen im Versatz, verfugen durch Einschlämmen mit grauem Fugenmörtel, zementhaltig (CG) DIN EN 13888.

Verlegung zwingend nach Plänen:
ARC_3600_NA_FS
Menge: 10,000 m2

**04.03.02.01.3 Duschablagen aus Edelstahl - wandintegriert**
Lieferung und Verlegung einer Rechteck-Ablage mit zweiseitig, trapezförmig gelochtem Befestigungsschenkel für den Wandflächenbereich, inkl. elastischer Verfugung mittels Silikon.

Verlegung erfolgt im Fugenschlitz während der Fliesenarbeiten.

Ablage aus gebürsteten Edelstahl mit integrierten Schlitzen zum besseren Wasserablauf. Abmessung ca. 300 x 115 mm.

beispielhaftes Fabrikat/Produkt: Schlüter - Shelf-W-S1

angebotenes Fabrikat/Produkt: '.........'
(Bietereintragung)

Einbauort: NA117 und NA122

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Menge: 2,000 St

**04.03.02.01.4 Fliesenbelag Fensterbänke**
Lieferung und Einbau Fliesenbelag für den Objektbereich aus Feinsteinzeugfliesen
DIN EN 14411-BIa, unglasiert, 1. Sorte,

Format:  300 x 600 mm
Dicke:  ca. 8 mm
Farbe:  braun,
Materialbild: Jurastein-Optik, granuliert, mit dezenten  Glanzpunkten
Oberfläche: strukturiert, matt
Qualität: mit veredelter, photokatalytisch aktiver
  Oberfläche
Fugenmaß: 3 mm

Hersteller/ Produkt als Leitfabrikat:

Hersteller: Agrob Buchtal
Serie: Ascona
Farbe: mud
Art.Nr: 430722H

angebotende Fliese:
Hersteller: '.........'
Serie: '.........'
Art.Nr.: '.........'
(Bieterangabe, wenn abweichend vom vorgegebenen Produkt!)

Verlegung auf Wandfläche aus Mauerwerk bzw. Stahlbeton, einschl. aller Zuschnitte und Anpassungen, Vorderkante bündig mit Wandbelag, Verlegung mit Gefälle vom Fenster weg,

Hohlraumfreies Verlegen der Fliesen im Mittelbett mit hydraulisch erhärtendem, flexiblem Fließbettmörtel C2 E S1 gemäß DIN EN 12004, Ausbildung vorderer Abschluss als Schattenfuge ca. 5 mm tief

Fliesenflächen mit hochfestem, hydraulisch schnell erhärtendem, einkomponentigem Fugenmörtel auf Feinstzementbasis für hohe Beanspruchungen verfugen. Fugenmörtel mit hoher Abriebfestigkeit CG2 WA gemäß DIN EN 13888, beständig bei Dampfstrahlreinigung.

Achtung: die Fugenfarbe ist rechtzeitig vor Verfugung mit dem AG bzw. mit dem Architekten zu bemustern und freigeben zu lassen.

Breite Fensterbank 25 - 30 cm
Menge: 11,000 m

**04.03.02.01.5 Zulage Herstellung von Ausschnitten rechteckig**
Zulage Herstellung von rechteckigen Ausschnitten im Fliesenbelag für Einbauten wie
-Betätigungsarmaturen für WC-Spülung
-Revisionstüren/-klappen
-Reinigungsöffnungen etc.
Größe: b von B/H 20/20 bis 30/30 cm
Menge: 30,000 St

**04.03.02.01.6 Zulage, Anschluss Wandbekleidung an Bodengefälle**
Zulage für vorbeschriebene Wandbekleidungen und Sockelausbildungen für die Anarbeiten der Wand- und Sockelfliesen an den Gefälleverlauf des Bodenbelages.
Menge: 10,000 m

**04.03.02.01.7 Zulage Leibungen**
Zulage für Ausführung von Wandfliesen an Fensterleibungen, Breiten von 25 bis 30 cm, Ausführung seitlich und horizontal im Sturzbereich und auf der Brüstung
Menge: 20,000 m

**04.03.02.01.8 Zulage Stürze**
Zulage für Ausführung von Wandfliesen an Fensterstürzen, Breiten von 25 bis 30 cm, Ausführung über Kopf, Mörtelbett bis 25 mm
Menge: 10,000 m

###### Position 04.03.02.02 Wandspiegel

**04.03.02.02.1 Rahmenloser Kristallspiegel, 60 x 120 m, bruchsicher**
Lieferung und Einbau Kristallspiegel, rechteckig und 1-teilig, mit
C-Kantenschliff.

Größe gesamt :
Breite ca. 60 cm
(entspr. Fliesenbreiten)

Höhe 120 cm
(entspr. 2 Fliesenreihen in der Höhe)

Der Spiegel wird auf die fertig spachtelgeglättete,
Oberfläche der Wand mit Glaskleber aus Polyurethan
geklebt.
Der Zuschnitt erfolgt erst nach millimetergenauem
Aufmaß vor Ort.
Umlaufend um die Spiegelfläche ist eine Fuge
entsprechend der Breite der Fliesenfuge von 6,0 mm zu gewährleisten. Die Fuge ist vor Montage des Spiegels mit reinweißer (RAL 9010) Dispersionsfarbe in einer Streifenbreite von ca. 50 mm zu hinterlegen. Die umlaufende Fuge des Spiegels wird nicht verschlossen! Die Spiegelbefestigung erfolgt mittels PU-Glaskleber in senkrecht ausgeführten und dabei versetzt angeordneten Streifen-Wülsten. Es muss eine Hinterlüftung gewährleistet sein.
Ausführung als 1-teiliges Element.
Menge: 7,000 St

**04.03.02.02.2 Ausnehmungen für Spiegel, 60 x 120 cm**
Zulage zu den vorbeschriebenen keramischen Wandbelägen  für die Herstellung von Ausnehmungen im Wandbelag (ohne Fliesenschnitt- nur ganze Platten)
für das spätere Einsetzen von rahmenlosen Kristallspiegeln oberflächenbündig zur OF Fliese.

ca. 600 mm (entspr. Fliesenfugen)
Höhe 1.200 mm (entspr. 2 Fliesenreihen
in der Höhe)
Menge: 7,000 St

###### Position 04.03.02.03 Sonstiges

**04.03.02.03.1 Fugenprofil, Bewegungsfuge**
Einbau eines Dehungsfugenprofils aus Edelstahl Werkstoff-Nr. 1.4404 (V4A), geeignet für den Einsatz im Schwimmbädern,
Dehungsfugenprofil mit seitlich angeordneten Metallprofilen;
Bewegungsfugenprofil mit trapezförmig gelochten Befestigungsschenkeln und in einer U-förmigen Profilkammer befestigten 11 mm breiten
Bewegungszone aus thermoplastischem Elastomer.
Dehnzone auswechselbar.
liefern und im Zuge der Fliesenverlegung unter
- Profilhöhe: ca. 10 mm, jedoch passend zu vorbeschriebenen Fliesenaufbau
in möglichst maximalen Einzellängen, jedoch nach konstruktivem Erfordernis/Länge der Dehnungsfugen

liefern und unter Berücksichtigung der Anwendungs- und
Verarbeitungshinweise des Herstellers fachgerecht
einbauen, einschl. aller Zuschnitte und Anpassungsarbeiten

beispielhaftes Fabrikat / Produkt : Schlüter-Dehnfugenprofil Dilex EKSN V4A oder glw.

angeb.Fabrikat / Produkt Dehnfugenprofil V4A: '.........'
(vom Bieter einzutragen)

Die Gesamtmenge setzt sich aus mehreren Einzellängen gem Fugenplan zusammen.
Menge: 10,000 m

**04.03.02.03.2 Edelstahl-Wandbelagsabschluss-/-einfassprofil**
Lieferung und Einbau Belagsabschluss- oder Eckprofil mit trapezförmig
gelochtem Befestigungsschenkel und rechtwinkliger
Sichtfläche liefern und fachgerecht
einbauen und Fliesen mit Fugenabstand anschließen.
Die Verarbeitungshinweise des Herstellers sind
zu beachten.
Einbau an senkrechten Ecken/Kanten
Material:
- E = Edelstahl
- Profilhöhe passend zum angeb. Wandbelag

beispielhaftes Fabrikat/Produkt: Schlüter Quadec EV  / Q 80 E / V4A

angebotenes Fabrikat/Produkt: '.........'
(Bietereintragung)

Einschließlich aller Zu- und Gehrungsschnitte, Schnittflächen entgratet und verschliffen
Menge: 50,000 m

**04.03.02.03.3 Zulage Herstellung von Löchern bis 40 mm**
Zulage Herstellung von Löchern für Installationsanschlüsse: Trinkwasserzuleitungen an sanitäre Einrichtungsgegenstände und Gewindestangen zur Befestigung von Sanitärkeramik

Zulage zu vorbeschriebenen Wandfliesenbelag für die Herstellung von Löchern für Installationen
und Einbauteile in der Wandbekleidung.

- Lochgröße: 35 bis 40 mm
Menge: 50,000 St

**04.03.02.03.4 Zulage Herstellung von Löchern bis 80 mm**
Zulage Herstellung von Löchern für Installationsanschlüsse: Zuläufe Spülwasser der WC´s sowie Abläufe der Urinale und Waschtische.

Zulage zu vorbeschriebenen Wandfliesenbelag für die Herstellung von Löchern für Installationen
und Einbauteile in der Wandbekleidung.

- Lochgröße: 41 bis 80 mm
Menge: 30,000 St

**04.03.02.03.5 Zulage Herstellung von Löchern bis 135 mm**
Zulage Herstellung von Löchern für Installationsanschlüsse: für Abläufe der WC-Sitze

Zulage zu vorbeschriebenen Wandfliesenbelag für die Herstellung von Löchern für Installationen
und Einbauteile in der Wandbekleidung.

- Lochgröße: 81 bis 135 mm
Menge: 20,000 St

**04.03.02.03.6 Zulage Herstellung von Löchern bis 350 mm**
Zulage Herstellung von Löchern für Installationsanschlüsse: für Sonstiges

Zulage zu vorbeschriebenen Wandfliesenbelag für die Herstellung von Löchern für Installationen
und Einbauteile in der Wandbekleidung.

- Lochgröße: 136 bis 350 mm
Menge: 10,000 St

**04.03.02.03.7 Zulage Anarbeitung Türöffnungen**
Zulage für das zeitversetzte passgerechte Anarbeiten im Bereich von Türöffnungen bzw. an Türzargen in Folge bauzeitlicher Überschneidungen der Fliesenarbeiten (Wand- und Kehlsockelfliesen) und der Zargenmontage.

Abrechnung erfolgt nach Stück Türen.
Menge: 10,000 St

**04.03.02.03.8 dauerelastische Verfugung, Silikon, Wand-Wand**
Elastischer Fugenverschluß auf Silikonbasis, in Innenräumen, an allen vertikalen Übergängen von  Wandfliesenflächen zu Wandfliesenflächen
einschl. Fugensäuberung, Abklebung der Ränder,
Flankenprimerung,
Einbringung + glätten der Dichtmasse,
- Fugenbreite: 8 - 12 mm i.M. 10 mm
Fugenfarbe : analog Verfugung, Standartfarbton,  jedoch nach Bemusterung durch Architekt und Bauherr

Ausführung gem. Fliesenverlegepläne Wandansichten
Menge: 200,000 m

**04.03.02.03.9 WEDI-Bauplatte, d = 20 mm, einbauen**
Liefern und Einbau von WEDI-Bauplatten als Verkleidung, Abdeckung oder sonstigen baukonstruktiven Erfordernissen.
Ausführung gem. Vorposition, jedoch
- Plattendicke: 20 mm

betrifft:
* bei konstruktivem Erfordernis
Menge: 10,000 m2

**04.03.02.03.10 WEDI-Bauplatte, d = 10 mm, einbauen**
Liefern und Einbau von WEDI-Bauplatten als Verkleidung, Abdeckung oder sonstigen baukonstruktiven Erfordernissen.
Ausführung gem. Vorposition, jedoch
- Plattendicke: 20 mm

betrifft:
- Sockel Fassaden Halle
bei konstruktivem Erfordernis
Menge: 10,000 m2

#### Bereich 04.04 Sauberlaufzonen

**04.04.1 Sauberlaufmatte Eingang/Windfang**
Lieferung und Einbau einer Sauberlaufmatte innenliegend mit umlaufendem Winkelrahmen und aufrollbarer strapazierfähiger Eingangsmatte.
Größe der Sauberlaufzone :
- Laufrichtung :  ca. 2.500 mm
- Trägerrichtung :  ca. 2.700 mm
rechteckige Grundfläche, ca. 6,75 m², Sauberlauf mehrteilig zum herausnehmen

Trägerprofile aus verwindungsfreiem Aluminium
- Höhe:  17 mm
- Profilabstand 5 mm
Bestückung der Streifenträger im Wechsel:
- 1 x Bürstenprofil - Rauhaarrips / 1 x Cassettenbürste
Gebäudeeingang beginnend.
- Rauhaarrips : anthrazit
- Cassettenbürste : grau
Spezialverbinderkonstruktion aus kunststoffummanteltes, verzinktes Stahlseil

mit umlaufendem Winkelrahmen :
- Aluminium ca. 25/ 30 / 3,0 mm
- Höhe 20 - 25 mm,

Einbau des Winkelrahmens nach Fliesenarbeiten (beachte Konstruktionshöhe des Fußbodenaufbaues).
Einbau der Sauberlaufmatte zur Abnahme.
Ausführung erst nach Bemusterung und Freigabe durch den Bauherrn / Architekten.

beispielhaftes Fabrikat / Produkt : EMCO, Diplomat 517 RCB oder glw.

angebotenes Fabrikat / Produkt: '.........'
(Bietereintragung)

Ausführung & Verlegung  im Fugenversatz/Drittelverband gem. :
* Farbkonzept Fußboden Grundriss EG - Zeichn-Nr.:

Einbauort: EG, Neuer Anbau Raum NA100 Windfang
Menge: 1,000 St

**04.04.2 Sauberlaufmatte Mitarbeiter-Eingang**
Lieferung und Einbau einer Sauberlaufmatte innenliegend mit umlaufendem Winkelrahmen und aufrollbarer strapazierfähiger Eingangsmatte.
Größe der Sauberlaufzone :
- Laufrichtung:  ca. 1.000 mm
- Trägerrichtung :  ca. 1.200 mm
rechteckige Grundfläche, ca. 1,20 m², Sauberlauf mehrteilig zum herausnehmen

Trägerprofile aus verwindungsfreiem Aluminium
- Höhe:  17 mm
- Profilabstand  5 mm
Bestückung der Streifenträger im Wechsel:
- 1 x Bürstenprofil - Rauhaarrips / 1 x Cassettenbürste
Gebäudeeingang beginnend.
- Rauhaarrips : anthrazit
- Cassettenbürste : grau
Spezialverbinderkonstruktion aus kunststoffummanteltes, verzinktes Stahlseil

mit umlaufendem Winkelrahmen :
- Aluminium ca. 25/ 30 / 3,0 mm
- Höhe 20 - 25 mm,

Einbau des Winkelrahmens nach Fliesenarbeiten (beachte Konstruktionshöhe des Fußbodenaufbaues).
Einbau der Sauberlaufmatte zur Abnahme.
Ausführung erst nach Bemusterung und Freigabe durch den Bauherrn / Architekten.

beispielhaftes Fabrikat / Produkt : EMCO, Diplomat 517 RCB oder glw.

angebotenes Fabrikat / Produkt: '.........'
(Bietereintragung)

Ausführung & Verlegung  im Fugenversatz/Drittelverband gem. :
* Farbkonzept Fußboden Grundriss EG.

Einbauort: EG, Neuer Anbau Raum NA127 Flur
Menge: 1,000 St

### Titel 05 Sonstiges

*Hinweis: Stundenlohnarbeiten durch Arbeitskräfte auf Anweisung*
Stundenlohnarbeiten durch Arbeitskräfte auf Anweisung
des AG ausführen.
Die Arbeitskräfte müssen in Ihrer Qualifikation den
jeweiligen Anforderungen der auszuführenden Leistung
entsprechen. Bei Einsatz überqualifizierter
Arbeitskräfte erfolgt die Vergütung entsprechend der
erforderlichen Qualifikation. Die Verrechnungssätze für
die jeweilige Arbeitskraft umfasst sämtliche
Aufwendungen einschließlich Lohn, aller Zuschläge sowie
Gemeinkosten. Die angeführten Positionen kommen nur
nach Freigabe durch den AG bzw. die örtliche
Bauüberwachung zur Ausführung. Darüber hinaus können
sie vom AG oder seine Vertretern angeordnet werden.
Vergütet werden die tatsächlich geleisteten
Arbeitsstunden. Es sind Stundennachweise zu führen und
innerhalb von 3 Werktagen dem AG oder seinem Vertreter
zur Bestätigung vorzulegen.

**05.1 Stundenlohn Vorarbeiter, Fliesenleger/Estrichbau**
Für evtl. erforderliche Arbeiten, die
nicht im Leistungsverzeichnis erfasst
sind und gegen Nachweis zur Ausführung
kommen, werden verrechnet für:
Vorarbeiter für Fliesenleger-, Abdichtungs- und Estricharbeiten
Menge: 15,000 h

**05.2 Stundenlohn Facharbeiter, Fliesenleger/Estrichbau**
Für evtl. erforderliche Arbeiten, die
nicht im Leistungsverzeichnis erfasst
sind und gegen Nachweis zur Ausführung
kommen, werden verrechnet für:
Facharbeiter für Fliesenleger-, Abdichtungs- und Estricharbeiten
Menge: 15,000 h

**05.3 Stundensatz Bauwerker, Fliesenleger/Estrichbau**
Arbeiten, welche nicht in den Positionen
erfaßt sind und gegen Nachweis zur Ausführung kommen:
Bauwerker für Fliesenleger-, Abdichtungs- und Estricharbeiten. Abrechnung erfolgt nur mit einem vom Bauleiter und/oder vom Bauherren bestätigten Stundennachweis.
Menge: 15,000 h
